# Erdbeergewächshaus
Angebotsaufforderung (GAEB DA XML 3.2, DA83)
Projekt: 639-25
Währung: EUR
Vergabeart: Öffentliche Ausschreibung
Erstellt mit: AVAPLAN, AVAPLAN win64bit 25.1.7.4120, 13.02.2026

## Zusätzlicher Text
Baumaßnahme:
Neubau eines Erdbeergewächshauses im Versuchszentrum Gartenbau Köln-Auweiler
Gartenstraße 11
50765 Köln

Bauherr:
Landwirtschaftskammer NRW
Nevinghoff 40
48147 Münster

Art der baulichen Anlage:
Die Landwirtschaftskammer Nordrhein-Westfalen erfüllt den gesetzlichen Auftrag, die Wirtschaftlichkeit, Umweltverträglichkeit und den Verbraucherschutz in der landwirtschaftlichen und gartenbaulichen Erzeugung zu fördern. Am Standort Köln-Auweiler betreibt sie hierzu auf mehr als 20 Hektar ein umfangreiches Versuchswesen. Dort werden unter einheitlichen Rahmenbedingungen zahlreiche Anbauversuche durchgeführt unter anderem im ökologischen Land-, Gemüse- und Obstbau, im intensiven Beerenanbau, in der Baumschule sowie im Pflanzenschutz.
Für die Produktion qualitativ hochwertiger regionaler Ware ist eine geschützte Erzeugung im Gewächshaus unverzichtbar. Mit dem geplanten Erdbeerversuchsgewächshaus sollen unterschiedliche Anbausysteme unter identischen Außenbedingungen vergleichbar untersucht werden. Das Gebäude wird dazu in mehrere Abteilungen gegliedert, in denen jeweils unabhängig voneinander Temperatur, Licht, Bewässerung und Düngung geregelt werden können. Auf diese Weise lassen sich verschiedene Wachstumsbedingungen präzise simulieren und deren Einfluss auf Ertrag und Pflanzenentwicklung wissenschaftlich fundiert analysieren. Die gewonnenen Erkenntnisse ermöglichen praxisnahe Empfehlungen für den gärtnerischen Erwerbs- und Versuchsanbau.
Das neue Gewächshaus ist speziell für anbautechnische Versuche im Erdbeeranbau konzipiert. Es umfasst drei vollständig getrennte, individuell klimatisierbare Abteilungen sowie insgesamt 15 Bewässerungs- und Düngungsgruppen, um eine differenzierte Versorgung der Versuchspflanzen zu gewährleisten. Diese technische Ausstattung ist Voraussetzung für einen modernen, leistungsfähigen und wissenschaftlich belastbaren Versuchsbetrieb.
Das Gewächshaus wird als Venlo-Typ mit einer Grundfläche von ca. 40 m × 49 m errichtet. Der Grundriss gliedert sich in sechs 8 m breite Schiffe; jeweils zwei Schiffe bilden ein 16 m breites Haus. Die Gesamtgebäudelänge beträgt 40 m. Für die Versuchsdurchführung stehen drei voneinander unabhängige Abteilungen zur Verfügung.

Zufahrt zur Baustelle:
Die Zufahrt zur Baustelle erfolgt über die Gartenstraße.

Technische Ausführungsbestimmungen:
Die Ausführung der vertraglichen Leistung hat in Übereinstimmung
mit den Allgemeinen Vertragsbedingungen (VOB), den
EN-/DIN-Normen, den Fachregeln der Verbände, den Verordnungen
der Behörden und den Hinweisen der Hersteller zu erfolgen.
Sie gelten vollinhaltlich als Ergänzung der Leistungsbeschreibung.

Zusätzliche technische Vorschriften
Zur förmlichen Abnahme müssen alle vertragsmäßigen Leistungen aus
dem LV, einschließlich der Revisionsunterlagen, erfüllt sein.
Kann die Funktion nicht überprüft werden, wird die Abnahme für die
Gesamtanlage verschoben.
Die Mängel werden in einem Protokoll festgehalten.
Der Beginn der Gewährleistungsfrist für die Anlage verschiebt sich
entsprechend, bis der Nachweis der sicheren Funktionsfähigkeit erbracht ist.

Arbeitssicherheit und Gesundheitsschutz
Der Auftragnehmer ist verpflichtet, alle für die Ausführung der Leistungen geltenden gesetzlichen Bestimmungen zum Arbeits-, Gesundheits- und Umweltschutz einzuhalten. Dies umfasst insbesondere:
- die aktuellen Vorschriften der Deutschen Gesetzlichen Unfallversicherung (DGUV), einschließlich DGUV-Vorschriften, DGUV-Regeln und DGUV-Informationen
- die einschlägigen Vorschriften der SVLFG (VSG-Vorschriften), soweit Tätigkeiten im landwirtschaftlichen Umfeld betroffen sind
- das Arbeitsschutzgesetz (ArbSchG)
- die Baustellenverordnung (BaustellV)
- die Betriebssicherheitsverordnung (BetrSichV)
- die Gefahrstoffverordnung (GefStoffV)
- alle weiteren relevanten staatlichen Arbeitsschutzvorschriften in ihrer jeweils gültigen Fassung

Nach Auftragserteilung findet eine Baustelleneinweisung mit Hinweisen zum Verhalten auf der Baustelle sowie den standortspezifischen Sicherheitsvorschriften statt. Dies erfolgt unter anderem mit dem Prozedere "Checkliste Fremdfirmen" als Instrument der Unterweisung auf örtliche Gegebenheiten.
Der AN hat das Einweisungsprotokoll zu unterschreiben und vor Beginn der Bauarbeiten seine Mitarbeiter (auch die der Nachunternehmer) über den Inhalt des Einweisungsprotokolls laut § 8 des ArbSchG zu unterrichten und auf die Einhaltung zu achten. Die Einhaltung ist Teil der Vertragserfüllung.
Hierzu ist vor Beginn der Arbeiten vom Auftragnehmer ein Baustellenverantwortlicher, welcher auch vor Ort eingesetzt wird, zu benennen.
Des Weiteren ist ein geeigneter Ersthelfer schriftlich zu benennen.

Seitens des Auftraggebers wird ein SiGeKo beauftragt der ggf. auf Justierungen des sicherheitstechnischen/organisatorischen Arbeitsschutzes hinweist. Sollte dieser mit einer Weisungsberechtigung durch den AG ausgestattet werden ist dem SiGeKo Folge zu leisten.

Verstöße gegen Arbeitsschutz- und Sicherheitsvorschriften können zur Einstellung der Arbeiten auf Kosten des Auftragnehmers führen.

Der Auftragnehmer hat dafür zu sorgen, dass nur fachkundiges, unterwiesenes und geeignetes Personal eingesetzt wird. Verstöße gegen Arbeitsschutz- und Sicherheitsvorschriften können zur Einstellung der Arbeiten auf Kosten des Auftragnehmers führen.
Der AN hat alle zur Sicherung der Baustelle nach den gesetzlichen, polizeilichen und Unfallverhütungsvorschriften erforderlichen Maßnahmen unter voller eigener Verantwortung auszuführen oder diese zu veranlassen. Er haftet für sämtliche aus der Unterlassung solcher Maßnahmen dem AG erwachsene Schäden. § 10 Abs. 2 Nr. 1 S. 2 VOB/B bleibt unberührt.

Der AG behält sich vor, eine Baustellenordnung zu erlassen. Der AN und seine Nachunternehmer haben die Kenntnisnahme sowie den Empfang zu bestätigen.

Baustellenverweis
Bei groben Verstößen gegen die sicherheitstechnischen Schutzmaßnahmen oder Verhaltensregeln werden die betroffenen Personen der Baustelle sofort verwiesen. Der AN hat umgehend für geeigneten fachkundigen Ersatz zu sorgen.

Bautagesberichte
Der AN hat arbeitstäglich Bautagesberichte zu führen und der Bauleitung des AG für jeden Tag getrennt in DIN A4-Format einmal wöchentlich vorzulegen bzw. zuzusenden. Sie müssen alle Angaben enthalten, die für die Ausführung und Abrechnung des Auftrages von Bedeutung sind.

Abfall
Die Beseitigung von Schutt, Abfall, Verpackungs- und Abdeckmaterial hat laufend und arbeitstäglich zu erfolgen. Die Kosten dieser Baureinigung und die Kosten für Bereitstellung und Abfuhr der Schuttbehälter sind mit den Leistungspreisen abgegolten.

Grundsätzlich gilt, dass die Baustelle täglich besenrein zu hinterlassen ist. Kommt der AN der Schuttbeseitigung trotz Aufforderung nicht nach, veranlasst die Bauleitung ohne weitere Aufforderungen die Beseitigung durch eine Fremdfirma, die Kosten gehen zu Lasten des Auftragnehmers.

Die Mengenermittlung und Zuordnung erfolgt nach billigem Ermessen der Bauleitung, wobei dem Auftragnehmer der Nachweis offenbleibt, dass er den Schutt bzw. Abfall nicht verursacht hat, bzw. nur in wesentlich geringerem Umfang.

Die Bereitstellung, das Befüllen und das Abfahren von Schuttcontainern erfolgt durch den Auftragnehmer. Dieser hat je nach Erfordernis für unterschiedlichen Bauschutt unterschiedliche Container aufzustellen. Die Kosten hierfür sowie die Entsorgungskosten (Deponie bzw. MVA) sind in die jeweiligen Einheitspreise einzurechnen.

Die erforderlichen Genehmigungen auf der Grundlage des Kreislaufwirtschaftsgesetz (KrWG) sind durch den jeweiligen Auftragnehmer zu beantragen. Hierzu gehören auch alle Nachweis- und Anzeigepflichten aus der Verordnung über Verwertungs- und Beseitigungsnachweise. Der Aufwand für vorgenannte Verfahren ist in die Einheitspreise einzukalkulieren.

Die Entsorgungsnachweise gemäß der Abfallsatzung sind dem AG spätestens mit
der Schlussrechnung zu übergeben.

Baustrom und Bauwasser
Strom und Wasser stellt der AG nur innerhalb der Baustelle zu betrieblichen Zwecken kostenlos zur Verfügung.

Die weitere Versorgung mit Wasser bzw. Strom inklusive Baustromverteiler ab diesen Abnahmestellen ist Sache des Auftragnehmers.

Sanitäre Einrichtungen
Mobile Toiletten sind ausgeschrieben.

Lager-, Arbeits- und Unterkunftsflächen
Lager- und Arbeitsflächen im Außenbereich werden den Auftragnehmern nach Abstimmung von der Bauleitung des AG zugewiesen. Bauablaufbedingte Umsetzungen von Teilen der Baustelleneinrichtung und dgl. sind nach Aufforderung durch den AG unverzüglich vom AN zu veranlassen. Nach Beendigung der Arbeiten sind die Flächen in den Originalzustand zurück zu
versetzen.

Sprache
Alle Äußerungen des Auftragnehmers müssen in deutscher Sprache abgefasst sein. Fremdsprachliche schriftliche Erklärungen Dritter (z.B. Bescheinigungen von Behörden) sind mit deutscher Übersetzung einzureichen. Die Übersetzung behördlicher Bescheinigungen muss vom Konsulat beglaubigt sein. Der Auftragnehmer hat dafür zu sorgen, dass während der Arbeit auf der Baustelle ständig eine Person anwesend ist, die es ermöglicht, in deutscher Sprache zu verhandeln. Kommt der Auftragnehmer dieser Verpflichtung trotz Mahnung durch den Auftraggeber nicht nach, so ist der Auftraggeber berechtigt, einen Dolmetscher auf Kosten des Auftragnehmers heranzuziehen.

Bauunfälle, bei denen Personen- oder Sachschäden entsteht, sind vom AN dem AG unverzüglich mitzuteilen. Die Mitteilung ist vom AN spätestens innerhalb von zwei Werktagen schriftlich zu bestätigen.

Während der Montagearbeiten sind Sicherheitseinrichtungen wie Gerüste, Fangnetze, Sicherheitsleinen oder gleichwertiges zu benutzen. Die erforderlichen Hebezeuge müssen für die zu hebenden Lasten ausgelegt sein und sind auf ihre Funktionsfähigkeit regelmäßig zu überprüfen.

Der AN ist verpflichtet, alle Einrichtungen zu beschaffen und alle Vorkehrungen zu treffen, die zur Durchführung der Unfallverhütungsvorschriften oder sonst nach Lage der Verhältnisse zum Schutz der Beschäftigten erforderlich sind.

Für die betriebssichere Herstellung, Instandhaltung und Benutzung der Arbeitsplätze, Verkehrswege, Gerüste, Betriebseinrichtungen, Schutzvorrichtungen usw. ist unbeschadet der zivil- und strafrechtlichen Verantwortlichkeit des Besitzers, Herstellers und Lieferers derjenige Unternehmer verantwortlich, dessen Beschäftigte die Arbeitsplätze, Verkehrswege, Gerüste, Betriebseinrichtungen usw. benutzen.

Die für die Durchführung besonderer Arbeiten erforderlichen Körperschutzmittel sind vom AN den Beschäftigten zur Verfügung zu stellen und diese zur Benutzung anzuhalten.

Beachtung der Arbeitsmittelbenutzungsverordnung AMBV (Bereitstellung der Betriebsanweisungen über die eingesetzten Arbeitsmittel nach §6 AMBV)

Beachtung des Arbeitsicherheitsgesetzes AsiG (Namhafte Benennung der Fachkraft für Arbeitssicherheit nach §5 AsiG)

Beachtung der Baustellenrichtlinie

Beachtung der Gefahrstoffverordnung GefStoffV

Beachtung der Zweiten Verordnung über zwingende Arbeitsbedingungen im Baugewerbe, insbesondere Anlage 1 "Rechtsnormen des Tarifvertrages zur Regelung eines Mindestlohnes im Baugewerbe im Gebiet der Bundesrepublik Deutschland (TV Mindestlohn)"

Beachtung des Arbeitnehmer Entsendegesetzes AentG sowie Arbeitnehmerüberlassungsgesetz AÜG

Die Baustelle darf nur mit persönlicher Schutzausrüstung (PSA: Schutzhelm, Sicherheitsbrille und Sicherheitsschuhen) betreten werden.

Bauablauf
=========
Alle Positionen sind einschließlich liefern, montieren, betriebsfertig anschließen
und programmieren zu kalkulieren, falls dies nicht ausdrücklich anders angegeben wird.

Gewächshausanlage

Das Gewächshaus wird als ein Gewächshaus - Typ Venlo" ausgeführt, das eine maximale Abmessung von ca. 40 x 49 Metern und eine überbaute Grundfläche von ca. 1920 m² aufweist.
Das Gewächshaus ist in den Bereichen Kulturfläche für die Anzucht von Erdbeeren, Verarbeitungsraum, Wassertechnikraum (WTR), Lagerraum, Gang zwischen Lagerraum und Büro, Büro und Heizungsraum aufgeteilt. Im Obergeschoss über dem Büro und Gang ist noch ein Lagerpaltz vorgesehen.

Die Lastannahmen der Zuchträumen sind auf der den nachfolgenden Grundlagen zu ermitteln:
- Schadensfolgeklassen : CC 1.
- Herstellungskategorie : PC 1.
- Beanspruchungskategorie : SC 1.
- Ausführungsklasse : EXC 1.

Die Lastannahmen für Produktionsgewächshäuser mit einer Nutzungsdauer von 15 Jahren sind nach den anerkannten Regeln der Technik für das Fundament und die Stahlkonstruktion zu berechnen.

Die Lastannahmen des Verarbeitungsraums (WTR, Lagerraum, Gang, Büro und Heizungsraum) sind zu ermitteln auf Grundlage der:
- Schadensfolgeklassen: CC 2
- Herstellungskategorie: PC 2
- Beanspruchungskategorie: SC 1
- Ausführungsklasse: EXC 1

Alle Belastungen sind nach den anerkannten Regeln zu berechnen und vom Auftragnehmer vorzulegen
Das gilt auch für die Fundamente, die Stahlkonstruktion, die Aluminium Profile der Endgiebel, die Stehwände, die Rinne und das Dach.

Innen-Ausbau
- Installationsbelastung: 70 N/m².
- Schneebelastung Gewächshaus: 250 N/m², ausgehend von einer verminderten Schneebelastung,bei einer Minimal-Raumtemperatur von 12°C, und einer geöffneten Schattier-Anlage bei Schneefall, sowie einem ungehinderten und schnellen Abfluss von Schmelzwasser (Schneezone 1).
- Schneebelastung Service-Raum: 707 N/m² (Schneezone 1).
- Windbelastung Gewächshaus: 427 N/m² in der Mitte und 489 N/m² an den Endgiebeln und Seitenwänden (Windzone 2a).
- Windbelastung Service-Raum: 510 N/m² in der Mitte und 585 N/m² an den Endgiebeln und Seitenwänden (Windzone 2a).
- Hängende Rinne für Pflanzenzucht 300 N/m² ganzjährig.
- Transportlast pro Gitterbinder 1.250 N.
- Auslegung von Bauwerken gegen Erdbeben: 0,061 x g m/s² / laut DIN EN-1998.
- Bodenart Sand laut DIN-EN 1997-1 (Bemessung von Baugrund unter Berücksichtigung von Sand und anderen Bodenarten)
- PV Belastung ISO-Dach 150 N/m².

Konstruktive Anforderungen für den Einsatz eines Dachreinigers
Das Gewächshaus ist so auszulegen und zu konstruieren, dass ein Dachreiniger mit folgenden Eigenschaften sicher betrieben werden kann:
2-Rinnen-Dachreiniger, Gesamtgewicht ca. 600 kg (inkl. wassergefülltem Schlauch)
Radstand 1,50 m, je Rinne 2 Räder
Radbreite 18 mm, Raddurchmesser ≥ 420 mm
Gummibekleidung, Härte ≥ 65 Shore A
Der Dachreiniger selbst ist nicht Bestandteil der ausgeschriebenen Leistungen.

Giebelwände
- Schattier-Anlage: Zugdraht-System, mit 2 Zugdrähte pro Gitterbinder, mit 1.000 N
- Vorspannbelastung und mit Rutsch-Blöckchen (Rutsch-Kraft 9 Kg.) mit maximal 7 Stück pro Draht pro Abteilung.
- Zuglast pro Unterstützungs- oder Aufwehdraht maximal 150 N (20 Drähte pro Schiff für die obere- und untere Anlage und 20 Drähte pro Schiff für 3. Anlage). Dreifach (gegen den Ober- und den Untergurt und in der Mitte der Gitterbinder) montiert.
- Beregnungsanlage mit 1 Zug-Draht pro Schiff in der Höhe des Untergurts der Gitterbinder mit einer Zuglast von 2.500 N.
- Zyklische Beleuchtung mit 1 Zug-Draht pro Schiff in der Höhe der Untergurt der Gitterbinder mit einer Zuglast von 1.000 N.
- Giebelwandheizung: Eigenes Gewicht der Rohre 250 N/m¹. Erniedrigung 480 mm -/- Unterseite der Rinne. Auskragung 400 mm.

Werkplanung / Montageplanung
Der Auftragnehmer hat auf Grundlage der vom Auftraggeber bereitgestellten Ausführungspläne eine vollständige Werk- und Montageplanung für das Gewächshaus zu erstellen. Die Werkplanung dient der technischen Durcharbeitung, der Abstimmung aller Schnittstellen sowie der Sicherstellung einer mangelfreien und ausführbaren Konstruktion.
Die Werkplanung umfasst insbesondere:
- die konstruktive Durcharbeitung aller Bauteile und Baugruppen
- die Prüfung und Darstellung sämtlicher Schnittstellen der Einzelgewerke
- die Berücksichtigung aller statischen Erfordernisse, insbesondere der Standsicherheit nach Venlo-Gewächshaus-Bauweise
- die Erstellung aller für Fertigung, Vormontage und Montage erforderlichen Pläne, Detailzeichnungen und Stücklisten
- die Abstimmung mit der Bauleitung bzw. dem AG
- die rechtzeitige Vorlage der Werkplanung zur Prüfung und Freigabe durch den Auftraggeber (vor Beginn der Ausführung)
Die Verantwortung für die Vollständigkeit, Richtigkeit und Ausführbarkeit der Werk- und Montageplanung liegt vollständig beim Auftragnehmer. Die Freigabe der Werkplanung durch den Auftraggeber entbindet den Auftragnehmer nicht von seiner Verantwortung für die technische Richtigkeit und die Einhaltung aller geltenden Normen, Vorschriften und statischen Anforderungen.

Alle technischen Einrichtungen sind so zu planen und auszuführen, dass die Anforderungen der VSG 2.6 (Sicherheit und Gesundheitsschutz bei technischen Einrichtungen in der Landwirtschaft) in ihrer jeweils gültigen Fassung erfüllt werden.
Die Kosten für die Werk- und Montageplanung ist in den Positionen des gesamten LVs mit einzukalkulieren und wird nicht gesondert vergütet.

Zusätzliche technische Vorschriften zur VOB/C:
DIN 18380 - Heizanlagen und zentrale Wassererwärmungsanlagen
DIN 18381 - Gas-, Wasser- und Entwässerungsanlagen
DIN 18382 - Elektro-, Sicherheits- und Informationstechnische Anlagen

## Gewächshausanlage/TGA und Zubehör
EP-Anteile: Löhne; Stoffe; Geräte; Sonstige

### Abschnitt 1 Baustelleneinrichtung

**1.10 Baustelleneinrichtung**
Baustelleneinrichtung sowie Räumung der
Baustelle, An- und Abtransport aller
Maschinen und Geräte für sämtliche in
der Leistungsbeschreibung enthaltenen
Arbeiten.
Menge: 1,000 St

**1.20 Baustellensicherung**
Baustellensicherung einschl. Vorhalten
der erforderlichen Absperreinrichtungen.
In dieser Position ist ebenfalls die
Säuberung der öffentl. Verkehrsflächen
bei Verschmutzung durch den AN mit einzukalkulieren.
Menge: 1,000 St

**1.30 Vermessungsarbeiten und Arbeitsbereiche**
Vermessungsarbeiten und Arbeitsbereiche
abstecken, Festlegen der Höhen und
Brechpunkte, Pflanzgruben für Bäume und
Solitärgehölze, kennzeichnen und mit
Pflöcken versehen. Absteckmaterialien
sind im Einheitspreis einzurechnen.
Menge: 1,000 St

**1.40 Bauzaun**
Bauzaun für die Dauer der Arbeitsausführung setzen und unterhalten.
Menge: 220,000 m

**1.50 Abfuhr von Boden**
Abfuhr von Boden, Wurzeln, Schnittgut, Schutt, sowie
sonstige unbrauchbare Stoffe.
Der Bieter muss für die Abfuhr und
Entsorgung der anfallenden Stoffe
zugelassene Entsorger nach dem
KrWG sein oder sich
eines solchen Unternehmens bedienen.
Vor Beginn der Maßnahme ist entweder die eigene
Zulassung nachzuweisen oder der vorgesehene Entsorgungsbetrieb zu benennen.
Das abgefahrene Material ist auf gesetzlich vorgeschriebener Deponie-Klasse zu
entsorgen. Die entsprechenden Nachweise
sind vom Auftragnehmer vor Beginn der Arbeiten zu erbringen.
Bei Positionen die Abfuhr und Entsorgung
von Fremdstoffen oder verdrängte Massen
beinhalten, sind Deponiekosten einzukalkulieren.

Die oben beschriebenen Angaben müssen mindestens folgende Angaben enthalten:
Boden, Aushuberden:
- Deponie:
- Entsorger:

Holz, Strauchwerk u. Wurzeln:
- Deponie:
- Entsorger

Beton, Steine:
- Deponie:
- Entsorger:

Baumischmüll, Eisenteile:
- Deponie:
- Entsorger:
Menge: 50,000 m³

**1.60 Nivellierung des Bodens des Gewächshauses**
Nivellierung des Bodens des Gewächshauses
Nach dem Bau des Gewächshauses ist der Boden innerhalb des Gewächshauses vollständig zu egalisieren.
Das Planum (Höhenangabe) geschieht in Absprache mit der Bauleitung.
Menge: 2000,000 m²

**1.70 Baustraßen/ Baustelle/Flächen**
Während der Erdarbeiten ist eine Baustraße und eine Lagerfläche von mindestens 400 m² neben dem Neubau zu errichten. Die genaue Lage wird noch vor Ort nach Abstecken des Gewächshauses mit der Bauleitung festgelegt.
Die ausgeschachtete Bodenmenge wird zwischengelagert und später wieder eingebaut. Die Fläche dafür wird ebenfalls mit der Bauleitung festgelegt.
Die Baustraße ist mit einem Geotextil und 30cm Mischrecycling verdichtet herzustellen, so dass diese durch einen LKW befahrbar ist.
In der Bauphase sind Setzungen der Straße zugelassen.
Menge: 400,000 m²

**1.80 Mobile Baustellentoilette**
Liefern, aufstellen, vorhalten und betreiben von zwei mobilen Baustellentoiletten für die Dauer der Mietzeit auf einer Baustelle.

Eine Herren- und eine Damentoilette.

Die Leistung umfasst insbesondere:
Lieferung und fachgerechtes Aufstellen am Einsatzort
2 Mobile Toilettenkabinen aus robustem, witterungsbeständigem Kunststoff
Ausstattung mit:
WC-Sitz mit Deckel
Urinal
Handdesinfektionsmittelspender
Toilettenpapierhalter inkl. Erstausstattung
Be- und Entlüftung

Regelmäßiger Service während der Mietzeit, mindestens 1× wöchentlich, bestehend aus:
Absaugen und fachgerechte Entsorgung der Fäkalien
Reinigung und Desinfektion der Kabine
Nachfüllen von Verbrauchsmaterialien (Toilettenpapier, Sanitärzusätze)
Endabholung nach Mietende
Entsorgung gemäß geltender gesetzlicher und umweltrechtlicher Vorschriften
Die Ausführung hat unter Beachtung der einschlägigen Arbeitsschutz-, Hygiene- und Umweltvorschriften zu erfolgen.
Alle Kosten für Transport, Service, Wartung und Entsorgung sind im Einheitspreis enthalten.

Die mobile Toilette ist zunächst für 6 Monate vorzuhalten mit der Option der monatlichen Verlängerung.
Menge: 6,000 Mo.

### Abschnitt 2 Wegflächen

**2.10 Verbundsteinpflaster aufnehmen**
Verbundsteinpflaster aufnehmen und im
Baustellenbereich lagern.
Art des Pflasters = verschiedene
Verbundsteinpflasterarten
Menge: 50,000 m²

**2.20 Randsteine aufnehmen**
Randsteine jeder Art und Abmessungen, in Beton verlegt, aufnehmen, säubern, brauchbare Saumschwellen bzw. Randsteine nach Angabe der Bauleitung lagern.
Das Fundament abbrechen, laden und einschließlich Bruch- und Bauschutt zur Unternehmerkippe abfahren.
Menge: 50,000 m

**2.30 Befestigung Platten**
Befestigung aus Platten jeder Art und Abmessungen auf- nehmen, das noch brauchbare Material reinigen und nach Angabe der Bauleitung lagern.
Vor Baubeginn nicht wiederverwendbares Material gemeinsam mit einem Beauftragten des Auftraggebers feststellen, zu laden und zur Unternehmerkippe mit Nachweis abfahren und zu entsorgen.
Menge: 10,000 m²

**2.40 Unterbau 30 cm**
Unterbau aus Schüttpacklage, Setzpacklage, Schlacke, wassergebundene
Schotterdecken in einer Gesamtdicke von
0 bis einschließlich 30 cm aufbrechen,
laden und zur Unternehmerkippe abfahren.
Das Anstemmen des Unterbaus ist in den
Einheitspreis mit einzurechnen.
Menge: 50,000 m²

**2.50 Unterbau 40 cm**
Unterbau aus Schüttpacklage, Setzpacklage, Schlacke, wassergebundene
Schotterdecken in einer Gesamtdicke von 0 bis
einschließlich 40 cm aufbrechen,
laden und zur Unternehmerkippe abfahren.
Das Anstemmen des Unterbaus ist in den
Einheitspreis mit einzurechnen.
Menge: 50,000 m²

*Hinweis: Herstellen von Verkehrsflächen*

**2.60 Planum Tragschicht**
Planum zur Aufnahme der Tragschicht
herstellen und verdichten.
Ebenheit: + - 2,0 cm auf 4,0 m
Menge: 50,000 m²

**2.70 Frostschutzschichten 20 cm**
Frostschutzschichten aus einem zu
lieferndem Sand-Kies-Gemisch,
Körnung 0-32, Frostempfindlichkeitsklasse F1, gem. ZTV E-StB 17,
profilgerecht herstellen  und verdichten.
Schichtdicke:  20 cm
Einbaugewicht: 340 kg/m2
Einbaubreite: ca. 1,50 bis 8,00 m.
Abgerechnet wird nach Einbaugewicht.
Ein Soll-/Istvergleich ist zu führen.
Einbau in Einzelflächen im Bereich der
Fahrbahn und Mischverkehrsflächen.
Die Menge ist über Wiegekarten nachzuweisen.
Menge: 18,000 t

**2.80 Schottertragschichten 25 cm**
Schottertragschichten aus einem zu lieferndem Natursteinschotter, Körnung 0-45, gem. ZTVT-StB,
profilgerecht herstellen und verdichten.
Schichtdicke:  25 cm
Einbaugewicht: 525 kg/m2
Einbaubreite: ca. 1,50 bis 2,50 m.
Abgerechnet wird nach Einbaugewicht.
Ein Soll-/Istvergleich ist zu führen.
Einbau in Einzelflächen im Bereich der  Fahrbahn und Mischverkehrsflächen.
Die Menge ist über Wiegekarten nachzuweisen.
Menge: 25,000 t

**2.90 Rasenkantensteine 8/20**
Rasenkantensteine 8/20 cm aus einschichtigem Beton (Zusatzstoff: gebrochenes
natürliches Hartgestein)
in Geraden und Kurven auf einem 15 cm
dicken Betonfundament mit einer 12 cm
breiten Rückenstütze versetzen.
Menge: 50,000 lfdm

**2.100 Vorhandenes Pflaster**
Vorhandenes und auf der Baustelle
zwischengelagertes Betonpflaster
mit Fase / ohne Fase im Verbund
nach Angabe des Auftraggebers
in ein 4 cm dickes Naturstein-
Brechsandgemisch 0/2 fachgerecht verlegen. Verlegung gem.
ZTV P, bzw. dem Pflaster-Merkblatt!
Menge: 50,000 m²

**2.110 Oberboden**
Gesiebten Oberboden ohne Dauerunkräuter, frei Baustelle liefern und profilgerecht
andecken. Abgerechnet wird nach Auftragsflächen. Andeckung auf Böschungen,
Banketten, Trennstreifen u.ä.
Anschluß 5 cm unter Fahrbahnrand, Dicke
der Andeckung bis 30 cm.
Menge: 100,000 m²

*Hinweis: Bituminöse Fahrbahndecke aufnehmen*

**2.120 Abruchkante bituminösen Decken**
Gerade Abruchkante an vorhandenen bituminösen Decken mit einer Schneidemaschine scharfkantig herstellen.
Schnitttiefe ca. 6 cm
Menge: 30,000 m

**2.130 Bitominöse Fahrbahnbefestigung 12 cm**
Bitominöse Fahrbahnbefestigung bis einschließlich 12 cm Dicke aufbrechen und zur Unternehmekippe fahren.
Menge: 30,000 m²

**2.140 Teerhaltige Fahrbahnbefestigung 6 cm**
Teerhaltige Fahrbahnbefestigung bis 6 cm aufnehmen und innerhalb der Baustelle auf vom AG bereitgestellte Fahrzeuge/Container verladen.
Zur Beachtung:
Das Aufbruchmaterial muss von Fremdstoffen frei sein. Abgerechnet wird nach dem Wiegeschein (Original) des Entsorgers.
Eine Vergütung erfolgt nur, wenn das Aufbruchmaterial frei von Fremdstoffen ist.
Menge: 15,000 t

**2.150 Randsteine aufnehmen**
Randsteine jeder Art und Abmessungen, in Beton verlegt, aufnehmen, säubern, brauchbare Saumschwellen bzw.
Randsteine nach Angabe der Bauleitung lagern.
Das Fundament abbrechen, laden und einschließlich Bruch- und Bauschutt zur Unternehmerkippe abfahren.
Menge: 30,000 m

**2.160 Unterbau 30 cm**
Unterbau aus Schüttpacklage, Setzpacklage, Schlacke, wassergebundene
Schotterdecken in einer Gesamtdicke von
0 bis einschließlich 30 cm aufbrechen,
laden und zur Unternehmerkippe abfahren.
Das Anstemmen des Unterbaus ist in den
Einheitspreis mit einzurechnen.
Menge: 30,000 m²

**2.170 Unterbau 40 cm**
Unterbau aus Schüttpacklage, Setzpacklage, Schlacke, wassergebundene
Schotterdecken in einer Gesamtdicke von
einschließlich 40 cm aufbrechen,
laden und zur Unternehmerkippe abfahren.
Das Anstemmen des Unterbaus ist in den
Einheitspreis mit einzurechnen.
Menge: 30,000 m²

*Hinweis: Herstellen von bituminösen Flächen*

*Hinweis: Flächen bis 1,50 m*
Bei den nachfolgend aufgeführten Flächen handelt es sich um Kleinflächen bis zu einer Breite von 1.50 m.

**2.180 Verschmutze Flächen reinigen**
Verschmutze Beton oder bituminösen Flächen mit der Kehrmaschine (bei kleineren Flächen mit der Hand), notfalls unter zu Hilfenahme von Wasser gründlich reinigen. Das Kehrgut geht in das Eigentum des AN über.

Hinweis:
Das Reinigen der Fahrbahnfläche wird nicht vergütet, wenn die Verschmutzung durch fahrlässiges Verhalten des AN verursacht wird.
Menge: 30,000 m²

**2.190 Schnittfuge mittels Fugenschneider**
Schnittfuge mittels Fugenschneider bis 3 cm tief in den Asphaltbelag geradlinig schneiden. Bei Anordnung tiefergehender Schnittfugen wird der EP proportional umgerechnet.
Menge: 30,000 m

**2.200 Schmelzbares Bitumenband, 5 mm**
Schmelzbares Bitumenband, 5 mm Dicke
einseitig mit einem Gasbrenner anschmelzen und vollflächig an die Schnittkante andrücken. Die senkrechte Schnittkante vorher reinigen, ggf. trocknen und mit einem Bindungsmittel gut deckend streichen und trocknen lassen.
Menge: 30,000 m

**2.210 Flächen anspritzen**
Gereinigte Flächen mit 0,3 kg/m² Haftkleber maschinell anspritzen einschließlich der notwendigen Materiallieferung.
Die erforderliche Menge hat der AN in eigener Verantwortung zu überprüfen. Eine einwandfreie Haftung zwischen Binder und Deckschicht ist zu gewährleisten. Es darf zu keiner Bindemittelanreicherungen der Deckschicht kommen.
Menge: 30,000 m²

**2.220 Bituminöse Tragschicht herstellen**
Einbau einer Fahrbahn und Nebenflächen, in einer Lage, Schichtdicke 8 cm.
Mischgutart CS 0/22 min. 70% gebrochenes Korn über 2 mm bezogen auf den Mineralstoffgemisch,
Verhältnis Brechsand zu Natursand 1:1.
Bindemittel: zugelassenes Bindemittel
Bei Fahrbahnen ohne Randsteineinfassung seitliche Abböschungen mit Neigung 1:1 anlegen.
Menge: 30,000 m²

**2.230 Aspahltbindern**
Aspahltbinder nach den anerkannten Regeln der Technik einbauen und verdichten.
Einbaubereich: Fahrbahn und Nebenflächen
Einbaugewicht: ca. 100 kg/m²
Schichtdicke: ca. 4 cm
Mischgut: 0/16 mm
Bindemittel: zugelassenes Bindemittel
Basalt Edelsplit, Edelbrechsand, Natursand, Füller
Der Nachweis erfolgt über die Original-Wiegescheine
Menge: 30,000 m²

**2.240 Splittreichen Asphaltbeton 0/8 mm**
Splittreichen Asphaltbeton 0/8 mm in Fahrbahnen und Nebenflächen einbauen und verdichten.
Schichtdicke: 4 cm
Splittgut im Mineralgemisch: 50%
Bindemittel: Bitumen B 65, Diabas Edelsplitt,
Edelbrechsand, Natursand, Füller.
Bei Fahrbahnen ohne Randsteineifassung seitliche Abböschungen mit Neigung 1 : 1 anlegen.
Abgerechnet wird die geforderte Breite bis zur Mitte der Böschungslinien.
Der Nachweis erfolgt über die Original Wiegescheine.
Menge: 30,000 m²

### Abschnitt 3 Regenwasserkanal

**3.10 Rohrgräben**
Rohrgräben, 0,50 m breit in einer mittleren Tiefe bis 1,20 m, Boden der Bodenklasse 2 - 5 nach DIN 18300 zur Herstellung von Rohrleitungsverlegung gemäß DIN 18300/DIN 4124 ausheben, den zum Verfüllen der Rohrgräben erforderlichen Aushubboden seitlich lagern, die verdrängten Bodenmasse zur Unternehmerkippe abfahren und die Rohrgrabensohle
nach DIN EN 1610 herstellen.
Die Rohre nach der Verlegung sorgfältig überdecken und Rohrgräben nach DIN 18300 und dem Merkblatt über das
Zufüllen von Leitungen der Forschungsgesellschaft für Straßen- und Verkehrswesen e. V. wieder zufüllen und verdichten.
Abgerechnet wird nach der Grabenlänge.
Menge: 200,000 m

**3.20 Gruben für Revisionsschächte herstellen**
Gruben für Revisionsschächte herstellen
Größe: 2,00 x 1,50 m H/D
den erforderlichen Aushubboden seitlich
lagern, die verdrängten Bodenmasse
zur Unternehmerkippe abfahren und die
Sohle nach DIN EN 1610 herstellen.
Den Revisionsschacht nach der Montage
sorgfältig zufüllen und lagenweise
verdichten.
Menge: 1,000 St

**3.30 Sandigen Boden zur Auffüllung**
Sandigen Boden zur Auffüllung und als
Ersatz für die als ungeeignet abgefahrenen Bodenmassen frei Baustelle
liefern, abladen und einbauen, als
Zulage zu den Grabenpositionen.
Maximale Korngöße:  < 16 mm
Maximal 9% Masseanteil:  < 0,075
oder 3% Masseanteil:  < 0,020
Menge: 55,000 m³

*Hinweis: Vollwandrohre aus Polypropylen*
Hochlast-Vollwandrohre aus Polypropylen (PP-MD) nach DIN 4262-1 mit werkseitig eingelegtem patentierten Dreifach-Dichtsystem aus SBR nach DIN EN 681-1.
Ringsteifigkeit gemäß DIN EN ISO 9969 >16kN /m².
Alle Formteile haben eine tatsächlich gemessene Ringsteifigkeit, die gemäß der EN ISO 13967 deutlich über 16 kN/m² liegt.
Basisrohr auf 7 bar Dichtheit gemäß DIN EN 14758-1 geprüft.
Chemische Beständigkeit im Bereich pH 1 bis pH 13.

Einsetzbar: im Schwerlastbereich SLW 60 (gemäß Regelstatik)
Rohrfarbe: außen maigrün, innen weiß
(inspektionsfreundliche Innenfarbe)
Das Rohrsystem ist unter Beachtung der DIN EN 1610 zu verlegen
Fabrikat: Ostendorf Kunststoffe
Typ: KG 2000

oder gleichwertig:

angebotenes Fabrikat: '.........'
Typ: '.........'

**3.40 Vollwandrohre DN 300**
Vollwandrohre aus Polypropylen
wie zuvor beschrieben frei Baustelle liefern,
höhen- und fluchtgerecht verlegen.
Nennweite: DN 300
Menge: 10,000 m

**3.50 Vollwandrohre DN 250**
Vollwandrohre aus Polypropylen
wie zuvor beschrieben frei Baustelle liefern,
höhen- und fluchtgerecht verlegen.
Nennweite: DN 250
Menge: 10,000 m

**3.60 Vollwandrohre DN 200**
Vollwandrohre aus Polypropylen
wie zuvor beschrieben frei Baustelle liefern,
höhen- und fluchtgerecht verlegen.
Nennweite: DN 200
Menge: 40,000 m

**3.70 Vollwandrohre DN 150**
Vollwandrohre aus Polypropylen
wie zuvor beschrieben frei Baustelle liefern,
höhen- und fluchtgerecht verlegen.
Nennweite: DN 150
Menge: 10,000 m

**3.80 Vollwandrohre DN 125**
Vollwandrohre aus Polypropylen
wie zuvor beschrieben frei Baustelle liefern,
höhen- und fluchtgerecht verlegen.
Nennweite: DN 125
Menge: 85,000 m

**3.90 Vollwandrohre DN 100**
Vollwandrohre aus Polypropylen
wie zuvor beschrieben frei Baustelle liefern,
höhen- und fluchtgerecht verlegen..
Nennweite: DN 100
Menge: 60,000 m

**3.100 Bögen DN 300**
Bögen, passend zum vorgenannten Rohr als
Zulage einbauen.
Nennweite: DN 300
Menge: 1,000 St

**3.110 Bögen DN 250**
Bögen, passend zum vorgenannten Rohr als
Zulage einbauen.
Nennweite: DN 250
Menge: 5,000 St

**3.120 Bögen DN 200**
Bögen, passend zum vorgenannten Rohr als
Zulage einbauen.
Nennweite: DN 200
Menge: 4,000 St

**3.130 Bögen DN 150**
Bögen, passend zum vorgenannten Rohr als
Zulage einbauen.
Nennweite: DN 150
Menge: 2,000 St

**3.140 Bögen DN 125**
Bögen, passend zum vorgenannten Rohr als
Zulage einbauen.
Nennweite: DN 125
Menge: 11,000 St

**3.150 Bögen DN 100**
Bögen, passend zum vorgenannten Rohr als
Zulage einbauen.
Nennweite: DN 100
Menge: 50,000 St

**3.160 Abzweig DN 300**
Abzweig, passend zum vorgenannten Rohr
als Zulage einbauen.
Nennweite: DN 300
Menge: 1,000 St

**3.170 Abzweig DN 250**
Abzweig, passend zum vorgenannten Rohr
als Zulage einbauen.
Nennweite: DN 250
Menge: 5,000 St

**3.180 Abzweig DN 200**
Abzweig, passend zum vorgenannten Rohr
als Zulage einbauen.
Nennweite: DN 200
Menge: 4,000 St

**3.190 Abzweig DN 150**
Abzweig, passend zum vorgenannten Rohr
als Zulage einbauen.
Nennweite: DN 150
Menge: 2,000 St

**3.200 Abzweig DN 125**
Abzweig, passend zum vorgenannten Rohr
als Zulage einbauen.
Nennweite: DN 125
Menge: 10,000 St

**3.210 Abzweig DN 100**
Abzweig, passend zum vorgenannten Rohr
als Zulage einbauen.
Nennweite: DN 100
Menge: 10,000 St

**3.220 Reduzierstück DN 200/150**
Reduzierstück, passend zum vorgenannten
Rohr als Zulage einbauen.
Nennweite: DN 200/150
Menge: 2,000 St

**3.230 Reduzierstück DN 150**
Reduzierstück, passend zum vorgenannten
Rohr als Zulage einbauen.
Nennweite: DN 150
Menge: 9,000 St

**3.240 Reduzierstück DN 125**
Reduzierstück, passend zum vorgenannten
Rohr als Zulage einbauen.
Nennweite: DN 125
Menge: 4,000 St

**3.250 Schachtunterteile als Durchlaufschacht**
Schachtunterteile als Durchlaufschacht, DN 1000, als
Fertigteile gem. DIN 4034, System Fabekun, einschl.
Gerinneausbildung aus Kunststoff (PU), Anschlussmuffen
und der Gelenkstücke für Rohre DN 300.
Menge: 1,000 St

**3.260 Schachtoberteile aus Betonringen**
Schachtoberteile aus Betonringen gem. DIN 4034,
DN 1.000, in Baulängen von 0,25, 0,50 und1,00 m.
Die Fugendichtung erfolgt mittels zugelassenem Dichtungsband einschl. der erforderlichen Steigbügel gem. DIN 19555 in 25 cm
Höhenabstand.
Menge: 2,000 m

**3.270 Schachthals**
Exzentrische Schachthälse aus Beton gem. DIN 4034,
100/62,5  einschl. der erforderlichen Steigeisen.
Die Fugendichtung erfolgt mittels zugelassenem Dichtungsband.einschl. der erforderlichen
Steigbügel gem. DIN 19555 in 25 cm Höhenabstand.
Menge: 1,000 St

**3.280 Schachtabdeckung Klasse D 400**
Schachtabdeckung
Klasse D 400
entsprechend DIN EN 124/DIN 1229
lichte Weite Ø 610/500 mm
Bauhöhe 75 mm
Rahmen aus Gusseisen rund
mit 6 Ankerschrauben
BEGU (Beton-Guss) -Deckel
mit Dichtung
öl- und benzinbeständig
rückstausicher bis 2 bar
tagwasserdicht, geruchsdicht
mit 3 Schraubverschlüssen
Gewicht ca. 115,0 kg
Fabrikat: Passavant

oder gleichwertig

angebotenes Fabrikat: '.........'

angebotener Typ: '.........'

Mit dieser Position ist das höhen- und fluchtgerechte
Anpassen an die jeweiligen Bauzustände sowie der
Mehraufwand zur Einbindung in die Geländeoberfläche enthalten.
Eine Vergütung über diese Position hinaus erfolgt nicht.
Es ist ein zugelassener Zementmörtel zu verwenden.
Menge: 4,000 St

*Hinweis: Wassersilos auf dem Außengelände*
Vorbemerkung zu den Positionen 03.0029 - 03.0034 Wasserspeichersilos
Die nachfolgenden Positionen beschreiben die vollständige Lieferung, Montage und betriebsfertige Herstellung von Wasserspeichersilos auf dem Außengelände. Alle beschriebenen Leistungen sind vom Auftragnehmer auszuführen. Hierzu gehören insbesondere:
- Lieferung der Silos einschließlich erforderlicher Betonbodenplatten
- Einbau der Silos (Einlasstiefe ca. 0,50 m)
- Beidseitige Beschichtung der Silos
- Montage und Anschluss der Überlaufleitungen DN 100 an die Versickerungsmulde (Material gemäß Pos. 3.9 und 3.15)
- Anbringen eines Kennzeichnungsschildes zur Angabe der Wasserart

angebotenes Fabrikat: '.........'
Typ '.........'

**3.290 Silo-Sauber-Wasser SW 1-3**
Silo-Sauber-Wasser SW 1-3
Durchmesser: ca 7,32 m
Höhe: ca 4,62 m
Bruttoinhalt: ca. 194 m3
liefern und aufstellen wie zuvor beschrieben.
Menge: 3,000 St

**3.300 Silo-Gieß-Wasser GW1**
Silo-Gieß-Wasser SW 1-3
Durchmesser: ca. 3,66 m
Höhe: ca 3,08 m
Bruttoinhalt: ca. 32 m3
liefern und aufstellen wie zuvor beschrieben.

Die Aufstellung erfolgt unmittelbar am Wassertechnikraum!
Menge: 1,000 St

**3.310 Aufstellfläche Wasserspeichersilos SW 1-3**
Aufstellfläche für die Wasserspeichersilos SW 1-3 herstellen
Größe 0,50 m/9,00 m H/D
den erforderlichen Aushubboden seitlich
lagern, die verdrängten Bodenmasse
zur Unternehmerkippe abfahren und die
Aufstellfläche (Sohle) gemäß den Anforderungen des Herstellers herrichten.
Das Wasserspeichersilo ist nach der Montage
sorgfältig zu verfüllen und lagenweise zuverdichten.
Menge: 3,000 St

**3.320 Aufstellfläche Wasserspeichersilos GW 1**
Aufstellfläche für die Wasserspeichersilo GW 1 herstellen
Größe 0,50 m/4,00 m H/D
den erforderlichen Aushubboden seitlich
lagern, die verdrängten Bodenmasse
zur Unternehmerkippe abfahren und die
Aufstellfläche (Sohle) gemäß den Anforderungen des Herstellers herrichten.
Das Wasserspeichersilo ist nach der Montage
sorgfältig zu verfüllen und lagenweise zuverdichten.
Menge: 1,000 St

**3.330 Silo-Sauber-Wasser UD 1**
Silo-Sauber-Wasser UD 1
Durchmesser: ca 3,66 m
Höhe: ca 4,62 m
Bruttoinhalt: ca. 48 m3
liefern und aufstellen wie zuvor beschrieben.
Menge: 1,000 St

**3.340 Aufstellfläche Wasserspeichersilo UD 1**
Aufstellfläche für das Wasserspeichersilo UD 1 herstellen
Größe: 0,50 m/5,00 m H/D
den erforderlichen Aushubboden seitlich
lagern, die verdrängten Bodenmasse
zur Unternehmerkippe abfahren und die
Aufstellfläche (Sohle) gemäß den Anforderungen des Herstellers herrichten.
Das Wasserspeichersilo ist nach der Montage
sorgfältig zu verfüllen und lagenweise zu verdichten.
Menge: 3,000 St

**3.350 Wasserbaufolie SW 1-3**
Wasserbaufolie für die zuvor genannten Wasserspeichersilos SW 1-3
Durchmesser: ca 7,32 m
Höhe: ca 4,62 m
Bruttoinhalt: ca. 194 m3
Fabrikat: DL-plastics
Typ: Delaflex

oder gleichwertig

angebotenes Fabrikat: '.........'
Typ: '.........'

Hinweis:
Zwischen der Silo-Wand und der Wasserbaufolie wird eine Schutzfolie (Vlies) eingebaut, den in den Einheitspreis mit einzurechnen ist.
Menge: 3,000 St

**3.360 Wasserbaufolie UD 1**
Wasserbaufolie für den zuvor genannten Wasserspeichersilo UD 1
Durchmesser: ca. 3,66 m
Höhe: ca 4,62 m
Bruttoinhalt: ca. 48 m3
Fabrikat: DL-plastics
Typ: Delaflex

oder gleichwertig

angebotenes Fabrikat: '.........'
Typ: '.........'

Hinweis:
Zwischen der Silo-Wand und der Wasserbaufolie wird eine Schutzfolie (Vlies) eingebaut, den in den Einheitspreis mit einzurechnen ist.
Menge: 1,000 St

**3.370 Antialgenplanen SW 1-3**
Zum Abdecken der Wasserspeichersilos sind Antialgenplanen zu liefern und zu montieren.

Für Wasserspeichersilo SW 1-3
Durchmesser: ca 7,32 m
Höhe: ca 4,62 m

Technische Daten:
Material: z.B. Genatex® 700 Bändchengewebe
Verwendung im Freien: geeignet für Silos bis maximal Ø 8m
Komplettlieferung inklusive Befestigungsmaterialien

Zentrale Verstärkung der Abdeckplane (z.B. für Stützen durch einen Pfahl)
Verwendung von vollständig wasserdichtem Material

Fabrikat der Planung:
Genatex® 700 Bändchengewebe

oder gleichwertig

angebotenes Fabrikat: '.........'
Typ: '.........'
Menge: 3,000 St

**3.380 Antialgenplanen UD 1**
Antialgenplanen wie vor beschrieben

für Wasserspeichersilo UD 1
Durchmesser: ca 3,66 m
Höhe: ca 4,62 m

Technische Daten:
Material: z.B. Genatex® 700 Bändchengewebe
Verwendung im Freien: geeignet für Silos bis maximal Ø 8m
Komplettlieferung inklusive Befestigungsmaterialien

Zentrale Verstärkung der Abdeckplane (z.B. für Stützen durch einen Pfahl)
Verwendung von vollständig wasserdichtem Material

Fabrikat der Planung:
Genatex® 700 Bändchengewebe

oder gleichwertig

angebotenes Fabrikat: '.........'
Typ: '.........'
Menge: 1,000 St

**3.390 Pumpenschacht DN500**
Tiefe: 1,00 m
für das Abpumpen des Regenwassers aus den Regenwasserleitungen des Gewächshauses in die Silos
Anschlussnennweite DN 100
einschließlich einer Schachtabdeckung D 400
liefern und einbauen.

angebotenes Fabrikat: '.........'
Typ: '.........'
Menge: 1,000 St

**3.400 Pumpe Regenwasser**
Tauchpumpe
Leistung: 15 m³/h
Förderhöhe: 4 m
einschließlich einer Druckleitung von 10 m aus Edelstahlrohr einschl. 10 Bogen
Nennweite: DN 50
komplett liefern und montieren.

angebotenes Fabrikat: '.........'
Typ: '.........'
Menge: 1,000 St

*Hinweis: Herstellen einer Mulde*
Vorbemerkungen zu:

Muldenversickerung

Einbau unter Berücksichtigung von ATV-DVWK-A 138 und Herstellerhandbuch.

Fläche: 165,00 m²
Einbautiefe: 0,30 m
Freiboard: 0,05 m

Bodenaustausch bis auf 2,50 m

Die Mulde erforderlichen Arbeiten sind in den folgenden Positionen 03.0039 - 03.0047 beschrieben.

**3.410 Oberboden abtragen**
Oberboden im Bereich der zu erstellende Versickermulde einschließlich Vegetationsdecke in vorhandener Dicke abtragen.
Abtragsstärke ca. 30 cm Oberboden im Baustellenbereich fördern und in Absprache mit der Bauleitung zwischenlagern.
Abrechnung gemäß Aufmass.
Menge: 50,000 m³

**3.420 Ungeeigneten Boden abfahren**
Ungeeigneten Boden der Bodenklasse
3-5, Z0 - Z1.2, nach Angabe der
Bauleitung  lösen, laden und abfahren.
Boden geht in Eigentum des AN über und wird beseitigt.
Abgerechnet wird nach Abtragsprofilen.
Bodenaustausch bis 2,50 m
Menge: 370,000 m³

**3.430 Kiessand, Sieblinie 0/32 mm - 0/56 mm,**
Kiessand, Sieblinie 0/32 mm - 0/56 mm,
liefern und profil- und fachgerecht einbauen.
Durchlässigkeitsbeiwert
kf > 5,4 x 10 -5 m/s.
Menge: 370,000 m³

**3.440 Kontrollprüfung Wasserdurchlässigkeit**
Kontrollprüfung für die Wasserdurchlässigkeit
auf der Oberseite der Versickermulde.
Menge: 1,000 St

**3.450 Filtervlies**
Mechanisch verfestigter Filtervlies mit
geeigneter Filterwirksamkeit für
Schluffe und Sande z.B. mechanisch
verfestigter Vliesstoff

Beschaffenheit: 600/603 g/m2
überlappend verlegt zum Einsatzort
transportieren und entsprechend den
Herstellerangaben verlegen,

Fabrikat: Terrafix

oder gleichwertig

angebotenes Fabrikat: '.........'
Typ: '.........'
Menge: 165,000 m²

**3.460 Wasserbausteine**
Wasserbausteine für Zulaufbereiche mit
einer Kantenlänge von 20 bis 30 cm Länge
frei Baustelle liefern, zum Einsatzort
transportieren und in der Böschung in
Beton versetzen.
Menge: 1,000 m²

**3.470 Oberboden 30 cm andecken**
Zwischengelagerter Oberboden auf dem Gelände laden und in einer Stärke von 30 cm in der Mulde andecken.
Die Sieblinie des Bodens muß im zulässigen Bereich der anliegenden Kornverteilung liegen.

An den Boden werden daher folgende Anforderungen
gestellt:

-Durchlässigkeit: k >= 5 * 0,00001 m/s
-Korndurchm. bei 60 % Siebdurchgang
d60 =9,2-0,3 mm
-Korndurchm. bei 10 % Siebdurchgang
d10 = 0,06 -0,1 mm
-Kornanteile im Schluffbereich <= 10 %
-organische Substanz <= 1 %
-pH zwischen 6 und 7

Der Nachweis der geforderten Werte ist vom AN durch die Analyse eines unabhängigen Prüfinstitutes zu erbringen.

Pro 25 m3 wird eine Untersuchung zur Kornverteilung gefordert.
Wird die geforderte Kornverteilung  nicht erreicht, ist der Boden durch den AN auf eigene Kosten mit Sand 2/5 mm zu  verbessern, einschießlich Lieferung des Materials.
Menge: 50,000 m²

**3.480 Muldenfläche profilieren**
Muldenfläche nach Angabe der Bauleitung
und nach Zeichnung in Hand- und
Maschinenarbeit profilgerecht herstellen
Böschnungsneigung: 1 : 1 - 1 : 5.
Abgerechnet wird die horizontale Projektion der Flächen
Mehrlängen durch Abschrägungen sind einzurechnen.
Menge: 165,000 m²

**3.490 Saatgut**
Saatgut für die Begrünung von Versickerungs- und Entwässerungsmulden liefern.
Aussaatmenge: 20 g/m²
Das Saatgut ist nach Herstellerangaben verarbeiten/verteilen.
Menge: 165,000 m²

### Abschnitt 4 Schmutzwasserkanal

**4.10 Rohrgräben**
Rohrgräben, 0,50 m breit in einer mittleren Tiefe bis 1,20 m, Boden der Bodenklasse 2 - 5 nach DIN 18300 zur Herstellung von Rohrleitungsverlegung gemäß DIN 18300/DIN 4124 ausheben, den zum Verfüllen der Rohrgräben erforderlichen Aushubboden seitlich lagern, die verdrängten Bodenmasse zur Unternehmerkippe abfahren und die Rohrgrabensohle
nach DIN EN 1610 herstellen.
Die Rohre nach der Verlegung sorgfältig überdecken und Rohrgräben nach DIN 18300 und dem Merkblatt über das
Zufüllen von Leitungen der Forschungsgesellschaft für Straßen- und Verkehrswesen e. V. wieder zufüllen und verdichten.
Abgerechnet wird nach der Grabenlänge.
Menge: 145,000 m

**4.20 Gruben für Revisionsschächte**
Gruben für Revisionsschächte herstellen
Größe: 1,50 x 1,00 m H/D
den erforderlichen Aushubboden seitlich lagern, die verdrängten Bodenmassen zur Unternehmerkippe abfahren und die Sohle nach DIN EN 1610 herstellen.
Den Revisionsschacht nach der Montage sorgfältig verfüllen und lagenweise verdichten.
Menge: 4,000 St

**4.30 Sandigen Boden**
Sandigen Boden zur Auffüllung und als Ersatz für die als ungeeignet abgefahrenen Bodenmassen frei Baustelle
liefern, abladen und einbauen, als Zulage zu den Grabenpositionen.
Maximale Korngöße:  < 16 mm
Maximal 9% Masseanteil:  < 0,075
oder 3% Masseanteil:  < 0,020
Menge: 5,000 m³

*Hinweis: Vollwandrohre aus Polypropylen*
Hochlast-Vollwandrohre aus Polypropylen (PP-MD) nach DIN 4262-1 mit werkseitig eingelegtem patentierten Dreifach-Dichtsystem aus SBR nach DIN EN 681-1.
Ringsteifigkeit gemäß DIN EN ISO 9969 >16kN /m².
Alle Formteile haben eine tatsächlich gemessene Ringsteifigkeit, die gemäß der EN ISO 13967 deutlich über 16 kN/m² liegt.
Basisrohr auf 7 bar Dichtheit gemäß DIN EN 14758-1 geprüft.
Chemische Beständigkeit im Bereich pH 1 bis pH 13.

Einsetzbar: im Schwerlastbereich SLW 60 (gemäß Regelstatik)
Rohrfarbe: außen maigrün, innen weiß
(inspektionsfreundliche Innenfarbe)
Das Rohrsystem ist unter Beachtung der DIN EN 1610 zu verlegen
Fabrikat: Ostendorf Kunststoffe
Typ: KG 2000

oder gleichwertig:

angebotenes Fabrikat: '.........'
Typ: '.........'

**4.40 Vollwandrohre DN 100**
Vollwandrohre aus Polypropylen
wie zuvor beschrieben frei Baustelle liefern,
höhen- und fluchtgerecht verlegen.
Nennweite: DN 100
Menge: 145,000 m

**4.50 Bögen DN 100**
Bögen, passend zum vorgenannten Rohr als
Zulage einbauen.
Nennweite: DN 100
Menge: 15,000 St

**4.60 Abzweig DN 100**
Abzweig, passend zum vorgenannten Rohr als
Zulage einbauen.
Nennweite: DN 100
Menge: 4,000 St

**4.70 Kellerablauf**
Kellerablauf nach DIN 1253
mit Ablaufstutzen, Geruchsverschluss und Schmutzfang
höhenverstellbarem Aufsatz 150x150 mm und einem Rost
Ablaufleistung nach DIN EN 1253
(20mm Anstauhöhe mit Standartrost)
DN 100: 1,61 l/s
Fabrikat: Dallmer
oder gleichwertig

angebotenes Fabrikat: '.........'

Typ: '.........'

liefern und montieren.
Menge: 3,000 St

**4.80 Schachtunterteile als Durchlaufschacht**
DN 600 aus Polypropylen (PP),
mit werkseitig fest integriertem Kugelgelenk, je
Anschluss im Bereich von 15 Grad horizontal und vertikal
abwinkelbar, für den Anschluss von Rohren aus PP, PE
oder PVC mit KG-Maßen, zugelassen vom DIBt unter
Z-42.1-338, entsprechend DIN EN 476, DIN EN 752 und DIN
EN 13598-2 ohne zusätzliche Maßnahmen auftriebssicherer
Schacht bei Einbautiefe bis 5,00 m, Einsatzgebiet SLW
60, bestehend aus außen gerippten PP-Fertigteilen.
Schachtboden, Schachtrohr und Kunststoff-/Betonauflagering oder Teleskopadapter weisen durchgängig die gleiche Nennweite DN 600 auf.
Seitliche Zuläufe mit Höhenversatz (30 mm) zum
Hauptgerinne. Kunststoff-/Betonauflagering oder
Teleskopadapter zur Aufnahme einer handelsüblichen
Schachtabdeckung DN 600.

Schachtboden aus Polypropylen entsprechend den
Planungsvorgaben positionieren und einbauen.
Schachtabdeckung gemäß den Herstellerangaben zur
Schachtabdeckung ausführen.

Spezifikationen:
Anschlüsse: DN/OD 160
Gerinne: DN/OD 160
Typ:
gerades Gerinne 180 Grad;

Gerinne DN/OD 160

Fabrikat: Wavin Tegra 600
Artikel-Nr.: 2001525
oder gleichwertig

angebotenes Fabrikat: '.........'
Typ: '.........'
Menge: 2,000 St

**4.90 Schachtunterteil T-Stück 90°**
DN 600 aus Polypropylen (PP),
mit werkseitig fest integriertem Kugelgelenk, je
Anschluss im Bereich von 15 Grad horizontal und vertikal
abwinkelbar, für den Anschluss von Rohren aus PP, PE
oder PVC mit KG-Maßen, zugelassen vom DIBt unter
Z-42.1-338, entsprechend DIN EN 476, DIN EN 752 und DIN
EN 13598-2 ohne zusätzliche Maßnahmen auftriebssicherer
Schacht bei Einbautiefe bis 5,00 m, Einsatzgebiet SLW
60, bestehend aus außen gerippten PP-Fertigteilen.
Dichtheitsprüfung bis 2,5 bar durch die MPA Darmstadt.
Schachtboden, Schachtrohr und
Kunststoff-/Betonauflagering oder Teleskopadapter
weisen durchgängig die gleiche Nennweite DN 600 auf.
Seitliche Zuläufe mit Höhenversatz (30 mm) zum
Hauptgerinne. Kunststoff-/Betonauflagering oder
Teleskopadapter zur Aufnahme einer handelsüblichen
Schachtabdeckung DN 600.

Schachtboden aus Polypropylen entsprechend den
Planungsvorgaben positionieren und einbauen.
Schachtabdeckung gemäß den Herstellerangaben zur
Schachtabdeckung ausführen.

Spezifikationen:
Anschlüsse: DN/OD 160
Gerinne DN/OD 160

Fabrikat: Wavin Tegra 600
Artikel-Nr.: 3012391
oder gleichwertig

angebotenes Fabrikat: '.........'
Typ: '.........'
Menge: 2,000 St

**4.100 Abdeckung Klasse D 400**
Abdeckung Klasse D 400
befahrbar,
Durchmesser: DN 600
zur direkten Auflage auf ein 600 Schachtrohr, ohne Lüftung.
Mit Verrieglung, Schraube M 16x65, Vierkant Schlüsselweite 17.

Fabrikat: Wavin Tegra 600
Wavin-Artikel-Nr.: 4052831

oder gleichwertig

angebotenes Fabrikat: '.........'
Typ: '.........'
Menge: 4,000 Stk

### Abschnitt 5 Fundamenterder

*Hinweis: Technische Vorbemerkungen zur Ausschreibung von Erdungsanlagen*
Allgemeines
Die Ausführung der Erdungsanlage hat in Übereinstimmung mit den allgemein anerkannten Regeln der Technik sowie den einschlägigen Normen und Vorschriften zu erfolgen. Alle Arbeiten sind unter Einhaltung der VOB sowie der nachfolgenden DIN-Normen und technischen Regelwerke durchzuführen:

- DIN 18014 "Fundamenterder - Planung, Ausführung und Dokumentation"
- DIN VDE 0100-410 "Errichten von Niederspannungsanlagen - Schutz gegen elektrischen Schlag"
- DIN VDE 0100-540 "Erdung und Schutzleiter"
- DIN VDE 0185-305 "Blitzschutzsysteme"
- DIN EN 62305 "Blitzschutz"
- DIN 488 "Bewehrungsstahl" (falls Bewehrung als Erdung verwendet wird)

Die Errichtung der Erdungsanlage darf ausschließlich durch ein nach den entsprechenden DIN- und VDE-Normen zertifiziertes Fachunternehmen erfolgen.  Eine Ausführung durch nicht qualifizierte Firmen ist unzulässig.

Alle erdverlegten oder in Beton eingearbeiteten Erdungsbauteile sind vor ihrer Überdeckung durch Erdreich oder Beton vollumfänglich zu dokumentieren. Die Dokumentation hat mindestens folgende Punkte zu enthalten:

- Fotodokumentation der eingebauten Erdungsanlage mit Maßangaben
- Verlegepläne mit Positionsangaben der Erdungsbauteile
- Prüfprotokoll der Durchgängigkeit und Übergangswiderstände
- Nachweis der Übereinstimmung mit den geltenden Normen

Vor der Betonage oder der Verfüllung mit Erdreich ist die fertiggestellte Erdungsanlage durch die Fachbauleitung zu besichtigen. Die Besichtigung ersetzt nicht die Verpflichtung zur vollständigen Dokumentation.

Nach Fertigstellung der Erdungsanlage ist eine abschließende Prüfung gemäß den geltenden DIN- und VDE-Normen durchzuführen. Das Prüfprotokoll ist dem Auftraggeber vollständig und in nachvollziehbarer Form zu übergeben.

Diese Anforderungen sind zwingend einzuhalten. Eine Abnahme der Erdungsanlage ohne vollständige Dokumentation und Nachweis der fachgerechten Ausführung gemäß den geltenden Normen ist nicht zulässig.

**5.10 Fundamenterder**
Fundamenterder
Flachband Fl 30x3,5 mm
nach DIN EN IEC 62305 (VDE 0185-305),
Werkstoff: St/tZn (zn 500)
entsprechend DIN 18014 senkrecht in das
Betonfundament(Streifenfundament) einlegen,
gemäß Baufortschritt,
kompl. mit allen Anschluss-, Verbindungs-,
Kreuzklemmen und allem Zubehör,
liefern und montieren
Menge: 315,000 m

**5.20 Ringerder**
Ringerder
Runddraht Rd 10 mm
nach DIN EN IEC 62305 (VDE 0185-305),
Werkstoff: NIRO (V4A) Werkst.Nr. 1.4541
unter oder seitlich neben das Betonfundament verlegen, gemäß Baufortschritt,
kompl. mit allen Anschluss-, Verbindungs-,
Kreuzklemmen und allem Zubehör,
liefern und montieren.
Menge: 315,000 m

**5.30 Anschlussfahne für Potentialausgleichsschiene**
Anschlussfahne für Potentialausgleichsschiene

liefern und montieren.
Menge: 10,000 Stk

**5.40 Anschlussfahne zur Anbindung Stahlträger**
Anschlussfahne zur Anbindung Stahlträger
inkl. fachgerechtem Anschluss mittels Klemme oder Bohrung an den Stahlträger

liefern und montieren.
Menge: 46,000 Stk

**5.50 Anschlussfahne zur Anbindung Fassadenteile**
Anschlussfahne zur Anbindung Fassadenteile
inkl. fachgerechtem Anschluss mittels Klemme oder Bohrung an das Fassadenteil oder metallische Einrichtungen wie Geländer etc. in Fassadennähe

liefern und montieren.
Menge: 12,000 Stk

**5.60 Kreuzstück**
Kreuzstück für ober- und unterirdische Verbindungen zum Verbinden von Leitern, in Kreuz und T-Anordnungen, Werkstoff NIRO (V4A) DIN-werstoff-Nr. 1.4571, Klemmbereich Rd 10 mm oder FI 30 mm
Menge: 45,000 Stk

**5.70 Erdungsfestpunkt mit Wassersperre**
Erdungsfestpunkt mit Wassersperre
Kontaktplatte:: ø 80 mm
Abdeckung: Kunststoff
Anschlussgewinde: M10 / M12
Gesamtlänge: 190 mm
Kurzschlussstrom (50 Hz), 1 s, = 300 °C: 3,3 kA

liefern und montieren
Menge: 10,000 Stk

**5.80 Isolierung von unterirdischen Verbindungen**
Isolierung von unterirdischen Verbindungen der Erdungsanlage mit Korrosionsschutzbinde
Menge: 25,000 Stk

**5.90 Herstellen einer Verbindung zwischen Ringerder und Fundamenterder**
Herstellen einer Verbindung zwischen Ringerder und Fundamenterder, im Bereich der Ableitungen mittels Erdungsfestpunkt im WU-Ortbeton

liefern und montieren
Menge: 15,000 Stk

**5.100 Dokumentation Fundamenterderanlage**
Erstellen der nach DIN 18014 geforderten Dokumentation mit Verlegeplänen, Ausführungsfotos und einem Schlussbericht mit Messwerten, einschl. der erforderlichen Messungen unter Einhaltung der Technischen Vorbemerkungen.

erstellen und liefern
Menge: 1,000 Stk

### Abschnitt 6 Fundament

*Hinweis: Allgemein*
Alle in diesem Titel aufgeführten Positionen
beinhalten die Lieferung und die Montage der Materialien, einschließlich der benötigten Ausschachtungsarbeiten.

Die Baustelle wird auf einem Gefälle (1,0 cm pro Feld 5,00 m oder 0,2%) egalisiert übergegeben.
Die benötigte Menge Beton ist im Preis mit enthalten.
Der Beton muss die Betonstärkeklasse C20/25 laut aktueller DIN-EN 206-1 und DIN 1045-2 entsprechen.
Die Armierung muss die Betonstahlklasse FeB500 erfüllen.

**6.10 Streifenfundament**
Die Streifendfundamente sind nach den nachfolgenden Leistungsbeschreibungen auszuführen:
Höhe: 0,30 m
Breite: 0,25 m
einschließlich 4 Bewehrungsstäbe mit einem Durchmesser von d= 10 mm.
Alle 40 m ist eine Dehnungsfuge vorzusehen, ausgefüllt mit Poystyrol

oder gleichwertig.

angebotenes Fabrikat: '.........'
Typ: '.........'

Die Betonpfähle sind nach den nachfolgenden Leistungsbeschreibungen auszuführen:
Betonpfähle an den Giebelwänden:
von Mitte bis Mitte 20,00 m mit einem Durchmesser von d=0,40 m und einer Tiefe von 1,00 m ab der Geländeoberfläche (OKFFB).
Insgesamt sind 14 Stück Betonpfähle zu herzustellen und einzubauen

Betonklasse: C20/25 laut aktueller DIN EN 206-1 und DIN 1045-2
Menge: 280,000 m

**6.20 Fundamentstützen 8 m**
In einem Abstand von 8 m (Mitte bis Mitte) sind vorgefertigte Betonstützen einzubauen.
Die Betonklötze sind mit einer Bodendeckung von 40 cm einzubauen. Diese sind mit einem Bewehrungsstab von d=10 mm und einer Länge von 30 cm auszubilden.

Abmessungen der Fundamentstützen: 12x16x100 cm
Verankerungsstab: M12
Armierung: 4 Stäbe d= 12 mm und einem Betonklotz von d=80x80 cm.

Betonklasse: C20/25 laut aktueller DIN EN 206-1 und DIN 1045-2
Menge: 14,000 St

**6.30 Fundamentstützen 5 m**
In einem Abstand von 5 m (Mitte bis Mitte) sind vorgefertigte Betonstützen einzubauen.
Die Betonklötze sind mit einer Bodenüberdeckung von 40 cm einzubauen.
Diese sind mit einem Bewehrungsstab von d=10 mm und einer Länge von 30 cm auszubilden.

Abmessungen der Fundamentstützen: 12x16x100 cm
Verankerungsstab: M12
Armierung: 4 Stäbe d= 12 mm und einem Betonklotz von d=80x80 cm.

Betonklasse: C20/25 laut aktueller DIN EN 206-1 und DIN 1045-2
Menge: 16,000 St

**6.40 Betonbodenfläche Innenräume**
Lieferung und Verlegung von Betonböden in folgenden Räumen:
- Betonweg Gewächshaus: 193,60 m²
- Wassertechnikraum: 132 m²
- Lagerraum: 30 m²
- Gang: 10 m²
- Büro: 30 m²
- Heizungsraum: 42 m²

Gesamtfläche: 437,60 m²

Alle Betonböden sind wie nachfolgend aufgeführt auszuführen:

- Lieferung und Verlegung einer Folie in 0,10 mm
- Lieferung und Verlegung von Doppellagigem Baustahlmattem
  in 150/180/8 mm
- Lieferung Verlegung eines Betonbodens mit einer Stärke von
  15 cm  - Betonklasse C30/37, EE2, S4 dmax 16
  einschließlich der mechanischen Politur des Bodens in grauer
  Zementfarbe und der Lieferung  und das Aufbringen von
  Curing-Compound (Hydratationsprozess).

Das Anbringen der erforderlichen offenen und nicht ausgefüllten Schnittstellen ist Bestandteil dieser Position.
Der Beton ist mittels einer Betonpumpe einzubringen und nach den anerkannten Regeln der Technik zu verdichten.

Hinweis:
Die erforderlich Statik der Betonbodenplatte und die Bewehrungspläne sind der Bauleitung vor der Ausführung vorzulegen (Montageplanung).
Menge: 437,600 m²

**6.50 Betonbodenfläche CO2-Tank außen**
Die Lieferung und Verlegung einer Betonfläche im Außenbereich des Gewächshauses in folgender Größe:

Aufstellfläche für den CO2-Tank: 9 m²

Der Betonboden ist wie nachfolgend aufgeführt auszuführen:

- Lieferung und Verlegung einer Folie in 0,10 mm
- Lieferung und Verlegung von Doppellagigem Baustahlmatten
  in 150/180/8 mm
- Lieferung Verlegung eines Betonbodens mit einer Stärke von
  15 cm  - Betonklasse C30/37, EE2, S4 dmax 16
  einschließlich der mechanischen Politur des Bodens in grauer
  Zementfarbe und der Lieferung  und das Aufbringen von
  Curing-Compound (Verbesserung des Hydratationsprozess).

Der Beton ist mittels einer Betonpumpe einzubringen und nach den anerkannten Regeln der Technik zu verdichten.

Hinweis:
Die erforderlich Statik der Betonbodenplatte und die Bewehrungspläne sind der Bauleitung vor der Ausführung vorzulegen (Montageplanung).
Menge: 9,000 m²

**6.60 Maulwurfsperre**
Entlang der Außengiebel und den Seitenwänden (Stehwände) ist eine Maulwurfsperre mittels Fundamentprofile auf dem Fundament anzubringen.

Maulwurfsperre in Streifen aus einem PVC-Tuch
Breite: 100 cm
montiert bis 0,70 m tiefe in den Boden.
Menge: 177,600 m

### Abschnitt 7 Unterbau

*Hinweis: Allgemein*
Alle in diesem Titel aufgeführten Positionen
beinhalten die Lieferung und die Montage der Materialien.

Die Ständer der Wände werden auf das Fundament mittels Fundamentschrauben montiert und befestigt.
Die Innen- und Kreuzstrebständer werden an Fundamentstützen befestigt.
Alle Spanner der horizontalen und vertikalen Strebung werden  mit zugeschweißten Augen ausgestattet

Stahlkonstruktion:
Feuerverzinkt nach DIN EN ISO 1461
oder verzinkt nach der Sendzimir-Prozedur.

Alle Stahlprofile müssen der Stahlqualität S235 ensprechen, es sei denn es ist anders erwähnt.

Profile:
Gemäß den Normen EN 10056-2, EN 10210-2 oder
EN 10219-2.

Alle Befestigungsmaterialien müssen der Festigkeitsklasse 8.8 entsprechen. (Zugfestigkeit von mindestens 800 N/mm² und eine Streckgrenze von mindestens 640 N/mm²)

Die komplette Stahlkonstruktion ist nach der statischen Berechnung auszuführen.

**7.10 Innen- und Seitenwandständer**
Innenbau
Ständer: Rechteckrohr 160x60x4,0 mm S275
Kreuzstreben: Rechteckrohr 160x60x4,0 mm S275
Die Kreuzstreben sind mit einem Schlitzloch 40x50 mm (Breite x Höhe) für den Bindermachnismus auszustatten

Seitenwand
Ständer: Rechteckrohr 160x60x4,0 mm S275 (1 pro Feld von 5,00 m). auszustatten mit einem Schlitzloch 40x50 mm (Breite x Höhe).
Zusätzlich sind 2 Konsolen für die Heizungsrohre, U-Profile 50 x 40 mm mit einer Länge von 100 mm und einem Bohrloch von d=11 mm zu montieren.

Giebelwand
Ständer: Rechteckrohr 200 x 100 x 4,0 mm ( 1 pro Schiff von 4,00 m), auszustatten mit 2 Konsolen für die Heizungsrohre U-Profil 70x50 mm mit einer Länge von 140 mm und einem Bohrloch von d=11 mm.
Zusätzlich auszuführen sind 3 x 2 Schweißplatten für eine Abspannfette einer dreifachen Schattieranlage.

An den jeweiligen Ecken und an den beiden Seiten zwischen den Abteilungen müssen zusätzliche Gieblwandständer montiert werden.
Menge: 1,000 St

**7.20 Gitterbinder**
Im gesamten Gewächshaus sind Gitterbinder mit einer Länge von 8 m zu montieren. Zwischen den Ständern in dem Lagerraum sind Metallprofile zu montieren, so dass eine Holzbalkenlage für einen zusätzlichen Boden montiert werden kann.
Der Holzboden wird bauseits erstellt und gehört nicht zum Lieferumfang des Gewächshauses.

Nachfolgend die Beschaffenheit der Gitterbinder:
Obergurt: Rechteckrohr 60x30x3,0 mm
Untergurt: Rechteckrohr 60x30x3,0 mm
Diagonale: Rechteckrohr 30x30x2,0 mm
Kupplung: Flacjeisen 60x15 mm
Höhe: 750 mm
Befestigung: 2 Bolzen mit Muttern in M16

Die Gitterbindersenkung von Oberseite Gitterbinder bis Unterseite Rinne ist 18 cm hoch. Die Hilfsstütze ist mit einem Schlitzloch von 40x50mm (Breite x Höhe) für den Bindermechanisumus zu versehen.

Die Untergurte der Gitterbinder sind zu versehen mit:
8 Bohrlöcher d=12 mm für die Aufhängung von Kulturrinnen
2 Bohrlöcher d=12 mm für die zyklische Beleuchtung
1 Bohrloch d=12 mm für die Hochdruck-Vernebelung

Der Obergurt der Gitterbinder ist wie folgt austzustatten:
6 Bohrlöcher d=8 mm für die Lüftung
In der Mitte der Gitterbinder ist ein U-Profil einzuschweißen für die Aufnahme der mittleren Schattieranlage.
Menge: 1,000 St

**7.30 Pfetten**
Die Pfetten werden alle auf gleicher Höhe montiert.
Die Pfetten sind so auszulegen und zu montieren, dass diese später für die Montage von Rollschirmanlagen geeignet sind.
Die oberen 2 Pfetten werden in der Höhe des Ober- und des Untergurts der Gitterbinder montiert.

Pro Giebel- bzw. Quertrennwand werden:
4 Pfetten als U-Profil 80 x 40 x 3,0 mm montiert als "ununterbrochene Pfetten".

Pro Seiten- bzw. Längstrennwand werden montiert:
4 Pfetten U-Profil 80 x 40 x 3,0 mm.
Menge: 1,000 St

**7.40 Verstrebung**
Vertikale Windstrebung
Die Sätze sind als doppeltes Kreuzstrebfeld zu montieren.
- 6 Sätze verteilt in den Giebel- und Quertrennwänden
- 3 Sätze verteilt in den Seiten- und Längstrennwänden
- 1 Satz in der Längsrichtung der Rinne

Die Kreuzstrebungen bestehen aus:
Kreuzstreben aus massivem Rundstahl Ø 16 mm mit Spannern um die oberen Kreuzstreben zu montieren
Höhenmass: ca. 800 mm unter der Rinne

Unterbalken aus Rechteckrohr 120 x 80 x 3,0 mm.
Diese sind zwischen die Betonstützen zu montieren
Ober- und Mittelbalken aus Rechteckrohr 60 x 60 x 3,0 mm.
Diese sind zwischen den Ständern zu montieren.

Horizontale Windstrebung
2 Sätze pro Gitterbinder 8,00 m x 10,00 m
Diese sind Horizontal zu montieren.
Windverband aus massivem Rundstahl Ø 10 mm mit Kupplungsplatten an den Regenrinnen und mit Spannern.

Rinnen-Strebung
Die erste Rinne ab den Seitenwänden sind mittels einer Druckstange aus Rechteckrohr 70 x 40 x 2,0 mm, zwischen der Seitenwandrinne und der ersten Rinne einzubauen.
Die Streben sind aus Rundstahl Ø 10 mm zwischen den Seitenwandbinderständern und den Druckstange an der ersten Rinne zu montieren.
Menge: 1,000 St

**7.50 Kulturdrahtbefestigung**
Pro Giebelwand (4,00 m) ist eine Drahtpfette zusammengesetzt aus Stahl Ø 16 mm an Konsolen zu montieren.
Insgesamt 2 mal 12 Stück (24 Stück insgesamt).
Die Befestigung hat mittels stählernen Bügel um die Giebelwandständer zu erfolgen.
In den Ecken werden Druckrohre zur Verstrebung der Giebelwandständer montiert.

Kulturdraht Typ V-3.
Ein Draht pro Schiff sind mit dem so genannten "Schnell-Kupplungs-System" zu liefern.
Das Schnell-Kupplungssystem besteht aus zwei Stück Stahldrahtklemmen, Drahtspanner mit Sicherungsmutter und einem montierten Auge.

Abhänger aus versenktem Stahldraht Ø 5 mm, geeignet für Untergurt aus Rechteckrohr, geliefert auf Länge für eine Kulturdrahthöhe 0,50 m an der Unterseite des Gitterbinders.

komplett liefern und montieren.
Menge: 1,000 St

**7.60 Stützen und Schienen Dachreinigungsanlage**
Wegen das Umsetzungsdocks der Dachreinigungsanlage sind die nachfolgenden Unterteile zu montieren.
Es ist mit einem Gesamtgewicht von maximal 18.000 N für das Umsetzungsdock zu rechnen, dies beinhaltet die Dachreinigungsanlage und das dafür notwendige Personal.

- 13 Stück Rinnenstützen
Diese Stützen sind an der Rinne zu montieren und werden mit einem angeschweißtem U-Profil versehen.
- 12 Stück Oberschiene
Rechteckrohr in 140 x 60 x 4,0 mm mit einer Länge von 4,00 m. Diese werden an den Rinnenstützen montiert.
An den Seitenwänden sind die Oberschiene für das Umsetzungsdock zureichend ausstechen und sind mit Endanschlägen zu versehen.

- 13 Stück Endanschläge
Diese Endanschläge sind an den Enden der Regenrinne zu montieren.
- 25 Stück Fundamentstützen.
Die Stützen mit angeschweißtem U-Profil sind auf dem Fundament zu montieren.

- 8 Stück Unterschiene
Rechteckrohr 50 x 30 x 3,0 mm mit einer Länge von 6,00 m.
Diese sind an den Fundamentstützen zu montieren.
Menge: 1,000 St

**7.70 Pulverbeschichtung**
Die komplette Stahlkonstruktion, mit Ausnahme der Schienen und Stützen der Dachwäscher, ist mit einer elektrostatisch aufgebrachten Pulverschicht in der Farbe RAL 9016 zu liefern und zu montieren.
Die Stärke der Pulverschicht beträgt mindestens 80 µm.
Menge: 1,000 St

### Abschnitt 8 Rinne und Dach

*Hinweis: Allgemein*
Alle in diesem Titel aufgeführten Positionen
beinhalten die Lieferung und die Montage der Materialien.

Die Befestigung der Aluminium-Profile sind mit Bolzen und Muttern aus Edelstahl auszuführen.
Die Aluminium Profile sind in der Legierung EN-AW 6063 T66 auszuführen.
Die Sturmsicherung der Aluminium Profile sind laut Hersteller und den gültigen Vorschriften zu montieren.

**8.10 Rinne**
Es sind schmale Aluminium-Regenrinnen mit einer getrennten Kondenswasser- und Regenwasserabfuhr zu liefern und zu montieren.
Die Verteilung ist gemäß Herstellerangaben und den anerkannten Regeln der Technik zu liefern.
13 Stück Rinnen a 41,00 m
Die Rinne, die an den Seitenwänden montiert werden, sind mit einem Aluminium-Wasserschutzprofil auszustatten.
Menge: 1,000 St

**8.20 Glasdach Zuchträume**
Die Dächer der Zuchträume werden aus Aluminium-Profilen zusammengetzt. Die Profile mit integrierten Gummi- Abdeckstreifen sind für nachfolgendes Glasmaß zu liefern und zu montieren.
Glasmaß: ca. 1.245 x 2.113 mm
Dachneigung: 22°
Menge: 1,000 St

**8.30 Iso-Paneel-Dach Wassertechnikraum, Gang, Büro und Heizungsraum**
Das Dach des Wassertechnikraums, des Gangs, des Büros und des Heizungsraums sind mit Iso-Paneelen in Aluminium Profilen auszustatten.
Dachneigung: 22°

Spezifikation Iso-Paneele:
Außenseite Stahlblech, Stärke 0,6 mm mit Plastisol Schichtung Standardfarbe nach Wahl des Bauherrn
Innenseite Stahlblech, Stärke vom 0,5 mm mit einer weißen Polyester Schichtung.
Der Kern aus Polyurethanschaum ist FCKW-frei
Material-Stärke von 60 mm.

Die Paneele ist wie folgt zu montieren:
- Aluminium Profile auf der Rinne, montiert mit Bolzen aus
  Edelstahl
- Am First mit Aluminium Profilen
- An der Innenseite mit Abschlussplatten in der Farbe nach
  Wahl des Bauherrn
- An der Außenseite mit Abschlussplatten in der Farbe nach Wahl des Bauherrn
Das Iso-Paneele-Dach wird mit einer stählernen Hilfskonstruktion (Hilfsbindern und Pfetten) unter den Rinnen der Unterstützungsträger montiert.

angebotenes Fabrikat: '.........'
Typ: '.........'
Menge: 1,000 St

### Abschnitt 9 Giebel- und Seitenwände

*Hinweis: Allgemein*
Alle in diesem Titel aufgeführten Positionen
beinhalten Lieferung und die Montage der Materialien.

Die Befestigungen der Aluminium-Profile sind mit Bolzen und Muttern aus Edelstahl auszuführen.
Ausführung der Aluminium Profile
Fabrikat: BOAL

oder gleichwertig

angebotenes Fabrikat: '.........'

Die Aluminium Profile sind in der Legierung EN-AW 6063 T66 auszuführen (Mindestanforderung).
Sturmsicherung der Aluminium Profile laut Herstellervorgaben und den allgemein anerkannten Regeln der Technik.
Das verschließen von 10 Durchführungen ist im Einheitspreis einzukalkulieren und wird nicht gesondert vergütet.

**9.10 Polycarbonat Giebel- und Seitenwände**
Die Giebel- und Seitenwände von den Zuchträumen sind mit Aluminium Profilen, geeignet für Polycarbonat Platten mit ein Sprossenabstand von Mitte bis Mitte 100 cm zu liefern und zu montieren.

Das Fundamentprofil mit Gummi-Abdichtung wird bis auf das Fundament montiert.
Die Verglasung ist mit Stützenriegel Verglasungsblöckchen zu montieren.
Die Abdichtung zwischen den Pfetten und den Polykarbonat Platten ist in den Einheitspreis mit einzurechnen.
Menge: 118,800 m

**9.20 Glas Längstrennwände**
Die Längstrennwand wird mit Aluminium Profilen, geeignet für Einzelglas mit einer Stärke von 4 mm und mit ein Sprossen- abstand von Mitte bis Mitte ca. 83 cm montiert.

Das Fundamentprofil mit Gummi-Abdichtung wird bis auf das Fundament montiert.
Menge: 70,000 m

**9.30 Iso-Wandpaneele Giebel-, Seiten- und Trennwände**
Die Giebel-, Seiten- und Trennwände des Wassertechnikraum, der Lagerraum, der Gang, das Büro und der Heizungsraum sind mit Iso-Wandpaneelen zu verkleiden.

Die Iso-Wandpaneele ist bis zu den Dachecksprossen bzw. Rinnen zu montieren.

Spezifikation Iso-Wandpaneelen:
Außenseite Stahlblech, Stärke 0,6 mm mit Plastisol Schichtung (oder ähnlich), Standardfarbe nach Wahl des Bauherrn.
Innenseite Stahlblech, mit einer Stärke vom 0,5 mm mit einer weißen Polyester Schichtung.
Iso-Paneele der Trennwände an beiden Seiten mit einem Stahlblech, Stärke 0,5 mm und mit einer Weißen Polyester Schichtung versehen.
Kern aus PIR FCKW-frei, mit einer Stärke von 60 mm.
Die Paneele werden blind befestigt.
Die Giebel- Seiten- und Trennwände sind mit Abschlussplatten in der dieselben Farbe nach Wahl des Bauherrn zu schließen.

angebotenes Fabrikat: '.........'
Typ: '.........'
Menge: 127,600 m

### Abschnitt 10 Obergeschoss

**10.10 Obergeschoss**
Das Oberschoss wird mit einem zusätzlichen Lagerraum über dem Büro und dem Gang versehen:

Abmessungen/Größe:
2 Schiffe von 4,00 m breit und 1 Fach von 5,00 m lang

Hierfür sind Befestigungen zwischen den Ständern und Metallprofilen zur Aufnahme einer Holzbalkendecke vorzusehen.
Menge: 40,000 m²

**10.20 Holzbalkenlage in einem Abstand von 50 cm mit**
Holzbalkenlage in einem Abstand von 50 cm mit Vierkanthölzern in einer Länge von 5 m in den Abmessungen 8*16 cm liefern und an den Befestigungen aus Position 1 mittels Edelstahlschrauben befestigen.
Belastung der Holzbalkenlage maximal: 200 KG/m²

Der statische Nachweis für diese Belastung ist vor Montage der Holzbalkenlage der Bauleitung vorzulegen.
Menge: 16,000 St

**10.30 Verlegeplatte 22 mm**
OSB-3-Verlegeplatte 22 mm mit Nut und Feder
Abmessungen 205 cm x 62,5 cm
liefern und auf der Holzbalkenlage verlegen und mit Edelstahlschrauben befestigen.
Menge: 40,000 m²

**10.40 Verlegeschraube**
Verlegeschraube (Edelstahlschrauben), Fixiergewinde, Senkkopf
Abmessungen: 4,5 x 60 mm
liefern und montieren.
Menge: 200,000 St

### Abschnitt 11 Lüftung

*Hinweis: Allgemein*
Alle in diesem Titel aufgeführten Positionen
beinhalten die Lieferung und die Montage der Materialien.

Die Lüftungsfenster des Gewächshauses werden aus Aluminium Profilen zusammengesetzt.
Die Eindeckung erfolgt aus Glas.

Die Lüftungsfenster des Service-Raums werden ebenfalls aus Aluminium Profilen zusammengesetzt.
Die Eindeckung erfolgt aus Polycarbonat-Platten.

Die Lüftungsfenster müssen gegen axiale Verschiebung gesichert werden.
Die Lüftungsfenster sind für die Montage von Insektengazen nicht geeignet.
Die Aluminium Unterteile sind mit Bolzen und Muttern aus Edelstahl zu montieren.
Die Lüftung muss für den maximalen Eröffnungswinkel von 58° geeignet sein.

Das Gewächshaus wird so aufgeteilt, dass in 4 Abteilungen insgesamt 8 Motoren installiert werden.

**11.10 Lüftungsfenster Gewächshaus Glas**
Beschreibung der Einbauorte und Variationen.
Der Einheitspreis dieser Position ist ensprechend der untenbeschriebenen Aufteilung und Varianten zu kalkulieren.

Giebelwandlüftung:
24 Stück 1-Scheiben Lüftungsfenster
Abmessungen 2 x 625 x 1.400 mm mit 2 Druckstangen.

Lüftungsfenster Mittelfelder : 72 Stück 2-Scheiben- Lüftungsfenster
Abmessungen 2 x 1.250 x 1.400 mm mit 3 Druckstangen.

Die Lüftungsfenster sind einmal pro Feld und wechselseitig auf dem jeweiligen First zu montieren, einschließlich der notwendigen Stützenriegel und Klammern aus Edelstahl und den notwendigen Gummi-Abdichtungen.
Menge: 96,000 St

**11.20 Lüftungsfenster Service-Räume Polycarbonat Platten**
24 Stück 1-Scheibe Lüftungsfenster
Abmessungen 1 x 990 x 1.000 mm mit 2 Druckstangen.

Die Lüftungsfenster sind einmal pro Feld und wechselseitig auf die Firsten zu montieren einschließlich der notwendigen Stützenriegel und Klammern aus Edelstahl und den notwendigen Gummi-Abdichtungen.
Menge: 24,000 St

**11.30 Lüftungsmechanismus**
Der Lüftungsmechanismus wird zusammengesetzt aus:

Gemäß DIN EN 10305-3, verzinktes Stahlrohr, Zug-Schubrohr Ø 27 x 1,5 mm. Pro Lüftungsfenster sind die Zug-Schubrohre 3 mal zu unterstützen mittels Bindergehäuse.

Bindergehäuse, zusammengesetzt aus Kunststoff-Rollen, Bolzen und Muttern aus Edelstahl und sendzimir verzinkte Gehäuse. Die Bindergehäuse sind auf die Gitterbinder zu montieren.
Aluminium Druckstangen befestigt an den Lüftungsfenstern mit Sperrstiften aus Edelstahl und an den Zug-Schubrohren mit Aluminium-Klemmbügeln.
Für den Mechanismus an der Giebelwandlüftung ist ein U-Profil zu montieren

Typ: Bindermechanismus

oder gleichwertig

Typ: '.........'

komplett für alle Lüftungsfenster zu liefern und zu montieren.
Menge: 120,000 St

**11.40 Drückstangen-Scharnier-System**
Die Lüftungsfenster sind mit Klick-Scharnier und Klemmbügel
auszustatten.
Diese sind zu liefern und zu montieren.
Menge: 120,000 St

**11.50 Antrieb**
Das Gewächshaus wird auf 4 Abteilungen mit insgesamt 8 Motoren aufgeteilt.
Antrieb gemäß der nachfolgenden Beschreibung:

Antriebswelle zusammengesetzt aus Ø 5/4” x 2,5 mm verzinktem Rohr
18 Stück verzögerte Zahnstangen
Für die Endgiebellüftung in den Zuchträumen sind 3 Stück verzögerte Zahnstangen zu liefern.
Für die Lüftung im Wassertechnik- und Lagerraum sind 2 Stück verzögerte Zahnstangen zu liefern.

8 Stück Getriebemotoren einschließlich der Stellungsrückmelder

liefern und montieren.
Menge: 8,000 St

### Abschnitt 12 Eindecken der Dachflächen

*Hinweis: Allgemein*
Alle in diesem Titel aufgeführten Positionen
beinhalten die Lieferung und die Montage der Materialien.

Die Abmessungen und die Typen der Gläser sind anhand der Rechnungsriegel der aktuellen DIN EN 13031-1:2021-12. (Produktonsgewächsahäuser) auszulegen/zu berechnen.
Die Sturmsicherungen der Gläser müssen den allgemein anerkannten Regeln der Technik entsprechen. Das gilt auch für die Gläser und den dafür notwendigen Glasberechnungen.

**12.10 Spezifikation Glas**
Die Dachflächen des Gewächshauses sind mit Einscheiben-Sicherheitsglas, Lichtdurchlässigkeit von 91%, Toleranz + oder- 0,5% einzudecken.

Die Längstrennwand ist mit Einscheiben-Sicherheitsglas, Lichtdurchlässigkeit von 89%, Toleranz +- 0,5% einzudecken.

Abmessungen vom Glas des Dachs : 1.245 x 2.113 mm.
Abmessungen vom Glas der Längstrennwände: 1.523 x 818 mm.
Glas-Stärke : zwischen 3,8 mm und 4,2 mm.

Scheiben die kleiner als 0,5 m² dürfen aus "normalem" Glas sein.
Menge: 1,000 St

**12.20 Spezifikation Polycarbonat Platten**
Abmessungen Polycarbonat-Platten der Giebelwand:
990 x 1.500 mm bzw. 4.800 mm.

Abmessungen Polycarbonat Platten der Seitenwand:
990 x 1.500 mm bzw. 4.000 mm.

Die Wände sind bis an den ersten Pfetten mit lichtdichten Polycarbonat Platten einzudecken.
Die Wände von der ersten Pfette bis an die Rinnen/der First sind mit Polycarbonat-Platten die eine Lichtdurchlässigkeit von ca. 66% haben zu bestücken.

Typ: 5-wändig
Stärke: 16 mm
Brandklasse : Bs1dO (Norm DIN EN 13501-1)
Beschichtung : 2-seitiger Anti-UV Beschichtung
Abdichtung Oberseite : mit dichtem Klebeband
Abdichtung Unterseite : ventilierendes Klebeband
Menge: 1,000 St

**12.30 Verglasung**
Das Dachglas wird in den Aluminiumsprossen und in die Aluminiumfirste geschoben und durch die Rinnenfalze an vier Seiten aufgelegt.

Die Rinnenfalze sind mit zwei Stück Neopren-Blöckchen auszustatten.
Nach Verglasung sollen die Scheiben mit weißen PVC-Abdeckstreifen abgedichtet werden

Die Giebel-, Seiten- und Längstrennwände werden mit Polycarbonat Platten bzw. Glas mit Stützenriegeln aus Aluminium zwischen den Giebelsprossen abgedichtet.

Alle Sprossen erhalten nach der Verglasung einen weißen PVC-Abdeckstreifen.
Menge: 1,000 St

**12.40 Reparaturmaterialien**
Für die Reparatur von eventuellem Glasbruch sollen die nachfolgenden Materialien mitgeliefert werden:

- 30 Scheiben Einscheiben Sicherheitsdachglas mit den
  Abmessungen 1.245 x 2.113 mm.

Weitere Einscheiben Sicherheitsdachgläser mit verschiedenen Abmessungen:

- 5 Scheiben mit den Abmessungen 1.245 x 1.400 mm
- 5 Scheiben mit den Abmessungen 620 x 1.400 mm
- 20 Scheiben mit verschiedenen Dachabmessungen
- 10 Reparaturdachsprossen (5 "linker" und 5 "rechter")
- 5 Reparaturgiebelsprossen
- 3 Notreparatursätze
- 5 klaren Polykarbonat Platten 990 x 4.800 mm
- 5 lichtdichten Polykarbonat Platten 990 x 1.500 mm
- 5 Stück Plexiglasstreifen mit den Abmessungen 1.245 x 300
  mm
- 3 Stück stählerne doppelseitige Gestelle
Menge: 1,000 St

### Abschnitt 13 Regenwasser/Kondensat

*Hinweis: Allgemein*
Alle in diesem Titel aufgeführten Positionen
beinhalten die Lieferung und die Montage der Materialien.

Sowohl der Kondenswasserabfluss und Regenwasserabfluss werden an einer Seite des Gewächshauses montiert.
Alle oberirdischen Rohre sind aus Aluminium und das Zubehör aus schwarzen PVC/PE zu liefern und zu montieren.

**13.10 Kondenswasserrinnen und Fallrohre**
Die Rinnen sind mit einem angeschweißten Aluminium-Rohrstutzen zum Anschluss eines Aluminium-Fallrohres zu versehen.
Durchmesser: Ø 50 mm.

Pro Rinne ist ein Aluminium-Fallrohr anzuschliessen.
Durchmesser: Ø 50 mm
Anzahl der Fallrohre: 13 Stück
Das Fallrohr ist bis auf das Fundament zu verlegen und an die Bodenabflussleitung des zentralen Kondenswasserabflusses anzuschließen.

Die Fallrohre sind an einer Regenwassergrundleitung mit einem Durchmesser von Ø 125 mm anzuschließen.
Diese Grundleitung ist in dem Titel 3 - Regenwasserleitungen - ausgeschrieben.
Menge: 13,000 St

**13.20 Regenwasserfallrohre**
Regenwasserabfluss außerhalb des Gewächshauses in einem weißen PVC-Fallrohr,
Nennweite: Ø 125 mm.
Die Fallrohre sind mit Befestigungen an der Fassade zu montieren und an die verlegte Regenwassergrundleitung anzuschließen.
Anzahl der Regenwasserfallrohre: 13 Stück

Diese Grundleitung ist in dem Titel 3 - Regenwasserleitungen - ausgeschrieben.
Menge: 13,000 St

### Abschnitt 14 Türen und Fenster

*Hinweis: Allgemein*
Alle in diesem Titel aufgeführten Positionen
beinhalten die Lieferung und die Montage der Materialien.

**14.10 Schiebetüren 3,00 x 3,00 m**
Aluminium Schiebetüren
Abmessungen: 3,00 x 3,00 m
1-flügelig, oben rollend
Aluminium-Rahmen mit isolierter und profilierter Aluminium-Platte als Fußbrett in einer Höhe von 1,00 m.
Die Verglasung erfolgt mit klaren Plexiglasplatten.
Die Aluminium-Sprossen werden mit weißen PVC-Abdeckleisten abgedeckt.
Die Schiebetür erhält jeweils an beiden Seiten einen Handgriff und ein Zylinderschloss,

komplett liefern und montieren.

angebotenes Fabrikat: '.........'
Typ: '.........'
Menge: 2,000 St

**14.20 Sektionaltore 4,00 x 4,20 m**
Aluminium Sektionaltore
Abmessungen 4,00 x 4,20 m
Panelhöhe : 650 mm und mit einer Stärke von 44 mm.
Kern der Paneele : Polyurethan, FCWK frei.
Windbelastung: Klasse 3 laut der Norm EN 12424.
Wasserdichtigkeit: Klasse 3 laut der Norm EN 12425.
Luftdurchlässigkeit: Klasse 1 laut der Norm EN 12426.
1 Sektion mit isolierten Rahmfenstern.
Farbe: Standardfarbe nach Wahl des Bauherrn
einschließlich integrierten Federbruch- und Kabelbruchsicherung.
Die Tore müssen eine integrierte Lauftür enthalten.

Die Tore erhalten eine elektrische Bedienung mit einer 3-Schalter-Druckknopfsteuerung auf einem Bedienungskasten neben dem Tor und einer Notstoppmöglichkeit.
Die Tore sind mit einer Unterlaufsicherung auszustatten.
Bei Stromausfall muss das Tor über eine Haspelkette manuell zu öffenen und zu schließen sein,

komplett liefern und montieren.

angebotenes Fabrikat: '.........'
Typ: '.........'
Menge: 2,000 St

**14.30 Sektionaltore 3,50 x 4,20 m**
Aluminium Sektionaltore
Abmessungen 3,50 x 4,20 m
Panelhöhe : 650 mm und mit einer Stärke von 44 mm.
Kern der Paneele : Polyurethan, FCWK frei.
Windbelastung: Klasse 3 laut der Norm EN 12424.
Wasserdichtigkeit: Klasse 3 laut der Norm EN 12425.
Luftdurchlässigkeit: Klasse 1 laut der Norm EN 12426.
1 Sektion mit isolierten Rahmfenstern.
Farbe: Standardfarbe nach Wahl des Bauherrn
einschließlich integrierten Federbruch- und Kabelbruchsicherung.

Die Tore erhalten eine elektrische Bedienung mit einer 3-Schalter-Druckknopfsteuerung auf einem Bedienungskasten neben dem Tor und einer Notstoppmöglichkeit.
Diese Tore sind mit einer Unterlaufsicherung auszustatten.
Bei Stromausfall muss das Tor über eine Haspelkette manuell zu öffenen und zu schließen sein,

komplett liefern und montieren.

angebotenes Fabrikat: '.........'
Typ: '.........'
Menge: 2,000 St

**14.40 Schnelllauftore 4,00 x 4,20 m**
Schnelllauftore
Abmessungen 4,00 x 4,20 m
Das Torblatt wird aus lichtdichtem Tuch an der Unterseite des Torblattes in einem Aluminium Profil mit einer weichen Stoßleiste aus Gummi befestigt.
Das Torblatt soll über der Toröffnung aufgerollt werden.
Links und rechts der Toröffnung werden vertikale Torblattführungen montiert, zusammengesetzt aus einem U-Profil mit Abdichtungsgummi.
Bei Stromausfall muss das Tor über eine Haspelkette manuell zu öffenen und zu schließen sein,
Die Öffnungs- und Schließgeschwindigkeit und die Aufenthaltszeit müssen einstellbar sein.
Bedienung mit Zugschaltern und Druckschaltern an beiden Seiten des Tors.
Ein Lichtband ist in die Torführung einzuarbeiten.

Das Tuch ist aus faserverstärkter, rissfester und wetter- beständiges PES-Material mit einer Stärke von ca. 1,5 mm.
Farbe: Standardfarbe nach Wahl des Bauherrn
Mit einer Sichtsektion aus klarem PVC in dem Tuch, auf einer Höhe von ca. 900 mm.

Der Höhenunterschied des Schnelllauftors ist von der Oberseite bis an der Rinne mit Aluminium Profilen und Glas abzudichten.

komplett liefern und montieren.

angebotenes Fabrikat: '.........'
Typ: '.........'
Menge: 2,000 St

**14.50 Anschlagtür 1,00 x 2,20 m**
Aluminium-Anschlagstüren
Abmessungen 1,00 x 2,20 m
1-flügelige Drehtür
Aluminium mit thermisch unterbrochenen Profile
Fabrikat: Schüco
Mit isoliertem Unterpaneel in einer Höhe bis ca. 1,00 m,
Materialstärke: 22 mm
mit einer Aluminium Platte an beiden Seiten.
Das Oberpaneel mit Iso-Glas HR++ (6-16-4, Stärke laut NEN 2608) verglast.
An beiden Seiten klares Glas.
Verglast mittels des sogenannten "trockenen Verglasungs- Verfahren".
Farbe: Standardfarbe nach Wahl des Bauherrn
Die Drehtür erhält jeweils an beiden Seiten einen Handgriff und ein Zylinderschloss,

oder gleichwertig

angebotenes Fabrikat: '.........'
Typ: '.........'
Menge: 2,000 St

**14.60 Fensterrahmen**
in verschiedenen Abmessungen wie folgt:

1 Stück in den Abmessungen 1,30 x 1,40 m.
2 Stück in den Abmessungen 2,90 x 1,40 m.

Aluminium aus thermisch unterbrochenen Profilen
Fabrikat: Schüco
Farbe: Standardfarbe nach Wahl des Bauherrn
Verglasung mit Iso-Glas (5-15-4)
An beiden Seiten klares Glas.
Verglast mittels das sogenannte "trockenen Verglasungs- Verfahren".

Die Fensterrahmen ohne drehendem und / oder kippendem Fensterbeschlag komplett liefern und montieren,

oder gleichwertig

angebotenes Fabrikat: '.........'
Typ: '.........'

In den Einheitspreis sind die Kosten für alle drei Fenster einzutragen.
Menge: 1,000 St

### Abschnitt 15 Schattieranlagen und Zubehör

*Hinweis: Allgemein*
Alle in diesem Titel aufgeführten Positionen beinhalten die Lieferung und die Montage der Materialien.

Die Aluminiumkonstruktionen sind mit Bolzen und Muttern aus Edelstahl zu montieren.
Antriebsmotor einschließlich
- Befestigungsmaterial
- Flanschkupplungen
- verzinkter Antriebswelle 1 1/ 2",
- Wellenkugellager
- Kreuzgelenken
liefern und montieren,

Fabrikat: Ridder
Typ: RB-50 E plus

oder gleichwertig:

angebotenes Fabrikat: '.........'
Typ: '.........'

*Hinweis: Horizontale Schattieranlagen in den Zuchträumen*
Die Anlage wird über ein Zug-Draht-System angetrieben.
Zug-Drähte in Längsrichtung der Rinne. Die Anlage läuft von Binder nach Binder über eine Länge von 5,00 m. Die Anlage schließt gegen den Obergurt, Mittelgurt und Untergurt der Gitterbinder.

**15.10 Antrieb Zug-Draht-System**
Antrieb der Anlagen bestehend aus:
Ø 2” x 3,65 mm versenktes Rohr komplett mit Spannbuchsen  Ø 70 mm Spanner mit Kunststoff Seiltrommel für die Befestigung der Zug-Drähte.
Die Aluminium Lager 2" (doppelt gelagert) für die Rohre werden alle 4,00 m montiert

Die Rohre werden von insgesamt 7 Stück Motoren angetrieben, die mit in den Einheitspreis einzurechnen sind.
Die Antriebswellen der Abteilungen werden an der Stelle der schwebenden Rinnen kreuzend mit Edelstahldraht und Spannern abgespannt.
An den Motoren der unteren Anlage werden auf beiden Seiten zwei zusätzliche Kupplungsbalken aus Rechteckrohr montiert.
Menge: 1,000 St

**15.20 Zugdrähte**
Pro 8,00 m sollen 3 Stück Ø 3 mm Zugdrähte aus Edelstahl, insgesamt 7x7 Zugdrähte pro Anlage montiert werden.
Die Zugdrähte sollen sich an dem Endgiebel über 4” Räder mit Kugellager zu dem Rohr bewegen. Bei jedem Abhang soll ein extra Zugdraht montiert werden. Die Räder werden unter die Abspannpfetten montiert.
Der Rückleiter, ab den 4" Lagerrädern, sollen jede 10,00 m aufgehängt und mit einer 1" Umlenkrolle bestückt werden.
Menge: 2300,000 m

**15.30 Schattierbehälter**
Zwischen den Giebelständern ist ein sedizimir verzinkter Schattierbehälter zu montieren.
Materialstärke: 3,0 mm.
Pro 4,00 m und pro Anlage sind 20 Stück Ø 2,2 mm PES-Drähte transparent zu montieren.
An die Pfetten sind von Giebel  zu Giebel, 10 Stück Aufwehdrähte und 10 Stück Unterstützungsdrähte zu montieren.
Menge: 1,000 St

**15.40 Aluminium-Profile**
Das Tuch ist an einem Aluminium-Profil zu montieren.
Ausführung des Aluminiumprofils:
- Breite von 22 mm.
- Ausführung mit Kammern für das beidseitige Einziehen eines Tuches in das Aluminium Profil.
- Das Profil muss für einen automatischen Gewebeeinzug und für Tuchclips geeignet sein.
- Inklusive Zugkabel mit Schlupfklemmen mit einer Tragfähigkeit von 9 kg
- Die Profile sind mit einer Gummi-Leiste von 15 mm in der Breite zu versehen.
- An der Unterseite der Profile sind alle 40 cm  (10 Stück pro 4 m) Kunststofführungen für die Unterstützungsdrähte vorzurichten.
- An der Oberseite der Profile sind alle 40 cm  (10 Stück pro 4 m) Kunststofführungen für die Aufwehdrähte vorzurichten.

Entlang die Stehwände und zwischen den Abteilungen sind weiß beschichtete und versenkte Streifen zu montieren.
Diese dienen der energiedichten und lichtdichten Abdeckung der obere und untere Anlage.
Die Anlagen werden bis an das Polykarbonat/Glas mittels ein Aluminium Profil mit Gummi abgedichtet.
Ausführung mit einen horizontalen Abhang.

Die untere Anlage in Zuchtraum 1 und 2 werden ohne Abdeckung ausgeführt.
Die mittlere Anlage in Zuchtraum 3 wird ebenfalls ohne Abdeckung ausgeführt.

Das Tuch soll an der Oberseite mit 20 Stück Kunststoff S-Haken pro 5,00 m versehen werden.

In dieser Position sind sämtliche benötigte profile gem. Herstellervorgaben des gewählten Fabrikats und Herstellers einzukalkulieren.
Menge: 1,000 St

**15.50 Tuch Zuchtraum Nr. 1**
Zuchtraum Nr. 1 ist als eine Abteilung mit einer doppelten Schattieranlage auszustatten.

Abmessungen Zuchtraum 1:
Breite 3 Schiffe von 4,00 m
1 Schiff von 4,40 m = 16,40 m.
Länge: 7 Felder von 5,00 m = 35,00 m.

Für die obere Anlage:

Tuch: Luxous 1147 FR
Fabrikat Ludvig Svensson
zu liefern und montieren:

oder gleichwertig

angebotenes Fabrikat: '.........'
Typ: '.........'

Schattiergrad bei diffusem Licht 19 %
Schattiergrad bei direktem Licht 11 %
UV-Lichttransmission 12%
Energieeinsparung 47 %
Breite der Streifen 4 mm
Gewicht 57 G/m2

Das Tuch wird mit einem Abhang
Typ 42 FR
Fabrikat Ludvig Svensson
ausgestattet einschließlich Konfektion am beide Seite von ± 60 cm.

oder gleichwertig

angebotenes Fabrikat: '.........'
Typ: '.........'

Material: Polyester 100%
Schwerentflammbar
Schattiergrad bei diffusem Licht 42 %
Schattiergrad bei direktem Licht 50 %
UV-Lichttransmission 12%
Energieeinsparung 42 %
Gewicht 129 G/m2

Für die untere Anlage:

Tuch: Harmony 3315 O FR
Fabrikat Ludvig Svensson
liefern und montieren:

oder gleichwertig

angebotenes Fabrikat: '.........'
Typ: '.........'

Schattiergrad bei diffusem Licht 39 %
Schattiergrad bei direktem Licht 33 %
Energieeinsparung 15 %
Breite der Streifen 4 mm
Gewicht 51 G/m2

Das Tuch wird mit einem Abhang 42 FR
Fabrikat Ludvig Svensson
ausgestattet einschließlich Konfektion an beiden Seiten von ± 60 cm.

oder gleichwertig

angebotenes Fabrikat: '.........'
Typ: '.........'

Material: Polyester 100%
Schwerentflammbar
Schattiergrad bei diffusem Licht 42 %
Schattiergrad bei direktem Licht 50 %
UV-Lichttransmission 12%
Energieeinsparung 42 %
Gewicht 129 G/m2

Das Tuch ist wie folgt zu befestigen:
An den Gitterbindern mit Bügeln aus Edelstahl, an dem Schirmprofil mit Kunststoff Schirmclips alle 30 cm.
Menge: 574,000 m²

**15.60 Tuch Zuchtraum Nr. 2**
Zuchtraum Nr. 2 ist als eine Abteilung mit einer doppelten Schattieranlageauszustatten.

Abmessungen Zuchtraum 2:
Breite 4 Schiffe von 4,00 m = 16,00 m.
Länge: 7 Felder von 5,00 m = 35,00 m.

Für die obere Anlage:

Tuch Typ Luxous 1147 FR
Fabrikat Ludvig Svensson
zu liefern und montieren:

oder gleichwertig

angebotenes Fabrikat: '.........'
Typ: '.........'

Schattiergrad bei diffusem Licht 19 %
Schattiergrad bei direktem Licht 11 %
UV-Lichttransmission 12%
Energieeinsparung 47 %
Breite der Streifen 4 mm
Gewicht 57 G/m2

Das Tuch wird mit einem Abhang 42 FR
Fabrikat Ludvig Svensson
ausgestattet einschließlich Konfektion am beide Seite von ± 60 cm.

oder gleichwertig

angebotenes Fabrikat: '.........'
Typ: '.........'

Material: Polyester 100%
Schwerentflammbar
Schattiergrad bei diffusem Licht 42 %
Schattiergrad bei direktem Licht 50 %
UV-Lichttransmission 12%
Energieeinsparung 42 %
Gewicht 129 G/m2

Für die untere Anlage:

Tuch Typ Harmony 3315 O FR
Fabrikat Ludvig Svensson
zu liefern und montieren

oder gleichwertig

angebotenes Fabrikat: '.........'
Typ: '.........'

Schattiergrad bei diffusem Licht 39 %
Schattiergrad bei direktem Licht 33 %
Energieeinsparung 15 %
Breite der Streifen 4 mm
Gewicht 51 G/m2

Das Tuch wird mit einem Abhang 42 FR
Fabrikat Ludvig Svensson
ausgestattet einschließlich Konfektion am beide Seite von ± 60 cm.

oder gleichwertig

angebotenes Fabrikat: '.........'
Typ: '.........'

Material: Polyester 100%
Schwerentflammbar
Schattiergrad bei diffusem Licht 42 %
Schattiergrad bei direktem Licht 50 %
UV-Lichttransmission 12%
Energieeinsparung 42 %
Gewicht 129 G/m2

Das Tuch ist an den Gitterbindern mit Bügeln aus Edelstahl und an das Schirmprofil mit Kunststoff Schirmclips alle 30 cm zu befestigen
Menge: 560,000 m²

**15.70 Tuch Zuchtraum Nr. 3**
Zuchtraum Nr. 2 ist als eine Abteilung mit einer dreifach Schattieranlage auszustatten.

Abmessungen Zuchtraum 3:
Breite 3 Schiffe von 4,00 m
1 Schiffe von 4,40 m = 16,40 m.
Länge: 7 Felder von 5,00 m = 35,00 m.

Für die obere Anlage

Tuch Typ OBSCURA 9950 FR W
Fabrikat Ludvig Svensson
zu liefern und montieren.

oder gleichwertig

angebotenes Fabrikat: '.........'
Typ: '.........'

Das Tuch wird mit einem Abhang 98 FR WBW
Fabrikat Ludvig Svensson
ausgestattet einschließlich Konfektion am beiden Seiten von ± 60 cm

oder gleichwertig

angebotenes Fabrikat: '.........'
Typ: '.........'

Für die mittlere Anlage

Tuch Typ HARMONY 3315 O FR
Fabrikat Ludvig Svensson
liefern und montieren.

angebotenes Fabrikat: '.........'
Typ: '.........'

Das Tuch wird mit einem Abhang 42 FR
Fabrikat Ludvig Svensson
ausgestattet einschließlich Konfektionen an beiden Seiten von ± 60 cm .

oder gleichwertig

angebotenes Fabrikat: '.........'
Typ: '.........'

Für die untere Anlage

Tuch Typ LUXOUS 1147 FR
Fabrikat Ludvig Svensson
liefern und montieren

gleichwertig

Fabrikat: '.........'
Typ: '.........'

Das Tuch wird mit einem Abhang 42 FR
Fabrikat Ludvig Svensson
ausgestattet einschließlich Konfektion am beiden Seiten von ± 60 cm

oder gleichwertig

angebotenes Fabrikat: '.........'
Typ: '.........'

Das Tuch ist an den Gitterbindern mit Bügeln aus Edelstahl und an die Aluminium-Profile - das ist ein Aluminiumprofil mit Kammern, die das beidseitige Einziehen eines Tuches ermöglichen - mit Kunststoff ValkScreenClip VSV zu montieren.

oder gleichwertig

angebotenes Fabrikat: '.........'
Typ: '.........'
zu befestigen.

Für die untere Anlage:

Tuch Typ Luxous 1147 FR
Fabrikat Ludvig Svensson
zu liefern und montieren.

oder gleichwertig

angebotenes Fabrikat: '.........'
Typ: '.........'

Schattiergrad bei diffusem Licht 19 %
Schattiergrad bei direktem Licht 11 %
UV-Lichttransmission 12%
Energieeinsparung 47 %
Breite der Streifen 4 mm
Gewicht 57 G/m2

Das Tuch wird mit einem Abhang 42 FR
Fabrikat Ludvig Svensson
ausgestattet einschließlich Konfektion am beiden Seiten von ± 60 cm

oder gleichwertig

angebotenes Fabrikat: '.........'
Typ: '.........'

Material: Polyester 100%
Schwerentflammbar
Schattiergrad bei diffusem Licht 42 %
Schattiergrad bei direktem Licht 50 %
UV-Lichttransmission 12%
Energieeinsparung 42 %
Gewicht 129 G/m2

Für die mittlere Anlage:

Tuch Typ Harmony 3315 O FR
Fabrikat Ludvig Svensson
liefern und montieren:

oder gleichwertig

angebotenes Fabrikat: '.........'
Typ: '.........'

Schattiergrad bei diffusem Licht 39 %
Schattiergrad bei direktem Licht 33 %
Energieeinsparung 15 %
Breite der Streifen 4 mm
Gewicht 51 G/m2

Das Tuch wird mit einem Abhang 42
FR Fabrikat Ludvig Svensson
ausgestattet einschließlich Konfektion am beiden Seiten von ± 60 cm.

oder gleichwertig

angebotenes Fabrikat: '.........'
Typ: '.........'

Material: Polyester 100%
Schwerentflammbar
Schattiergrad bei diffusem Licht 42 %
Schattiergrad bei direktem Licht 50 %
UV-Lichttransmission 12%
Energieeinsparung 42 %
Gewicht 129 G/m2

Das Tuch ist an die Gitterbinder mit Bügeln aus Edelstahl und an das Schirmprofil mit Kunststoff Schirmclips jede 30 cm zu befestigen.

Für die obere Anlage:

Tuch Typ OBSCURA 9950 FR W
Fabrikat Ludvig Svensson zu liefern und montieren:

oder gleichwertig

angebotenes Fabrikat: '.........'
Typ: '.........'

Schattiergrad bei diffusem Licht 99 %
Schattiergrad bei direktem Licht 99 %
Energieeinsparung 50 %
Breite der Streifen 4 mm
Gewicht 67 G/m2

Das Tuch wird mit einem Abhang 98 FR WBW
Fabrikat Ludvig Svensson
ausgestattet einschließlich Konfektion an beiden Seiten von ± 60 cm

oder gleichwertig

angebotenes Material: '.........'
Typ: '.........'

Material: Polyester 100%
Schwerentflammbar
Schattiergrad bei diffusem Licht 99 %
Schattiergrad bei direktem Licht 99 %
Gewicht 230 G/m2
Menge: 574,000 m²

*Hinweis: Rollschirmanlagen*

*Hinweis: Allgemein*
Alle in diesem Titel aufgeführten Positionen
beinhalten die Lieferung und die Montage der Materialien.

Die Anlage wird aus 24 Teile zusammengesetzt, die unabhängig voneinader funktionieren können.
Insgesamt werden 24 Stück Rohrmotoren
Fabrikat Ridder
Typ RB-50 E plus verbaut

oder gleichwertig

Fabrikat: '.........'
Typ: '.........'

Diese Motoren werden an den Giebeln und Stehwänden montiert.

Das Tuch ist an den Pfetten mittels eingenähtem Kabel aus Edelstahl zu montieren.
Auf das Fundament und die Mittelpfette wird ein Aluminium-Rohr Ø 50 mm montiert mit einer Kammer für die Sehne. Das Tuch ist an den Rohren mittels einer Kordel zu befestigen.

Die Abdichtung an den Gewächshausecken und an die Trennung der Abteilungen erfolgt mittels weißer Abdeckplatten.

**15.80 Tuch Zuchtraum Nr. 1**
Abmessungen und Spezifikationen Anlage Zuchtraum 1:
Endgiebel 16,40 m einschließlich 4 Stück Rohr-Motore.
Stehwänd 35,00 m einschließlich 4 Stück Rohr-Motore.

Die Endgiebel und Stehwände mit einer Ständerhöhe von
5,50 m und 4 Pfetten.
Die Motoren werden an den Giebeln und Stehwänden montiert.
Diese können sich entlang der Führungs-Rohre auf und nieder bewegen.
Das Tuch an den Pfetten ist mittels eines eingenähten Kabels aus Edelstahl zu befestigen.
Auf das Fundament und die Mittelpfette wird ein Aluminium-Rohr Ø 50 mm montiert mit einer Kammer für die Sehne.
In diesen Rohren werden die Motoren montiert.
Das Tuch an den Rohren wird mittels einer Kordel befestigt.
Für die Abdichtung an den Gewächshausecken und an der Trennung der Abteilungen sind weiße Abdeckplatten zu liefern und zu montieren.

Tuch Typ OBSCURA 10070 R FR W
Fabrikat Ludvig Svensson oder gleichwertig zu liefern und montieren:

angebotenes Fabrikat: '.........'
Typ. '.........'

Schattiergrad bei diffusem Licht 99%
Schattiergrad bei direktem Licht 99%
Energieeinsparung 50%
Breite der Streifen 4 mm
Gewicht 67 G/m2
Material Polyeseter 100%
Schwer entflammbar
Menge: 282,700 m²

**15.90 Tuch Zuchtraum Nr. 2**
Abmessungen und Spezifikationen Anlage Zuchtraum 2:
Endgiebel 16,00 m mit 4 Stück Rohr-Motoren.

Die Endgiebel und Stehwände mit einer Ständerhöhe von
5,50 m und 4 Pfetten.
Die Motoren werden an den Giebeln und Stehwänden montiert.
Diese können sich entlang der Führungs-Rohre auf und nieder bewegen.
Das Tuch an den Pfetten ist mittels eines eingenähten Kabels aus Edelstahl zu befestigen.
Auf das Fundament und die Mittelpfette wird ein Aluminium-Rohr Ø 50 mm montiert mit einer Kammer für die Sehne.
In diesen Rohren werden die Motoren montiert.
Das Tuch an den Rohren wird mittels einer Kordel befestigt.
Für die Abdichtung an den Gewächshausecken und an der Trennung der Abteilungen sind weiße Abdeckplatten zu liefern und zu montieren.

Tuch Typ OBSCURA 10070 R FR W
Fabrikat Ludvig Svensson oder gleichwertig zu liefern und montieren

oder gleichwertig

angebotenes Fabrikat: '.........'
Typ: '.........'

Schattiergrad bei diffusem Licht 99%
Schattiergrad bei direktem Licht 99%
Energieeinsparung 50%
Breite der Streifen 4 mm
Gewicht 67 G/m2
Material Polyeseter 100%
Schwer entflammbar
Menge: 88,000 m²

**15.100 Tuch Zuchtraum Nr. 3**
Abmessungen und Spezifikationen Anlage Zuchtraum 1:
Endgiebel  16,40 m mit 4 Stück Rohr-Motoren.
Stehwänd 35,00 m mit 4 Stück Rohr-Motoren.
Stehwand 31,00 m mit 4 Stück Rohrmotoren

Die Endgiebel und Stehwände mit einer Ständerhöhe von
5,50 m und 4 Pfetten.
Die Motoren werden an den Giebeln und Stehwänden montiert.
Diese können sich entlang der Führungs-Rohre auf und nieder bewegen.
Das Tuch an den Pfetten ist mittels eines eingenähten Kabels aus Edelstahl zu befestigen.
Auf das Fundament und die Mittelpfette wird ein Aluminium-Rohr Ø 50 mm montiert mit einer Kammer für die Sehne.
In diesen Rohren werden die Motoren montiert.
Das Tuch an den Rohren wird mittels einer Kordel befestigt.
Für die Abdichtung an den Gewächshausecken und an der Trennung der Abteilungen sind weiße Abdeckplatten zu liefern und zu montieren.
Tuch Typ OBSCURA 10070 R FR W
Fabrikat Ludvig Svensson oder gleichwertig zu liefern und montieren

oder gleichwertig

angebotenes Fabrikat:
Typ: '.........'

Schattiergrad bei diffusem Licht 99%
Schattiergrad bei direktem Licht 99%
Energieeinsparung 50%
Breite der Streifen 4 mm
Gewicht 67 G/m2
Material Polyeseter 100%
Scher entflammbar ja
Menge: 453,200 m²

*Hinweis: Tuchtrennwand*

**15.110 Tuchtrennwand Zuchtraum 1 und 2**
Das Tuch der Trennwand ist an der Unterseite des Gitterbinders mittels eines Edelstahldrahts zu befestigen.

In der Mitte des Tuches ist ein Aluminium-Rohr von Ø 63 mm mittels einer Sehne zu montieren. An das Aluminium-Rohr ist einen Rohrmotor Fabrikat Ridder Typ RB-120 E plus zu  liefern und zu montieren

oder gleichwertig

angebotenes Fabrikat. '.........'
Typ: '.........'

An der Unterseite des Tuchs ist ein Stahl-Rohrsystem mit einem Durchmesser vonØ 32 mm in einen genähten Saum mit Abdichtungsstreifen von 100 mm zu montieren.
Pro Feld werden Rohre mit einem Durchmesser von Ø 32 mm montiert. An beide Seiten der Anlage ist eine Abdichtung mittels weißer Abdeckplatten zu liefern und zu montieren.

Abmessungen und Spezifikationen Tuchtrennwand Stehwand Zuchtraum 1 und 2:
Stehwänd 31,00 m mit 1 Stück Rohr-Motor.
In der Mitte des Tuches ist ein Aluminium-Rohr Ø 63mm mittels einer Sehne.
An die Unterseite des Tuches ist ein Stahl-Rohrsystem Ø 32 mm zu montieren.
Höhe von Bodenoberfläche bis zu Unterseite Gitterbinder:
4,90 Meter.
An beide Seiten der Anlage ist eine Abdichtung mittels weißer Abdeckplatten zu liefern und zu montieren.

Tuch Typ OBSCURA 10070 R FR W

Fabrikat Ludvig Svensson
zu liefern und montieren

oder gleichwertig

angebotenes Fabrikat: '.........'
Typ: '.........'

Schattiergrad bei diffusem Licht 99%
Schattiergrad bei direktem Licht 99%
Energieeinsparung 50%
Breite der Streifen 4 mm
Gewicht 67 G/m2
Material Polyeseter 100%
Schwer entflammbar
Menge: 31,000 m

### Abschnitt 16 Revisions- und Dokumentationsunterlagen

**16.10 Revisions- und Dokumentationsunterlagen nach DIN 276**
Revisions- und Dokumentationsunterlagen nach DIN 276
aufgegliedert. Jede Kostengruppe enthält sofern vom AN ausgeführt:

- Grundrisse (auch in Zwischendeckenbereichen
  befindliche Bauteile sind ortsgerecht in der Revision
  darzustellen)
- Schemata aller Anlagen
- Messprotokolle
- Brandschutz (Bauaufsichtliche Zulassungen und
  Übereinstimmungserklärungen)
- Ersatzteilbezugsliste
- Betriebs- und Wartungsverträge
- Technische Unterlagen
- Fachunternehmerbescheinigungen
- Protokollierung Einweisungen (Wer, Wann, Was, Wo,
  Unterschriften)
- etc.

Die Grundrisse und Schemata sind zweifach farbig auf Papier und einfach digital (z. B. USB-Stick oder Cloud-Lösung, nach Absprache mit dem AG) zur Verfügung zu stellen, Dateiformat DWG, sowie in PDF konvertiert.
Alle anderen Unterlagen sind als Excel- oder Word-Datei und als PDF konvertiert zu liefern.

Die Revisionsunterlagen sind nach Anlagen getrennt in eigenständigen Ordnern aufzubauen.
Es ist je Ordner ein Inhaltsverzeichnis vorzuheften und die Abschnitte mit zugehörigen Trennbögen zu versehen.
Die Rückenschilder sind zu Beschriften (Anlagenersteller [Auftragnehmer], Objekt, Anlage).
Alle Pläne und Schemata sind mit dem Vermerk Revisionsunterlage und Anlagenerrichter zu beschriften.

Erstellung einer fotografischen Dokumentation über die gesamte Bauzeit (insbesondere Rohinstallation) einschließlich Beschriftung der Fotos, zweifach in Papier und einfach digital (z. B. USB-Stick oder Cloud-Lösung, nach Absprache mit dem AG).
Menge: 1,000 St

**16.20 Technische Einweisung**
*** Pauschalposition
Technische Einweisung des Personals des Auftraggebers
in die Anlagentechnik
Der Termin ist mit dem Auftraggeber abzustimmen.
Der Auftragnehmer hat hierbei ein Einweisungsprotokoll vorzuhalten und von allen Beteiligten unterschreiben zu lassen.
Ein Kopie des unterschriebenen Protokolls ist der Bauleitung und dem Auftraggeber vom Auftragnehmer zu übergeben (Digital oder in Papierform).
Menge: 1,000 Psch

### Abschnitt 17 Stundenlohnarbeiten Gewächshausanlage

*Hinweis: Stundenlohnarbeiten*
Allgemeines:
Alle Positionen sind grundsätzlich, als liefern und montieren ausgeschrieben. Dementsprechend ist die Arbeitszeit in den Positionen mit einzukalkulieren.
Bei den nachfolgenden Stundenlohnarbeiten werden arbeiten abgerechnet, die nicht bereits in den Positionen enthalten sind. Hierunter fallen z. B. nachträgliche Änderungen durch den Bauherrn, die nicht über bereits vorhandene Positionen abgerechnet werden können.

Stundenlohnarbeiten dürfen ausschließlich nach vorheriger schriftlicher Anordnung der Bauleitung ausgeführt werden. Ohne eine solche Anordnung besteht kein Anspruch auf Vergütung.

Für gegebenenfalls erforderliche Stemm-, Reinigungs- und Nebenarbeiten werden ausschließlich Arbeitsstunden von Hilfsarbeitern anerkannt.
Polier- und Meisterstunden sind nur dann vergütungsfähig, wenn hierfür vor Ausführung eine gesonderte schriftliche Genehmigung der Bauleitung vorliegt.

Die Abrechnung der Lohnarbeiten erfolgt auf Grundlage von prüffähigen Stundennachweisen. Diese müssen mindestens folgende Angaben enthalten:
- Datum sowie Beginn und Ende der jeweiligen Arbeitsleistung,
- Eindeutige und detaillierte Beschreibung der ausgeführten
  Arbeiten,
- Name(n) der eingesetzten Arbeitskräfte unter Angabe der
  jeweiligen Berufsbezeichnung,
- Angabe des verbrauchten Materials.

Die Stundennachweise sind der Bauleitung zeitnah zur Prüfung und Freigabe vorzulegen.

In den angebotenen Stundenverrechnungssätzen sind sämtliche Lohn- und Lohnnebenkosten, einschließlich aller Zuschläge, Sozialabgaben, Gemeinkosten und sonstiger Nebenkosten, vollständig enthalten.

**17.10 Monteurstunden**
Monteur- oder Facharbeiterstunden wie zuvor beschrieben.
Menge: 20,000 St

**17.20 Helferstunden**
Helferstunden wie zuvor beschrieben.
Menge: 20,000 St

**17.30 LKW 12 t**
Bereitstellung eines LKW 12 t,
einschließlich Bedienung.
Die Abrechnung erfolgt je angefangene
halbe Stunde.
Menge: 1,000 St

**17.40 Baggers 15 t**
Bereitstellung eines Baggers 15 t,
einschließlich Bedienung.
Die Abrechnung erfolgt je angefangene
halbe Stunde.
Menge: 1,000 St

**17.50 Maschinenstunden**
Bereitstellung von Maschinen wie z. B. eines Kompressors,
einschließlich Bedienung.
Die Abrechnung erfolgt je angefangene
halbe Stunde.
Menge: 1,000 St

### Abschnitt 18 Heizungsanlage und Zubehör

**Ausführungsbeschreibung 1 Kesselanlage**
*Kesselanlage*
Die Kesselanlage ist als Kaskadenlösung mit zwei Gas-Brennwertkesseln auszuführen. Das angebotene System muss in Verbindung mit der vorgesehenen Regeleinheit eine vollständig funktionsfähige Kaskadenregelung ermöglichen. Dies gilt sowohl für das in der Planung berücksichtigte Fabrikat als auch für alternative Fabrikate.

**18.10 Gas-Brennwertkessel**
Gas-Brennwertkessel, geprüft nach EN 15502, für Erdgas E (H-Gas, G20) und Erdgas LL (L-Gas, G25) gemäß DVGW Arbeitsblatt G260, geeignet für Wasserstoffbeimischung bis 20 Vol.-% sowie Flüssiggas.
- Nennleistung: ca. 200 kW bei Systemtemperatur 50/30 °C, ca. 186 kW bei 80/60 °C
- Modulationsbereich: mindestens 18-100 %
- Norm-Nutzungsgrad (Hs): ≥ 98 %
- Brenner: modulierender Gas-Vormischbrenner mit integrierter Dichtheitskontrolle, emissionsarm
- Wärmetauscher: Hochleistungswärmetauscher aus korrosionsbeständigem Metallguss, druckverlustarm
- Hydraulikanschlüsse: Vorlauf/Rücklauf DN 65 PN 6
- Abgasanschluss: DN 200, Zuluft DN 160
- Abgastemperatur: ≤ 45 °C bei 50/30 °C, ≤ 65 °C bei 80/60 °C
- Verfügbarer Förderdruck: ≥ 150 Pa
- Max. Betriebsüberdruck: 6 bar
- Sicherheit: integrierter Drucksensor nach DIN EN 12828 als Ersatz für Wassermangelsicherung
- VDI 2035: Anforderungen an Heizwasserqualität sind einzuhalten
- CE-Kennzeichnung: gemäß EU-Richtlinien
Leistung: liefern, ins Gebäude schaffen, aufstellen und mit den Rohrleitungen (Vorlauf/Rücklauf) verbinden.

Fabrikat der Planung

Fabrikat:  BUDERUS
Buderus-Artikel-Nr.:  7739614532

oder gleichwertig

Fabrikat: '__________'

Typ: '__________'
Menge: 2,000 St

*Hinweis: Kesselzubehör*

**18.20 Heizkesselpodest**
Heizkesselpodest zur Aufstellung der Kesselanlage
- Schallminderung: mindestens 15 dB
- Material: verzinktes Stahlblech mit PU-Kern zur Wärmeisolierung gegen den Fußboden
- Belastbarkeit: ≥ 75 kg/cm²
- Brandverhalten: gemäß DIN 4102, Baustoffklasse B2
- Abmessungen: ca. 1500 × 950 × 70 mm
Leistung: liefern, auf Betonboden verlegen und unterhalb der Kesselanlagen montieren. Die Kesselanlagen sind auf den Podesten aufzustellen.

Fabrikat: '__________'

Typ: '__________'
Menge: 2,000 St

**18.30 Gasabsperrkugelhahn DN 32**
Gasabsperrkugelhahn mit integrierter thermischen Absperreinrichtung (TAS), DN 32 (1 1/4")
- Bauart: Kugelhahn für Gasleitungen
- Nennweite: DN 32 (1 1/4")
- Mit integrierter thermischer Absperreinrichtung (TAS) gemäß DVGW-Vorgaben
- Werkstoff: korrosionsbeständig, für Erdgas geeignet
- CE- und DVGW-Zulassung erforderlich
liefern und montieren.

Fabrikat: '__________'

Typ: '__________'
Menge: 2,000 St

**18.40 Stahlkompensator DN 32**
Stahlkompensator für Gas- bzw. Heizungsleitungen, PN 16, DN 32, mit DVGW-Zulassung
- Bauart: Flanschkompensator aus Stahl
- Nennweite: DN 32
- Nenndruck: PN 16
- Zulassung: DVGW-zertifiziert für den vorgesehenen Einsatzbereich
- Werkstoff: korrosionsbeständig, geeignet für Heizungs- und Gasleitungen
liefern und montieren.

Fabrikat: '__________'

Typ: '__________'
Menge: 2,000 St

**18.50 Gasfilter DN 32**
Gasfilter für Erdgasleitungen, DN 32 (1 1/4"), mit DVGW-Zulassung
- Bauart: Filtereinsatz für Gasleitungen
- Nennweite: DN 32 (1 1/4")
- Zulassung: DVGW-zertifiziert für den vorgesehenen Einsatzbereich
- Werkstoff: korrosionsbeständig, für Erdgas geeignet
- Ausführung: wartungsfreundlich, mit austauschbarem Filtereinsatz
liefern und montieren.

Fabrikat: '__________'

Typ: '__________'
Menge: 2,000 St

**18.60 Gasdruckregler**
Gegenstand dieser Leistung ist die Lieferung und Bereitstellung eines Gasdruckreglers inklusive aller notwendigen Anschlüsse, Prüfmittel und Werkstoffbescheinigungen für einen Gas-Heizkessel mit 200 kW Nennleistung. Die Ausführung muss den einschlägigen nationalen und europäischen Normen und Richtlinien entsprechen (z. B. EN 334 bzw. vergleichbare anwendungsgerechte Gasdruckregelungsnormen, TRGI, DVGW-Regelwerke). Der Regler ist für den Einsatz in Erdgas-Hauptgasleitungen geeignet und darf keine Betriebssicherheit oder Gasleistung des Heizkessels beeinträchtigen.

2. Technische Anforderungen

Typ: Gasdruckregler für Heizungsanwendungen, zweistufig oder einstellbar, mit integriertem Filter und Absperreinrichtung.

Eingngsdruck: 50 mbar vor dem Regler
Ausgangsdruck: 25 mbar nach Regler

Nennweite: DN 32 ausgelegt für den Betriebsdurchsatz eines 200 kW-Kessels

Material: korrosionsbeständige Bauweise, geeignete Dichtung für Erdgas.

Anschlüsse: DN 32 Innengewinde

Sicherheit: mit OPSO/UPSO-Über-/Unterdrucksicherung und Entleerungseinrichtung.

Zertifizierung & Vorschriften: CE-Kennzeichnung, Konformität mit einschlägigen Normen, TRGI/DVGW-Regelwerk.

komlett liefern und montieren.

angebotenes Fabrikat: '.........'

Typ: '.........'
Menge: 2,000 St

**18.70 Sicherheits-Set für Heizkesselgrößen von 150 kW bis 300 kW**
Sicherheits-Set für Heizkesselgrößen von 150 kW bis 300 kW, Nenndruck 3 bar, Anschluss R 1 1/4"
- Bestehend aus:
- Armaturenbalken mit Isolierung
- Manometer zur Druckanzeige
- Automatischer Entlüfter
- Sicherheitsventil, Ansprechdruck 3 bar
- Ausführung gemäß DIN EN 12828 (Sicherheitstechnische Ausrüstung von Heizungsanlagen)
- Werkstoffe: korrosionsbeständig, für Heizungsanlagen geeignet
- CE- und DVGW-Zulassung erforderlich
liefern und montieren.

Fabrikat: '__________'

Typ: '__________'
Menge: 2,000 St

**18.80 Anschluss-Set für Ausdehnungsgefäß**
Anschluss-Set für Ausdehnungsgefäß, Anschlussgröße R 1 1/4", geeignet für Heizkesselgrößen von 150 kW bis 300 kW.
- Bauart: Armaturen-Set zur hydraulischen Anbindung von Membran-Ausdehnungsgefäßen
- Anschlussgröße: R 1 1/4"
- Druckstufe: passend zum Betriebsdruck der Heizungsanlage
- Werkstoffe: korrosionsbeständig, für Heizungsanlagen geeignet
- Ausführung gemäß DIN EN 12828 (Sicherheitstechnische Ausrüstung von Heizungsanlagen)
liefern und montieren.

Fabrikat: '__________'

Typ: '__________'
Menge: 2,000 St

**18.90 Membran-Druckausdehnungsgefäß**
Membran-Druckausdehnungsgefäß für geschlossene Heizungsanlagen (gemäß DIN EN 12828), Solar- und Kühlanlagen, mit Zulassung gemäß EU-Druckgeräterichtlinie 2014/68/EU.
- Ausführung: für Wandbefestigung oder mit Fußkonstruktion
- Systemanschluss: Außengewinde R 3/4"
- Volumen: 25 Liter
- Vordruck: 1,5 bar
- Max. Betriebsdruck: 6 bar
- Max. Betriebstemperatur Gefäß: 120 °C
- Max. Betriebstemperatur Membrane: 70 °C
- Glykolanteil: bis 50 % zulässig
- Membrane: fest eingebaut, nicht tauschbar
- Werkstoff: außen kunststoffbeschichtet, korrosionsbeständig
- Abmessungen: Durchmesser ca. 328 mm, Höhe ca. 402 mm
liefern und montieren.

Fabrikat: '__________'

Typ: '__________'
Menge: 2,000 St

**18.100 Wärmetauscher 400 kW**
Lieferung, Montage, Inbetriebnahme und Werkprüfung eines Platten-Wärmetauschers inkl. Isolierung und Anschlussmaterial nach den anerkannten Regeln der Technik (DIN, EN, PED 2014/68/EU).

Einsatzbereich: Heizungsanlagen, Wärmeübergabe zwischen Primär- und Sekundärkreis, Wasser-zu-Wasser-System.

2. Technische Anforderungen

Typ: Platten-Wärmetauscher, Edelstahl
Auslegung/Leistung: 400 kW thermische Leistung bei definierten Volumenströmen und Temperaturdifferenzen
(80/60 °C).

Werkstoff: Edelstahl (mind. AISI 316/1.4401 oder vergleichbar), Dichtungen geeignet für Heizwasser.

Arbeitsdruck: maximal 10 bar

Anschlüsse: DN 80 entsprechend hydraulischer Planung

3. Leistungsumfang

Transport zum Einbauort, Montage auf vorhandene Tragsysteme, Anschluss an bestehende Rohrleitungen inklusive Dichtheitstest und Druckprüfung.

komplett liefern und montieren.

angebotenes Fabrikat: '.........'

Typ: '.........'
Menge: 1,000 St

**18.110 Hydraulische Verrohrung mit Pumpen**
Hydraulische Verrohrung mit Pumpen für Zweikesselkaskade mit gleicher Leistung, komplett mit Armaturen und Zubehör.
Bestehend aus:
- 4 Stück Absperrklappen DN 65, PN 6/10/16
- 2 Stück Heizungsumwälzpumpen, geeignet für die Kesselleistung
- 2 Stück Rückschlagklappen DN 65, PN 16
- 2 Stück Montageschienen zur Befestigung
- Rohrverbindungselemente einschließlich Dichtungen
- Isolierung für Kaskadenleitungssystem
- Werkstoffe: korrosionsbeständig, für Heizungsanlagen geeignet
- Ausführung gemäß DIN EN 12828 (Sicherheitstechnische Ausrüstung von Heizungsanlagen)
- CE- und DVGW-Zulassung erforderlich
liefern und montieren.

oder gleichwertig

Fabrikat: '__________'

Typ: '__________'
Menge: 1,000 St

**18.120 Schlauch-Set DN20 Kaskade**
Schlauch-Set DN 20 zur Zusammenfassung der Kondenswasserabläufe zweier Kesselanschlussstücke mit gemeinsamer Einführung in die Neutralisation.
Bestehend aus:
- 2 Stück T-Stücke DN 20
- ca. 3,1 m Gewebeschlauch DN 20
- 8 Stück Schlauchschellen passend zum Schlauchdurchmesser
- Werkstoffe: korrosionsbeständig, für Kondensatleitungen geeignet
- Ausführung gemäß einschlägigen DIN/DVGW-Vorgaben für Kondensatableitung
liefern und montieren.

Fabrikat: '__________'

Typ: '__________'
Menge: 1,000 St

**18.130 Luftabscheider DN 80**
Mikroluftblasenabscheider zur kontinuierlichen Entfernung von Luft und Mikroluftblasen aus Heizungs- und Kühlkreisläufen.
- Medium: Wasser und Wasser/Glykol-Gemisch bis 50 %
- Nennweite: DN 80
- Rohranschluss: Vorschweißflansch PN 16 gemäß DIN EN 1092-1
- Gehäuse: Stahl (z. B. St 37.2), korrosionsbeständig
- Einbaulänge: ca. 470 mm
- Max. Betriebsdruck: 10 bar
- Max. Vorlauftemperatur: 110 °C
- Max. Durchsatz: ca. 27 m³/h
- Max. Fließgeschwindigkeit: 1,5 m/s
- Max. Druckverlust: ≤ 3 kPa
- Inhalt: ca. 17 Liter
- Gewicht: ca. 25 kg
- Entlüftung: mit permanentem, nicht absperrbarem Entlüftungsventil
- Entgasung: durch spezielles Einbautenprinzip (Restluftanteil ≤ 0,5 %)
- Zulassung: gemäß einschlägigen Normen und Richtlinien (z. B. DIN EN 12828, EU-Druckgeräterichtlinie 2014/68/EU)
Lieferumfang:
Fertigisolierung aus PUR-Hartschaum-Halbschalen gemäß Gebäudeenergiegesetz (GEG)
liefern und montieren.

Fabrikat: '__________'

Typ: '__________'
Menge: 1,000 St

**18.140 Magnet-Schlammabscheider DN80**
Schlammabscheider mit Magnet zur kontinuierlichen Entfernung von magnetischen und nicht magnetischen Schmutz- und Schlammpartikeln aus Heizungs- und Kühlkreisläufen.
- Medium: Wasser und Wasser/Glykol-Gemisch bis 50 %
- Nennweite: DN 80
- Rohranschluss: Vorschweißflansch PN 16 gemäß DIN EN 1092-1
- Gehäuse: Stahl, korrosionsbeständig
- Einbaulänge: ca. 470 mm
- Max. Betriebsdruck: 10 bar
- Max. Vorlauftemperatur: 110 °C
- Max. Durchsatz: ca. 27 m³/h
- Max. Fließgeschwindigkeit: 1,5 m/s
- Max. Druckverlust: ≤ 3,5 kPa
- Inhalt: ca. 17 Liter
- Gewicht: ca. 24 kg
- Abscheidung von Partikelgrößen bis ca. 5 µm ohne Betriebsunterbrechung
- Mit integriertem Magneteinsatz zur Abscheidung magnetischer Partikel
- Komplett mit Abschlammhahn
- Zulassung: gemäß einschlägigen Normen und Richtlinien (z. B. DIN EN 12828, EU-Druckgeräterichtlinie 2014/68/EU)
Lieferumfang:
Fertigisolierung aus PUR-Hartschaum-Halbschalen gemäß Gebäudeenergiegesetz (GEG)
liefern und montieren.

Fabrikat: '__________'

Typ: '__________'
Menge: 1,000 St

**18.150 Neutralisationsbox mit integrierter Kondensatpumpe**
Neutralisationsbox mit integrierter Kondensatpumpe zur Behandlung von Kondensat aus Gas-Wärmeerzeugern und Abgasleitungen bis zu 500 kW Leistung.
- Zertifizierung: gemäß DVGW VP114 zur Einhaltung der Kondensatbehandlung nach ATV-A 251
- Mit Anzeige für Stromversorgung, Wartung, Überlauf und Störung
- Mit Neutralisationsmittel für Gas im montagefreundlichen Körbchen
- Abmessungen: ca. L 430 × B 420 × H 200 mm
- Einlaufhöhe: ca. 115 mm, Anschluss DN 20
- Auslaufhöhe: ca. 105 mm, Anschluss DN 25
- Werkstoffe: korrosionsbeständig, für Kondensat geeignet
- Zulassung: gemäß EU-Druckgeräterichtlinie 2014/68/EU
liefern und montieren.

Fabrikat: '__________'

Typ: '__________'
Menge: 1,000 St

*Hinweis: Regelgeräte und Zubehör*

**18.160 Digitales Regelgerät für Heizkesselanlagen**
Modulares, digitales Regelgerät für professionelle Anwendungen im mittleren und großen Leistungsbereich.
Einsatz: Regelung von Gas-Brennwertkesseln in Kaskadenanlagen, Unterstationen oder autarken Anwendungen
Kommunikation: direkte Bus-Kommunikation mit Feuerungsautomat oder über EMS-Schnittstelle
Erweiterbarkeit: mindestens 4 freie Modulsteckplätze für Funktionsmodule
Montage: flexibel auf dem Kessel, seitlich oder an der Wand möglich
Schutzart: mindestens IP 40
Grundausstattung:
- Zentralmodul mit Netzmodul inkl. Ein/Aus-Schalter und separaten Sicherungskreisen
- Bedieneinheit mit kapazitivem Touch-Display (≥ 7")
- Außentemperaturfühler und Zusatztemperaturfühler
Funktionen:
- Brenneransteuerung über Bus-Kommunikation
- Kesselkreisregelung mit Stellglied und Pumpensteuerung
- Drehzahlregelung für Pumpen über PWM oder 0-10 V-Ausgang
- Regelung eines Heizkreises mit/ohne Stellglied und Heizkreispumpe
- Regelung eines Warmwasserkreises mit Speicherlade- und Zirkulationspumpe
- Thermische Desinfektion des Warmwasserkreises möglich
- Zeitprogramme, Ferienbetrieb, Sommer-/Winterzeitumschaltung, Jahreszeitschaltuhr
Bedienung:
- LED-Statusanzeige
- Touch-Bedienung mit Anzeige aller Regelungsdaten
- Handbedienebenen für Systemkomponenten (Pumpen, Heizkreise etc.)
- USB-Anschluss für Servicezwecke, Schnittstellen erweiterbar (z. B. WLAN/Bluetooth)
- Langzeit-Datenaufzeichnung und Software-Update über SD-Karte möglich
- Konnektivität:
- Ein/Aus-Kontakt, externe Verriegelung, 0-10 V-Eingang und Rückmeldung, Sammelstörmeldung
- Schnittstelle zur Gebäudeleittechnik über MOD-Bus TCP/IP
Energieeffizienz: Temperaturregler mindestens Klasse II gemäß EU-Richtlinie für Energieeffizienz, Beitrag zur jahreszeitbedingten Raumheizungsenergieeffizienz ≥ 2 %
liefern und montieren.
Fabrikat der Planung:
Buderus
Artikel-Nr.: 8718592476

oder vergleichbar

Fabrikat: '__________'

Typ: '__________'
Menge: 1,000 St

**18.170 Funktionsmodul zur Einbindung konventioneller Wärmeerzeuger**
Funktionsmodul zur Einbindung von bis zu 5 konventionellen Öl-/Gas-Wärmeerzeugern in ein digitales Regelsystem für Heizkesselanlagen.
Einsatz: Erweiterung von modularen Regelgeräten für mittlere und große Heizkesselanlagen
Kommunikation: interne Bus-Kommunikation mit Wärmeerzeuger-Regelgeräten (z. B. EMS-Bus)
Kompatibilität: Kombination von bis zu 5 Wärmeerzeugern mit 1-stufigen, 2-stufigen oder modulierenden Brennern möglich
Betriebsweise: paralleler oder serieller Betrieb zur Effizienzoptimierung
Lastbegrenzung: wahlweise nach Außentemperatur oder externem Kontakt
Folgeumkehr der Heizkessel: wahlweise täglich, nach Außentemperatur, nach Betriebsstunden oder über externen Kontakt
Schnittstellen: parametrierbarer 0-10 V Ausgang zur externen Temperatur-Sollwertanforderung
Bedienung: Handbedienebene für Heizkreis- und Warmwasserfunktion mit Umschaltmöglichkeit Aus/Automatik/Hand
Gehäuse: vollständig gekapselt, mit Stecksystem, Führungsschiene und mechanischer Verriegelung
Anschlüsse: kodierte und farblich gekennzeichnete Steckverbindungen
Zubehör: inkl. Strategievorlauftemperaturfühler
Erweiterbarkeit: maximal 4 Funktionsmodule pro Anlage (entsprechend bis zu 16 Wärmeerzeugern)
liefern und montieren.
Fabrikat der Planung: Buderus
Artikel-Nr.: 7736606540

oder gleichwertig

Fabrikat: '__________'

Typ: '__________'
Menge: 1,000 St

**18.180 E-Pumpen Stecker**
E-Pumpenstecker zur potentialfreien Anforderung von Heizungsumwälzpumpen, direkt aufsteckbar auf genormte Pumpenanschlussstecker.
Einsatz: Zur Ansteuerung von Heizungsumwälzpumpen oder Kesseln
Potentialfreier Kontakt zur sicheren Signalübertragung
Bauart: Direkt aufsteckbar auf standardisierte Pumpenanschlussstecker
Werkstoffe: Korrosionsbeständige Ausführung
Zulassung: Gemäß einschlägigen Normen für Heizungsanlagen
liefern und montieren.
Fabrikat der Planung: Buderus
Artikel-Nr.: 89094252

oder gleichwertig

Fabrikat: '__________'

Typ: '__________'
Menge: 2,000 St

*Hinweis: Schornstein- und Abgasanlage*

**18.190 Abgaskaskade DN200**
Grundbausatz Abgaskaskade aus Kunststoff (PP) zum Anschluss von zwei Gas-Brennwertkesseln an eine gemeinsame Abgasleitung.
Bestehend aus:
- Waagerechte Sammelleitung DN 200
- Senkrechte Verbindungsleitungen DN 200 von den Kesselanschlussstücken zur Sammelleitung
- CO-Melder mit Schaltkontakt
Waagerechter Sammler:
- 2 Stück Abgassammelrohr mit 45°-Abgang
- Verbindungsstück
- Kondensatablauf mit Siphon
- 2 Stück Befestigungsschellen (lastfreies Abfangen des Sammlers ohne Lastübertragung auf Kesselstutzen)
- Prüföffnung mit Deckel
- Dichtungen
- Schlauch-Set zur Verbindung des Kondensatablaufs
Kesselanbindungen:
- 2 Stück 87°-Bogen mit Prüföffnung
- 2 Stück motorisch gesteuerte Abgasklappen
- 2 Stück Passstücke
- 2 Stück Ausgleichselemente
- 2 Stück Kesselanschlussbogen 87°
- 2 Stück 45°-Bogen
Hinweis: Das Kondensat aus der Abgasleitung ist über den Siphon im Abgassammler direkt in die Neutralisationseinrichtung abzuleiten.
liefern und montieren.
Fabrikat der Planung: Buderus
Artikel-Nr.: 7736606763

Fabrikat: '__________'

Typ: '__________'
Menge: 1,000 St

**18.200 Abgasrohr DN 250**
Abgasrohr DN 250, Länge 2,0 m, für Brennwertanlagen mit Kondensatführung.
- Zertifizierung: gemäß EN 14471 T120 H1 W 2 O30 LI E U
- Maximaler Betriebsdruck: bis 5000 Pa
- Maximal zulässige Betriebstemperatur: 120 °C
- Material: Kunststoff PP, korrosionsbeständig und kondensatbeständig
- Ausführung: Rohr mit glatter Innenoberfläche, geeignet für Abgasleitungen von Gas-Brennwertkesseln
- Verbindung: mit Dichtungen und Stecksystem gemäß Norm
Leistung: liefern und montieren.

Fabrikat: '__________'

Typ: '__________'
Menge: 1,000 St

**18.210 Abgasrohr DN 200 mit Prüföffnung**
Abgasrohr DN 200 mit integrierter Prüföffnung für Brennwertanlagen mit Kondensatführung.
- Nennweite: DN 200
- Material: Kunststoff PP, korrosions- und kondensatbeständig
- Max. Betriebstemperatur: 120 °C
- Max. Betriebsdruck: 5000 Pa
- Ausführung: Rohrstück mit integrierter Prüföffnung zur Kontrolle und Wartung der Abgasleitung
- Verbindung: Stecksystem mit Dichtungen gemäß EN 14471
liefern und montieren.

Fabrikat: '__________'

Typ: '__________'
Menge: 1,000 St

**18.220 Mauerdurchführung DN 200/300**
Mauerdurchführung DN 200/300 für Abgasleitungen von Brennwertanlagen.
Bestehend aus:
- Mauermanschette DN 200/300
- Außenrohr DN 300 aus Edelstahl
- Innenrohr DN 200 aus Kunststoff PP
- Abstandshalter zur sicheren Montage
Technische Anforderungen:
- Zertifizierung gemäß EN 14471 T120 H1 W 2 O00 LE E U0
- Max. Betriebsdruck: 5000 Pa
- Max. Betriebstemperatur: 120 °C
Werkstoffe: korrosionsbeständig, kondensatbeständig
Ausführung: geeignet für Abgasleitungen von Gas-Brennwertkesseln
liefern und montieren.

Fabrikat: '__________'

Typ: '__________'
Menge: 1,000 St

**18.230 Aussenwandkonsole DN 200/300**
Außenwandkonsole DN 200/300 aus Edelstahl zur Befestigung von Abgasleitungen.
Bestehend aus:
- Außenkonsole für Stützbogen zur Wandbefestigung inkl. Schrauben
- Stützbogen DN 200/300 zur Montage auf der Konsole
- Edelstahlblende inkl. Dübel und Schrauben
Technische Anforderungen:
- Zertifizierung gemäß EN 14471 T120 H1 W 2 O00 LE E U0
- Max. Betriebsdruck: 5000 Pa
- Max. Betriebstemperatur: 120 °C
Materialkombination: Edelstahl/PP, korrosions- und kondensatbeständig
Ausführung: geeignet für Abgasleitungen von Gas-Brennwertkesseln
liefern und montieren.

Fabrikat: '__________'

Typ: '__________'
Menge: 1,000 St

**18.240 Konzentrisches Abgasrohr DN 200/300 mit Prüföffnung**
Konzentrisches Abgasrohr DN 200/300 aus Kunststoff (PP) / Edelstahl mit integrierter Prüföffnung für Schornsteinfegerarbeiten.
- Nennweite: DN 200 (Innenrohr) / DN 300 (Außenrohr)
- Material: Innenrohr Kunststoff PP, Außenrohr Edelstahl
- Zertifizierung: gemäß EN 14471 T120 H1 W 2 O00 LE E U0
- Max. Betriebsdruck: 5000 Pa
- Max. Betriebstemperatur: 120 °C
- Ausführung: konzentrisches Rohrsystem mit Prüföffnung zur Kontrolle und Wartung der Abgasleitung
- Verbindung: Stecksystem mit Dichtungen gemäß Norm
liefern und montieren.

Fabrikat: '__________'

Typ: '__________'
Menge: 1,000 St

**18.250 Konzentrisches Abgasrohr DN 200/300, Länge 1,0 m**
Konzentrisches Abgasrohr DN 200/300 für Brennwertanlagen mit Kondensatführung.
- Länge: 1,0 m
- Material: Innenrohr Kunststoff PP, Außenrohr Edelstahl
- Zertifizierung: gemäß EN 14471 T120 H1 W 2 O00 LE E U0
- Max. Betriebsdruck: 5000 Pa
- Max. Betriebstemperatur: 120 °C
- Ausführung: konzentrisches Rohrsystem für Abgasleitungen von Gas-Brennwertkesseln
- Verbindung: Stecksystem mit Dichtungen gemäß Norm
liefern und montieren.

Fabrikat: '__________'

Typ: '__________'
Menge: 10,000 St

**18.260 Wandhalterung DN 300 für konzentrische Abgasrohre**
Wandhalterung DN 300 zur Montage von konzentrischen Abgasrohren aus PP/Edelstahl an der Außenwand.
Bestehend aus:
- Halterung zur Befestigung an der Wand
- Klemmschelle für konzentrisches Rohr DN 300
- 2 Dübel und 2 Schrauben zur Montage der Halterung an der Wand
- 2 Gewindeschrauben aus Edelstahl und 6 Muttern aus Edelstahl zur Montage der Klemmschelle auf der Halterung
- Technische Anforderungen:
- Abstand von Außenwand bis Außenkante des Rohres: 47-87 mm
- Material: Edelstahl, korrosionsbeständig
- Ausführung: geeignet für konzentrische Abgasrohre aus PP/Edelstahl
- Zertifizierung: gemäß EN 14471 T120 H1 W 2 O00 LE E U0

liefern und montieren

Fabrikat: '__________'

Typ: '__________'
Menge: 5,000 St

**18.270 Mündungsabschluss DN 200/300**
Mündungsabschluss DN 200/300 für konzentrische Abgasleitungen aus PP/Edelstahl.
Bestehend aus:
- Mündungsabschluss mit Dichtung und UV-stabilem Endrohr
- Klemmschelle aus Edelstahl
- Technische Anforderungen:
- Zertifizierung: gemäß EN 14471 T120 H1 W 2 O00 LE E U0
- Material: Innenrohr Kunststoff PP, Außenrohr Edelstahl
- Ausführung: geeignet für Abgasleitungen von Gas-Brennwertkesseln, witterungsbeständig und UV-stabil
liefern und montieren.

Fabrikat: '__________'

Typ: '__________'
Menge: 1,000 St

**18.280 Klemmband aus Edelstahl für Dachdurchführung DN 300**
Klemmband aus Edelstahl zur Befestigung des Mündungsabschlusses an einer Dachdurchführung DN 300.
- Nennweite: DN 300
- Material: Edelstahl, korrosionsbeständig
- Einsatz: sichere Befestigung des Mündungsabschlusses an der Edelstahldachdurchführung
- Ausführung: witterungsbeständig, geeignet für Abgasleitungen von Gas-Brennwertkesseln
- Montagezubehör: inkl. Schrauben und Muttern aus Edelstahl
liefern und montieren.

Fabrikat: '__________'

Typ: '__________'
Menge: 10,000 St

**18.290 Steigleiter 14 m mit Absturzsicherung**
Steigleiter mit einer Höhe von 14 m, Y-sprossig, aus verzinktem Stahl, doppelsprossig, gemäß DIN 18799-1 "Ortsfeste Steigleitern an baulichen Anlagen".
- Lieferumfang:
- Steigleiter, Höhe 14 m, Y-sprossig, doppelsprossig
- Aufstiegsperre
- Fanggurt
- Fangwagen
- Ruhepodest gemäß Normanforderungen
Technische Anforderungen:
- Material: Stahl, feuerverzinkt, korrosionsbeständig
- Ausführung: gemäß DIN 18799-1 für ortsfeste Steigleitern an baulichen Anlagen
- Absturzsicherung: integriertes Steigschutzsystem mit Fangwagen und Fanggurt
Montage: an die zu errichtende Gewächshauskonstruktion, inkl. Befestigungsmaterial
liefern und montieren.
Menge: 1,000 St

*Hinweis: Wasseraufbereitungsanlage*

**18.300 Anlagenbefüllung mit vollentsalztem Wasser (VES) - Dienstleistung**
Dienstleistung zur Befüllung einer Heizungsanlage mit vollentsalztem Wasser gemäß VDI 2035.
Leistungsumfang:
- Bereitstellung von Mischbettharz-Patronen zur Vollentsalzung des Füll- und Ergänzungswassers (Kationen-/Anionenaustauscher)
- Geeignet für Wärmeerzeuger aus Aluminium- und Eisenwerkstoffen
- Kapazitäten je nach Anlagenbedarf (z. B. 30 bis 840 m³·°dH, Durchfluss 16-330 l/min)
Lieferung eines Füllkits bestehend aus:
- 2 Füllschläuchen (je ca. 1500 mm, ¾" Überwurfverschraubung, inkl. EPDM-Dichtungen)
- Rückflussverhinderer mit Muffennippel zum Schutz der Trinkwasserversorgung
- Lochblende (z. B. 5 l/min für kleinere Patronen)
- Leitfähigkeitsmessgerät zur Überwachung der Leitfähigkeit ≤ 10 µS/cm, inkl. Adapter zur Einbindung in die Rohrleitung am Patronenausgang
- Lieferung von Betriebsbüchern und Montageanleitung für die VES-Patronen
- Abholung der Mischbettharz-Patronen und des Füllkits nach Abschluss
- Befüllung, Entlüftung und Durchführung einer Druckprobe der Heizungsanlage
- Kontrolle der Wasserqualität während des Befüllvorgangs mit Leitfähigkeitsmessgerät
- Dokumentation der Wasserbeschaffenheit, Übergabe an die Bauleitung
- Kennzeichnung der Anlage mit Aufkleber "Vollentsalztes Füllwasser"
liefern, bereitstellen und Heizungsanlage befüllen.
Menge: 1,000 St

**18.310 Vollentsalzungs-Patrone mit Füllkopf und Nachfüllkombination**
Stationäre Vollentsalzungsanlage zur Befüllung und automatischen Nachfüllung von Heizungsanlagen gemäß VDI 2035.
VES-Patrone:
- Vollentsalzungspatrone auf Basis von Mischbettharz
- Kapazität: ca. 4000 l·°dH (entspricht vollentsalztem Wasser mit ≤ 10 µS/cm bei 200 l mit 20 °dH)
- Integrierter Wassermengenbegrenzer, max. Durchfluss ca. 80 l/h
- Nachfüllbar
- Anschluss: Verschlussstopfen 2 Zoll
- Max. Betriebsdruck: 6 bar
- Betriebstemperatur: 5-55 °C
- Einbauhinweis: Magnetventil von automatischen Befüllstationen ist in Fließrichtung des Füllwassers vor der Patrone einzubauen
VES-Füllkopf mit digitaler Anzeige:
- Material: Messing, mit Wandhalter und Isolierung
- Wasserflussrichtung gekennzeichnet
- Verschraubungen mit Schutzsieb gegen Harzaustritt
- Digitale Kapazitätskontrolle mit Anzeige des aktuellen Messwertes
- Integrierter elektronischer Wasserzähler mit Restwassermengenanzeige
- Unterdrückung des Gegenioneneffektes in Stillstandszeiten
- Batteriebetrieb (Lebensdauer ca. 2 Jahre, Typ CR2450)
- Integrierter Wartungshahn auf der Ausgangsseite
- Lieferung inkl. Betriebsbuch und Kennzeichnungsaufkleber "VES"
Nachfüllkombination (NFK):
- Automatische Be- und Nachfüllung von Heizungsanlagen nach EN 12828
- Sicherheitsarmatur gemäß EN 1717, Ausführung BA für Flüssigkeitskategorie 4 (Heizungswasser mit Inhibitoren)
- Ein- und ausgangsseitige Kugelhähne
- Systemtrenner BA mit integriertem Schmutzfilter, Druckminderer, Manometer und Isolierung
- Anschluss: Gewindetüllen R ½ und Übergangsstück G ¾ für VES-Patronen mit ¾ Zoll Anschluss
- Max. Betriebsdruck: 10 bar
- Einstellbereich: 1,5-4 bar
liefern und montieren.
Fabrikat: '__________'

Typ: '__________'
Menge: 1,000 St

*Hinweis: Inbetriebnahme und Sonstiges*

**18.320 Inbetriebnahme der Kesselanlage**
Dienstleistung zur Inbetriebnahme einer Heizkesselanlage gemäß Herstellerangaben und geltenden Normen.
Leistungsbeschreibung:
- Funktionskontrolle der Pumpen und Gasarmatur
- Sichtkontrolle des Wasserstandes
- Prüfung elektrischer Steckverbindungen und Brennstoffversorgung
- Durchführung der Einstellungen gemäß Montageanweisung
- Kontrolle aller Verschraubungen auf Dichtheit
- Prüfung der Drücke und Einstellungen
- Durchführung der Inbetriebnahme
- Prüfung der Funktion des Sicherheits-Temperaturbegrenzers (STB)
- Rauchgasanalyse mit Erstellung eines Messprotokolls
- Prüfung der elektrischen Anschlüsse und optische Kontrolle der Drahtverbindungen
- Durchführung eines Relaistests
- Kontrolle der Montage und Position der Fernbedienung sowie des Außentemperaturfühlers
- Parametrierung nach Vorgaben des Betreibers bzw. entsprechend den Anlagenbedürfnissen
- Erstellung eines Inbetriebnahmeprotokolls
Voraussetzung für die Inbetriebnahme:
Die Anlage ist hydraulisch betriebsbereit. Das Wärmeträgermedium ist gefüllt, entlüftet und abgedrückt. Der Vordruck im Ausdehnungsgefäß ist auf die Anlage abgestimmt und eingestellt. Wärmeabnahme ist gewährleistet, Energiezufuhr gesichert. Die Gasleitung ist gemäß TRGI-Richtlinie installiert, druckgeprüft und der Gaszähler ist vorhanden. Abgasseitige Anbindung nach Installationsanleitung ist erfolgt, Abnahmeprotokoll des Schornsteinfegers liegt vor.
Leistung: Inbetriebnahme durchführen und dokumentieren.
Menge: 1,000 St

**18.330 Inbetriebnahme Regelungsmodule**
Dienstleistung zur Inbetriebnahme von Regelungsmodulen für Heizungsanlagen.
Leistungsbeschreibung:
- Inbetriebnahme von Regelungsmodulen für Heizungsanlagen (z. B. Module für Mischerkreise oder Wärmeerzeuger)
- Funktionsprüfung der elektrischen Anschlüsse und Signalübertragung
- Kontrolle der Parametrierung nach Vorgaben des Betreibers bzw. entsprechend den Anlagenbedürfnissen
- Prüfung der Kommunikation mit übergeordneten Regelungen und angeschlossenen Komponenten
- Durchführung von Funktionstests (z. B. Pumpenanforderung, Mischersteuerung, Wärmeerzeugeranforderung)
- Erstellung eines Inbetriebnahmeprotokolls
Leistung: Inbetriebnahme durchführen und dokumentieren.
Menge: 2,000 St

**18.340 Wetterschutzgitter für Außenluft-/Fortluft**
Wetterschutzgitter gegen direkt einwirkenden Regen und grobe Verunreinigungen, für Außenluftansaugung und Fortluft.
Ausführung:
- Material: unbehandeltes Aluminium
- Umlaufender Profilfrontrahmen
- Waagerechte, wasserabweisende Profillamellen
- Rückseitig fest montiertes Schutzgitter aus Edelstahl, Maschenweite ca. 16 × 18 mm
- Befestigung mit Schrauben in den Rahmenbohrungen
- Zusätzliches Fliegendrahtgitter aus Aluminium, Maschenweite ca. 1 mm
- Einbaurahmen aus verzinktem Stahlblech
Technische Daten:
- Abmessung: 1225 × 525 mm
- Einsatz: Frischluftversorgung des Heizungsraums und Zuführung von Verbrennungsluft
- Einbau: in die Paneel-Fassade
liefern und montieren.
Menge: 2,000 St

*Hinweis: CO2-Anlage*

**18.350 CO2 - Anlage für Gewächshaus**
Berechnung und Ausführung einer CO2-Dosieranlage für ein Gewächshaus mit einer Fläche von ca. 1.708 m² (Abteilungen 1-3).
Grundlagen:
- Dosiermenge: ca. 270 kg gasförmiges CO2 pro Stunde und Hektar
- Mindest-Vordruck CO2-Anlage: 2,40 bar
- Mindest-Schlauchdruck: 2,0 bar
- Druckhaltung: Vordruck bleibt unabhängig vom Verbrauch konstant
Anlagenteile:
- Aufstellung eines statischen Verdampfers mit Lagertank auf der Außenfläche nahe dem Gewächshaus
- Lieferung und Montage eines PE-Kanalsystems für die CO2-Verteilung innerhalb der Abteilungen 1-3
Transportleitungen:
- PE-Transportleitung Ø 32 mm, unterirdisch, von Verdampferanlage bis Abteilung 1
- Anschluss an Verdampferanlage mit elektrisch betriebener Absperrklappe DN 25
- Unterirdische Verlegung Ø 32 mm entlang der Außengiebel bis Abteilung 3
- Einbau von T-Stücken Ø 32 mm in der Mitte jeder Abteilung
- Montage von PE-Ständern Ø 32 mm, oberirdisch, jeweils mit elektrischer Absperrklappe DN 25
Verteilleitungen:
- Jede Abteilung erhält eine oberirdische PE-Verteilleitung Ø 32 mm
- Anschluss der Verteilleitungen an die PE-Ständer
- Montage entlang der Außengiebel von Abteilung 1 bis 3, aufgehängt
Sonstiges:
- Anschluss-Sets: 4 Anschlüsse pro 8,0 m an den Verteilleitungen
- Anschluss-Sets jeweils verbunden mit Tropfschläuchen Ø 16 mm zur CO2-Dosierung im Gewächshaus
- Jeder Anschluss mit manuellem Edelstahl-Kugelhahn ausgestattet
- Tropfschläuche einschließlich Lieferung und Montage
liefern und montieren.

Fabrikat: '__________'

Typ: '__________'
Menge: 1,000 St

### Abschnitt 19 Gasleitung und Zubehör

*Hinweis: Gasleitung*
Gasleitungen Verlegen von Gasleitungen (Stadt- und Erdgas) bis 1 bar nach TRGI 2018 / DVGW-Arbeitsblatt G 600 hinter der Hauptabsperreinrichtung in Gebäuden und auf Grundstücken. Verlegen von Flüssiggasleitungen nach TRF oder TRR 100 in Gebäuden und auf Grundstücken als:
- Innenleitung
- freiverlegte Außenleitung
- erdverlegte Außenleitung
Leistungsumfang:
- Ablängen, Ausrichten, Befestigen der Leitungen
- Dichtheitsprüfung und Spülen gemäß TRGI, TRF oder TRR 100
- Rohrverbindungen gemäß DVGW-Arbeitsblatt GW 2, TRGI, TRF oder TRR 100
- Lötverbindungen ausschließlich als Hartlötverbindungen auszuführen
- Fittings nach DIN EN 1254 und DVGW-Arbeitsblatt GW 6 und GW 8
- Hartlote nach DIN EN 1044 (z. B. CP105, CP203) ohne Flussmittel bei Kupfer/Kupfer
- Bei Messing/Rotguss: Flussmittel nach DIN EN 1045 und DVGW-Arbeitsblatt GW 7
- Schweißverbindungen nach DVGW-Arbeitsblatt GW 2 und TRGI / TRR 100
- Nur durch geprüfte Schweißer mit gültigem Gütezeugnis nach DIN EN ISO 9603 und DIN EN ISO 9606-4
- Mindestwanddicke Kupferrohre: 1,5 mm
- Schweißzusätze nach den aktuellen Normen
- Schraub- und Flanschverbindungen gemäß TRGI, TRF oder TRR 100
- Pressverbindungen nur mit für Gasinstallationen zugelassenen Systemen, unter Beachtung der Einsatzbeschränkungen
- Nachisolieren der Verbindungsstellen
- Bei gefordertem äußerem Korrosionsschutz: Umhüllung mit Korrosionsschutzbinden oder Schrumpfschläuchen nach DIN 30672
Besondere Hinweise:
- Leitungen mit Betriebsdruck > 0,1 bar, die der Druckbehälterverordnung unterliegen, sind besonders zu kennzeichnen und mit Gütenachweisen zu versehen.
- Leitungen mit Außendurchmesser ≥ 42 mm dürfen ausschließlich geschweißt werden.
Zusatzleistungen:
- Berücksichtigung temperaturabhängiger Längenänderungen
- Lieferung und Montage von Befestigungsmaterial (Rohrschellen mit Gummieinlage 8 mm, Gehänge, Rohrkonsolen mit Haltebügeln, Futterrohre, Wand- und Deckenhülsen aus gepresster Glaswolle)
- Beschilderung der kompletten Gasanlage
Hinweis: Der Gashausanschluss befindet sich im Heizungsraum.

Fabrikat: '__________'

Typ: '__________'

**19.10 Gasleitung aus Kupferrohr DN 50 (Ø 54 × 2,0 mm)**
- Verlegung nach den einschlägigen technischen Regeln und
  Herstellerangaben
- Verbindungstechniken, Prüfungen und Korrosionsschutz
  gemäß Vorbemerkungen
Leistung: liefern und fachgerecht verlegen.
Menge: 10,000 m

**19.20 Gasleitung aus Kupferrohr DN 32 (Ø 35 × 1,5 mm)**
- Verlegung nach den einschlägigen technischen Regeln und
  Herstellerangaben
- Verbindungstechniken, Prüfungen und Korrosionsschutz
  gemäß Vorbemerkungen
Leistung: liefern und fachgerecht verlegen.
Menge: 10,000 m

**19.30 Kupfer-Bogen DN 32**
Kupfer-Bogen 90° DN 32 (Ø 35 mm).
- Lieferung und fachgerechte Montage
- Ausführung gemäß den technischen Regeln und Normen laut Vorbemerkungen (TRGI 2018 / DVGW G 600 etc.)
Leistung: liefern und verlegen.
Menge: 6,000 St

**19.40 Kupfer-Bogen DN 50**
Kupfer-Bogen 45° DN 50 (Ø 54 mm).
- Lieferung und fachgerechte Montage
- Ausführung gemäß den technischen Regeln und Normen laut Vorbemerkungen (TRGI 2018 / DVGW G 600 etc.)
Leistung: liefern und verlegen.
Menge: 6,000 St

**19.50 Kupfer-T-Stück reduziert DN 50/32**
Kupfer-T-Stück reduziert DN 50/32 (Ø 54-35-54 mm).
- Lieferung und fachgerechte Montage
- Ausführung gemäß den technischen Regeln und Normen laut Vorbemerkungen (TRGI 2018 / DVGW G 600 etc.)
Leistung: liefern und verlegen.
Menge: 1,000 St

**19.60 Kupfer-Reduzierung DN 50/32**
Kupfer-Reduzierung DN 50/32 (Ø 54-35 mm).
- Lieferung und fachgerechte Montage
- Ausführung gemäß den technischen Regeln und Normen laut Vorbemerkungen (TRGI 2018 / DVGW G 600 etc.)
Leistung: liefern und verlegen.
Menge: 1,000 St

**19.70 Rotguss-Übergangsstück DN32**
Rotguss-Übergangsstück mit Außengewinde DN 32 (Ø 35 mm - R1¼) für Gasinstallation.
- Lieferung und fachgerechte Montage
- Einbau als Übergangsstück von Kupferrohr auf Gewindeanschluss
- Ausführung gemäß den technischen Regeln und Normen laut Vorbemerkungen (TRGI 2018 / DVGW G 600 etc.)
Leistung: liefern und verlegen.
Menge: 2,000 St

**19.80 Rotguss-Übergang DN 50**
Rotguss-Übergang mit Außengewinde DN 50 (Ø 54 mm - R2).
- Lieferung und fachgerechte Montage
- Einbau als Übergangsstück von Kupferrohr auf Gewindeanschluss
- Ausführung gemäß den technischen Regeln und Normen laut Vorbemerkungen (TRGI 2018 / DVGW G 600 etc.)
Leistung: liefern und verlegen.
Menge: 1,000 St

**19.90 Anschluss Gaszähler**
Anschluss für Gaszähler.
- Lieferung und fachgerechte Montage des Gaszähleranschlusses
- Einschließlich aller erforderlichen Materialien (z. B. Gasströmungswächter, Anschlussplatte, Eckhahn)
- Ausführung gemäß den technischen Regeln und Normen laut Vorbemerkungen (TRGI 2018 / DVGW G 600 etc.)
Abstimmung des Anschlusses mit dem zuständigen Versorger
Leistung: herstellen, liefern und montieren.
Menge: 1,000 St

**19.100 Anschluss an Gaszählerbrücke DN 32**
Anschluss an die Gaszählerbrücke DN 32 (abgehende Gasleitung).
- Lieferung und fachgerechte Montage
- Einschließlich aller erforderlichen Materialien
- Ausführung gemäß den technischen Regeln und Normen laut Vorbemerkungen (TRGI 2018 / DVGW G 600 etc.)
Leistung: herstellen, liefern und montieren.
Menge: 1,000 St

**19.110 Gas-Druckregler DN 20**
Gas-Druckregler DN 20, Rp 3/4", pa 10-30 mbar.
- Lieferung und fachgerechte Montage
- Ausführung gemäß den technischen Regeln und Normen laut Vorbemerkungen (TRGI 2018 / DVGW G 600 etc.)
- Fabrikat und Typ sind vom Bieter anzugeben
Leistung: liefern und montieren.

Fabrikat: '__________'

Typ: '__________'
Menge: 2,000 St

### Abschnitt 20 Armaturen und Zubehör

*Hinweis: Vorbemerkung: "Armaturen und Zubehör"*
Alle im Titel "Armaturen und Zubehör" ausgeschriebenen Leistungen sind mit Lieferung und fachgerechter Montage auszuführen. Die Armaturen müssen den einschlägigen DIN-/EN-Normen sowie ggf. DVGW-Zulassungen entsprechen. Werkstoffe sind entsprechend der vorgesehenen Medien, Druckstufen und Temperaturbereiche auszuwählen. Montage erfolgt nach Herstellerangaben, einschließlich aller erforderlichen Dichtungen, Befestigungsmaterialien und Zubehörteile. Prüfung und Inbetriebnahme gemäß den technischen Regeln für Trinkwasser-, Heizungs- oder Kühlanlagen.

*Hinweis: Verteiler und Zubehör*

**20.10 Verteiler aus Stahlrohr DN 100 (Ø 114 mm)**
Verteiler aus Stahlrohr DN 100 (Ø 114 mm)
Länge 2.500 mm, mit 4 Klöpperböden.
Vor- und Rücklaufanschlüsse gemäß Planung:
- 1 × DN 40 (Reserve)
- 1 × DN 50 (Ring-/Transportleitung)
- 1 × DN 40 (Rohrrailheizung Abt. 1)
- 1 × DN 40 (Kulturrinnenheizung Abt. 1)
- 1 × DN 65 (Teilstromfilter)
- 2 × KFE-Hahn DN 20
- Lieferung und fachgerechte Montage
- Wärmedämmung aus Mineralwolle mit verschraubtem Aluminium-Mantel
- Ausführung gemäß den technischen Regeln und Normen laut Vorbemerkungen
Leistung: herstellen, liefern und montieren.
Menge: 1,000 St

*Hinweis: Ventile und Zubehör*

**20.20 Absperrventil DN 80**
Absperrventil DN 80, PN 16, wartungsfrei, metallisch dichtend, mit Faltenbalg in Durchgangsform, Flanschausführung nach EN 558, FTF-1.
- Gehäuse aus Gusseisen EN-GJS-400-18 (eh. GGG-40.3) mit Grundanstrich
- Doppelwandiger Edelstahl-Faltenbalg, Innenteile aus Edelstahl
- Nichtsteigendes Handrad, Feststellvorrichtung, nachrüstbarer Endschalter
- CE-Zertifizierung nach Druckgeräterichtlinie
- Lieferung und fachgerechte Montage einschließlich Wärmedämmung, Gegenflanschen, Dichtungen und Schrauben
- Ausführung gemäß den technischen Regeln und Normen laut Vorbemerkungen
Leistung: liefern und montieren.

Fabrikat: '__________'

Typ: '__________'
Menge: 2,000 St

**20.30 Absperrventil DN 65**
Wie zuvor beschrieben, aber
DN 65

Fabrikat: '__________'

Typ: '__________'
Menge: 12,000 St

**20.40 Absperrventil DN 40**
Wie zuvor beschrieben, aber
DN 40

Fabrikat: '__________'

Typ: '__________'
Menge: 24,000 St

**20.50 Absperrventil DN 25**
Wie zuvor beschrieben, aber
DN 25

Fabrikat: '__________'

Typ: '__________'
Menge: 12,000 St

**20.60 Absperrventil DN 20**
Wie zuvor beschrieben, aber
DN 20

Fabrikat: '__________'

Typ: '__________'
Menge: 2,000 St

**20.70 Regelkugelhahn DN 40**
Regelkugelhahn DN 40, 3-Wege, Flansch PN 6, kvs 16 m³/h, Mediumstemperatur -10 bis +100 °C, mit angebautem Drehantrieb (10 Nm, AC/DC 24 V, Auf/Zu, 3-Punkt, 90 s, IP54).
Lieferung und fachgerechte Montage
Einschließlich Wärmedämmung, Gegenflanschen, Dichtungen und Schrauben
Ausführung gemäß den technischen Regeln und Normen laut Vorbemerkungen
Auslegedaten: V = 5,7 m³/h, Δp(v100) = 13 kPa
Leistung: liefern und montieren.

Fabrikat: '__________'

Typ: '__________'
Menge: 1,000 St

**20.80 Regelkugelhahn DN 32**
Wie zuvor beschrieben, aber
DN 32

Fabrikat: '__________'

Typ: '__________'
Menge: 6,000 St

**20.90 Regelkugelhahn DN 25**
Wie zuvor beschrieben, aber
DN 25

Fabrikat: '__________'

Typ: '__________'
Menge: 2,000 St

**20.100 Regelkugelhahn DN 20**
Wie zuvor beschrieben, aber
DN 20

Fabrikat: '__________'

Typ: '__________'
Menge: 3,000 St

**20.110 Maschinen-Thermometer**
Maschinen-Thermometer, Winkel-Ausführung nach DIN 16186 (V-Form), Gehäuse 150 × 36 mm, Tauchrohr 63 mm.
Gehäuse aus Leichtmetall, messingfarben eloxiert
Fester Tauchschacht mit Einschraubstutzen aus Messing
Thermometereinsatz aus Glas, elastisch gelagert, mit farbiger Füllung
Skala mit Zahlen und Teilstrichen bedruckt

Leistung: liefern und montieren

Fabrikat: '__________'

Typ: '__________'
Menge: 24,000 St

**20.120 Fühlertaschen DN 15**
Fühlertaschen DN 15 IG zur Aufnahme von Temperaturfühlern der MSR-Regelung in Vor- und Rücklaufleitungen.
- Einschraubausführung mit Innengewinde DN 15
- Werkstoff: Messing oder Edelstahl, korrosionsbeständig
- Länge und Bauform passend zur Aufnahme handelsüblicher Temperaturfühler
- Lieferung und fachgerechter Einbau in die Rohrleitung
- Ausführung gemäß den technischen Regeln und Normen laut Vorbemerkungen
Leistung: liefern und montieren
Fabrikat: '__________'

Typ: '__________'
Menge: 24,000 St

**20.130 Rohrleitungs-Anschlüsse DN 15**
Rohrleitungs-Anschlüsse in DN 15 (1/2") zur Aufnahme der Maschinenthermometer in die Rohrleitung (Vor- und Rücklauf) einbauen.
Menge: 24,000 St

**20.140 KFE-Kugelhahn DN 15**
KFE-Kugelhahn für Heizungsanlagen.
- Nennweite: DN 15; Anschluss G 1/2
- Nenndruck: PN 16
- Temperaturbereich: -10 bis +120 °C
- Bauart: Kugelhahn mit vollem Durchgang, Entleerungsfunktion (KFE), Schlauchanschluss 3/4 mit Blindkappe
- Werkstoffe: Gehäuse aus entzinkungsbeständigem Messing (DZR), Kugelsitze PTFE, O-Ringe EPDM
- Lieferumfang: Lieferung und fachgerechte Montage einschließlich Dichtungen und Kleinteilen
Leistung: liefern und montieren.

Fabrikat: '__________'

Typ: '__________'
Menge: 24,000 St

**20.150 Rohrleitungs-Anschlüsse DN 15**
Rohrleitungs-Anschlüsse in DN 15 (1/2") zur Aufnahme der KFE-Kugelhähne in die Rohrleitung (Vor- und Rücklauf) einbauen.
Menge: 24,000 St

*Hinweis: Umwälzpumpen und Zubehör*
Vorbemerkung: Alle nachfolgenden ausgeschriebenen Leistungen sind mit Lieferung und fachgerechter Montage auszuführen. Die Pumpen und Zubehörteile müssen den einschlägigen DIN-/EN-Normen entsprechen und für den vorgesehenen Einsatzbereich geeignet sein. Folgende Mindestanforderungen sind einzuhalten:
- Pumpenbauart: Nassläufer- oder Trockenläufer-Umwälzpumpen, je nach Einsatzbereich
- Betriebsdaten: Nenndruck PN 6/10, Temperaturbereich -10 bis +110 °C (Heizungsanlagen)
- Energieeffizienz: Erfüllung der Ökodesign-Richtlinie (ErP) für Umwälzpumpen
- Zubehör: Einschließlich erforderlicher Gegenflansche, Dichtungen, Schrauben, Wärmedämmung und elektrischer Anschlüsse
- Montage: nach Herstellerangaben, einschließlich hydraulischer und elektrischer Einbindung sowie Inbetriebnahme

**20.160 Hocheffizienz-Umwälzpumpe Typ 1**
Hocheffizienz-Umwälzpumpe für Heizkreise (Teilstromfilter und Ring-Transportleitung), einstufige Spiralpumpe in Inlinebauweise mit gegenüberliegenden Saug- und Druckstutzen.
- Bauart: Top-Pull-Out-Prinzip (Pumpenkopf abnehmbar, Gehäuse verbleibt in der Verrohrung)
- Rohrleitungsanschluss: DIN-Flansche PN 6/10 gemäß EN 1092-2, ISO 7005-2
- Gleitringdichtung nach EN 12756
- Fördermedium: Wasser, Temperaturbereich 0-140 °C
- Nennförderstrom: ca. 11 m³/h
- Nennförderhöhe: ca. 4,7 m
- Max. Betriebsdruck: 10 bar
- Anschlussgröße: DN 40, Einbaulänge 250 mm
- Werkstoffe: Pumpengehäuse Grauguss, Laufrad Edelstahl (AISI 304)
- Motor: Asynchronmotor, lüftergekühlt, 0,25 kW, 2-polig
- Lieferung und fachgerechte Montage einschließlich Gegenflanschen, Dämmschale, Schrauben und Dichtungen

Leistung: liefern und montieren

Fabrikat der Planung: Grundfos
Typ: TP 40-60/2 A-F-A-BUBE

oder gleichwertig

Fabrikat: '__________'

Typ: '__________'
Menge: 2,000 St

**20.170 Hocheffizienz-Nassläuferpumpe Typ 2**
Hocheffizienz-Nassläuferpumpe, elektronisch geregelt, Energieeffizienzindex (EEI) ≤ 0.23, ErP-ready.
- Bauart: Nassläufer, EC-Permanentmagnetmotor
- Regelungsarten: Konstantdruck / Proportionaldruck / Festdrehzahl
- Integrierter Motorvollschutz
- Wärmedämmschalen gemäß GEG im Lieferumfang enthalten
- Display zur Anzeige der aktuellen Leistungsaufnahme
- Fördermedium: Wasser, Temperaturbereich 2-110 °C
- Nennförderstrom: ca. 2 m³/h
- Nennförderhöhe: ca. 3,5 m
- Max. Betriebsdruck: 10 bar
- Anschluss: G 1½, PN 10, Einbaulänge 180 mm
- Werkstoffe: Pumpengehäuse Grauguss, Laufrad Verbundwerkstoff
- Elektrische Daten: 1 × 230 V, 50/60 Hz, Leistungsaufnahme 3-34 W, Schutzart IP X4D, Isolationsklasse F
- Lieferung und fachgerechte Montage einschließlich Pumpenverschraubungsteile und Wärmedämmung

Leistung: liefern und montieren

Fabrikat der Planung: Grundfos
Typ: ALPHA1 25-60 180

oder gleichwertig

Fabrikat: '__________'

Typ: '__________'
Menge: 4,000 St

**20.180 Hocheffizienz-Umwälzpumpe Typ 3**
Hocheffizienz-Nassläuferpumpe, elektronisch geregelt, Energieeffizienzindex (EEI) ≤ 0.23, ErP-ready.
Bauart: Nassläufer mit EC-Permanentmagnetmotor
Regelungsarten: Konstantdruck / Proportionaldruck / Festdrehzahl
Integrierter Motorvollschutz
Wärmedämmschalen gemäß GEG im Lieferumfang enthalten
Display zur Anzeige der aktuellen Leistungsaufnahme
Fördermedium: Wasser, Temperaturbereich 2-110 °C
Nennförderstrom: ca. 2 m³/h
Nennförderhöhe: ca. 3,5 m
Max. Betriebsdruck: 10 bar
Anschluss: G 1½, PN 10, Einbaulänge 180 mm
Werkstoffe: Pumpengehäuse Grauguss, Laufrad aus Verbundwerkstoff
Elektrische Daten: 1 × 230 V, 50/60 Hz, Leistungsaufnahme 3-34 W, Schutzart IP X4D, Isolationsklasse F

Lieferung und fachgerechte Montage einschließlich Pumpenverschraubungsteile und Wärmedämmung

Leistung: liefern und montieren

Fabrikat der Planung: Grundfos
Typ: ALPHA1 25-40 180

oder gleichwertig

Fabrikat: '__________'

Typ: '__________'
Menge: 5,000 St

**20.190 Rückschlagklappe DN 65**
Rückschlagklappe in Zwischenbauausführung, PN 16, geeignet für die Montage zwischen Flanschen nach EN 1092-2.
- Nennweite: DN 65
- Anschluss: Zwischenflansch
- Werkstoffe: Gehäuse und Klappe Edelstahl, Dichtung EPDM
- kvs-Wert: ca. 112
- Max. Durchflussgeschwindigkeit: 3 m/s
- Lieferung und fachgerechte Montage einschließlich Wärmedämmung, Gegenflanschen, Dichtungen und Schrauben
- Ausführung gemäß den technischen Regeln und Normen laut Vorbemerkungen

Leistung: liefern und montieren
Fabrikat: '__________'

Typ: '__________'
Menge: 1,000 St

**20.200 Rückschlagklappe DN 50**
Wie zuvor beschrieben, aber
DN 50

Fabrikat: '__________'

Typ: '__________'
Menge: 1,000 St

**20.210 Rückschlagklappe DN 40**
Wie zuvor beschrieben, aber
DN 40
Kvs-Wert: 27,5

Fabrikat: '__________'

Typ: '__________'
Menge: 6,000 St

**20.220 RückschlagklappeDN 25**
Wie zuvor beschrieben, aber
DN 25
Kvs-Wert: 27,5

Fabrikat: '__________'

Typ: '__________'
Menge: 3,000 St

*Hinweis: Druckhaltung*

**20.230 Membran-Druckausdehnungsgefäß**
Membran-Druckausdehnungsgefäß für geschlossene Heiz- und Kühlwassersysteme, konstruiert und gefertigt nach DIN EN 13831, mit Zulassung gemäß Druckgeräterichtlinie 2014/68/EU.
- Nennvolumen: 400 l
- Nutzvolumen: ca. 360 l
- Bauart: stehende Ausführung ab 35 l
- Membran: nicht tauschbare Halbmembran nach DIN EN 13831, Material SBR
- Beschichtung: Epoxidharzbeschichtung
- Anschluss: R 1" Gewinde
- Max. Betriebsüberdruck: 6 bar
- Gasvordruck werkseitig: 1,5 bar
- Temperaturbereich: -10 °C bis +70 °C (Betrieb), max. Systemtemperatur 120 °C
- Geeignet für Frostschutzmittelzusatz 25-50 %
- Abmessungen: Durchmesser ca. 740 mm, Höhe ca. 1093 mm, Gewicht ca. 47 kg
- Lieferung und fachgerechte Montage einschließlich Kappenventil DN 25 im Heizungsraum, Anschluss an die Rohrleitung
Leistung: liefern und montieren
Fabrikat: '__________'

Typ: '__________'
Menge: 1,000 St

*Hinweis: Gießwasserheizungsanlage*

**20.240 Wärmetauscher für Gießwasserheizungsanlage (22 kW)**
Wärmetauscher für die Gießwasserheizungsanlage, geeignet zur Erwärmung eines bauseitigen Tagesvorratsbehälters mit 18 m³ Inhalt.
- Heizleistung: 22 kW
- Aufheizung des Behälterinhalts von 5 °C auf 15 °C innerhalb von 12 h
- Primäranschluss: DN 25
- Sekundäranschluss: DN 25
- Primärtemperaturen: 60/40 °C
- Sekundärtemperaturen: 15/25 °C
Einbindung in die Anlage:
- Primärseitiger Anschluss an die Ring-/Transportleitung im Wassertechnikraum
- Sekundärseitiger Anschluss an die Vor- und Rücklaufleitung des Tagesvorratsbehälters
Wärmedämmung:
- Hartschaum-Wärmedämmung
- Mit Schnellverschlüssen zur einfachen Demontage im Wartungs- oder Störungsfall
Lieferumfang:
- Lieferung und fachgerechte Montage des Wärmetauschers
- Anschlussarbeiten primär- und sekundärseitig
- Lieferung und Montage der Wärmedämmung

Leistung: liefern und montieren
Fabrikat: '__________'

Typ: '__________'
Menge: 1,000 St

**20.250 Magnet-Schlammabscheider DN80**
Magnetischer Schlammabscheider in Zwischenbau-/Flanschausführung PN 16, geeignet für Wasser und Wasser/Glykol-Gemische (bis 50/50 %).
- Nennweite: DN 80
- Rohranschluss: Vorschweißflansch PN 16 nach EN 1092-1
- Gehäusematerial: Stahl St 37.2
- Schlammabscheidung bis zu einer Partikelgröße von 5 µm
- Abscheidung und Abschlammung ohne Betriebsunterbrechung
- Mit integriertem Magneten und Filtereinsatz
- Mit Abschlammhahn
- Einbaulänge: ca. 470 mm
- Max. Betriebsdruck: 10 bar
- Max. Vorlauftemperatur: 110 °C
- Max. Durchsatz: ca. 27 m³/h
- Max. Fließgeschwindigkeit: 1,5 m/s
- Max. Druckverlust: ca. 3,1 kPa
- Inhalt: ca. 17 l
- Gewicht: ca. 24 kg
Wärmedämmung:
Fertigisolierung aus PUR-Hartschaum gemäß GEG
Halbschalenbauweise, montagefreundlich
Lieferumfang:
Lieferung und fachgerechte Montage
Einschließlich Isolierung, Gegenflanschen, Schrauben und Dichtungen

Leistung: liefern und montieren
Fabrikat: '__________'

Typ: '__________'
Menge: 2,000 St

*Hinweis: Sandfilteranlage*

**20.260 Wärmetauscher für Langsam-Sandfilteranlage (18 kW)**
Wärmetauscher zur Erwärmung eines bauseitigen Tagesvorratsbehälters im Bereich der Langsam-Sandfilteranlage.
- Heizleistung: 18 kW
- Kapazität: ca. 1,0 m³/h
- Aufheizung des Behälterinhalts von 5 °C auf 15 °C
- Primäranschluss: DN 25
- Sekundäranschluss: DN 25
- Primärtemperaturen: 50/40 °C
- Sekundärtemperaturen: 25/15 °C
Einbindung in die Anlage:
Primärseitiger Anschluss an die Ring-/Transportleitung im Wassertechnikraum
Sekundärseitiger Anschluss an die Vor- und Rücklaufleitungen des Langsam-Sandfilters bzw. des Behälters
Wärmedämmung:
- Mineralwolle-Wärmedämmung
- Mit Schnellverschlüssen zur Demontage im Wartungs- oder Störungsfall
Lieferumfang:
Lieferung und fachgerechte Montage des Wärmetauschers
Primär- und sekundärseitige Anschlussarbeiten
Lieferung und Montage der Wärmedämmung
Leistung: liefern und montieren

Fabrikat: '__________'

Typ: '__________'
Menge: 1,000 St

**20.270 Bezeichnungsschilder**
Bezeichnungsschilder für Heizungsrohrleitungen, mit Klarsichtabdeckung für dreizeilige gedruckte Beschriftung.
- Beschriftung gemäß Vorgabe der Bauleitung
- Lieferung der Schilder
- Montage/Ausstattung aller vorgesehenen Rohrleitungen mit den gelieferten Schildern

Leistung: liefern und montieren
Menge: 50,000 St

**20.280 Fließrichtungspfeile**
Selbstklebende Fließrichtungspfeile für Heizungsleitungen (Vorlauf und Rücklauf).
- Lieferung der Fließrichtungspfeile
- Aufkleben auf die vorgesehenen Rohrleitungen gemäß Vorgabe der Bauleitung
Leistung: liefern und montieren
Menge: 50,000 St

### Abschnitt 21 Rohrleitungen und Zubehör

*Hinweis: Stahlrohrleitungen nach DIN EN 10220*
Stahlrohrleitungen nach DIN EN 10220 in Normalwanddicke, in Lieferlängen bis 6,0 m. Die Rohrleitungen sind zum Montageort zu transportieren, auf die erforderlichen Längen zuzuschneiden und die Schweißnahtvorbereitung gemäß DIN EN ISO 9692-1 durchzuführen.
Die Stahlrohre sind zu entrosten und mit Rostschutzfarbe zu beschichten.Der Einheitspreis umfasst außerdem:
- Bereitstellung aller erforderlichen Transporthilfen
- Bereitstellung notwendiger Hebezeuge
- Montage und Verschweißen der Rohrleitungen
- Maßnahmen des notwendigen Brandschutzes während der Schweißarbeiten
- Eingeschlossenes Befestigungsmaterial:
- Rohrschellen mit 8 mm Gummieinlage
Befestigungen
- Rohrkonsolen mit Haltebügeln
- Futterrohre
- Wand- und Deckenhülsen aus gepresster Glaswolle

**21.10 Stahlrohrleitung DN 80**
Stahlrohrleitung wie vor beschrieben,
Nennweite: DN 80
liefern und montieren.
Menge: 20,000 m

**21.20 Stahlrohrleitung DN 65**
Stahlrohrleitung wie vor beschrieben,
Nennweite: DN 65
liefern und montieren.
Menge: 130,000 m

**21.30 Stahlrohrleitung DN 50**
Stahlrohrleitung wie vor beschrieben,
Nennweite: DN 50
liefern und montieren.
Menge: 10,000 m

**21.40 Stahlrohrleitung DN 40**
Stahlrohrleitung wie vor beschrieben,
Nennweite: DN 40
liefern und montieren.
Menge: 50,000 m

**21.50 Stahlrohrleitung DN 25**
Stahlrohrleitung wie vor beschrieben,
Nennweite: DN 25
liefern und montieren.
Menge: 20,000 m

**21.60 Stahlrohrleitung DN 20**
Stahlrohrleitung wie vor beschrieben,
Nennweite: DN 20
liefern und montieren.
Menge: 10,000 m

**21.70 Stahlrohrleitung DN 15**
Stahlrohrleitung wie vor beschrieben,
Nennweite: DN 15
liefern und montieren.
Menge: 30,000 m

**21.80 Stahlrohrbogen DN 80**
Stahlrohrbogen wie vor beschrieben,
jedoch
Nennweite: DN 80
liefern und montieren
Menge: 10,000 St

**21.90 Stahlrohrbogen DN 65**
Stahlrohrbogen wie vor beschrieben,
jedoch
Nennweite: DN 65
liefern und montieren
Menge: 20,000 St

**21.100 Stahlrohrbogen DN 50**
Stahlrohrbogen wie vor beschrieben,
jedoch
Nennweite: DN 50
liefern und montieren
Menge: 10,000 St

**21.110 Stahlrohrbogen DN 40**
Stahlrohrbogen wie vor beschrieben,
jedoch
Nennweite: DN 40
liefern und montieren
Menge: 20,000 St

**21.120 Stahlrohrbogen DN 25**
Stahlrohrbogen wie vor beschrieben,
jedoch
Nennweite: DN 25
liefern und montieren
Menge: 20,000 St

**21.130 Stahlrohrbogen DN 20**
Stahlrohrbogen wie vor beschrieben,
jedoch
Nennweite: DN 20
liefern und montieren
Menge: 20,000 St

**21.140 Stahlrohrbogen DN 15**
Stahlrohrbogen wie vor beschrieben,
jedoch
Nennweite: DN 15
liefern und montieren
Menge: 20,000 St

**21.150 Schuh- bzw. Stattelstutzen DN 65**
Schuh- bzw. Stattelstutzen mit Schweißfase
Werkstoff: beruhigter Stahl
Ausführung: kurze Form
Nennweite: DN 65
liefern, ausschleifen der Rohrleitungsenden zum Ausgleichen der Innendurchmesser,
anpassen und wie in den Rohrleitungspositionen
im Titel 21 beschrieben einschweißen und montieren.
Menge: 12,000 St

**21.160 T-Stück DN 50**
T-Stück mit Schweißfase
Werkstoff: beruhigter Stahl
Nennweite: DN 50
liefern, ausschleifen der Rohrleitungsenden
zum Ausgleichen der Innendurchmesser,
anpassen und wie in den Rohrleitungspositionen
beschrieben einschweißen
und montieren.
Menge: 2,000 St

**21.170 Reduzierstück DN65/50**
Werkstoff: beruhigter Stahl
DN 65 auf DN 50
liefern, ausschleifen der Rohrleitungsenden
zum Ausgleichen der Innendurchmesser,
anpassen und wie in den Rohrleitungspositionen
beschrieben einschweißen und montieren.
Menge: 2,000 St

**21.180 Spülen und Druckprobe der neu verlegten Rohrleitungen**
Spülen und Druckprobe der neu verlegten Rohrleitungen.
- Vor- und Rücklaufanschlüsse der Kesselanlage mit Steckscheiben versehen
- Prüfdruck: 10 bar
- Prüfdauer: 24 Stunden
- Überwachung mittels geeichtem Manometer
- Bereitstellung aller erforderlichen Hilfsmittel, Abdichtungsmaterialien, Messgeräte und Hilfseinrichtungen
- Nach Abschluss der Druckprobe Entleerung der Rohrleitungen
- Erstellung eines Prüfprotokolls; Einreichung mit den Revisions- und Dokumentationsunterlagen
Leistung: ausführen
Menge: 1,000 St

**21.190 Füllen und Entleeren der Heizungsanlage**
Füllen und Entleeren der Heizungsanlage und der zugehörigen Rohrleitungen während der gesamten Ausführungszeit.
Bereitstellung aller erforderlichen Hilfsmittel
Durchführung nach den technischen Regeln der Heizungswasserqualität (VDI 2035)

Leistung: ausführen
Menge: 2,000 St

**21.200 Profilstahl für Rohrkonsolen**
Profilstahl für Rohrkonsolen
in geschweißter, feuerverzinkter Ausführung
als Sonderkonstruktion
liefern und montieren.
Menge: 1000,000 kg

**21.210 Gewächshausrohr 51 x 2 mm**
Schwarzes Gewächshausrohr 51 × 2 mm, einschließlich aller erforderlichen Form- und Verbindungsstücke.
- Lieferung des Rohrmaterials
- Lieferung aller Formstücke, Verbindungsstücke, Schweißmaterialien und Befestigungsmaterialien
- Montage und Verschweißen der Rohrleitungen
Hinweis: Die Befestigung (einschließlich aller Befestigungsmittel) ist vollständig im Einheitspreis enthalten. Eine gesonderte Vergütung erfolgt nicht.
Leistung: liefern und montieren
Menge: 1800,000 m

**21.220 Spezialkonsolen**
Spezialkonsolen, feuerverinkt, aus
T-Eisen 50, Länge 1,0 m, mit max.
5 Rohraufhänger für Gewächshausrohr
51 x 2 mm liefern und montieren.
Menge: 260,000 St

**21.230 Heizungsanschlüsse DN 15**
Herstellen von Heizungsanschlüssen DN 15.
- 0,20 m Siederohr DN 15 an das Gewächshausrohr 51 × 2 mm anschweißen
- Einschließlich aller erforderlichen Kleinteile
- Einschließlich sämtlicher Schweißmaterialien
- Lieferung und fachgerechte Montage
Leistung: liefern und montieren
Menge: 10,000 St

**21.240 Kugelhahn DN 15**
Kugelhahn mit vollem Durchgang, beidseitig Innengewinde.
- Gehäuse: Messing, vernickelt
- Kugel: Messing, verchromt
- Dichtschalen: PTFE
- O-Ring-Abdichtung
- Nenndruck: PN 20 (Kaltwasser), PN 16 (Medien bis 100 °C)
- Griff: verlängerter Kunststoff‑Knebelgriff
- Nennweite: DN 15

Leistung: liefern und montieren
Fabrikat: '__________'

Typ: '__________'
Menge: 10,000 St

*Hinweis: Lackieren der Heizungsleitungen (mit Vorbemerkung RAL 9002)*
Vorbemerkung - Farbton RAL 9002 im Gewächshausbau
Für die Beschichtung der Heizungsleitungen wird der Farbton RAL 9002 (Grauweiß) festgelegt. Dieser Farbton wird im Gewächshausbau üblicherweise für sichtbare Rohrleitungen und Stahlbauteile eingesetzt, da er ein helles, neutrales Erscheinungsbild gewährleistet und sich optisch in die typischen Konstruktionsfarben von Gewächshäusern einfügt. Die Lackierung ist einheitlich in RAL 9002 auszuführen, sofern in einzelnen Positionen keine abweichenden Farbtöne gefordert sind.

**21.250 Lackieren der Heizungsleitungen (RAL 9002)**
Lackieren der verlegten Heizungsleitungen in den Abteilungen 1 bis 3 sowie im Wassertechnik- und Lagerraum. Farbton: Weiß, RAL 9002.
Zum Leistungsumfang gehören:
- Transport- und Verteilleitungen der Rohrrailheizung (Abt. 1-3)
- Rohre der Rohrrailspiralen (Abt. 1-3)
- Transport- und Verteilleitungen der Kulturrinnenheizung (Abt. 1-3)
- Rohre der Kulturrinnenheizungsspiralen (Abt. 1-3)
- Rohre der Giebelheizung (Abt. 1-3)
- Transport- und Verteilleitungen der Wassertechnik‑ und Lagerraumheizung
- Rohre der Obennet-Heizungsspiralen im Wassertechnik- und Lagerraum
Umfang:
Nennweiten DN 80 bis DN 15
Einschließlich aller Form- und Verbindungsstücke gemäß den zugehörigen Positionen in diesem Titel 21.
Leistung: ausführen
Menge: 270,000 m

**21.260 Nachlackierung der Heizungsleitungen**
Nachlackieren der bereits lackierten Heizungsleitungen in den Abteilungen 1 bis 3 sowie im Wassertechnik- und Lagerraum.
- Endlackierung der Rohrleitungen in Weiß, RAL 9002
- Nachbehandlung sämtlicher Bögen und Schweißnähte mit zweifachem Anstrich
- Ausführung nach Abschluss der Montagearbeiten
Leistung: ausführen
Menge: 270,000 m

### Abschnitt 22 Wärmedämmung und Zubehör

*Hinweis: Wärmedämmung*
Die Wärmedämmarbeiten sind gemäß DIN 18421 (Dämm- und Brandschutzarbeiten an technischen Anlagen) sowie den Anforderungen des Gebäudeenergiegesetzes (GEG) auszuführen.
Die Dämmung umfasst Rohrleitungen in Mauerschlitzen, Installationsräumen und Schächten.
Ausführung:
- Verwendung nicht brennbarer Mineralwollmatten
- Alukaschierung
- Befestigung fugendicht mit verzinktem Bindedraht
- Nahtstellen mit selbstklebender Aluminiumfolie diffusionsdicht umwickeln
- Dämmschichtstärke gemäß Rechenwert 0,035 W/mK
- Montagehöhe bis 6,0 m
- Einschließlich Dämmung aller Form‑ und Verbindungsstücke
Hinweis:
Die Rohrleitungsanschlüsse an den Heizkreisverteilern und an den Kesselanlagen sind bis 2 m über dem Anschluss mit einem Aluminium-Blechmantel zu versehen. Hierfür sind gesonderte Positionen ausgeschrieben.

**22.10 Rohrdämmung DN 80 Blechmantel**
Rohrdämmung wie vor beschrieben, jedoch
Dämmschichtdicke: 100 mm
Nennweite: DN 80
liefern und montieren mit Aluminium-Blechmantel
Menge: 10,000 m

**22.20 Rohrdämmung DN 80**
Rohrdämmung wie vor beschrieben, jedoch
Dämmschichtdicke: 100 mm
Nennweite: DN 80
liefern und montieren ohne Aluminium-Blechmantel
Menge: 10,000 m

**22.30 Rohrdämmung DN 65 Blechmantel**
Rohrdämmung wie vor beschrieben, jedoch
Dämmschichtdicke: 80 mm
Nennweite: DN 65
liefern und montieren mit Aluminium-Blechmantel
Menge: 4,000 m

**22.40 Rohrdämmung DN 65**
Rohrdämmung wie vor beschrieben, jedoch
Dämmschichtdicke: 80 mm
Nennweite: DN 65
liefern und montieren ohne Blechmantel
Menge: 126,000 m

**22.50 Rohrdämmung DN 50**
Rohrdämmung wie vor beschrieben, jedoch
Dämmschichtdicke: 50 mm
Nennweite: DN 50
liefern und montieren.
Menge: 10,000 m

**22.60 Rohrdämmung DN 40 Blechmantel**
Rohrdämmung wie vor beschrieben, jedoch
Dämmschichtdicke: 100 mm
Nennweite: DN 40
liefern und montieren mit Aluminium-Blechmantel
Menge: 10,000 m

**22.70 Rohrdämmung DN 40**
Rohrdämmung wie vor beschrieben, jedoch
Dämmschichtdicke: 100 mm
Nennweite: DN 40
liefern und montieren ohne Blechmantel
Menge: 40,000 m

**22.80 Rohrdämmung DN 25 Blechmantel**
Rohrdämmung wie vor beschrieben, jedoch
Dämmschichtdicke: 30 mm
Nennweite: DN 25
liefern und montieren mit Aluminium-Blechmantel
Menge: 4,000 m

**22.90 Rohrdämmung DN 25**
Rohrdämmung wie vor beschrieben, jedoch
Dämmschichtdicke: 30 mm
Nennweite: DN 25
liefern und montieren ohne Blechmantel
Menge: 40,000 m

### Abschnitt 23 Kulturrinnen/Heizkörper

*Hinweis: Hinweistext zu den Kulturrinnen*
Alle in diesem Titel aufgeführten Positionen beinhalten die Lieferung und die Montage der erforderlichen Materialien. Die Kulturrinnen sind vor Ort im Gewächshaus in exakter Schiffslänge herzustellen, um die Anzahl der Verbindungen zu minimieren.
Toleranzen:
- Verformung/Biegung über die Breite: max. 0,2 %
- Verformung/Biegung über die Länge: max. 0,5 %
- Materialtoleranz Stahlstärke/Beschichtung: max. 5 %
- Höhendifferenz der Auflageflächen: max. 5 mm in Längsrichtung

**23.10 Kulturrinnen**
Lieferung von 47 Stück Kulturrinnen, jeweils 30 m lang, mit geripptem Boden, V-Profil, Stützfläche Kugelfläche. Beidseitige Entwässerungslöcher Ø 10 mm, Lochabstand 500 mm. Erhöhtes Längsprofil zur Stabilisierung.
Abmessungen:
- Breite: 160 mm
- Höhe: 100 mm
Material - Rinnenabdeckung:
- Stahl 0,6 mm
- Beidseitig verzinkt nach DIN EN 10346 und DIN EN 10143
- Beidseitige Grundierung
- MS-35 Beschichtung nach DIN EN 10169
Material - Rinnenboden:
- Stahl 0,6 mm
- Beidseitig verzinkt nach DIN EN 10346 (ersetzt DIN EN 10327) und DIN EN 10143
- Beidseitige Grundierung
- Oberseite MS-35 Beschichtung nach DIN EN 10169
Farbgebung: Außen weiß, innen off-white
Belastbarkeit: Max. 25 kg/m
Leistungsumfang: Komplett liefern, herstellen und montieren.
Menge: 1410,000 m

**23.20 Aufhängung/Befestigung**
Beschreibung: Jede Rinne erhält 7 Aufhängepunkte im Abstand von 5 m.
Pro Aufhängepunkt:
- 1 Stahlseil verzinkt Ø 3 mm, mit Gewindestange, Aufhängungsrohr Ø 18 mm, Mutter, L ca. 3.400 mm
- 1 Zwischenhaken 3D, verzinkt Ø 8 mm, mit Aufnahme für Heizungsrohr Ø 38 mm, L 150 mm
- 1 Papagei-Klammer, verzinkt Ø 8 mm, L 600 mm
- 1 Heizungshaken, verzinkt Ø 8 mm, für Heizungsrohr Ø 38 mm, L 150 mm
Leistungsumfang: Komplett liefern und montieren.
Menge: 282,000 St

**23.30 Abwasser-Tropfschalen**
Unter jeder Kulturrinne wird am tiefsten Punkt eine Tropfschale zur Aufnahme des Abwassers montiert. Die Tropfschale verfügt über einen Auslass Ø 40 mm. Insgesamt 47 Stück.
Material / Ausführung:
- Tropfschale mit Auslass Ø 40 mm
- PP-Schmutzfänger am Auslass
- Flexibler Ablaufschlauch zur Ableitung
- Montage unterhalb der Rinne
Ersatzteile: 5 Stück Endstücke mit Auslauf zusätzlich liefern Gesamtmenge: 52 Stück
Leistungsumfang: Tropfschale einschließlich Zubehör komplett liefern und montieren.
Menge: 52,000 St

**23.40 Endstück**
Jede Kulturrinne erhält ein Endstück aus rostfreiem Edelstahl (47 Stück). Befestigung mittels Blechschrauben.
Ersatzteile: 5 Stück Endstücke zusätzlich als Ersatzteile.
Leistungsumfang: Komplett liefern und montieren.
Menge: 52,000 St

**23.50 Unterstützung Fassadenrinne**
Beschreibung: An der Fassade wird die Kulturrinne durch eine verzinkte Kastenrinne unterstützt. Abmessungen: ca. 50 × 70 × 3 mm Länge: ca. 8,0 m
Wandkonsolen: Für jeden Pfosten ist eine geschlossene Wandkonsole zu liefern. Länge der Konsole: ca. 700 mm Befestigung mittels U-Klammern
Leistungsumfang: Komplett liefern und montieren.
Menge: 1,000 St

**23.60 Unterstützung Rinne**
An der Zwischenseitenwand (Achse 5) wird die Kulturrinne durch verzinkte Wandkonsolen befestigt. Befestigung mittels verzinkter selbstschneidender Schrauben.
Material / Ausführung:
- Verzinkte Wandkonsolen
- Befestigung gemäß Herstellervorgaben
Leistungsumfang: Komplett liefern und montieren.
Menge: 5,000 St

**23.70 Kopfbügel**
Beschreibung: Für jede Kulturrinne ist am Rinnenende ein Kopfbügel vorzusehen.
Material / Ausführung:
- Passend zum Rinnenprofil
- Verzinkte Ausführung
- Befestigung gemäß Herstellervorgaben
Leistungsumfang: Komplett liefern und montieren.
Menge: 94,000 St

**23.80 Zwischenbügel**
Beschreibung: An jeder Kulturrinne wird im Abstand von 2 m ein Zwischenbügel montiert.
Material / Ausführung:
- Zwischenbügel aus verzinktem Stahl
- Montage entlang der gesamten Rinnenlänge
Leistungsumfang: Komplett liefern und montieren.
Menge: 658,000 St

**23.90 Bewässerungshalterung**
Beschreibung: Unterhalb der Rinne werden Halterungen zur Stabilisierung und Befestigung der Tropfwasserschläuche montiert.
Material / Ausführung:
- Halterungen aus verzinktem Stahldraht
- Montage unterhalb der Rinne
Leistungsumfang: Komplett liefern und montieren.
Menge: 47,000 St

**23.100 Unterstützung der Trauben**
Beschreibung: Beidseitig an der Rinne wird ein Trevira‑Band zur Unterstützung der Trauben montiert.
Material / Ausführung:
- Breite 45 mm
- Verstärkter Kunststoff
- Farbe weiß
- Rollenlänge 250 m
- Verbindungsschnallen: 15 Stück
Leistungsumfang: Komplett liefern und montieren.
Menge: 3000,000 m

**23.110 Unterstützung der Blätter**
Beschreibung: Beidseitig an der Rinne wird ein synthetisches Drahtseil zur Unterstützung der Blätter montiert.
Material / Ausführung:
- Ø 2,2 mm
- Kunststoff
- Farbe transparent
- Rollenlänge 1.800 m
Leistungsumfang: Komplett liefern und montieren.
Menge: 3600,000 m

*Hinweis: Heizkörper und Zubehör*

*Hinweis: Profil-Kompaktheizkörper*
Profil-Kompaktheizkörper (Niedertemperatur-Heizkörper) aus Stahlblech gemäß EN 442, mit einer Sickenteilung von 33 1/3 mm. Ausführung mit übergreifender oberer Abdeckung und geschlossenen seitlichen Blenden (Typ 11).
Der Heizkörper wird montagefertig in baustellengerechter Schutzverpackung geliefert. Ein auf das System abgestimmtes Bohrkonsolen-Montageset ist im Lieferumfang enthalten und erfüllt die Anforderungsklasse 2 gemäß VDI 6036. Blind- und Entlüftungsstopfen sind beizulegen.
Die Bauausführung entspricht den Anforderungen der GUV. Der Heizkörper ist mit dem RAL-Gütezeichen ausgezeichnet.
Technische Daten:
- Serienfarbe: Weiß (RAL 9016)
- Anschlüsse: 4 × G 1/2" Innengewinde
- Lackierung: Zweischichtlackierung gemäß DIN 55900
- Grundierung (ETL)
- Pulverbeschichtung (EPS), emissionsfrei auch im Heizbetrieb
- Betriebsdruck: max. 10 bar
- Medium: Heißwasser bis 110 °C
- Befestigung: Befestigungslaschen
Leistungsumfang: Liefern, einschließlich Entlüftungsventil und Blindstopfen, ins Gebäude verbringen, aufhängen und mit den Rohrleitungen verbinden.
Hinweis: Die Befestigung hat gemäß VDI 6036, Anforderungsklasse 2, zu erfolgen und ist in die Einheitspreise einzurechnen.

Angebotenes Fabrikat: '..................'

Typ: '..................'

**23.120 Profil-Kompaktheizkörper 600/900/157**
Beschreibung: Profil-Kompaktheizkörper aus Stahlblech gemäß EN 442, wie in der Vorbemerkung beschrieben, jedoch mit folgenden Abmessungen:
Abmessungen:
- Bauhöhe: ca. 900 mm
- Baulänge: ca. 600 mm
- Bautiefe: ca. 157 mm
Leistungsumfang: Liefern, ins Gebäude verbringen, montieren und mit den Rohrleitungen verbinden.
Menge: 1,000 St

**23.130 Profil-Kompaktheizkörper 600/3000/157**
Beschreibung: Profil-Kompaktheizkörper aus Stahlblech gemäß EN 442, wie in der Vorbemerkung beschrieben, jedoch mit folgenden Abmessungen:
Abmessungen:
- Bauhöhe: ca. 600 mm
- Baulänge: ca. 3000 mm
- Bautiefe: ca. 157 mm
Leistungsumfang: Liefern, ins Gebäude verbringen, montieren und mit den Rohrleitungen verbinden.
Menge: 1,000 St

**23.140 Thermostatventil**
Thermostatventil mit genauer, stufenloser und manipulationsgeschützter Voreinstellung. Gehäuse aus korrosionsbeständigem Rotguss. Oberteil und äußerer O-Ring ohne Entleeren der Anlage auswechselbar. Optimiertes Geräuschverhalten, geprüft nach DIN EN 215. Geringste Durchflusstoleranzen.
Technische Daten:
- Nennweite: DN 15 (1/2")
- Anschluss: Innengewinde für Gewinderohr
- Durchflussbereich: bis ca. 250 kg/h
- Ventilausführung: Eck-, Durchgangs- oder Axialventil
Fabrikat: '____________________'

Typ: '____________________'

Leistungsumfang: Liefern und montieren.
Menge: 2,000 St

**23.150 Thermostat-Kopf Behördenmodell**
Thermostat-Kopf mit eingebautem Fühler, gesichertes Behördenmodell. Sollwerteinstellung mittels Spezialschlüssel (Mittelstellung), diebstahlsicher ausgeführt. Mit Frostschutzsicherung und Merkzahl-Skala 1-5. Geeignet für einen Sollwertbereich von 8 bis 26 °C. Maximale Fühlertemperatur: +50 °C. Hysterese: 0,2 K. Wassertemperatureinfluss: 0,9 K. Differenzdruckeinfluss: 0,3 K.
Technische Daten:
- Ausführung: Behördenmodell, gesichert
- Sollwertbereich: 8-26 °C
- Merkzahl: 1-5
- Max. Fühlertemperatur: +50 °C
- Hysterese: 0,2 K
- Wassertemperatureinfluss: 0,9 K
- Differenzdruckeinfluss: 0,3 K
Fabrikat der Planung: Heimeier
Typ: Thermostatkopf B

oder gleichwertig
Fabrikat: '____________________'

Typ: '____________________'

Leistungsumfang: Liefern und montieren.
Menge: 2,000 St

**23.160 Rücklaufverschraubung**
Rücklaufverschraubung mit zwei festen Kv-Werten zur Messung der Heizkörper-Durchflussmenge. Geeignet für Messung, Absperrung und Entleerung einzelner Heizkörper. Messung bei vollem Anlagenbetrieb möglich. Gehäuse aus Rotguss, mattvernickelt. Kegel nach außen durch O-Ring abgedichtet, Verschlusskappe mit Flachdichtung.
Technische Daten:
- Universalanschluss DN 10-20
- Muffengewinde für Gewinderohr
- Geeignet für Cu- und Präzisions-Stahlrohr 10-22 mm (mit Klemmring und Druckschraube)
- Betriebsdruck: max. 10 bar
- Medium: Heißwasser bis 130 °C
- Ausführung D: Durchgangsausführung
- Kvs-Werte: 0,2 / 0,9 m³/h
- Nennweite: DN 15 (1/2")
- Bauform: Eckform
Fabrikat: '____________________'

Typ: '____________________'

Leistungsumfang: Liefern und montieren.
Menge: 2,000 St

**23.170 Einregulieren, Messung und Abgleichung**
Einregulieren, Messen und hydraulischer Abgleich der erforderlichen Durchflussmengen gemäß DIN 18380. Die Messung erfolgt an den eingebauten Armaturen unter Betriebsbedingungen. Alle ermittelten Werte sind in einem Protokoll zu dokumentieren.
Nachweis: Der Nachweis der geforderten Wasserqualitäts- und Anlagenparameter gemäß VDI 2035 ist ebenfalls mittels Protokoll zu erbringen.
Leistungsumfang: Durchführen und dokumentieren.
Die Dokumentation ist den Revisionsunterlagen beizulegen.
Menge: 1,000 St

### Abschnitt 24 Wassertechnik Gewächshaus

*Hinweis: Wassertechnik Gewächshaus*

*Hinweis: Vorbemerkungen Wassertechnik*
Allgemeines:
Alle Positionen beinhalten Lieferung und Montage sämtlicher Materialien, Zubehörteile, Befestigungen und Nebenleistungen.
Die Versorgung aller Tanks und Behälter erfolgt gemäß Titel 25.
Die Ausführung erfolgt nach den allgemein anerkannten Regeln der Technik.
Normen Rohrleitungen:
PE-Druckleitungen: DIN EN 12201-1 bis -5, DIN 8074 / DIN 8075
PVC-Druckleitungen: EN ISO 1452
PVC-Abwasserleitungen: DIN EN 13476-2
Leistung: Liefern und montieren.

*Hinweis: Grundlagen Bewässerungssystem*
Kulturdaten:
- Kultur: Erdbeeren auf Rinnen
- Tropferabstand: 25 cm
- Tropferleistung: 2,0 l/h
- Wasserabgabe: 1,0 l/m²/h
Anlagendaten:
- 3 Zuchträume
- 47 Kulturrinnen
- 6 Pumpen in der Pumpeneinheit
- 6 Zufuhrleitungen PE 50 mm
- 6 Verteilerleitungen PVC 40 mm
- Max. 16 Tropfschläuche pro Abteilung

**24.10 Tropfschlauch-Anschlüsse**
Anschluss Tropfschlauch 1"
Komponenten:
- Gewinde: 1" BSP
- Dichtung: EPDM
- Temperaturbereich: 0-40 °C
- Druckbereich: bis 6 bar
- T-Stück 1"
- Schraubkappe 1"
- Kupplung 1"
Montage:
Installation eines Anschlusses je Tropfschlauch
Dichtheitsprüfung

Leistung: Liefern und montieren.
Menge: 752,000 St

**24.20 Endabsperrhähne Tropfschläuche**
Endabsperrhahn Tropfschlauch

Material:
- PE-Absperrhahn
Montage:
- Montage am Schlauchende
- Spülfunktion sicherstellen
Leistung: Liefern und montieren.
Menge: 752,000 St

**24.30 Elektrische Spülventile Ø40 mm**
Elektrisches Spülventil Ø40 mm

Technische Anforderungen:

- Nennweite: DN 40
- Betriebsdruck: 0-6 bar
- Schutzklasse: IP65
- Spannung: 24 VAC
- Durchfluss: passend zur Verteilerleitung (≥ 5 m³/h)

Montage:
- Installation am Ende jeder Verteilerleitung
- Gemeinsamer Anschluss an Ablassschacht

Leistung: Liefern und montieren.
Menge: 6,000 St

**24.40 Tropfschläuche & Tropfer**
PE-Tropfenschlauch Ø20 mm

Technische Anforderungen:
- PE-Schlauch Ø20 mm, weiß
- Wandstärke: 1,2-1,5 mm
- Lochung: präzisionsgestanzt, 25 cm Abstand
- UV-Stabilisierung: ≥ 5 Jahre
- Druckbereich: 0,5-4 bar
Montage:
- Zuschneiden auf Rinnenlänge
- Verlegen in 47 Rinnen

Leistung: Liefern und montieren.
Menge: 1504,000 m

**24.50 Druckkompensierende Tropfer 2,0 l/h**
Tropfer 2,0 l/h

Material:
- Druckkompensierender, selbstschließender Tropfer
- Durchfluss: 2,0 l/h
- 60 cm Schlauch (weiß, Ø5 mm)
- Druckkompensation: 0,8-4 bar
- Selbstschließend (Anti-Drain)
- Durchflusskonstanz: ±5 %
- Filterfläche: ≥ 30 mm²
- Tropfergehäuse UV-beständig
Montage:
- Einsetzen in PE-Tropfenschlauch

Leistung: Liefern und montieren.

Fabrikat: '____________________'

Typ: '____________________'
Menge: 6063,000 St

**24.60 Reserve-Tropfer**
Liefern von druckkompensierenden Tropfern als Reserve.
Menge: 50,000 St

**24.70 Reserve-Kupplungen 1"**
Liefern von Schlauchkupplungen 1" auf PE Ø16 mm als Reserve.
Menge: 10,000 St

*Hinweis: Drainwasser-Sammlung*

**24.80 Auffangbehälter 2.000 l**
Beton-Auffangbehälter 2.000 l
Technische Anforderungen:
- Betonqualität: C30/37
- Innenbeschichtung: optional, je nach Wasserqualität
- Abdeckung: begehbar, kindersicher
- Einbau: frostfrei
- Dichtheitsklasse: gemäß DIN EN 1917
Montage:
- Einbau im Erdreich
- Montage Schmutzfänger
- Anschluss Drainwasserleitung
Leistung: Liefern und montieren.
Menge: 1,000 St

**24.90 Tauchpumpe Drainwasser**
Technische Anforderungen:
- Förderleistung: 7,5 m³/h
- Förderhöhe: 14 m
- Druck: 1,4 bar
- Schutzklasse: IP68
- Freier Durchgang: ≥ 10 mm
- Schwimmerschalter
Montage:
- Installation im Auffangbehälter
- Anschluss an Druckleitung
Leistung: Liefern und montieren.

- Fabrikat der Planung: ECO 18-27

Oder gleichwertig

Hersteller:
'..................................................'
vom Bieter einzutragen

Typ:
'..................................................'
vom Bieter einzutragen
Menge: 1,000 St

*Hinweis: Filteranlage*

**24.100 Tuchfilter**
Liefern und Montieren eines Tuchfilters mit max. 15 m³/h Kapazität, drucklos, ohne Rückspülwasser.

Technische Anforderungen:

- Max. Durchsatz: 15 m³/h
- Filterfeinheit: 20-40 µm (je nach Tuch)
- Betrieb: drucklos
- Rückspülung: nicht erforderlich
- Tuchmaterial: Polyester oder PP
- Tuchwechsel ohne Werkzeug

  Fabrikat der Planung: ECO 18-27

Oder gleichwertig

Fabrikat: '____________________'

Typ: '____________________'
Menge: 1,000 St

**24.110 Filterbehälter**
PP-Behälter 1.000 l inkl. Deckel

Technische Anforderungen:
- Werkstoff: PP-Copolymer
- Wandstärke: ≥ 6 mm
- Temperaturbereich: 0-50 °C
- Deckel: verschraubt oder verriegelt

Leistung: Liefern und montieren..
Menge: 1,000 St

**24.120 Tauchpumpe gereinigtes Wasser**
Technische Anforderungen:
- Förderleistung: 7,5 m³/h
- Förderhöhe: 14 m
- Schutzklasse: IP68
- Edelstahlgehäuse
- Automatikbetrieb möglich
Liefern und Installieren der Tauchpumpe zur Ableitung des gereinigten Wassers.

Fabrikat der Planung: Grundfoss
Typ: AP12-50

Oder gleichwertig

Fabrikat: '____________________'

Typ: '____________________'
Menge: 1,000 St

*Hinweis: Düsenbewässerung*

**24.130 Mikrodüse 132 l/h bei 2,0 bar**
Komponenten:
- Mikrodüse
- Mit Tropfstopper
- Anschluss: Schlauch 8 × 5 mm
- UV-beständiger Düsenkörper
- Kunststoffkomponenten für Gewächshausbetrieb geeignet
Montage:
- Montage alle 5 m an PE-Leitung Ø25 mm
- Anschluss über 8×5 mm Schlauch
- Funktionsprüfung
Technische Daten:
- Einsatz oberhalb oder unterhalb der Rinnen möglich
- Gleichmäßiges Sprühbild
- Druckkompensiert (falls vom Hersteller vorgesehen)
- Durchfluss: 132 l/h bei 2,0 bar
- Sprühbild: 360°
- Tropfstopper integriert
- Anschluss: 8×5 mm Schlauch
- UV-beständig
- Temperaturbereich: 0-50 °C
Leistung: Liefern und montieren.
Menge: 72,000 St

**24.140 Endkappen & Befestigung**
*** Pauschalposition
Endkappen und Befestigung Düsenleitungen
Komponenten:
- Endkappen für PE-Leitung Ø25 mm
- Befestigungshaken für Kulturrinnen
- Dichtungen und Kleinteile
Montage:
- Montage der Endkappen zur Spülung
- Befestigung der Leitungen an den Rinnen mittels Haken
- Kontrolle der Leitungsführung
Technische Daten:
- Spülbar
- UV-beständig
Leistung: Liefern und montieren.
Menge: 1,000 psch

**24.150 Elektrisches 3-Wege-Ventil 1"**
Komponenten:
- Elektrisches Ventile 1"
- Ausführung: 3-Wege-Ventil
- Spannung: 24 VAC
- Durchflusskapazität: ca. 3,2 m³/h
- Anschlussmaterial
Montage:
- Installation an der PE-Hauptleitung Ø63 mm
- Elektrischer Anschluss
- Funktionsprüfung
Technische Daten:
- Medium: Wasser
- Steuerung über Bewässerungscomputer möglich
Leistung: Liefern und montieren.

Fabrikat: '____________________'

Typ: '____________________'
Menge: 3,000 St

*Hinweis: Gießleitung*

**24.160 Gießhahn**
Komponenten:
- Kugelhahn 1¼"
- Schnellkupplung
Montage:
- Installation je Zuchtraum
- Befestigung an Stützen
Technische Daten:
- Medium: Wasser
- Werkstoff: PVC-U oder Messing vernickelt
- Druckstufe: PN 10
- Schnellkupplung kompatibel mit Standard-Gießsystemen
Leistung: Liefern und montieren.
Menge: 3,000 St

**24.170 Kugelhähne Wasserraum/Kesselhaus**
Komponenten:
- Kugelhähne für Wasserinstallation
- Werkstoff: PVC-U oder Messing vernickelt, korrosionsbeständig
- Nennweite: DN 32 (1¼")
- Druckstufe: PN 10
- Anschlussart: Klebemuffe (PVC-U) oder Innen-/Außengewinde
- Dichtungen und Befestigungsmaterial
Ausführung:
- Installation von Kugelhähnen:
- im Wasserraum
- im Heizungsraum
- Anschluss an vorhandene Leitungen
- Funktionsprüfung
Technische Anforderungen:
- Geeignet für Kaltwasser
- Geeignet für Bewässerungsanlagen
- Kompatibel mit PVC-U und PE-Leitungssystemen
- UV-beständig für Gewächshausumgebung
Leistung: Liefern und montieren.
Menge: 3,000 St

**24.180 Anschlussleitung für Dachwaschanlage**
*** Pauschalposition
Komponenten
- T-Stück
- PVC-Rohr Ø50 mm
- GK-Kupplung
- Frost-Drain
Montage:
- Abzweig von Gießleitung
- Montage am Giebel
Leistung: Liefern und montieren
Menge: 1,000 psch

*Hinweis: Hochdruck-Nebelanlage*

**24.190 Edelstahl-Rohrleitung**
Komponenten:
- Edelstahlrohre Ø12 mm aus Werkstoff 1.4301 (V2A)
- Spül-/Absperrventile am Leitungsende
- Edelstahl Seilabhängung (Tragseil)
- Befestigungsmaterialien
Ausführung:
- Verlegung unterhalb der Gewächshausgitter
- Aufhängung mittels Edelstahl-Seil
- Installation der Spülventile an Leitungsenden
- Anschluss an die RVS-Hauptleitung der Nebelanlage
Technische Anforderungen:
- Betriebsdruck: bis 70 bar
- Korrosionsbeständigkeit gemäß Einsatzumgebung Gewächshaus
- Geeignet für Hochdruck-Wassernebel
Leistung: Liefern und einschließlich Befestigung montieren.
Menge: 400,000 m

**24.200 Düsenleitungen je Abteilung**
*** Pauschalposition
Komponenten:
- 28 Doppeldüsenverbinder je Leitung
- Mikrodüsen mit 5 l/h je Düse
- UV-beständige Kunststoffkomponenten
Ausführung:
- Installation je Abteilung:
- 1 Düsenlinie pro Schiff (8 m)
- 28 Doppeldüsenverbinder je Leitung
- Anschluss an elektrische Ventile
- Funktionsprüfung
Technische Anforderungen:
- Abt. 1: 56 Düsen rarr; 487 cc/h/m²
- Abt. 2: 56 Düsen rarr; 500 cc/h/m²
- Abt. 3: 56 Düsen rarr; 487 cc/h/m²
- Betriebsdruck: 70 bar
Leistung: Liefern und montieren.
Menge: 3,000 psch

**24.210 Hochdrucknebel-Unit**
Komponenten:
- Pumpenrahmen aus Edelstahl 1.4301 (V2A)
- Hochdruckpumpe für Wassernebel
- Vordruckpumpe mit Frequenzregler
- Expansionsgefäß
- Steuerungsmodul für Hochdruckbetrieb
- Alarm- und Warnkontakte (1× NO/NC je Funktion)
- Elektrischer Anschluss: 3×400-480 V + PE, 50/60 Hz
- Anschluss für Klimacomputer: 24 VAC/VDC
- Internetanschluss: UTP-Kabel oder SIM-Karte
- Schaltschrank der Befeuchtungsanlage zur vollständigen Integration in das I/O-Netzwerk

Ausführung:
- Installation im Wassertechnikraum
- Anschluss an die Edelstahl-Hauptleitung
- Anschluss der Vordruckpumpe
- Elektrischer Anschluss
- Parametrierung der Steuerung
- Funktionsprüfung und Inbetriebnahme
Technische Anforderungen:
- Betriebsdruck: 70 bar
- Leistung: 5 kW
- Vordruckpumpe: 3 bar, frequenzgeregelt
- Hochdruckpumpe: Kolbenpumpe
- Steuerung: 24 VAC/VDC
- Alarmkontakte: 1× NO/NC
- Warnkontakte: 1× NO/NC
- Internet: UTP oder SIM
- Schutzklasse: IP54 oder höher
- Geeignet für kontinuierlichen Gewächshausbetrieb
Leistung: Liefern, montieren und in Betrieb nehmen.

Fabrikat: '____________________'

Typ: '____________________'
Menge: 1,000 St

**24.220 Vorratsbehälter Osmosewasser 2 m³**
Komponenten:
- PE-Behälter 2.000 l
- PE-Deckel
- Füllleitung PVC Ø50 mm, PN 10
- Füllhahn
Ausführung:
- Aufstellen des Behälters
- Verlegung der Füllleitung von der Osmoseanlage
- Anschluss des Füllhahns
Technische Anforderungen:
- Medium: Osmosewasser
- UV-beständig
- Für Innenaufstellung geeignet
Leistung: Liefern und montieren.
Menge: 1,000 St

**24.230 Dosiertechnik Wasserstoffperoxid**
Komponenten:
- Dosierpumpe für Wasserstoffperoxid
- Wasseruhr
- Anschlussmaterial
Ausführung:
- Installation im Wassertechnikraum
- Anschluss an Wasserzuführung
- Funktionsprüfung
Technische Anforderungen:
- Dosierbereich gemäß Anlagenanforderung
- Chemikalienbeständige Komponenten
Leistung: Liefern und montieren.

Fabrikat: '____________________'

Typ: '____________________'
Menge: 1,000 St

**24.240 Bodentuch Weiß 100 g/m²**
Technische Anforderungen (neu ergänzt):
- Flächengewicht: 100 g/m²
- Wasserdurchlässigkeit: 10 l/m²/s
- UV-Beständigkeit: ≥ 5 Jahre
- Reißfestigkeit: ≥ 150 N
- Temperaturbereich: minus;20 bis +70 °C
- Weißes Bodengewebe
- Schrumpf max. 2 %
Montage:
Verlegung in den 3 Zuchträumen mit einer Befestigung aus Bodenankern
Leistung: Liefern und montieren.
Menge: 1708,000 m²

*Hinweis: Wassertechnik Technikraum*

*Hinweis: Vorbemerkungen Nährstoff-Misch- und Dosieranlage*
Allgemeines:
Die Nährstoff-Misch- und Dosieranlage dient der automatischen Herstellung, Mischung und Dosierung von Nährlösungen für die Bewässerung.
Alle Positionen beinhalten Lieferung, Montage, Anschluss, Inbetriebnahme, Funktionsprüfung und Dokumentation.
Die Anlage ist vollständig kompatibel mit der Wassertechnik aus Titel 07.
Alle Rohrleitungen, Armaturen und Sensoren müssen für Düngerlösungen geeignet sein.
Normen / Anforderungen:
Elektrik gemäß DIN VDE 0100
Rohrleitungen gemäß DIN EN 12201 (PE) und EN ISO 1452 (PVC-U)
Sensorik gemäß Herstellerangaben oder gleichwertig
Chemikalienbeständigkeit gemäß Düngemittelverordnung
Auffangwannen gemäß AwSV
Leistung: Liefern, montieren und funktionsfertig anschließen.
Wichtiger Hinweis:

Die notwendigen Materialien und Rohrleitungen zur Versorgung aller Tanks und Behälter sind in dem Titel 25 ausgeschrieben!

**24.250 Nährstoff-Misch- und Dosieranlage**
Komponenten:
- Kompakte Dosiereinheit auf Venturi-Basis
- 2 Venturiblöcke mit insgesamt 16 Dosierkanälen
- 12 Dosierkanäle für Düngerlösungen (EC-Wert gesteuert)
- 1 Dosierkanal für Säurelösung (pH-Wert gesteuert)
- 1 Dosierkanal für Laugenlösung (pH-Wert gesteuert)
- 2 Dosierkanäle für Bekämpfungsmittel
- Systempumpe mit Gehäuse und Laufrädern aus Edelstahl
- Füllpumpe mit EC-Vorregelung
- 2 Mischkammern zur schnellen Auflösung der Düngerlösungen
- Schaltschrank zur Steuerung der Systempumpe
- 12 Rotameter 0-110 l/h, optische Durchflussmessung
- 2 Anschlüsse für EC-Sensoren
- 2 Anschlüsse für pH-Sensoren
- Wasserzähler zur Mengenmessung
- Temperaturfühler
- EC-Feinregelung
- EC-Vorregelung
- pH-Regelung
- Trockenlaufschutz
- Hochdruckabschaltung
- Edelstahlrahmen (1.4301)
Ausführung:
- Aufstellung im Wassertechnikraum auf Edelstahlrahmen
- Anschluss an Rohrleitungen und externe Saugleitungen
- Anschluss an Düngemittel-, Säure- und Bekämpfungsmittelbehälter
- Steuerung über Klimacomputer
- Parametrierung der EC- und pH-Regelung
- Kalibrierung der Sensorik
- Funktionsprüfung und Inbetriebnahme
- Spurenelementlösungen werden manuell im Behälter aufgelöst
Technische Anforderungen:
- Dosierbereich Säure: 5-50 l/h
- Dosierbereich Lauge: 5-50 l/h
- Säurekanal geeignet für 38 Vol.-% Salpetersäure
- Viton-Membran
- Basische/leicht saure Lösungen: 3 Vol.-% Salpetersäure
- Betrieb mit Regen-, Osmose- und Mischwasser
- Schutzklasse mindestens IP54
Leistung: Liefern, montieren und funktionsfertig anschließen.

Fabrikat der Planung: Hydrojet
oder gleichwertig

Fabrikat: '.........'

Typ: '.........'
Menge: 1,000 St

**24.260 Füllpumpe mit EC-Vorregelung**
Komponenten:
- Füllpumpe / Boosterpumpe zur Stabilisierung des Zulaufdrucks
- Förderleistung: ca. 2-4 m³/h (anlagenspezifisch)
- Druck: 3-4 bar konstant
- EC-Vorregelungsmodul zur Grobdosierung
- Rückschlagventil
- Drucksensor für Vorlaufdruck
- Anschlussmaterial
Ausführung:
- Montage vor dem Mischblock
- Anschluss an Frischwasserleitung DN 32
- Integration in die Hydrojet-Steuerung
- Parametrierung der EC-Vorregelung
- Funktionsprüfung
Technische Anforderungen:
- Geeignet für Düngerlösungen
- Dauerbetriebsfest
- Schutzklasse mindestens IP54
- Zulaufdruck stabilisiert für EC-Feinregelung
Leistung: Liefern, montieren und in Betrieb nehmen.

Fabrikat: '.........'

Typ: '.........'
Menge: 1,000 St

**24.270 Düngemittelbehälter 150 l**
Komponenten:
- PE-Behälter 150 l Nutzvolumen
- Behälterabmessungen: ca. Ø 500-600 mm, Höhe 800-900 mm
- Deckel mit Entlüftung
- Saugkorb aus PP oder PVC-U, Maschenweite 1-2 mm
- Füllstandsanzeige (mechanisch, Schwimmer oder Peilstab)
- Anschluss für Dosierpumpen: Schlauchanschluss 6×4 mm
- Bodenplatte verstärkt
Technische Anforderungen:
- Werkstoff: PE-HD, UV-beständig
- Chemikalienbeständig gegen Düngerlösungen (NPK, Spurenelemente)
- Temperaturbereich: 0-40 °C
- Wandstärke: ≥ 4 mm
- Farbe: lichtundurchlässig (Algenvermeidung)
Ausführung:
- Aufstellen im Wassertechnikraum
- Beschriftung A/B/C/D
- Anschluss an Dosierpumpen
Leistung: Liefern und montieren.
Menge: 4,000 St

**24.280 Sicherheitsauffangwanne**
Komponenten:
- PE-Auffangwanne, Volumen ≥ 600 l
- Abmessungen passend für 4 Behälter à 150 l
- Gitterrost aus verzinktem Stahl oder GFK, Traglast ≥ 500 kg
- Rutschhemmende Oberfläche
- Integrierte Verstärkungsrippen
Technische Anforderungen:
- Werkstoff: PE-HD, chemikalienbeständig
- AwSV-konform
- Temperaturbereich: 0-40 °C
- Dicht verschweißte Konstruktion
- Wannenhöhe: mind. 200-300 mm
Ausführung:
- Aufstellen unter den Düngemittelbehältern
- Ausrichtung und Fixierung
- Sicherstellung der Zugänglichkeit zu den Behältern
Leistung: Liefern und montieren.
Menge: 1,000 St

**24.290 Dosierpumpen A/B/C/D**
Komponenten:
- 4 × Membrandosierpumpen
- Förderleistung: 0,1-10 l/h
- Max. Gegendruck: bis 6 bar
- Membranmaterial: PTFE
- Dichtungen: EPDM oder Viton (je nach Medium)
- Dosierschlauch: 6×4 mm, chemikalienbeständig
- Ansaugfilter (PP/PVDF)
- Rückschlagventile (PVC-U/PVDF)
- Wandhalter oder Rahmenmontage
Technische Anforderungen:
- Geeignet für konzentrierte Düngerlösungen
- Schutzklasse: IP54
- Hubfrequenz regelbar
- Alle medienberührten Teile chemikalienbeständig
- Temperaturbereich: 0-40 °C
Ausführung:
- Montage am Rahmen der Dosieranlage
- Anschluss an Düngemittelbehälter
- Anschluss an Mischblock
Leistung: Liefern und montieren.
Menge: 4,000 St

**24.300 Säurebehälter/ Laugebehälter 100 l**
Komponenten:
- PE-Behälter 100 l Nutzvolumen
- Abmessungen: ca. Ø 400-500 mm, Höhe 700-800 mm
- Deckel mit Entlüftung
- Saugkorb aus PVDF, Maschenweite 1-2 mm
- Füllstandsanzeige (mechanisch)
- Anschluss für Dosierpumpe: 6×4 mm
- Technische Anforderungen:
- Werkstoff: PE-HD, geeignet für 38 Vol.-% Salpetersäure
- Wandstärke: ≥ 4 mm
- Temperaturbereich: 0-40 °C
- Lichtundurchlässig
- Chemikalienbeständig gegen Säuren und leicht saure Lösungen
Ausführung:
- Aufstellen im Wassertechnikraum
- Anschluss an Säuredosierpumpe
Leistung: Liefern und montieren.
Menge: 1,000 St

**24.310 Dosierpumpe für Säure**
Komponenten:
- Membrandosierpumpe
- Förderleistung: 5-50 l/h
- Max. Gegendruck: bis 6 bar
- Membranmaterial: Viton (säurebeständig)
- Dosierschlauch: 6×4 mm
- Ansaugfilter
- Rückschlagventil
- Wandhalter oder Rahmenmontage
Technische Anforderungen:
- Geeignet für 38 Vol.-% Salpetersäure
- Schutzklasse: IP54
- Hubfrequenz regelbar
- Alle medienberührten Teile säurebeständig (PVC-U, PVDF, Viton)

Fabrikat: '.........'

Typ: '.........'
Menge: 1,000 St

**24.320 Dosierpumpe für Lauge**
Komponenten:
- Membrandosierpumpe
- Förderleistung: 5-50 l/h
- Max. Gegendruck: bis 6 bar
- Membranmaterial: PTFE
- Dichtungen: EPDM oder Viton, abhängig vom Medium
- Dosierschlauch: 6×4 mm
- Ansaugfilter
- Rückschlagventil
- Wandhalter oder Rahmenmontage
Technische Anforderungen:
- Geeignet für basische Lösungen (z. B. Natronlauge verdünnt)
- Schutzklasse: IP54
- Hubfrequenz regelbar
- Chemikalienbeständig gegen pH-Korrekturlösungen

Fabrikat: '.........'

Typ: '.........'
Menge: 1,000 St

*Hinweis: Sensorik & Filtration*

**24.330 EC-Sensor, pH-Sensor, Temperaturfühler**
Komponenten:
- EC-Sensor
- Messbereich: 0-10 mS/cm
- Genauigkeit: ±2 %
- Temperaturkompensation integriert
- Anschluss: ½" Gewinde oder Inline-Halter
- Werkstoffe: Edelstahl / Graphit / PVC-U (medienbeständig)
- Kabellänge: mind. 3 m
- pH-Sensor
- Messbereich: 0-14 pH
- Genauigkeit: ±0,1 pH
- Doppel-Diaphragma
- Referenzelektrolyt: Gelgefüllt
- Membran: Glas
- Anschluss: PG13.5 (Standardprozessanschluss)
- Kabellänge: mind. 3 m
Temperaturfühler
- Messbereich: 0-50 °C
- Genauigkeit: ±0,5 °C
- Bauform: NTC oder PT1000
- Anschluss: ½" Tauchhülse
Technische Anforderungen:
Alle Sensoren geeignet für Düngerlösungen
Schutzklasse: mind. IP65
Montage in Sensorhalterung oder Mischblock
Kalibrierlösungen im Lieferumfang
Menge: 1,000 St

**24.340 Automatischer Filter**
Komponenten:
- Automatischer, selbstreinigender Filter
- Filterfeinheit: 80 µm
- Filterfläche: 1500 cm²
- Edelstahl-Feinfilternetz 316, mehrlagig
- Wasserfluss von innen nach außen
- Automatische Reinigung bei Druckdifferenz oder Zeitsteuerung
- Reinigungsdauer: 15 s
- Wasserverbrauch: max. 25 l
- Druckverlust: Reinigung ab 2 bar
Ausführung:
- Montage in Bypass-Leitung
- Grobfilter vorgeschaltet
- Ablassleitung an Abfluss im Wassertechnikraum anschließen
Technische Anforderungen:
- Betrieb während Reinigung möglich
- Mindestdruck: 2 bar
Leistung: Liefern und montieren.
Fabrikat der Planung: SAF 1500

oder gleichwertig

Angebotenes Fabrikat: '.........'

Typ: '.........'
Menge: 1,000 St

*Hinweis: Mischblock / Injektorblock*

**24.350 Mischblock Nährstoff-Misch- und Dosieranlage**
Komponenten:
- Magnetventile für Frisch- und Drainwasser
- Nennweite: DN 25-DN 32
- Spannung: 24 VAC
- Schutzklasse: IP65
- Injektoren / Venturi-Düsen
- Material: PVC-U oder PVDF
- Anschluss: ¾"-1"
- Rückschlagventile
- Material: PVC-U / EPDM
- Nennweite passend zu den Dosierkanälen
- Durchflussmesser
- Bauart: Rotameter oder Impeller
- Messbereich passend zur Anlage
- Spülventil
- Nennweite: DN 20-DN 25
- Automatische Ansteuerung
- Edelstahl- oder PVC-U-Rahmen
- Sensorhalterungen für EC/pH/Temperatur
Technische Anforderungen (ergänzt):
- Betriebsdruck: 2-6 bar
- Medien: Wasser, Drainwasser, Düngerlösung
- Alle Bauteile chemikalienbeständig
- Druckverlust optimiert für Venturi-Dosiereinheit
Menge: 1,000 St

*Hinweis: Externe Anschlüsse Hydrojet*

**24.360 Externe Anschlüsse Nährstoff-Misch- und Dosieranlage komplett**
*** Pauschalposition
Dimensionen

Frischwasser Eingang: DN32
Drainwasser Eingang: DN 32
Ausgang Närlösung: DN 40
Rücklauf Spülwasser: DN 32
Anschluss Hochdrucknebel: DN 25

Leistung: Liefern und montieren
Menge: 1,000 psch

*Hinweis: Zubehör*

**24.370 Leitungskennzeichnung & Beschriftung**
*** Pauschalposition
- Beschriftung aller Leitungen (Frischwasser, Drainwasser,
- A/B/C/D, Säure, Lauge, Bekämpfungsmittel, Nährlösung)
- UV-beständige Schilder
Leistung: Liefern und montieren.
Menge: 1,000 psch

*Hinweis: Hinweistext*

**24.380 Pumpenanlage Substrat**
Komponenten:
Pumpentechnik (6 Stück)
- 6 × frequenzgesteuerte Wasserpumpen
- Kapazität je Pumpe: bis zu 5,0 m³/h
- Maximaldruck je Pumpe: 4,5 bar
- Pumpengehäuse: Edelstahl (rostfrei)
- Laufräder: Edelstahl (rostfrei)
- Wellenabdichtung: Gleitringdichtung (für Bewässerungswasser geeignet)
- Saug- und Druckanschlüsse: DN 40 (1½") oder passend zur Anlage
- Jede Pumpe mit Ablassventil (Messing oder Edelstahl
- Jede Pumpe ausgelegt für max. 16 Tropfschläuche bei 4,1 m³/h Wasserverbrauch
Filtration (6 Stück)
- 6 × Siebfilter
- Typ: UDI 8015 oder gleichwertig
- Nennweite: 1½"
- Filterfeinheit: 75 µm
- Filtereinsatz: Edelstahl 316, mehrlagig
- Filtergehäuse: Kunststoff oder Edelstahl
- Betriebsdruck: geeignet für ≥ 6 bar
- Einbau in die Druckleitung jeder Pumpeneinheit
Durchflussmessung (6 Stück)
- 6 × Durchflussmesser
- Typ: Arad Multijet oder gleichwertig
- Nennweite: 1½"
- Kapazität: bis zu 5 m³/h
- Impulsausgang für Dosierpumpen (Pulssignal)
- Einbau in die Druckleitung hinter der Pumpe
EC-Reduzierung (6 Stück)
- Jede Pumpeneinheit mit EC-Reduzierung
- Funktionsprinzip: Beimischen von Sauberwasser zur Senkung des EC-Wertes
- Einbau eines doppelten EC-Motorventil (2-Wege-Motorventil)
- Ventilmaterial: PVC-U oder Edelstahl
- Ansteuerung über Schaltschrank
Dosierpumpen für Wasserstoffperoxid (6 Stück)
- 6 × Dosierpumpen
- Ansteuerung über Pulssignal des jeweiligen Wasserzählers
- Förderleistung passend zur H2O2-Dosierung
- Dosierschlauch: 6×4 mm, chemikalienbeständig
- Ansaugfilter
- Rückschlagventil
- Je Pumpeneinheit ein 30-Liter-Kanister für Wasserstoffperoxid
Schaltschrank
- Schaltschrank zur Steuerung aller 6 Pumpeneinheiten
- 6 × Wahlschalter: Automatik / Manuell
- 6 × Wahlschalter für EC-Reduzierung
- 6 × Frequenzumrichter (je Pumpe einer)
- Frequenzumrichter regeln den Druck unabhängig von der Wassernachfrage
- Temperatursensor zur Überwachung der Pumpenanlage
- Schutzart: mind. IP54
- Verdrahtung, Klemmen, Sicherungen, Motorschutz
Rahmen / Aufbau
- Komplettes System vormontiert auf Edelstahlrahmen (1.4301)
- Vibrationsdämpfende Pumpenfüße
- Rohrleitungen: PVC-U oder Edelstahl, passend zur Anlage
- Absperrarmaturen: PVC-U oder Edelstahl

Ausführung:
- Lieferung und Montage der kompletten Pumpenanlage
- Montage der 6 Pumpen auf Edelstahlrahmen
- Einbau der Siebfilter, Durchflussmesser und EC-Reduzierungsventile
- Installation der Dosierpumpen und H2O2-Kanister
- Installation und Verdrahtung des Schaltschrankes
- Anschluss an die externe Wasserzufuhr und Verteilung
- Druckprüfung und Funktionsprüfung
- Parametrierung der Frequenzumrichter
- Test der EC-Reduzierung
- Test der Dosierpumpen (Pulssignal)

Technische Anforderungen:
- Pumpen und Laufräder aus rostfreiem Edelstahl
- Filterfeinheit: 75 µm
- Durchflussmesser geeignet für bis zu 5 m³/h
- EC-Reduzierung über Motorventile
- Frequenzumrichter halten Druck konstant
- Schaltschrank mit Temperaturschutz
- Alle Komponenten chemikalienbeständig
- System geeignet für Bewässerungswasser, Düngerlösungen und H2O2-Dosierung

Leistung:
Komplett liefern und montieren wie beschrieben.

Fabrikat / Typ:
Pumpen: '.........'

Typ: '.........'

Filter: '.........'

Typ: '.........'

Durchflussmesser: '.........'

Typ: '.........'

Dosierpumpen: '.........'

Typ: '.........'
Menge: 1,000 St

**24.390 Hydrophor-Anlage, komplett**
Komponenten:
Vertikale Wasserpumpe
- Fabrikat: Lowara, Typ 20SV05, oder gleichwertig
- Kapazität: 20 m³/h
- Maximaldruck: 5,8 bar
- Elektrische Leistung: 5,5 kW
- Pumpengehäuse: Edelstahl (rostfrei)
- Laufräder: Edelstahl (rostfrei)
- Bauform: vertikale mehrstufige Kreiselpumpe
- Anschlussnennweiten: passend zur Anlage DN 50 (40 mm)
- Wellenabdichtung: Gleitringdichtung
- Schutzart Motor: mind. IP55

Schaltschrank mit Frequenzregler
- Schaltschrank zur Steuerung der Hydrophor-Pumpe
- Inklusive Frequenzumrichter zur Druckregelung
- Druckregelung über Drehzahlsteuerung
- Bedienung über Wahlschalter Automatik / Manuell
- Einstellbarer Soll-Druck am Frequenzregler
- Frequenzumrichter hält den Druck unabhängig von der Wasseranforderung konstant
- Schaltschrank mit Temperatursensor zur Pumpenüberwachung
- Verdrahtung, Sicherungen, Motorschutz, Klemmen
- Schutzart: mind. IP54

Sensorik
- Drucksensor in der Druckleitung
- Messbereich passend zur Anlage (0-10 bar)
- Anschluss: ¼" oder ½"
- Signal: 4-20 mA
- Temperatursensor zur Überwachung der Pumpentemperatur
- Bauform: PT1000 oder NTC
- Montage am Pumpengehäuse oder im Schaltschrank

Druckbehälter
- Edelstahl-Druckbehälter
- Volumen: 24 Liter
- Werkstoff: Edelstahl 1.4301 oder 1.4404
- Membran: EPDM
- Maximaldruck: passend zur Anlage (≥ 6 bar)
- Einbau in die Druckleitung

Ablassventil
- Ablassventil mit Schnell-Kupplung
- Werkstoff: Edelstahl oder Messing vernickelt
- Nennweite: passend zur Druckleitung

Filterung
Automatischer Filter
- Fabrikat: amiad water systems
- Typ: SAF 1500-3", Filterfeinheit 50 µm, oder gleichwertig
- Filteroberfläche: 1.500 cm²
- Filtereinsatz: Edelstahl 316
- Automatische Selbstreinigung über Differenzdruck
- Reinigungssteuerung integriert
- Betriebsdruck geeignet für ≥ 6 bar
Einbau / Ausführung
Installation in einer Bypass-Leitung
Notbetrieb über Bypass ohne Unterbrechung der Bewässerung möglich
In der Druckleitung zum Gewächshaus ist ein Rückschlagventil einzubauen
(in Titel 25 ausgeschrieben)

Rahmen / Aufbau
- Komplettes System vormontiert auf Edelstahlrahmen (1.4301)
- Vibrationsdämpfende Pumpenfüße
- Rohrleitungen: PVC-U oder Edelstahl, passend zur Anlage
- Absperrarmaturen: PVC-U oder Edelstahl

Externe Anschlüsse
Druckseitige Anschlüsse
- An die Druckseite der Hydrophor-Anlage werden angeschlossen:
- Gießleitung des Gewächshauses
- Gießleitung des Wasserraums
- Gießleitung des Kesselhauses
- Füllleitung der Düngerbehälter
- Ober- und Unterberegnung
- Füllleitung Regenwasser‑Silo (SW4)
- Füllleitung mit Durchflussmessung für Mischwasser Silo (SW5)
Saugseitige Anschlüsse
- Von der Hydrophor-Anlage aus sind Saugleitungen zu verlegen zu:
- Regenwasser-Silos SW1, SW2, SW3
- Mischwasser-Silo SW5 (Notanschluss)
- In jeder Saugleitung einzubauen:
- Saugkorb
- Rückschlagventil
- Absperrventil
(Hinweis: Materialien hierfür sind in Titel 25 ausgeschrieben.)

Ausführung:
- Lieferung und Montage der kompletten Hydrophor-Anlage
- Montage der vertikalen Edelstahlpumpe
- Installation des Schaltschrankes und Frequenzreglers
- Einbau von Drucksensor, Temperatursensor und Druckbehälter
- Installation des automatischen Filters in Bypass-Leitung
- Anschluss aller externen Leitungen
- Druckprüfung und Funktionsprüfung
- Parametrierung des Frequenzreglers
- Inbetriebnahme der gesamten Anlage

Leistung:
Komplett liefern und montieren wie beschrieben.

Fabrikat / Typ:
Pumpe: '.........'

Typ: '.........'

Filter: '.........'

Typ: '.........'
Menge: 1,000 St

**24.400 Wasserbehandlung Brunnenwasser - Osmoseanlage + Enthärtungsanlage**
Allgemeines
- Diese Position umfasst die Lieferung und Montage einer kompletten Wasseraufbereitungsanlage zur Behandlung von Brunnenwasser für den Gewächshausbetrieb.
- Tagesverbrauch: 32 m³/Tag
- Rohwasserqualität: Brunnenwasser, EC < 1,0 mS/cm
- Ziel: Bereitstellung von enthärtetem und/oder vollentsalztem Wasser für Bewässerung und Düngemischung

1. Umkehrosmoseanlage (RO-Anlage)
Technische Daten
- Fabrikat: LUBRON, Typ Osmopure RO4-1600S, oder gleichwertig
- Kapazität: 1.600 l/h
- Rückgewinnungsrate: 75 %
- Permeat (Reinwasser) wird in das Reinwassersystem eingespeist
- Konzentrat (Brackwasser) wird in den Schmutzwasserkanal geleitet
Komponenten
- Hochdruckpumpe (Edelstahl)
- Membrangehäuse aus Edelstahl oder glasfaserverstärktem Kunststoff (GFK)
- RO-Membranen (Polyamid-Verbundmembranen)
- Vorfilter (z. B. 5 µm Patronenfilter)
- Leitfähigkeitsmessung (EC) für Permeat und Rohwasser
- Druckmanometer (Vor- und Nachdruck)
- Spülventile für automatische Membranspülung
- Steuerungseinheit mit Display
- Trockenlaufschutz
- Hochdruckabschaltung
Technische Anforderungen
- Alle medienberührten Teile korrosionsbeständig
- Betriebsdruck: typisch 8-16 bar
- Automatische Spülzyklen zur Membranpflege
- Schutzart der Steuerung: mind. IP54

2. Enthärter / Weichwasseranlage
Technische Daten
- Fabrikat: LUBRON, Typ Bimatic B200 DV, oder gleichwertig
- Kapazität: 2.240 l/h
- Betriebsart: Doppelenthärter (Duplex) für unterbrechungsfreien Betrieb
Komponenten
- 2 Enthärtungstanks (Druckbehälter)
- Material: GFK-Drucktank mit PE-Innenbeschichtung
- Füllung: Ionenaustauscherharz (Kationenaustauscher)
Salzbehälter
- Volumen passend zur Anlage
- Material: PE-HD
- Deckel mit Entlüftung
Soleventil
- Filtereinheit (Vorfilter)
- Gegenstromschutz
- Salz-Nachfüllanzeige (optisch oder elektrisch)
- Automatische Steuerung für Regeneration
- Bypass-Armatur
Technische Anforderungen
- Regeneration mit Salztabletten (NaCl)
- Harzvolumen passend zur Anlagenkapazität
- Betriebsdruck: 2-6 bar
- Temperaturbereich: 5-40 °C
- Schutzart Steuerung: mind. IP54

3. Ausführung
- Lieferung und Montage der kompletten Osmoseanlage
- Lieferung und Montage der Enthärtungsanlage
- Installation aller Rohrleitungen zwischen Enthärter und RO-Anlage
- Anschluss an Rohwasserleitung und Schmutzwasserkanal
- Anschluss an Reinwasser-/Permeatleitung
- Installation der Steuerungen
- Parametrierung der Anlagen
- Funktionsprüfung und Inbetriebnahme

4. Leistung
Komplett liefern und montieren wie beschrieben.

5. Fabrikat / Typ
Osmoseanlage: '.........'

Typ: '.........'

Enthärtungsanlage: '.........'

Typ: '.........'
Menge: 1,000 St

**24.410 Langsamfilteranlage für Drainwasser, komplett**
*** Pauschalposition
1. Langsamfilter (Hauptkomponente)
Aufbau / Komponenten:
- PE-Behälter zur Behandlung von Drainwasser
- Werkstoff: PE-HD, UV-beständig
- Wandstärke: ≥ 6 mm
- Abmessungen: passend zur Filterkapazität (typisch 500-1.000 l Volumen)
- Füllung: Steinwollgranulat / Steinwollflocken
- Körnung: geeignet für biologische Filtration
- Einfüllhöhe: passend zur Behältergröße
- Am Boden installiertes Filterrohrbett
- Material: PVC-U oder PE-HD
- Perforation zur gleichmäßigen Wasseraufnahme
- Anschluss an Ablaufleitung
- Kapazität des Langsamfilters: max. 1 m³/h
Funktion:
- Gleichmäßige Verteilung des Drainwassers über die Filteroberfläche
- Biologische und mechanische Reinigung durch Steinwollgranulat
- Abführung des gereinigten Wassers über das Filterrohrbett

2. Füllpumpe für Drainwasserzufuhr
Technische Daten:
- Fabrikat: Lowara, Typ 1HM03, oder gleichwertig
- Kapazität: 1,0 m³/h
- Bauform: horizontale oder vertikale Kreiselpumpe
- Pumpengehäuse: Edelstahl
- Laufräder: Edelstahl
- Anschlussnennweite: passend zur Anlage (typisch DN 25-DN 32)
- Schutzart Motor: mind. IP55
Funktion:
- Förderung des Drainwassers zur Füllleitung oberhalb des PE-Behälters
- Gleichmäßige Verteilung des Wassers über die Filterfläche

3. Systempumpe für gereinigtes Drainwasser
Technische Daten:
- Fabrikat: Lowara, Typ 1HM03, oder gleichwertig
- Kapazität: passend zur Filterleistung
- Pumpengehäuse: Edelstahl
- Laufräder: Edelstahl
- Anschlussnennweite: passend zur Anlage
- Schutzart Motor: mind. IP55
- Funktion:
- Förderung des gereinigten Drainwassers zur Weiterverwendung oder Ableitung

4. Schaltschrank für Pumpeneinheit
Komponenten:
- Schaltschrank zur Steuerung der Füllpumpe und Systempumpe
- Wahlschalter Automatik / Manuell
- Motorschutzschalter
- Sicherungen, Klemmen, Verdrahtung
- Schutzart: mind. IP54
- Steuerung für Pumpenbetrieb und Trockenlaufschutz

5. Ausführung
- Lieferung und Montage des PE‑Langsamfilters
- Einbringen des Steinwollgranulats
- Installation des Filterrohrbetts
- Montage der Füllpumpe und Systempumpe
- Installation des Schaltschrankes
- Anschluss aller Zu- und Ablaufleitungen
- Funktionsprüfung und Inbetriebnahme

6. Leistung
- Komplett liefern und montieren wie beschrieben.

7. Fabrikat / Typ
Füllpumpe: '.........'

Typ: '.........'

Systempumpe: '.........'

Typ:
Menge: 1,000 psch

**24.420 Neutralizer-Anlage für Brunnen-/Stadtwasser, komplett**
*** Pauschalposition
1. Neutralizer (Hauptkomponente)
- Funktion: Der Neutralizer dient der Reduzierung des Bikarbonatgehalts im Brunnen- bzw. Stadtwasser, um eine stabile Wasserqualität für die Düngemischung sicherzustellen.
- Technische Anforderungen:
- Kapazität: 14 m³/h
- Ausführung als Druckfilterbehälter oder Neutralisationsbehälter (je nach Fabrikat)
- Werkstoff: PE-HD, GFK oder Edelstahl (je nach System)
- Füllmaterial: geeignet zur Bikarbonat-Neutralisation (z. B. Dolomit/Calciumcarbonat)
- Betriebsdruck: passend zur Pumpenleistung (typisch 2-6 bar)
- Entlüftung und Spülanschlüsse vorhanden
- Wartungsöffnung / Mannloch

2. Wasserpumpe auf dem Neutralizer
Technische Daten:
- Fabrikat: Lowara, Typ 32-160/15, oder gleichwertig
- Kapazität: 14 m³/h bei 2 bar
- Elektrische Leistung: 1,5 kW
- Pumpengehäuse: Edelstahl (rostfrei)
- Laufrad: Edelstahl (rostfrei)
- Bauform: horizontale Kreiselpumpe
- Wellenabdichtung: Gleitringdichtung
- Schutzart Motor: mind. IP55
- Anschlussnennweiten: passend zur Anlage (typisch DN 40-DN 50)
Funktion:
- Förderung des Rohwassers durch den Neutralizer
- Sicherstellung eines konstanten Durchflusses für die Neutralisationsreaktion

3. Anschlüsse / Integration in die Anlage
- Anschluss des Neutralizers an die Düngeunit / Hydrojet-Anlage
- Einbindung in die Rohwasserleitung (Brunnen- oder Stadtwasser)
- Anschluss an die Reinwasserleitung nach Neutralisation
- Installation aller erforderlichen Absperrarmaturen
- Installation von Entleerungs- und Spülanschlüssen
- Druckseitige und saugseitige Verrohrung in PVC-U oder Edelstahl

4. Ausführung
- Lieferung und Montage des Neutralizers
- Montage der Edelstahlpumpe auf dem Neutralizer
- Anschluss an die Düngemischanlage
- Installation aller Rohrleitungen und Armaturen
- Funktionsprüfung und Inbetriebnahme
- Übergabe mit Dokumentation

5. Leistung
Komplett liefern und an die Düngeunit anschließen wie beschrieben.

6. Fabrikat / Typ

Neutralizer: '.........'

Typ: '.........'

Pumpe: '.........'

Typ: '.........'
Menge: 1,000 psch

**24.430 Füllpumpe Gießwassersilo GW1, komplett**
1. Füllpumpe für Gießwassersilo GW1
Technische Daten:
- Fabrikat: Lowara, Typ 3HM05, oder gleichwertig
- Kapazität: 2,0 m³/h bei 3,2 bar
- Bauform: mehrstufige horizontale Kreiselpumpe
- Pumpengehäuse: Edelstahl (rostfrei)
- Laufräder: Edelstahl (rostfrei)
- Wellenabdichtung: Gleitringdichtung
- Motorleistung: passend zur Pumpenkennlinie
- Schutzart Motor: mind. IP55
- Anschlussnennweiten: passend zur Anlage (typisch DN 25-DN 32)
Funktion:
- Förderung von Wasser zur Befüllung des Gießwassersilos GW1
- Betrieb im Dauer- oder Intervallmodus möglich (abhängig von Steuerung)

2. Siebfilter in der Druckleitung
Technische Daten:
- Nennweite: 1½"
- Filterfeinheit: 100 µm
- Filtereinsatz: Edelstahl 316 oder Kunststoff mit Edelstahlgewebe
- Filtergehäuse: PVC-U, Messing vernickelt oder Edelstahl
- Betriebsdruck: geeignet für ≥ 6 bar
- Einbau in die Druckleitung hinter der Pumpe
Funktion:
- Schutz der Leitung und des Silos vor Partikeln
- Sicherstellung eines störungsfreien Pumpenbetriebs

3. Ausführung
- Lieferung und Montage der Füllpumpe
- Installation des Siebfilters in der Druckleitung
- Anschluss an die Zuleitung zum Gießwassersilo GW1
- Installation aller erforderlichen Armaturen (Absperrventile, Übergänge, Kupplungen)
- Druckprüfung und Funktionsprüfung
- Inbetriebnahme der Pumpeneinheit

4. Leistung
Komplett liefern und montieren wie beschrieben.

5. Fabrikat / Typ
Pumpe: '.........'

Typ: '.........'

Filter: '.........'

Typ: '.........'
Menge: 1,000 St

**24.440 Sicherheitsvorrichtungen WTR**
Körper-, Augen- und Gesichtsdusche
Kombination aus Körper-, Augen- und Gesichtsdusche zur Notfallversorgung bei Kontakt mit Chemikalien oder kontaminierten Flüssigkeiten. Ausführung als freistehende Sicherheitsdusche mit umgekehrtem Fließdesign zur schnellen und vollständigen Benetzung des Körpers.
Die Einheit besteht aus einer Körperdusche mit großflächigem Duschkopf, einer Augen- und Gesichtsdusche mit zwei Düsenköpfen sowie einem sofort auslösbaren Betätigungsmechanismus.
Die Sicherheitsdusche ist geeignet für Produktionsbetriebe, Laboratorien und Wassertechnikräume. Komplett liefern und montieren.
Der Anschluss erfolgt an der Trinkwasserleitung.

Technische Anforderungen
- Ausführung gemäß DIN EN 15154 (Notduschen für Laboratorien und Arbeitsstätten)
- Körperdusche mit großem Duschkopf (typisch Ø 250 mm) für hohe Wassermenge und gleichmäßige Verteilung
- Augen- und Gesichtsdusche mit zwei Düsenköpfen, Staubschutzkappen und weichen Strahlreglern
- Sofortige Aktivierung über Zugstange (Körperdusche) und Handhebel (Augendusche)
- Durchflussmenge Körperdusche: typischerweise 60-80 l/min
- Durchflussmenge Augendusche: typischerweise 12-20 l/min
- Material: korrosionsbeständiger Stahl oder Edelstahl, pulverbeschichtet oder blank
- Rohrleitungen und Armaturen für Trinkwasser geeignet
- Umgekehrtes Fließdesign zur vollständigen Benetzung von Kopf bis Fuß
- Integrierte Ablaufmöglichkeit oder Bodenanbindung (je nach Ausführung)
- Montagehöhe und Positionierung gemäß Arbeitsstättenrichtlinien

Fabrikat / Typ
angebotenes Fabrikat: '.........'

Typ: '.........'
Menge: 1,000 St

**24.450 Waschtisch 60 cm**
Waschtisch zur Wandmontage im Wassertechnikraum.
Technische Eigenschaften:
- Werkstoff: Sanitärkeramik
- Farbe: weiß
- Breite: 650 mm
- Höhe: 190 mm
- Tiefe: 500 mm
- Hahnloch: mittig
- Überlauf: sichtbar
- Abstand der Schraubenlöcher: 280 mm
- Beckenform mit ablaufoptimierter Innengeometrie
- Befestigungsbereich mit ausreichendem Montagefreiraum
- Belastbarkeit gemäß EN 14688 (mindestens 150 kg; der angebotene Waschtisch muss die Norm erfüllen)
- Liefern und montieren.

Fabrikat / Typ
angebotenes Fabrikat: '.........'

Typ: '.........'
Menge: 1,000 St

**24.460 Befestigungselement für Waschtisch**
Befestigungselement zur Montage eines Waschtisches mit einer Bauhöhe von 112 cm, geeignet für Standarmaturen.
Verwendungszwecke:
- Für Metallständerwände
- Für Holzständerwände
- Für Systemständerwände gemäß gängigen Installationssystemen
Eigenschaften:
- Auszugsblech zur seitlichen Befestigung an Metall- oder Holzprofilen oder an Systemständern
- Alternative Befestigungsposition für Wandanker
- Traverse für Armatur höhen- und tiefenverstellbar
- Befestigungsabstand für Waschtisch: 538 mm
- Befestigung für Anschlussbogen höhenverstellbar und schallgedämmt
Technische Eigenschaften:
- Werkstoff: Stahl
- Höhenverstellbar: ja
- Breite: 500 mm
- Höhe: 1120 mm
- Tiefe: 75 mm
Zusätzlicher Lieferumfang:
- 2 Anschlusswinkel Rp 1/2" / R 1/2", MF-fähig
- 2 Schalldämmunterlagen
- 2 Dämmhülsen
- Anschlussbogen aus PE-HD, DN 50
- Dichtung DN 44/32
- Befestigungsmaterial
- Liefern und montieren.

Fabrikat / Typ
Planungsfabrikat: Geberit Duofix, Artikel-Nr. 111.430.00.2
oder gleichwertig
angebotenes Fabrikat: '.........'

Typ: '.........'

Hinweis: Das Befestigungselement ist an der Gewächshauskonstruktion zu befestigen.
Menge: 1,000 St

**24.470 Selbstschluss-Waschtischbatterie**
Selbstschluss-Waschtischbatterie ohne Mischung.
Technische Eigenschaften:
- Maximaler Durchfluss bei 3 bar: 5 l/min
- Laufzeiteinstellung: kurz, mittel oder lang (ca. 7 s, 15 s oder 30 s, druckabhängig)
- Druckbereich: 0,5 bis 6 bar
- 1 flexibler Anschlussschlauch
- Rückflussverhinderer integriert
- Schmutzfangsiebe integriert
- Oberfläche: chrom
Liefern und montieren.

Fabrikat / Typ
angebotenes Fabrikat: '.........'

Typ: '.........'
Menge: 1,000 St

**24.480 Schaftventil, verchromt**
Schaftventil zur Installation im Wassertechnikbereich.
Technische Eigenschaften:
- Anschlussgewinde: 1 1/4" G
- Durchmesser: 63 mm
- Länge: 75 mm
- Oberfläche: verchromt
Liefern und montieren.

Fabrikat / Typ
angebotenes Fabrikat: '.........'

Typ: '.........'
Menge: 1,000 St

**24.490 Röhrengeruchsverschluss**
Röhrengeruchsverschluss zur Installation im Sanitärbereich.
- Technische Eigenschaften:
- Ausführung: Röhrengeruchsverschluss
- Oberfläche: verchromt
- Nennweite: 1 1/4" × 1 1/4"
Liefern und montieren.

Fabrikat / Typ
angebotenes Fabrikat: '.........'

Typ: '.........'
Menge: 1,000 St

**24.500 Eckregulierventil**
Technische Eigenschaften:
- Gehäuse aus Pressmessing
- Mit Verlängerung
- Mit Schubrosette
- Quetschverschraubung mit Längenausgleich
- Selbstdichtendes Anschlussgewinde (ASAG)
- Anschluss: 1/2"
- Abgang: 3/8"
- Oberfläche: verchromt
Liefern und montieren.

Fabrikat / Typ
angebotenes Fabrikat: '.........'

Typ: '.........'
Menge: 1,000 St

**24.510 Spritzwassergeschützte Wand für Waschtischmontage, komplett**
Spritzwassergeschützte Wand zur Montage eines Waschtisches. Die Wandverkleidung besteht aus einer Hauptplatte sowie zwei seitlichen Teilplatten und einer Ablageplatte.
Abmessungen:
- Hauptplatte: 2,00 m × 1,00 m
- Seitenteile (2 Stück): 2,00 m × 0,15 m
- Ablageplatte: 1,00 m × 0,15 m
- Die Wandverkleidung ist am UP-Gestell des Waschtisches mit Edelstahlschrauben zu befestigen.
Materialeigenschaften:
- Hochfeste Vollspanplatte
- Beidseitige Melaminharzbeschichtung
- Wasserfester Polyurethan-Hartschaumkern
- Plattenstärke: 19 mm
- Farbe: Standardfarbe nach Wahl des Bauherrn
Liefern und montieren.
Menge: 1,000 St

**24.520 Probenahmeanlage für Düngungen, mobil**
Zu Probenahme der angerührten Düngung ist eine mobile Probenahmeanlage bestehend aus Sauerstoffkonzentrator, Edelstahlpumpe, Steuerung und Messkoffer zu liefern.
Die Anlage besteht aus:
- Montagebrett mit Bügel zur Befestigung an einem Silo
- Edelstahlpumpe
- Sauerstoffkonzentrator mit ölfreiem Kompressor
- Automatische Sauerstoffmessung und ‑steuerung
- Elektronische Druckmessung und Überwachung
- Ansaug- und Druckleitung DN 50 (d = 50 mm)
- Steuerschrank
- Mobiles Gestell mit Gummibereifung
Technische Daten:
- Silo-Mengen-Kapazität: 40 m³/h
- Maximale Pumpenkapazität: 8 m³/h
- Maximale Silokapazität: 400 m³/Tag
- Maximaler Flow: 650 m³/Tag
- Sauerstoffkonzentration: 93 %
- Elektrische Leistung: 230 V
- Stromverbrauch: 0,9 kW/h
- Anschluss: PVC d = 50 mm
- Abmessungen: ca. 350 × 700 × 1700 mm (L × B × H)
- Gewicht: ca. 45 kg
Bemerkungen:
- Keine externe Startvorgabe erforderlich; kein Dauerbetrieb notwendig.
- Aufstellung in einem trockenen und feuchtfreien Raum, z. B. Heizungsraum.
- Anlage auf mobilem Gestell mit Reifen, Anschluss über flexible Schläuche an sechs Tagesvorratsbehälter.
- Die sechs HDPE-Tagesvorratsbehälter sind mit Flanschen sowie flexiblen Saug- und Druckleitungsanschlüssen zur Probenahme auszustatten.
Handmesskoffer:
Handmesskoffer mit digital-optischem Sensor zur Messung und Kontrolle des Sauerstoffgehalts im Wasser.
Liefern und montieren.

Fabrikat / Typ - Probenahmeanlage
angebotenes Fabrikat: '.........'

Typ: '.........'

Fabrikat / Typ - Handmesskoffer
Planungsfabrikat: Hanna Instruments, Typ "Hanna Portable D.O."
oder gleichwertig

angebotenes Fabrikat: '.........'

Typ: '.........'
Menge: 1,000 St

*Hinweis: Wasserspeicher*

**24.530 Wasserspeicher - Lieferung und Montage von 4 Wasserspeichersilos**
Für die Speicherung verschiedener Wasserarten werden vier Wasserspeichersilos im Wassertechnikraum (WTR) vorgesehen. Die Silos sind im Gebäude aufzustellen.
Die Lieferung umfasst vier Wassersilos aus Stahlblech mit folgenden Spezifikationen:
Silo Sauberwasser SW4:
- Durchmesser: ca. Ø 1,86 m
- Höhe: ca. 4,62 m
- Bruttoinhalt: 12 m³
- Unterbau: Betonplatte
Aufstellung im WTR
Silo Osmosewasser OW1:
- Durchmesser: ca. Ø 3,64 m
- Höhe: ca. 3,88 m
- Bruttoinhalt: 40 m³
- Unterbau: Betonplatte
- Aufstellung im WTR
Silo Behandeltes Drain BD1:
- Durchmesser: ca. Ø 1,86 m
- Höhe: ca. 3,85 m
- Bruttoinhalt: 10 m³
- Unterbau: Betonplatte
- Aufstellung im WTR
Silo Misch-/Brunnenwasser SW5:
- Durchmesser: ca. Ø 1,86 m
- Höhe: ca. 4,62 m
- Bruttoinhalt: 12 m³
- Unterbau: Betonplatte
- Aufstellung im WTR
Allgemeine Ausführung:
- Jedes Silo wird auf die Betonplatte im Wassertechnikraum des Gewächshauses gestellt.
- Innen- und Außenseite der Silos mit Coating versehen, Farbe nach Wahl des Bauherrn.
- In jedem Silo ist eine Wasserbaufolie einzubauen.
- Zwischen Silowand und Wasserbaufolie ist eine Spunbond Schutzdecke einzuhängen.
Antialgenplanen: Für jedes Silo ist eine passende Antialgenplane zu liefern und zu montieren:
- SW4: Ø ca. 1,86 m
- OW1: Ø ca. 3,64 m
- BD1: Ø ca. 1,86 m
- SW5: Ø ca. 1,86 m
Technische Daten Antialgenplanen:
- Bändchengewebe
- Geeignet für Silos bis Ø 8 m
- Komplettlieferung inkl. Befestigungsmaterialien
Überlaufleitungen:
- An jedem Silo ist eine Überlaufleitung anzuschließen.
- Leitung: PVC Ø 110 mm (PN 4)
Kennzeichnung:
- Jedes Silo erhält ein Schild mit Angabe der gespeicherten Wasserart.
- Komplett liefern und montieren wie beschrieben.

Fabrikat / Typ - Wasserbaufolie
Planungsfabrikat: DL-Plastics, Typ "Delaflex" oder gleichwertig
angebotenes Fabrikat: '.........'

Typ: '.........'

Fabrikat / Typ - Antialgenplanen
Planungsfabrikat: Genatex, Typ "Genatex® 700 Bändchengewebe" oder gleichwertig
angebotenes Fabrikat: '.........'

Typ: '.........'
Menge: 1,000 St

**24.540 Tagesvorratsbehälter aus PE mit Mischern**
Sieben PE-Behälter zur Lagerung des Tagesvorrats.
Behältergrößen:
- TV1 und TV2: Fassungsvermögen je 2000 Liter
- TV3 bis TV7: Fassungsvermögen je 1000 Liter
Ausführung der Behälter:
- Geschlossene PE-Behälter
- Mit aufklappbarem Deckel
- Geeignet für den Einsatz im Wassertechnikraum
Mischer:
- Auf allen sieben Behältern (TV1 bis TV7) sind Mischer zu liefern und zu montieren
- Leistung / elektrischer Anschluss: 0,37 kW, 230 V
- Ansteuerung über zentralen Zeitschalter im Schaltkasten der Dosieranlage (Pos. 24.0025)
- Jeder Mischer zusätzlich mit separatem Handschalter für Ein-/Ausschaltung (Handbetriebsebene)
- Komplett liefern und montieren wie beschrieben.

Fabrikat / Typ - Mischer
Planungsfabrikat: van der Ende Group, Typ "Enmix light" oder gleichwertig

angebotenes Fabrikat: '.........'

Typ: '.........'
Menge: 1,000 St

### Abschnitt 25 Rohrleitungen Wassertechnik

*Hinweis: Vorbemerkung PVC-Rohrleitungen*
Vorbemerkung PVC-Rohrleitungen
Rohre aus PVC-U, hergestellt nach den Güteanforderungen der DIN 8061 und den Abmessungen gemäß DIN 8062, geeignet für Temperaturen bis max. 60 °C, Farbe dunkelgrau (RAL 7011), mit sehr guter Chemikalienbeständigkeit. Die Rohre weisen eine hohe Rund- und Geradheit auf und zeigen eine feine und gleichmäßige Gefügestruktur. Die Toleranzen der Rohre sind mit Formteilen des Systems harmonisiert.
Die Abmessungen entsprechen ISO 161/1. Für die Herstellung von Klebeverbindungen ist ein Klebstoff mit spaltfüllenden Eigenschaften zu verwenden; bei Trinkwasseranlagen ein DVGW-zugelassener Klebstoff.
Die Ausführung der Verklebung sowie die Verarbeitung und Verlegung erfolgt gemäß den Herstellerangaben für industrielle Rohrleitungssysteme.
Die Rohre sind zugelassen nach:
- DVGW DW-8121AT2023 in PN 10 und PN 16 bis 50 mm
- DVGW DW-8126AT2024 in PN 10 und PN 16 von 63 mm bis 160 mm
- Allgemeine bauaufsichtliche Zulassung DIBt Z-40.23-1
Lieferumfang einschließlich:
- Rohrschellen mit Gummieinlage 8 mm
- Gehänge
- Rohrkonsolen mit Haltebügeln
- Futterrohre
- Wand- und Deckenhülsen aus gepresster Glaswolle

Fabrikat / Typ
Planungsfabrikat: +GF+
oder gleichwertig
angebotenes Fabrikat: '.........'

Typ: '.........'

**25.10 Rohr PVC-U d25**
Rohr aus PVC-U weichmacherfrei
wie vor beschrieben jedoch,
Maße in mm
d= 25 SDR 21 PN10
liefern und nach Herstellerangaben verlegen.
Menge: 400,000 m

**25.20 Rohr PVC-U d32**
Rohr aus PVC-U weichmacherfrei
wie vor beschrieben jedoch,
Maße in mm
d= 32 SDR 21 PN10
liefern und nach Herstellerangaben verlegen.
Menge: 400,000 m

**25.30 Rohr PVC-U d40**
Rohr aus PVC-U weichmacherfrei
wie vor beschrieben, jedoch
Maße in mm
d= 40 SDR 21 PN10
e= 1,9
liefern und nach Herstellerangaben verlegen.
Menge: 40,000 m

**25.40 Rohr PVC-U d50**
Rohr aus PVC-U weichmacherfrei
wie vor beschrieben, jedoch
Maße in mm
d= 50 SDR 21 PN10
e= 3,0
liefern und nach Herstellerangaben verlegen.
Menge: 300,000 m

**25.50 Rohr PVC-U d63**
Rohr aus PVC-U weichmacherfrei
wie vor beschrieben, jedoch
Maße in mm
d= 63 SDR 21 PN10
e= 3,0
liefern und nach Herstellerangaben verlegen.
Menge: 100,000 m

**25.60 Rohr PVC-U d75**
Rohr aus PVC-U weichmacherfrei
wie vor beschrieben, jedoch
Maße in mm
d= 75 SDR 21 PN10
e= 2,9
liefern und nach Herstellerangaben verlegen.
Menge: 100,000 m

**25.70 Muffe egal d25**
wie vor beschrieben,
Maße in mm/ Druckfestigkeit in bar
d= 25 PN16
liefern und montieren.
Menge: 70,000 St

**25.80 Muffe egal d32**
wie vor beschrieben,
Maße in mm/ Druckfestigkeit in bar
d= 32 PN16
liefern und montieren.
Menge: 70,000 St

**25.90 Muffe egal d40**
wie vor beschrieben,
Maße in mm/ Druckfestigkeit in bar
d= 40 PN16
liefern und montieren.
Menge: 10,000 St

**25.100 Muffe egal d50**
wie vor beschrieben,
Maße in mm/ Druckfestigkeit in bar
d= 50 PN16
liefern und montieren.
Menge: 50,000 St

**25.110 Muffe egal d63**
wie vor beschrieben,
Maße in mm/ Druckfestigkeit in bar
d= 63 PN16
liefern und montieren.
Menge: 10,000 St

**25.120 Muffe egal d75**
wie vor beschrieben,
Maße in mm/ Druckfestigkeit in bar
d= 75 PN16 SDR11
L= 92
liefern und montieren.
Menge: 10,000 St

**25.130 Winkel 90° metrisch d25**
Material: PVC-U,Polyvinylchlorid ohne Weichmacher
nach DIN 8061 wie vor beschrieben,
System PVC-U
Maße in mm/ Druckfestigkeit in bar
d= 25 PN16
liefern und nach Herstellerangaben verlegen.
Menge: 100,000 St

**25.140 Winkel 90° metrisch d32**
Material: PVC-U,Polyvinylchlorid ohne Weichmacher
nach DIN 8061 wie vor beschrieben,
System PVC-U
Maße in mm/ Druckfestigkeit in bar
d= 32 PN16
liefern und nach Herstellerangaben verlegen.
Menge: 100,000 St

**25.150 Winkel 90° metrisch d40**
Material: PVC-U,Polyvinylchlorid ohne Weichmacher
nach DIN 8061 wie vor beschrieben,
System PVC-U
Maße in mm/ Druckfestigkeit in bar
d= 40 PN16
liefern und nach Herstellerangaben verlegen.
Menge: 100,000 St

**25.160 Winkel 90° metrisch d50**
Material: PVC-U,Polyvinylchlorid ohne Weichmacher
nach DIN 8061 wie vor beschrieben,
System PVC-U
Maße in mm/ Druckfestigkeit in bar
d= 50 PN16
liefern und nach Herstellerangaben verlegen.
Menge: 50,000 St

**25.170 Winkel 90° metrisch d63**
Material: PVC-U,Polyvinylchlorid ohne Weichmacher
nach DIN 8061 wie vor beschrieben,
System PVC-U
Maße in mm/ Druckfestigkeit in bar
d= 63 PN16
liefern und nach Herstellerangaben verlegen.
Menge: 50,000 St

**25.180 Winkel 90° metrisch d75**
Material: PVC-U,Polyvinylchlorid ohne Weichmacher
nach DIN 8061 wie vor beschrieben,
System PVC-U
Maße in mm/ Druckfestigkeit in bar
d= 75 PN16
liefern und nach Herstellerangaben verlegen.
Menge: 50,000 St

**25.190 T-Stück 90° d25**
Material: PVC-U,Polyvinylchlorid ohne Weichmacher
nach DIN 8061 wie vor beschrieben,
System PVC-U
Maße in mm/ Druckfestigkeit in bar
d= 25 PN16
liefern und nach Herstellerangaben verlegen.
Menge: 10,000 St

**25.200 T-Stück 90° d50**
Material: PVC-U,Polyvinylchlorid ohne Weichmacher
nach DIN 8061 wie vor beschrieben,
System PVC-U
Maße in mm/ Druckfestigkeit in bar
d= 50 PN16
liefern und nach Herstellerangaben verlegen.
Menge: 6,000 St

**25.210 T-Stück 90° d63**
Material: PVC-U,Polyvinylchlorid ohne Weichmacher
nach DIN 8061 wie vor beschrieben,
System PVC-U
Maße in mm/ Druckfestigkeit in bar
d= 63 PN16
liefern und nach Herstellerangaben verlegen.
Menge: 10,000 St

**25.220 T-Stück 90° d75**
Material: PVC-U,Polyvinylchlorid ohne Weichmacher
nach DIN 8061 wie vor beschrieben,
System PVC-U
Maße in mm/ Druckfestigkeit in bar
d= 75 PN16
liefern und nach Herstellerangaben verlegen.
Menge: 10,000 St

*Hinweis: Armatur PVC-U, PN 16*
Vorbemerkung:
PVC-U Armatur, abschließbar, radial ein-/ausbaubar, PN 16
(Kugelhahn)
Armatur aus PVC-U (Polyvinylchlorid ohne Weichmacher) nach DIN 8061, System PVC-U, Farbe RAL 7011 - dunkelgrau.
Ausführung:
- Serienmäßig abschließbar (DN 10-DN 50)
- Radial ein- und ausbaubar
- Kugeldichtungen aus PTFE
- Integrierte Gewindebuchsen zur Befestigung der Armatur
- z-Maß, Anschlussteil und Überwurfmutter kompatibel zu Typ 546 (1. Generation)
- Druckstufe: PN 16
- Liefern und nach Herstellerangaben montieren.

Fabrikat / Typ
Planungsfabrikat: +GF+
oder gleichwertig
angebotenes Fabrikat: '.........'

Typ: '.........'

**25.230 Kugelhahn d32**
wie vor beschrieben
d= 32
PN: 16
liefern und montieren.
Menge: 10,000 St

**25.240 Kugelhahn d40**
wie vor beschrieben,
d= 40
PN: 16
liefern und montieren.
Menge: 10,000 St

**25.250 Kugelhahn d50**
wie vor beschrieben,
d= 50
PN: 16
liefern und montieren.
Menge: 10,000 St

**25.260 Kugelhahn d63**
wie vor beschrieben,
d= 63
PN: 16
liefern und montieren.
Menge: 10,000 St

**25.270 Kugelhahn d75**
wie vor beschrieben,
d= 75
PN: 16
liefern und montieren.
Menge: 10,000 St

*Hinweis: Rückschlagventil PVC-U, PN 16*
Rückschlagventil aus PVC-U, radial ein-/ausbaubar, PN 16
Rückschlagventil aus PVC-U (Polyvinylchlorid ohne Weichmacher) nach DIN 8061, System PVC-U, Farbe RAL 7011 - dunkelgrau.
Ausführung:
- Radial ein- und ausbaubar
- Vibrationsfrei auch bei hohen Durchflussgeschwindigkeiten
- Strömungsoptimierter Rückschlagkegel, zweifach geführt
- Vertikaler Einbau
- Gleiche Einbaumaße wie Kugelhahn Typ 546
- z-Maß, Anschlussteil und Überwurfmutter nicht kompatibel zu Typ 360
- Druckstufe: PN 16
- Ventil ist dicht ab einem Öffnungsdruck von ca. 0,2 bar (entspricht ca. 2 m Wassersäule)
- Liefern und nach Herstellerangaben montieren.

Fabrikat / Typ
Planungsfabrikat: +GF+
oder gleichwertig
angebotenes Fabrikat: '.........'

Typ: '.........'

**25.280 Rückschlagventil d32**
wie vor beschrieben,
d= 32
PN: 16
liefern und montieren.
Menge: 10,000 St

**25.290 Rückschlagventil d40**
wie vor beschrieben,
d= 40
PN: 16
liefern und montieren.
Menge: 10,000 St

**25.300 Rückschlagventil d50**
wie vor beschrieben,
d= 50
PN: 16
liefern und montieren.
Menge: 10,000 St

**25.310 Rückschlagventil d63**
liefern und montieren.
d= 63
PN: 16
liefern und montieren.
Menge: 10,000 St

**25.320 Rückschlagventil d75**
wie vor beschrieben,
d= 75
PN: 16
liefern und montieren.
Menge: 10,000 St

*Hinweis: 3-Wege-Kugelhahn PVC-U, PN 10*
3-Wege-Kugelhahn aus PVC-U (Polyvinylchlorid ohne Weichmacher) nach DIN 8061, System PVC-U, Farbe RAL 7011 - dunkelgrau.
Ausführung:
- Radial ein- und ausbaubar
- Kugeldichtung aus PTFE
- Bedienung über roten Handhebel
- Druckstufe: PN 10
- Liefern und nach Herstellerangaben montieren.

Fabrikat / Typ
Planungsfabrikat: +GF+ oder gleichwertig
angebotenes Fabrikat: '.........'

Typ: '.........'

**25.330 3-Wege Kugelhahn d32**
wie vor beschrieben,
d= 32
PN: 10
liefern und montieren.
Menge: 10,000 St

**25.340 3-Wege Kugelhahn d40**
wie vor beschrieben,
d= 40
PN: 10
liefern und montieren.
Menge: 10,000 St

**25.350 3-Wege Kugelhahn d50**
wie vor beschrieben,
d= 50
PN: 10
liefern und montieren.
Menge: 10,000 St

**25.360 3-Wege Kugelhahn d63**
wie vor beschrieben,
d= 63
PN: 10
liefern und montieren.
Menge: 10,000 St

**25.370 Elektrische Antriebe für Armaturen**
Elektrische Antriebe zum Betreiben von Armaturen mit einer Schwenkbewegung von 90° bis 180°. Geeignet zur Montage auf allen gängigen Ventilen mit Schnittstelle nach ISO 5211.
Drehmomente:
- Bereich: 15 Nm bis 250 Nm
Verwendung:
- Einsatz in der Gießtechnik
- Verteilen von Brauchwasser
Ausführung / Funktionen:
- Positionsrückmeldung via Relais (Auf / Zu / Mitte)
- Heizelement zur Vermeidung von Kondenswasser
- Optische Stellungsanzeige mit LED-Statusüberwachung
- Ansteuerungsmöglichkeit für eine dritte Position zwischen "Auf" und "Zu"
- Relaisausgang für "Betriebsbereit" und 7-Segment-Fehleranzeige
- Integrierte Handnotbetätigung mit magnetischer Fixierung
- Liefern und montieren.

Fabrikat / Typ
Planungsfabrikat: Georg Fischer, Typ EA 15, Art.-Nr. 198153181
oder gleichwertig
angebotenes Fabrikat: '.........'

Typ: '.........'
Menge: 50,000 St

*Hinweis: Übergangsfitting PVC-U / Messing, d 63*
Übergangsfitting metrisch aus PVC-U (Polyvinylchlorid ohne Weichmacher) nach DIN 8061, System PVC-U, Abmessungen nach DIN 8062.
Ausführung:
- PVC-U-Anschlussseite, d =32 - 63 mm
- Messing-Anschlussseite mit konischem Rohraußengewinde R
- Dichtung: O-Ring aus EPDM
- Druckstufe: PN 16
- Liefern und nach Herstellerangaben montieren.

Fabrikat / Typ
Planungsfabrikat: +GF+
oder gleichwertig
angebotenes Fabrikat: '.........'

Typ: '.........'

**25.380 Übergangsfitting d32**
wie vor beschrieben,
d= 32
PN= 16
Gewinde= R
Zoll= 1
liefern und montieren.
Menge: 30,000 St

**25.390 Übergangsfitting d40**
wie vor beschrieben,
d= 40
PN= 10
Gewinde= R
Zoll= 1/2
liefern und montieren.
Menge: 10,000 Stk

**25.400 Übergangsfitting R d50**
wie vor beschrieben,
d= 50
PN= 10
Gewinde= R
Zoll= 1
liefern und montieren.
Menge: 10,000 St

**25.410 Übergangsfitting R d63**
wie vor beschrieben,
d= 63
PN= 16
Gewinde= R
Zoll= 1
liefern und montieren.
Menge: 10,000 St

*Hinweis: Vorbemerkung Klebstoffe und Reiniger*
Für die Verarbeitung der PVC-U-Rohrleitungssysteme sind geeignete Klebstoffe und Reiniger entsprechend den Herstellerangaben zu verwenden. Die eingesetzten Produkte müssen für PVC-U-Rohrleitungen nach DIN 8061 / DIN 8062 zugelassen sein und spaltfüllende Eigenschaften aufweisen.
Vor der Inbetriebnahme sind die Rohrleitungen gründlich zu spülen, um eventuell noch vorhandene Lösemitteldämpfe aus dem System zu entfernen.

**25.420 PVC-U Spezial Klebstoff**
PVC-U Spezialklebstoff zum Verkleben von thermoplastischen Druckrohrleitungssystemen aus Hart-PVC-U nach EN 1452 und EN ISO 15493. Lösungsmittelhaltiger Klebstoff auf Basis von Tetrahydrofuran (THF, stabilisiert).
Liefern und gemäß Herstellerangaben verarbeiten.

Fabrikat / Typ
Planungsfabrikat: +GF+, Art.-Nr. 799298003
oder gleichwertig
angebotenes Fabrikat: '.........'

Typ: '.........'
Menge: 5,000 kg

**25.430 Spezialreiniger für Kunststoffverbindungen**
Kurztext: Spezialreiniger für PP, PE, PVDF und PB, 1 Liter

Langtext
Spezialreiniger für Verbindungen in den Materialien PP, PE, PVDF und PB. Der Reiniger ist DVGW-zugelassen, Zulassungsnummer DW 5290 BR 0464.
Liefern und gemäß Herstellerangaben verarbeiten.

Fabrikat / Typ
Planungsfabrikat: +GF+,
Art.-Nr. 799298023
oder gleichwertig
angebotenes Fabrikat:
Typ: '.........'
Menge: 5,000 l

*Hinweis: Trinkwasserinstallation*

**25.440 Freistrom-Absperrventil DN32**
Freistrom-Absperrventil DN 32, mit Entleerstopfen und Außengewinde für flachdichtende Verschraubungen. Mediumberührte Metallteile aus entzinkungsfreiem, korrosionsbeständigem Rotguss, beständig gegen aggressives Wasser.
Ausführung:
- Wartungsfreie Spindelabdichtung mit selbstfettender EPDM-Lippendichtung, unter Druck austauschbar
- EPDM-Sitzdichtung
- Kegel drehbar gelagert, gegen Druckschläge gesichert
- Spindelgewinde außerhalb des Mediums
- Verschleißfester Ventilsitz aus Edelstahl (bis DN 50)
- Handrad
- Totraumfreie Konstruktion
- Offenstellungsanzeige
- Mit Entleerstopfen
- Druckstufe: PN 16
- Max. Betriebstemperatur: 110 °C
- Zulassungen:
- DVGW, ÖVGW, SVGW, WRAS, KIWA, VA
- Kunststoffteile mit KTW- und W 270-Zulassung
- Nach UBA-Bewertungsgrundlage
- Bis DN 32: Schallschutzzulassung nach DIN EN ISO 3822, Klasse 1
- DIN EN 1213
- ÜA-Reg.-Nr. R-15.2.3-21-17048, WIEN-ZERT
- Liefern und montieren, inkl. Dämmschale.

Fabrikat / Typ
Planungsfabrikat: Kemper, Art.-Nr. 1732G02500
oder gleichwertig
angebotenes Fabrikat: '.........'

Typ: '.........'
Menge: 2,000 St

**25.450 Filter Rückspülbar RG,AG DN32**
Mechanisch wirkender, manueller Rückspülfilter RG/AG DN 32. Innenteile aus Rotguss, Edelstahl und Kunststoff. Mit automatischer, differenzdruckgesteuerter Anzeige bei Verschmutzung des Filters. Lichtundurchlässige Filtertasse zum Schutz vor Veralgung.
Ausführung:
- Anschlussflansch und hochwertige Bedieneinheit aus Rotguss für Rückspül- und Ablassvorgang
- Außengewinde für flachdichtende Verschraubungen
- Filtereinsatz komplett austauschbar
- Drehbare Ablaufvorrichtung nach DIN EN 1717
- Totraumfreie Konstruktion
- Einbaulage waagerecht und senkrecht möglich
- Ablaufventil unten
- Monatswartungsanzeige zur Einhaltung der Rückspülintervalle
- Inkl. Sechskantschlüssel
- Inkl. Rotguss-Basis-Modul
- Technische Daten:
- Druckstufe: PN 16
- Max. Betriebstemperatur: 30 °C
- Min. Vordruck: 0,2 MPa
- Untere Durchlassweite: 90 µm
- Obere Durchlassweite: 125 µm
Zulassungen:
- DVGW-Zulassung
- Kunststoffteile mit KTW-Zulassung
- Nach UBA-Bewertungsgrundlage
- Bis DN 32: Schallschutzzulassung nach DIN EN ISO 3822, Klasse 1
- DIN EN 1213 / DIN EN 13443 (abweichend zu DIN EN 13443-1)
- Liefern und montieren.

Fabrikat / Typ
Planungsfabrikat: Kemper, Art.-Nr. 7120G03200
oder gleichwertig
angebotenes Fabrikat: '.........'

Typ: '.........'
Menge: 1,000 St

*Hinweis: Vorbemerkung Edelstahl-Rohrleitungen*
Edelstahl-Rohrleitungssystem in den Abmessungen d = 12 bis 108 mm, aus nichtrostendem Cr-Mo-Ti-Stahl (Werkstoff-Nr. 1.4521) nach DIN EN 10088 sowie Cr-Ni-Mo-Stahl (Werkstoff-Nr. 1.4401) nach DIN EN 10088.
Systemprüfzeichen des DVGW: DW-8501AT2552 für Trinkwasserinstallationssysteme nach DIN 1988, geprüft nach aktuellem DVGW-Arbeitsblatt W 534, mit Nachweis der Zwangsundichtigkeit im unverpressten Zustand.

Systemkomponenten
Edelstahl-Systemrohre 1.4521 (Cr-Mo-Ti-Stahl), d = 12-54 mm
- Geprüft nach DVGW-Arbeitsblatt GW 541 und Werksnorm
- Titanstabilisierte Legierung
- Biegbar
- Rohrenden hygienisch verschlossen
- Rohrlänge: 6 m
Mapress Edelstahl-Systemrohre 1.4401 (Cr-Ni-Mo-Stahl), d = 76,1-108 mm
- Geprüft nach DVGW-Arbeitsblatt GW 541 und Werksnorm
- Erhöhter Molybdängehalt ≥ 2,2 %
- Innen geglättete Schweißnaht
- Lösungsgeglüht und blankgeglüht zur Erhöhung der Korrosionssicherheit
- Frei von lackbenetzungsstörenden Substanzen (LABS-frei / silikonfrei)
- Biegbar
- Rohrenden hygienisch verschlossen
- Rohrlänge: 6 m

Edelstahl-Pressfittings
Pressfittings d = 12-54 mm
- Werkstoff-Nr. 1.4401 (Cr-Ni-Mo-Stahl)
- Mit Pressindikator
- Hygieneunterstützender Verschlussstopfen
- Konturdichtringe aus Butylkautschuk (CIIR), schwarz
- Dichtring erfüllt alle Hygieneanforderungen (KTW-Empfehlung BGA, DVGW W 270)
- Lösungsgeglüht und blankgeglüht zur Verbesserung der Korrosionsbeständigkeit
Pressfittings d = 76,1-108 mm
- Werkstoff-Nr. 1.4401 (Cr-Ni-Mo-Stahl)
- Mit Pressindikator
- Hygieneunterstützender Verschlussstopfen
- Konturdichtringe aus Butylkautschuk (CIIR), schwarz
- Dichtring erfüllt alle Hygieneanforderungen (KTW-Empfehlung BGA, DVGW W 270)
- Lösungsgeglüht und blankgeglüht zur Verbesserung der Korrosionsbeständigkeit

Zulassungen und hygienische Anforderungen
Rohre, Fittings und Dichtungen zugelassen für die Desinfektion von Trinkwasser nach aktueller Trinkwasserverordnung
Gemäß Liste der Aufbereitungsstoffe und Desinfektionsverfahren nach TrinkwV
Verarbeitung und Verlegung nach:
- DIN EN 806
- DIN EN 1717
- Nationalen Ergänzungsnormen der DIN 1988
- Herstellerspezifischen Vorschriften
- Einhaltung aller einschlägigen Normen
- Dichtheitsprüfung nach ZVSHK-Merkblatt, aktuelle Ausgabe
- Spülen nach DIN EN 806-4 bzw. ZVSHK-Merkblatt

Verlegung
Verlegen als Trinkwasser- oder Trinkwasseranschlussleitungen einschließlich Ablängen, Ausrichten und Befestigen, unter Berücksichtigung der temperaturabhängigen Längenänderung.

Fabrikat / Typ
Planungsfabrikat: Geberit Mapress
oder gleichwertig
angebotenes Fabrikat: '.........'

Typ: '.........'

**25.460 Edelstahl Systemrohr d15x1,0mm**
Eigenschaften
- LABS-frei
- Rohrende mit blauem Schutzstopfen
wie vor beschrieben
Nennweite: 15x1,0 mm
liefern und nach Herstellerangaben verlegen.
Menge: 5,000 m

**25.470 Edelstahl Systemrohr d18x1,0mm**
Eigenschaften
- LABS-frei
- Rohrende mit blauem Schutzstopfen
wie vor beschrieben
Nennweite: 18x1,0 mm
liefern und nach Herstellerangaben verlegen.
Menge: 5,000 m

**25.480 Edelstahl Systemrohr d22x1,2mm**
Eigenschaften
- LABS-frei
- Rohrende mit blauem Schutzstopfen
wie vor beschrieben
Nennweite: 22x1,2 mm
liefern und nach Herstellerangaben verlegen.
Menge: 10,000 m

**25.490 Edelstahl Systemrohr d28x1,2mm**
Eigenschaften
- LABS-frei
- Rohrende mit blauem Schutzstopfen
wie vor beschrieben
Nennweite: 28x1,2 mm
liefern und nach Herstellerangaben verlegen.
Menge: 20,000 m

**25.500 Edelstahl Muffe 15 mm**
wie zuvor beschrieben, aber
Edelstahl Muffe
d15
liefern und montieren.
Menge: 5,000 St

**25.510 Edelstahl Muffe 18 mm**
wie zuvor beschrieben, aber
Edelstahl Muffe
d18
liefern und montieren.
Menge: 4,000 St

**25.520 Edelstahl Muffe 22 mm**
wie zuvor beschrieben, aber
Edelstahl Muffe
d22
liefern und montieren.
Menge: 4,000 St

**25.530 Edelstahl Muffe 28 mm**
wie zuvor beschrieben, aber
Edelstahl Muffe
d28
liefern und montieren.
Menge: 2,000 St

**25.540 Edelstahl Reduktion d18-15**
wie zuvor beschrieben, aber
Edelstahl Reduktion
mit Einschubende
d18-15
liefern und montieren.
Menge: 1,000 St

**25.550 Edelstahl Reduktion d22-15**
wie zuvor beschrieben, aber
Edelstahl Reduktion
mit Einschubende
d22-15
liefern und montieren.
Menge: 1,000 St

**25.560 Edelstahl Reduktion d22-18**
wie zuvor beschrieben, aber
Edelstahl Reduktion
mit Einschubende
d22-18
liefern und montieren.
Menge: 1,000 St

**25.570 Edelstahl Reduktion d28-15**
wie zuvor beschrieben, aber
Edelstahl Reduktion
mit Einschubende
d28-15
liefern und montieren.
Menge: 1,000 St

**25.580 Edelstahl Bogen 45/90°, d 15**
wie zuvor beschrieben, aber
Edelstahl Bogen 45°/90°
1.4401 (Cr-Ni-Mo-Stahl)
d 15
liefern und montieren.
Menge: 10,000 St

**25.590 Edelstahl Bogen 45/90°, d 18**
wie zuvor beschrieben, aber
Edelstahl Bogen 45°/90°
1.4401 (Cr-Ni-Mo-Stahl)
d 18
liefern und montieren.
Menge: 5,000 St

**25.600 Edelstahl Bogen 45/90°, d 22**
wie zuvor beschrieben, aber
Edelstahl Bogen 45°/90°
1.4401 (Cr-Ni-Mo-Stahl)
d 22
liefern und montieren.
Menge: 5,000 St

**25.610 Edelstahl Bogen 45/90°, d 28**
wie zuvor beschrieben, aber
Edelstahl Bogen 45°/90°
1.4401 (Cr-Ni-Mo-Stahl)
d 28
liefern und montieren.
Menge: 10,000 St

**25.620 Edelstahl-T-Stück 15 mm**
wie zuvor beschrieben, aber
Edelstahl T-Stück egal
d15-15-15
liefern und montieren.
Menge: 1,000 St

**25.630 Edelstahl-T-Stück 18 mm**
wie zuvor beschrieben, aber
Edelstahl T-Stück egal
d18-18-18
liefern und montieren.
Menge: 1,000 St

**25.640 Edelstahl-T-Stück 28 mm**
wie zuvor beschrieben, aber
Edelstahl T-Stück egal
d28-28-28
liefern und montieren.
Menge: 1,000 St

**25.650 Edelstahl Eckanschlusswinkel 90Gr**
Edelstahl Eckanschlusswinkel 90Gr d15-Rp1/2, L4.3

Eigenschaften
- Unverpresst undicht
- Dichtring aus CIIR schwarz
- Pressindikator
- Pressmuffe mit transparentem Schutzstopfen
- Zwei Befestigungspunkte
Technische Eigenschaften
- Werkstoff: CrNiMo-Stahl 1.4401 (DIN EN 10088)
- Nettogewicht: 181,800 g
- Länge: 60 mm
- DN / Nennweite: 12,15,12
- (Rohr-)Innengewinde zylindrisch: 1/2 "
- Winkel: 90 °
- Z-Maß: 40 mm
liefern und montieren.
Menge: 3,000 St

**25.660 Durchführung einer Druckprüfung**
*** Pauschalposition
Durchführung einer Druckprüfung mit Luft oder inerten Gasen für Trinkwasser- Installationen nach DIN 1988 (TRWI)

Die Prüfung wird unterteilt in Festigkeits- und Dichtheitsprüfung.
Die Dichtheitsprüfung wird vor der Festigkeitsprüfung, mit einem Druck von 110 mbar und einer Prüfzeit von mindestens 30 Minuten durchgeführt. Bei Rohrleitungen mit einem Leitungsvolumen über 100 Liter muss die Prüfzeit je weitere 100 Liter Volumen um 10 Minuten erhöht werden.
Die Festigkeitsprüfung muss mit erhöhtem Druck durchgeführt werden.
· bis DN 50 mit 3 bar
· über DN 50 mit 1 bar
Nach Aufbringen des Prüfdrucks beträgt die Prüfzeit 10 Minuten.
Für die Druckprüfung können folgende Medien verwendet werden.

-  ölfreie Druckluft
-  inerte Gase
-  Stickstoff
-  Kohlendioxid
Menge: 1,000 Psch

**25.670 Trinkwasserbeprobung Hygieneinstitut**
Trinkwasserbeprobung nach aktueller TrinkwV durch ein
akkreditiertes Hygieneinstitut.
Das Labor ist vor der Probenahme zu benennen.
Mikrobiologische Untersuchung der Kaltwasser- und
Warmwasserleitungen.

Die Trinkwasserbeprobung hat vor Übergabe und
endgültiger Inbetriebnahme der Anlage zu erfolgen.

Parameter:
- Mikrobiologische Untersuchung
- Chemische Untersuchung

Die Kosten beziehen sich auf die
Beauftragung(en) und Ausführung(en) der notwendigen Arbeiten für die Trinkwasserbeprobung(en)
bis zur Freigabe durch das Gesundheitsamt.
Menge: 1,000 St

*Hinweis: Wärmedämmung*

*Hinweis: Isolierung Edelstahlrohrleitungen*
Isolierung von Edelstahlrohrleitungen nach DIN 18421 und gemäß den Anforderungen des Gebäudeenergiegesetzes (GEG).
Ausführung:
- Nicht brennbare Mineralwollmatten
- Alukaschiert
- Nahtstellen diffusionsdicht umwickelt mit selbstklebender Aluminiumfolie
- Einschließlich PVC-U-Ummantelung
- Isolierstärke: gemäß GEG, 100 %
- Einschließlich Dämmung aller Form- und Verbindungsstücke
- Liefern und montieren.

Fabrikat / Typ
Planungsfabrikat: Rockwool, Typ RS 800
oder gleichwertig
angebotenes Fabrikat: '.........'

Typ: '.........'

**25.680 Isolierung d15 100%**
Isolierung wie vor beschrieben, für
Trinkwasserleitung: Edelstahlrohr
Nennweite: 15 x 1,2 mm
Dämmschichtstärke: 20 mm
liefern und montieren.
Menge: 5,000 m

**25.690 Isolierung d18 100%**
Isolierung wie vor beschrieben, für
Trinkwasserleitung: Edelstahlrohr
Nennweite: 18 x 1,2 mm
Dämmschichtstärke: 20 mm
liefern und montieren.
Menge: 5,000 m

**25.700 Isolierung d22 100%**
Isolierung wie vor beschrieben, für
Trinkwasserleitung: Edelstahlrohr
Nennweite: 22 x 1,2 mm
Dämmschichtstärke: 30 mm
liefern und montieren.
Menge: 10,000 m

**25.710 Isolierung d28 100%**
Isolierung wie vor beschrieben, für
Trinkwasserleitung: Edelstahlrohr
Nennweite: 28 x 1,2 mm
Dämmschichtstärke: 30 mm
liefern und montieren.
Menge: 20,000 m

### Abschnitt 26 Gebäudeleittechnik

*Hinweis: Regelcomputer und Zubehör*
IT-Sicherheitsanforderungen Erdbeergewächshaus

Die Landwirtschaftskammer NRW ist nach ISO 27001 auf Basis von IT-Grundschutz (BSI) zertifiziert. Im Rahmen dieser Zertifizierung sind bei Planung, Installation, Konfiguration und Betrieb des Computersystems für das Erdbeergewächshaus die folgenden IT-Sicherheitsmaßnahmen zwingend einzuhalten:

1.Authentisierung und Passwortschutz
Alle Benutzer müssen sich an sämtlichen Computersystemen authentifizieren.
Die Passwortrichtlinie der LWK ist einzuhalten:
8-12 Zeichen mit vier Zeichenarten (Großbuchstabe, Kleinbuchstabe, Zahl, Sonderzeichen) oder 20-25 Zeichen mit zwei Zeichenarten.
Jeder Benutzer muss sein Passwort jederzeit eigenständig ändern können.
Passwörter sind verschlüsselt zu übertragen und sicher zu speichern.
Unautorisierte Zugriffe oder Änderungen an Daten sind zu verhindern.

2. Deaktivierung nicht benötigter Dienste
Alle nicht benötigten Funktionen und Dienste (einschließlich Funkverbindungen wie Bluetooth, WLAN etc.) sind auf sämtlichen Komponenten zu deaktivieren oder zu deinstallieren.
Netzwerkverbindungen sollen bevorzugt kabelgebunden erfolgen. Ausnahmen sind mit dem Auftraggeber abzustimmen.

3. Netzanbindung
Unterstützung von DHCP gemäß RFC 2131 ist für alle Netzkomponenten erforderlich.
Die folgenden privaten Adressbereiche gemäß RFC 1918 müssen unterstützt werden:
(1)10.0.0.0/8,
(2)172.16.0.0/12 und
(3)192.168.0.0/16
Die Nutzung dynamisch zugewiesener, ephemerer Ports ist nicht zulässig.
Der DNS-Server des Auftraggebers muss verwendbar sein.
Eine Kommunikation mit externen Geräten darf nur ausgehend erfolgen.
Fernwartungen sind ausschließlich vom internen Netz aus zu initiieren.
Das Computersystem ist autark zu betreiben und darf nur über eine klar definierte Schnittstelle (z.B. Edge Gateway, Routerinterface) mit dem Standortnetz verbunden sein.
Die Systeme müssen so ausgeführt sein, dass sie auch ohne permanente Internetverbindung im Grundbetrieb lauffähig sind.

4. Zugriff über das Internet
Wird eine App oder Weboberfläche für den Internetzugriff verwendet, ist eine aktuelle, dem Stand der Technik entsprechende Verschlüsselung zwingend erforderlich.
Die oben genannten Passwortregeln gelten auch für den Internetzugang.

5. Softwareaktualität
Es dürfen nur Systeme eingesetzt werden, die dem aktuellen Stand der Technik entsprechen.
End-of-Life-Zyklen von Software- und Firmware sind zu berücksichtigen.

6. Cloud-Funktionalitäten
Wird das Computersystem über eine Cloud-Anwendung gesteuert muss die Cloud-Infrastruktur DSGVO-konform unter Berücksichtigung gängiger BSI-Standards mit Mindestanforderungen an ein sicheres Cloud-Computing (C5 Katalog) betrieben werden.
Cloud-Funktionalitäten dürfen den lokalen Betrieb nicht beeinträchtigen.

7. Dokumentation und Übergabe
Der Auftragnehmer hat eine vollständige Netzwerkübersicht aller gelieferten Systeme zu erstellen (inkl. Schnittstellen ins Standortnetz, IP-Adressen, Router/Switches, Gateways).
Firmwarestände, Konfigurationen und Standardpasswörter sind zu dokumentieren.
Änderungen während der Installation sind nachvollziehbar festzuhalten.
Die Kosten für die Dokumentationsunterlagen sind in Position 28.0020 mit einzukalkulieren.

**26.10 Prozesscomputer**
Bereitstellung eines zentralen Prozesssteuerungs- und Überwachungssystems für Gewächshausbetriebe.
Das System soll alle klima-, licht-, wasser- und energiebezogenen Prozesse automatisiert, koordiniert und optimiert steuern, um Produktionsqualität, Ertrag und Ressourceneffizienz sicherzustellen.

2. Funktionsanforderungen
2.1 Gesamtsystem

Das anzubietende System muss folgende Funktionen erfüllen:

Zentrale Steuerung aller relevanten Gewächshausprozesse
- Klima (Temperatur, Lüftung, CO2, Luftfeuchte)
- Lichtsteuerung (künstliches Licht, Abschirmungen, Strahlungsmanagement)
- Bewässerung und Fertigation
- Energieverteilung und -optimierung

Koordination und Synchronisation der Einzelprozesse zur Vermeidung von Zielkonflikten (z. B. Lüften vs. Heizen, Bewässerung vs. Strahlung).

Dauerhafte Überwachung aller Sensorwerte und Anlagenkomponenten in Echtzeit.

Automatische Regelung anhand frei konfigurierbarer Sollwerte, Strategien und Prozessprogramme.

Unterstützung jeder Kulturart (z. B. Gemüse, Zierpflanzen, Beerenobst) durch flexible und anpassbare Regelalgorithmen.

2.2 Bedienung und Visualisierung
Das System muss:

eine einheitliche, intuitive Bedienoberfläche für alle Funktionen bieten,
ortsunabhängigen Zugriff ermöglichen (PC, Tablet, Smartphone),
Berechtigungs- und Nutzerverwaltung beinhalten,
Visualisierungen für Klima, Energie, Licht, Wasser, Aktionen und Alarme darstellen,
eine Echtzeit-Datenanzeige inklusive Historien, Trends und Protokollen bereitstellen.

2.3 Schnittstellen und Integration

Das Steuerungssystem muss:
integrierte Schnittstellen zu Licht-, Luft-, Heizungs-, Energie- und Wasserquellen besitzen,
bestehende und zukünftige Anlagentechnik einbinden können,
Migrationsfähig sein, d. h. eine Weiterverwendung vorhandener Sensorik, Feldgeräte und Netzwerke ermöglichen,
offene Kommunikationsstandards unterstützen (z. B. Modbus, TCP/IP oder gleichwertig).

2.4 Datenerfassung und Analyse
Das System muss folgende Funktionen bereitstellen:
Erfassung aller für die Gewächshaussteuerung relevanten Betriebsdaten,
Langzeitdatenarchivierung,
Berichte und Analysefunktionen zur Effizienz- und Produktionsbewertung,
Exportfunktionen für Daten (z. B. CSV, API oder gleichwertig).

2.5 Sicherheit und Betrieb
Das System muss gewährleisten:
sichere Benutzeranmeldung und Zugriffskontrolle,
automatische Alarmmeldungen bei Störungen (lokal und per Fernmeldung),
unterbrechungsarmen Dauerbetrieb,
Backup- und Wiederherstellungsfunktionen.

3. Liefer- und Leistungsumfang

Zentrale Steuerungseinheit
- Installiert in einem geeigneten Wandschrank
- Enthält alle erforderlichen Module für Regelung, Kommunikation und Energieversorgung

Bedien- und Visualisierungsstation
- Touchscreen oder Bedienstation zur lokalen Steuerung und Beobachtung

Wetterstation
- Erfassung von Außentemperatur, Wind, Niederschlag, Strahlung und weiteren relevanten Parametern

Dokumentation
- Betriebs-, Wartungs- und Parametrierungsunterlagen
- Schalt- und Netzwerkpläne

Inbetriebnahme & Einweisung
- Parametrierung aller Grundfunktionen
- Schulung des Bedienpersonals

Fabrikat der Planung: Priva
Typ: Connext Computer

oder gleichwertig

angebotenes Fabrikat: '.........'

Typ: '.........'

Hinweis:
Das Computersystem besteht aus einer zentralen Computereinheit im Wandschrank, eine Bedienstation und eine Wetterstation.
Menge: 1,000 St

*Hinweis: Erklärung*
Die nachfolgenden Ausführungsbeschreibungen [2] - [16] sind auf den zuvor ausgeschriebenen Prozesscomputer abgestimmt und so auch anzubieten.
Die Kosten sind hierbei vollständig in Position 26.1 einzuklalkulieren.
Die Fabrikatsangaben sind in den folgenden Ausführungsbeschreibungen anzugeben.

**Ausführungsbeschreibung 2 Wandschrank Wassertechnikraum**
*Wandschrank Wassertechnikraum*
Wandschrank im Wassertechnikraum für das Prozesssteuer- ungssystem

1. Zweck des Wandschranks

Der Wandschrank dient der Aufnahme aller Komponenten, die für die Prozesssteuerung des Wasserraums im Gewächshaus notwendig sind.
Er stellt sicher, dass alle Netzwerk-, Steuerungs- und Versorgungseinheiten ordnungsgemäß, sicher und funktionsfähig montiert und integriert sind.

2. Liefer- und Leistungsumfang

Der Auftragnehmer hat den Wandschrank komplett betriebsfertig zu liefern, zu montieren und anzuschließen.
Der Wandschrank umfasst mindestens folgende funktionsrelevante Baugruppen:

2.1 Zentrale Komponenten im Wandschrank

Prozessorteil
- Zentrales Steuerungsmodul des Prozessleitsystems
- Bereitstellung aller relevanten Regel- und Kommunikationsfunktionen

Transrouter
- Modul zur Kommunikation zwischen I/O-Netzwerken und der zentralen Steuerung
- Aufbau und Verwaltung des I/O-Kommunikationsbusses

Netzwerk-Switch wird bauseits geliefert

Schaltnetzteil
- Versorgung aller verbauten Steuerungs- und
  I/O-Komponenten
- Schutz- und Stabilisierungseinrichtungen gemäß
  einschlägigen Normen

Anschlussteil
- Verdrahtungseinheiten, Klemmen, Anschlussleisten,
  Sicherungen
- Bereitstellung aller Anschlüsse für Feldkomponenten,
  Sensorik und Aktoren

2.2 I/O-Module

Die folgenden Vorgaben gelten für die Bereitstellung der I/O-Module:

I/O-Module sind komplett zu liefern, zu montieren, zu adressieren und in Betrieb zu nehmen.

Die I/O-Module müssen die erforderlichen digitalen und analogen Ein- und Ausgänge zur Anbindung der wasserraumbezogenen Sensorik und Aktoren bereitstellen.

Die I/O-Module sind über ein Flachbandkabel mit dem Transrouter zu verbinden.

Die Module bilden gemeinsam mit dem Transrouter das I/O-Netzwerk des Wandschranks.

Die Funktionalität und Kommunikation aller I/O-Module ist vom Auftragnehmer sicherzustellen.

3. Netzwerkanforderungen
3.1 Kommunikationsnetzwerke

Rund um das Prozessorteil sind folgende Netzwerke einzurichten:

Netzwerk 1: Kommunikation zwischen I/O-Modulen und Transrouter
- Aufbau eines stabilen, störungsarmen Busses auf der Basis
  des vorgesehenen I/O-Systems
- Verbindung ausschließlich über die spezifizierten Flachband-
  oder Busschnittstellen
- Sicherstellung der Echtzeitfähigkeit (falls im System
  vorgesehen)

Netzwerk 2: Kommunikation zwischen Prozessorteil, PC-Bedienstation und Transrouter
- Aufbau eines leistungsfähigen Ethernet-Netzes über den
  bauseits gelieferten Netzwerk-Switch
- Erforderliche Bandbreite für Steuerung, Visualisierung und
  Datenaustausch
- Unterstützung von Remote-Zugriffen (z. B. Webbrowser,
  Remote Client oder vergleichbar)

4. Mechanische Anforderungen an den Wandschrank

Eine Schrankgröße von mindestens 1200 × 800 × 300 mm ist einzuhalten. Der Schrank muss die Aufnahme aller Komponenten einschließlich Reservekapazitäten erlauben.
Schutzart mindestens IP54

Ordnungsgemäße Innenmontage mit:

Montageplatten
Kabelkanälen
Potentialausgleich
Beschriftung aller Komponenten und Kabel
Der Wandschrank ist im Wassertechnikraum am vorgesehenen Ort komplett zu montieren, einschließlich:
Befestigung an der Wand
Kabelzuführungen
Netzanschluss
Verdrahtung sämtlicher interner Komponenten

5. Inbetriebnahme und Prüfung

Der Auftragnehmer hat folgende Leistungen zu erbringen:
Vollständige Inbetriebnahme aller Module und Netzwerke
Funktionsprüfung der Kommunikation zwischen Prozessorteil, Transrouter, I/O-Modulen und PC-Bedienstation
Prüfung der Stromversorgung und Absicherung
Dokumentation sämtlicher Konfigurationen
Übergabe eines Prüf- und Abnahmeprotokolls

komplett liefern und montieren.

angebotenes Fabrikat: '.........'

Typ: '.........'

**Ausführungsbeschreibung 3 Bedienstation**
*Bedienstation*
Das PC-System dient als Bedien-, Visualisierungs- und Konfigurationsstation für den in Pos. 26.1 beschriebenen Prozesscomputer.
Mit diesem PC müssen alle Betriebsfunktionen des Prozessleitsystems vollständig dargestellt, gesteuert und überwacht werden können.

Der Auftragnehmer hat die Software komplett betriebsbereit zu liefern, zu installieren und einzurichten.

2. Liefer- und Leistungsumfang
2.1 Hardware - PC-System (wird bauseits geliefert)
Die Mindestanforderung sind durch den Auftragnehmer zu definieren und dem Auftraggeber vor Beginn der Arbeiten zu benneen. Die Hardware (Windows-PC) und der Monitor wird vom Auftraggeber zur Verfügung gestellt.

3. Kommunikationsanforderungen
Die Kommunikation zwischen PC-System und Prozesscomputer erfolgt über das Industrial Ethernet Netzwerk.
Die Einbindung des PC in das vorhandene Steuerungsnetzwerk ist durch den Auftragnehmer vollständig einzurichten.
IP-Adresse, Netzwerkparameter und Zugriffsrechte sind gemäß Vorgaben des Gesamtsystems zu konfigurieren.

4. Softwareausstattung
Das PC-System ist vollständig mit der erforderlichen Bedien- und Visualisierungssoftware auszustatten, aufzuspielen und funktionsbereit zu übergeben.

Erforderliche Software:
Basisprogramm zur Bedienung/Visualisierung des Prozesscomputers
(z. B. "Priva Office Basisprogramm" oder funktional gleichwertige Visualisierung)

Supervisionssoftware
- Darstellung von Trenddaten
- Überwachung von Prozessen
- Alarmdarstellung und Protokolle

5. Einrichtung und Inbetriebnahme

Der Auftragnehmer hat folgende Leistungen zu erbringen:

Installation und Konfiguration der gesamten Bediensoftware
Einrichtung der Netzwerkkommunikation zum Prozesscomputer
Funktionsprüfung aller Bedien- und Überwachungsoberflächen
Verbindungstest im Industrial Ethernet
Prüfung der Mehrplatz- und Mehrbenutzerfähigkeit
Übergabe eines funktionsfertigen Systems an den Auftraggeber

**Ausführungsbeschreibung 4 Anforderung Software**
*Anforderung Software*
1. Allgemeine Anforderungen an die Bedien-Software

Die Software der Bedienstation muss alle Funktionen zur vollständigen Bedienung, Überwachung und Parametrierung des Prozesscomputers bereitstellen.
Folgende allgemeine Anforderungen sind zwingend zu erfüllen:

Bedienoberfläche in deutscher Sprache
- Die Software muss standardmäßig eine vollständige deutsche Benutzeroberfläche anbieten.
- Alle Menüs, Meldungen, Einstellwerte, Protokolle und Warnhinweise müssen in deutscher Sprache verfügbar sein.

Komplette Integration in das Prozessleitsystem
- Alle Programme, Abteilungen, Eingänge und Alarme müssen vollständig darstellbar und editierbar sein.
- Kommunikation erfolgt über das bereits etablierte Industrial Ethernet Netzwerk.

2. Anforderungen an die Abteilungsspezifischen Programme

Die Software muss folgende programmtechnischen Funktionen bereitstellen, vollständig konfigurierbar sein und mit dem Prozesscomputer zusammenarbeiten:

2.1 Gewächsschutzprogramme

Bereitstellung und vollständige Bedienbarkeit von:

3 × Gewächsschutzprogramme (Abteilung 1, 2 und 3)
Funktionen u. a.:
- Steueralgorithmen für Pflanzenschutzprozesse
- zeit- oder sensorbasierte Aktivierung
- Protokollierung und Überwachung
- Sicherheitsfreigaben

2.2 Programme für Luftzirkulation

Bereitstellung und vollständige Bedienbarkeit von:

3 × Luftzirkulationsprogrammen (Abteilung 1, 2 und 3)
Funktionen u. a.:
- Steuerung von Umluftventilatoren
- Feuchte- und Temperaturabhängige Logik
- Zeitprogramme
- Betriebsüberwachung und Alarmierung

2.3 Programme für Schwefelverdampfer

Bereitstellung und vollständige Bedienbarkeit von:

3 × Programmen für Schwefelverdampfer (Abteilung 1, 2 und 3)
- Die Programme müssen in das jeweilige Gewächsschutzprogramm integriert sein.
Funktionen u. a.:
- Temperatur-/Zeitsteuerung
- Sicherheitsabschaltung
- Rückmeldungen und Alarmmeldungen
- Protokollierung der Betriebszeiten

3. Anforderungen an externe Alarmeingänge

Die Software muss die vollständige Erfassung, Darstellung und Verarbeitung externer Alarmsignale ermöglichen.

Bereitzustellen sind:

5 × externe Alarmeingänge
- jeweils einer pro Schaltschrank (1 bis 5) im Gewächshaus
- Einbindung der Eingänge in das Visualisierungssystem
- Erkennung und Anzeige des Alarmstatus in Echtzeit
- Speicherung der Alarme in der Alarm- und Ereignisliste
- Konfigurierbare Alarmtexte und Quittierfunktionen
- Weiterleitung (z. B. per E-Mail, SMS oder Systemalarm - abhängig von Gesamtsystem)

4. Leistungsumfang (Liefern - Installieren - Inbetriebnehmen)

Der Auftragnehmer hat folgende Leistungen zu erbringen:
Bereitstellung der vollständigen Softwaremodule, einschließlich aller Lizenzen

Mehrplatzfähigkeit
Bedienung über insgesamt 6 PC-Arbeitsplätze muss möglich sein
Die Software muss von mindestens 6 benannten Nutzern (Named Users) genutzt werden können. Der gleichzeitigen Zugriff ist nicht erforderlich.

Parametrierung aller Programme:
Gewächsschutz (3 Abteilungen)
Luftzirkulation (3 Abteilungen)
Schwefelverdampfer (3 Abteilungen, integriert)
Einbindung der 5 externen Alarmeingänge
Funktionsprüfung sämtlicher Programme und Alarme
Übergabe eines betriebsfertigen Systems inkl. Dokumentation
Einweisung des Bedienpersonals in die entsprechenden Softwarebereiche

angebotenes Fabrikat: '.........'

Typ: '.........'

**Ausführungsbeschreibung 5 Wetterstation**
*Wetterstation*
1. Zweck der Wetterstation
Die Wetterstation dient der Erfassung aller relevanten Außenklimadaten, die für die Steuerung des Gewächshausklimas notwendig sind.
Sie ermöglicht der Prozesssteuerung, in Echtzeit auf veränderte Wetterbedingungen zu reagieren und die Regelstrategien automatisch anzupassen (Klima, Lüftung, Heizung, Bewässerung, Energie).

2. Funktionsanforderungen an die Wetterstation
Die Wetterstation ist mit modernen, präzisen und wetterfesten Sensoren auszustatten. Folgende Sensorik ist mindestens bereitzustellen und zu integrieren:

2.1 Pflichtsensoren
Außentemperatur
Außenluftfeuchtigkeit
Windgeschwindigkeit
Windrichtung
Sonneneinstrahlung (Globalstrahlung)
Regen / Niederschlag

Alle Sensoren müssen für den dauerhaften Außeneinsatz geeignet sein, mit hoher Langzeitstabilität und geringer Drift.

2.2 Pyrgeometer
Zusätzlich ist die Wetterstation mit einem Pyrgeometer auszustatten.
Das Pyrgeometer muss folgende Funktionen erfüllen:
Messung der langwelligen atmosphärischen Gegenstrahlung
Bereitstellung der Werte für Systeme zur:
Energiesteuerung
Strahlungsbilanzierung
Steuerung von Heiz-/Abschirmvorgängen
Hohe Messgenauigkeit und Temperaturkompensation

3. Kommunikationsanforderungen
Die Verbindung zwischen Wetterstation und Prozesscomputer muss als intelligente, digitale Kommunikationsschnittstelle ausgeführt sein.

Anforderungen:
Zuverlässige digitale Datenschnittstelle, z. B. über Industrial Ethernet, RS485, Feldbus oder ein funktional gleichwertiges Protokoll
Sofortige Übermittlung aller Messwerte in Echtzeit
Störsichere, witterungsfeste Verkabelung oder gesicherte Funklösung (je nach Systemarchitektur)
Direkte Integration in die Prozesssteuerung (Klimacomputer) ohne zusätzliche Hardwarekonverter (außer systembedingt)
Sicherstellung, dass der Prozesscomputer die Daten kontinuierlich und automatisch verarbeiten kann

4. Anforderungen an die Funktionalität im Gesamtsystem

Die Wetterstation muss gewährleisten, dass:
Alle Messwerte automatisch in das Prozessleitsystem übernommen werden und das der  Klimacomputer seine Steuerungsstrategien anpassen kann, u. a.:

Lüftung
Temperaturführung
Heizungssteuerung
Schattierungs- und Energieschirmanlagen
Bewässerungs- und Verdunstungsstrategien
Warnungen bei extremen Wetterbedingungen (z. B. Sturm, Frost, starke Sonneneinstrahlung) ausgegeben werden
Alle Werte archiviert und im Visualisierungssystem dargestellt werden können (Trends/Reports)

5. Montage- und Installationsanforderungen

Der Auftragnehmer hat folgende Leistungen vollständig auszuführen:
Montage der Wetterstation neben dem Gewächshaus an einem geeigneten Mast oder Tragwerk. Mast- oder Tragwerk sind  Auftragnehmer zu liefern.
Sicherstellung:
freier Messfelder für Strahlung
korrekter Ausrichtung für Windrichtungsmessung
Kabelverlegung bzw. Verbindungseinrichtung zum Prozesscomputer
Netzanschluss (falls erforderlich)
Potentialausgleich gemäß Vorschriften
Inbetriebnahme aller Sensoren
Test der Kommunikationsverbindung zum Prozesscomputer

angebotenes Fabrikat: '.........'

Typ: '.........'

**Ausführungsbeschreibung 6 Energiemessung**
*Energiemessung*
Energie-Impulszähler und Verbrauchserfassung

1. Zweck der Zähleranbindung
Die genannten Impulsgeber (kWh- und m³-Zähler) dienen der Erfassung und Auswertung des Energieverbrauchs im Prozesscomputer.
Der Prozesscomputer muss alle Zählerdaten automatisch übernehmen und daraus aktuelle, tägliche und periodische Verbrauchswerte berechnen.

Der Auftragnehmer hat alle Zähler anzuschließen, die Software vollständig einzurichten und die Funktion in Betrieb zu nehmen.

2. Anzuschließende Impulsgeber

Folgende Zähler sind zu liefern, anzuschließen und in das Prozessleitsystem einzubinden:

2.1 Elektroenergie - Hauptversorgung (HVK)

1 × kWh-Zähler HVK

angebot. Fabrikat: '.........'

Typ: '.........'

2.2 Elektroenergie - Photovoltaik (PV-Anlage)

1 × kWh-Zähler PV (Solarmodule)

angebot. Fabrikat: '.........'

Typ: '.........'

2.3 Gasverbrauch

1 × Gaszähler in m3

**Ausführungsbeschreibung 7 Kesselregelung**
*Kesselregelung*
1. Zweck der Kesselsteuerung

Der Prozesscomputer ist mit einem Kesselsteuerungsprogramm auszustatten, das die Wärmeerzeugung bedarfsgerecht regelt.
Die Kesselsteuerung muss gewährleisten, dass der Brenner modulierend betrieben wird und die tatsächliche Wärmeleistung den aktuellen Anforderungen des Gewächshauses entspricht.
Der Auftragnehmer hat Software, Parametrierung, Anschluss und Inbetriebnahme vollständig zu liefern und umzusetzen.

2. Funktionsanforderungen des Kesselsteuerungsprogramms

2.1 Wärmeanforderung (Heat Demand)
Die Wärmeanforderung setzt sich zusammen aus:
Temperaturanforderung
- Solltemperatur bzw. erforderliche Vorlauftemperatur für die
  aktuell zu versorgenden Heizkreise.

Kapazitätsanforderung
- Erforderliche Leistung des Kessels zur Erfüllung der
  momentanen Wärmeabnahme
- Dynamische Anpassung bei wechselndem Wärmebedarf

Die Software muss die beiden Anforderungen logisch verknüpfen und zu einer modulierbaren Brenneranforderung verarbeiten.

2.2 Freigabe und Steuerung des Brenners

Der Prozesscomputer muss:
den Kessel nur bei Freigabe aktiv ansteuern,
den Brenner modulieren (Stufenlos bzw. entsprechend der Brennertechnik),
den Betriebszustand anzeigen (Anforderung, Leistung, Modulationsgrad, Störung),
den Brenner im Fehlerfall sicher deaktivieren und melden.

2.3 Einbindung der Temperaturfühler
Folgende Sensoren sind an den Prozesscomputer anzuschließen:

2 × Wassertemperaturfühler (Vorlauf und Rücklauf)
Fühlerdaten werden für die Kesselregelung, Vorlauftemperaturregelung und Überwachungsfunktionen genutzt.

Der Prozesscomputer muss:
Vorlauf- und Rücklauftemperatur permanent erfassen,
Temperaturdifferenzen auswerten,
Fühlerfehler erkennen und melden,
die Brennerleistung entsprechend den Wassertemperaturen regeln.

3. Wärmeverwaltung (Heat Management)

Der Prozesscomputer ist mit einer integrierten Wärmeverwaltung auszustatten.
Diese stellt sicher, dass die erzeugte Wärme bedarfsgerecht an die verschiedenen Wärmeverbraucher / Heizkreise verteilt wird.

Funktionen der Wärmeverwaltung:

Verteilung der Wärmeanforderung auf die angeschlossenen Wärmequellen bzw. Heizkreise
Priorisierung nach Bedarf (z. B. Hauptheizkreis, Zusatzheizungen, Rohrheizung usw.)
Kombination mehrerer Wärmeanforderungen aus verschiedenen Gewächshausabteilungen
Vermeidung von Über- oder Unterversorgung einzelner Kreise
Regelung der Heizkreisverteiler (z. B. Ventile, Pumpen) in Abhängigkeit von:

Solltemperaturen
Betriebsmodi
Außenklima
Strahlung

Wärmeanforderung einzelner Abteilungen

Die Wärmeverwaltung muss so ausgelegt sein, dass mehrere gleichzeitige Anforderungen koordiniert und konfliktfrei verarbeitet werden.

4. Kommunikations- und Integrationsanforderungen

Der Prozesscomputer muss:
alle Signale der Kesselanlage und der Fühler direkt verarbeiten können,
die Brenneranforderung digital oder analog ausgeben (entsprechend der Brennertechnik),
Störmeldungen der Kesselregelung übernehmen und anzeigen,
über das bereits eingerichtete Industrial Ethernet Netzwerk voll in das Bedien- und Visualisierungssystem integriert sein.

5. Installations- und Inbetriebnahmeleistungen
Der Auftragnehmer hat folgende Arbeiten auszuführen:
Bereitstellung des Kesselsteuerungsprogramms
Integration in die Prozesssteuerungssoftware
Anschluss der Vorlauf- und Rücklauffühler
Anschluss der Brennersteuerung (analoge oder digitale Modulationsschnittstelle)
Parametrierung der Wärmeanforderung (Temperatur, Kapazität, Leistungsbegrenzungen)
Einrichtung der Wärmeverwaltung (Zuordnung zu Heizkreisen, Prioritäten, Regelparameter)
Funktionsprüfung und Inbetriebnahme aller Regel- und Sicherheitssignale
Dokumentation und Übergabe eines vollständig betriebsfähigen Systems

angebotenes Fabrikat: '.........'

Typ: '.........'

**Ausführungsbeschreibung 8 Transportregelung**
*Transportregelung*
1. Zweck der Transportregelung

Die Transportregelung dient der steuerungstechnischen Verteilung von Wärme zu mehreren, räumlich voneinander getrennten Heiznetzen.
Ziel ist es, die Transporttemperatur so zu regeln, dass alle angeschlossenen Wärmeverbraucher bedarfsgerecht versorgt werden, auch wenn diese größere Entfernungen vom Kessel entfernt sind.

Der Auftragnehmer hat die Software zu liefern, zu parametrieren, die Sensorik und Aktorik anzuschließen sowie die Inbetriebnahme durchzuführen.

2. Funktionsanforderungen
2.1 Transporttemperatur
Die Transporttemperatur wird ermittelt aus:
der höchsten aktuellen Solltemperatur der angeschlossenen Heiznetze plus einer einstellbaren Temperaturdifferenz für hydraulische Reserve oder Leitungsverluste
Die Transporttemperatur dient als Referenz für die Ansteuerung der Kesselanlage, Pumpen und Ventile.

2.2 Anbindung von Sensoren

2 × Wassertemperaturfühler (Vorlauf / Rücklauf) sind an den Prozesscomputer anzuschließen.

Die Fühler liefern die Echtzeitwerte für:
Regelung der Transporttemperatur
Überwachung der Wärmeabgabe
Sicherheitsfunktionen (z. B. Maximal-/Mindesttemperatur)

2.3 Steuerung der Aktoren

Der Prozesscomputer steuert:
Umwälzpumpen
Anpassung der Förderleistung an den Wärmebedarf
Start/Stopp und modulierender Betrieb je nach Transporttemperatur
Ventile / Heizkreisverteiler
Öffnen und Schließen in Abhängigkeit von Transporttemperatur und Heizkreisanforderung
Priorisierung von Netzen bei gleichzeitiger Nachfrage

2.4 Sicherheits- und Überwachungsfunktionen

Überwachung der Vor- und Rücklauftemperaturen
Alarm bei Ausfall der Pumpen oder Ventile
Meldung bei Fühlerfehlern
Logging der Transporttemperaturen und Pumpen-/Ventilzustände

3. Kommunikations- und Integrationsanforderungen
Direkte Anbindung der Sensoren und Aktoren an den Prozesscomputer über die vorhandenen I/O-Module
Vollständige Integration in das Operator Interface / Visualisierungssystem
Anzeige von Ist- und Sollwerten der Transporttemperatur
Echtzeit-Überwachung und Steuerung aller angeschlossenen Netze

4. Installations- und Inbetriebnahmeleistungen

Der Auftragnehmer hat folgende Leistungen zu erbringen:
Lieferung und Programmierung der Transportregelung im Prozesscomputer
Anschluss der Vorlauf- und Rücklauffühler
Anschluss und Parametrierung der Umwälzpumpen und Ventile
Einrichtung der Transporttemperaturregelung inkl. Differenzwerten
Funktionsprüfung aller Sensoren, Aktoren und Regelkreise
Übergabe eines voll funktionsfähigen Systems inklusive Visualisierung im Bedien-PC anzuschließen.

angebotenes Fabrikat: '.........'

Typ: '.........'

**Ausführungsbeschreibung 9 CO2 Regelung**
*CO2 Regelung*
1. Zweck der CO2-Steuerung

Der Prozesscomputer ist mit einem CO2-Dosierprogramm auszustatten, das die vollständige Steuerung der CO2-Anlage übernimmt. Ziel ist eine bedarfsgerechte Versorgung der Gewächshausbereiche mit CO2 zur Optimierung des Pflanzenwachstums.
Das System muss sowohl die Dosierung als auch die Verteilung der CO2-Mengen zuverlässig regeln.
Der Auftragnehmer hat die Software bereitzustellen, die Sensorik und Aktorik anzuschließen, zu parametrieren und in Betrieb zu nehmen.

2. Funktionsanforderungen des CO2-Dosierprogramms
2.1 Grundfunktionen
Das CO2-Dosierprogramm muss mindestens folgende Funktionen erfüllen:

Dosierungszeitpunkte
Einstellbare Anfangs- und Endzeit für jede Dosierung
Möglichkeit mehrerer Dosierungsintervalle pro Tag
CO2-Sollwert
Festlegung des gewünschten CO2-Gehalts in der Gewächshausluft
Dynamische Anpassung möglich (z. B. abhängig von Lichtintensität oder Pflanzenentwicklung)
Dosierausgang
Steuersignal für CO2-Ventile oder Dosieraggregate
Modulierende Steuerung je nach Sollwertabweichung

2.2 Anbindung der CO2-Hardware
CO2-Transporteinheit und CO2-Ventile sind an den Prozesscomputer anzuschließen.
Steuerung erfolgt über digitale oder analoge Ausgänge, je nach Systemtechnik.
Das System muss Fehlerfälle erkennen und melden (z. B. Ventil defekt, CO2-Leck, Überdosierung).

3. CO2-Verwaltung

Die CO2-Verwaltung sorgt dafür, dass die gesamte CO2-Anfrage auf die vorhandenen CO2-Quellen verteilt wird.
Funktionen:
Koordination mehrerer Dosierpunkte oder -quellen
Priorisierung bei gleichzeitiger Nachfrage
Überwachung der Versorgungskapazität jeder Quelle
Sicherstellung eines konstanten CO2-Gehalts in allen Gewächshausbereichen
Anzeige von Ist- und Sollwerten sowie Störmeldungen im Bedien-PC

4. CO2-Messung

Integration von CO2-Sensoren zur kontinuierlichen Messung der Luftqualität
Erfassung des Istwertes zur Rückkopplung der Dosierung
Fehlererkennung bei Ausfall oder fehlerhaften Messwerten
Anzeige im Bedien-PC / Visualisierungssystem

5. Kommunikations- und Integrationsanforderungen
Direkte Integration der Sensoren und Ventile in die I/O-Module des Prozesscomputers
Vollständige Einbindung in das Operator Interface / Visualisierungssystem
Echtzeit-Darstellung von CO2-Istwerten, Sollwerten, Dosierzeiten und Ventilzuständen

6. Installations- und Inbetriebnahmeleistungen
Der Auftragnehmer hat folgende Leistungen zu erbringen:
Lieferung und Programmierung des CO2-Dosierprogramms
Anschluss der CO2-Transporteinheit und Ventile
Installation und Kalibrierung der CO2-Sensoren
Einrichtung der CO2-Verwaltung zur Verteilung der CO2-Anfrage
Funktionsprüfung und Testläufe aller Dosierzyklen
Übergabe eines voll funktionsfähigen Systems, inkl. Visualisierung im Bedien-PC

angebotenes Fabrikat: '.........'

Typ: '.........'

**Ausführungsbeschreibung 10 Steuerung Düngemittel Dosieranlage**
*Steuerung Düngemittel Dosieranlage*
1. Zweck der Dosieranlage

Der Prozesscomputer ist mit einer Software zur Steuerung der Düngemittel-Dosieranlage auszustatten.
Ziel ist eine automatisierte, bedarfsgerechte Nährstoffversorgung der Kulturen im Gewächshaus unter Einhaltung definierter Rezepturen.
Die Software steuert die Dosierung, überwacht Sensoren und Durchflussmesser und verwaltet die Vorratsbehälter.

2. Funktionsanforderungen der Düngemittel-Dosieranlage
Die Software muss mindestens folgende Funktionen erfüllen:

2.1 Wassersystem
1 × Wassersystem mit Literzähler zur Messung des
Durchflusses
Erfassung und Bereitstellung der Wassermenge in Echtzeit für die Dosierung

2.2 EC/PH-Dosierregelung

2 Dosierkanäle für EC/PH-geregelte Nährstoffzugabe
Regelung der elektrischen Leitfähigkeit (EC) und des pH-Wertes nach vorgegebenen Sollwerten
Integration von EC/PH-Interface-Modulen für Sensorik und Aktorik

2.3 Düngemittelvorrat

12 x Düngemittelvorräte verwaltbar
Automatische Auswahl und Dosierung entsprechend der gewählten Rezepte
Überwachung der Füllstände und Meldung bei Nachfüllbedarf

2.4 Verwaltung von Düngerezepturen
6 verschiedene Rezepte speicherbar
Anpassung von Dosiermengen, EC- und pH-Zielen je Rezept
Möglichkeit zur Änderung und Speicherung von Rezepten im Betrieb

2.5 Spül- und Reinigungsprogramm

Programm zum Spülen und Reinigen der Filter und Leitungen
Sicherstellung der Hygiene und Vermeidung von Verstopfungen oder Kreuzkontaminationen

2.6 EC-Zufuhrregelung

1 x EC-Zufuhrregelung zur Stabilisierung der Leitfähigkeit im Wassersystem
Rückkopplung über die Sensoren zur dynamischen Anpassung der Dosiermengen

3. Sensorik und Schnittstellen

3.1 EC/PH-Module
2 EC/PH-Interface-Module für die Aufnahme aller Sensoren und Aktoren
Integration in das I/O-Netzwerk des Prozesscomputers
Anschluss aller Durchfluss- und EC/PH-Sensoren an die Module

3.2 Sensoren

3 EC-Sensoren zur Leitfähigkeitsmessung
2 PH-Sensoren zur Säure-/Basenüberwachung
Anschluss an EC/PH-Interface-Module und Parametrierung im Prozesscomputer

3.3 Durchfluss-Sensor
Anschluss des Durchflussmessers an das EC/PH-Interface-Modul
Bereitstellung von Echtzeitwerten für Dosierberechnung und Steuerung

4. Integration in den Prozesscomputer

Der Schaltschrank der Düngemittel-Dosieranlage ist vollständig in das Prozessleitsystem einzubinden
Alle Sensoren, Aktoren und Interface-Module sind über das I/O-Netzwerk erreichbar
Vollständige Darstellung und Steuerung im Bedien-PC / Operator Interface
Möglichkeit der Echtzeit-Überwachung, Trenddarstellung und Alarmierung bei Grenzwertüberschreitungen

5. Installations- und Inbetriebnahmeleistungen

Der Auftragnehmer hat folgende Leistungen auszuführen:
Lieferung und Montage aller Sensoren, EC/PH-Module, Dosierkanäle und Vorratsbehälter
Anschluss der Sensorik, Aktoren und Durchflussmessung an die Interface-Module
Integration des Schaltschrankes in das Prozessleitsystem
Programmierung der Düngemittel-Dosier-Software, inkl. Rezepte, Spülprogramme und EC/pH-Regelung
Funktionsprüfung aller Sensoren, Aktoren und Dosierzyklen
Übergabe eines voll funktionsfähigen Systems inkl. Visualisierung und Bedienung im PC

angebotenes Fabrikat: '.........'

Typ: '.........'

**Ausführungsbeschreibung 11 Steuerung Pumpeneinheit**
*Steuerung Pumpeneinheit*
1. Zweck der Pumpensteuerung

Der Prozesscomputer ist mit einer Software zur Steuerung der Pumpen-Einheit auszustatten.
Ziel ist die automatisierte Versorgung der Gewächshausbereiche mit Nährstofflösung und Wasser über mehrere Wassersysteme, inklusive Überwachung der Leitfähigkeit (EC), pH-Werte, Rezeptsteuerung und Filterpflege.
Alle Aktoren und Sensoren der Pumpenanlage sind vollständig in das Prozessleitsystem zu integrieren.

2. Funktionsanforderungen der Pumpen-Einheit
Die Software muss mindestens folgende Funktionen erfüllen:

2.1 Wassersysteme
6 × Wassersysteme, jeweils mit Literzähler
Erfassung des Durchflusses in Echtzeit zur Dosierberechnung und Dokumentation

2.2 EC/pH-Überwachung
6 × EC/pH-Überwachung, jeweils für ein Wassersystem
Kontinuierliche Messung und Rückkopplung für Dosierung und Qualitätssicherung

2.3 Spül- und Reinigungsprogramm
6 × Programme zum Spülen und Reinigen der Filter der jeweiligen Wassersysteme
Sicherstellung der Hygiene und Vermeidung von Verstopfungen oder Kreuzkontamination

2.4 Rezeptverwaltung
6 × Rezeptprogramme, speicherbar und wählbar für jedes Wassersystem
Anpassung von Dosiermengen, EC- und pH-Zielen je Rezept

3. Ventilsteuerung
3.1 Ventilgruppen

12 elektrische Ventile werden in Ventilgruppen zusammengefasst
Jede Gruppe wird über ein Startprogramm gesteuert
Zuordnung der Ventilgruppen:

Abteilung Ventilgruppen Startprogramme Ventile
1  2  2  4
2  2  2  4
3  2  2  4

Steuerung der Ventile über den Prozesscomputer inkl. Zuordnung zu den Programmen
Möglichkeit der Automatiksteuerung und manueller Eingriffe über das Operator Interface

4. Integration in den Prozesscomputer
Der Schaltschrank der Pumpen-Einheit ist vollständig in das Prozessleitsystem einzubinden
Alle Sensoren (Literzähler, EC/pH-Sensoren) und Aktoren (Pumpen, Ventile) werden über das I/O-Netzwerk integriert
Vollständige Visualisierung im Bedien-PC / Operator Interface:

Echtzeit-Überwachung von Durchfluss, EC, pH, Ventilzustand und Pumpenbetrieb
Start, Stopp und Statusanzeige von Rezepten und Spülprogrammen
Alarmierung bei Grenzwertüberschreitungen oder Störungen

5. Installations- und Inbetriebnahmeleistungen
Der Auftragnehmer hat folgende Leistungen zu erbringen:
Lieferung und Montage aller Sensoren
Anschluss aller Sensoren und Aktoren an das I/O-Netzwerk des Prozesscomputers
Integration des Schaltschrankes der Pumpen-Einheit
Programmierung der Pumpen-Software, inklusive Rezepten, Startprogrammen und Spülprogrammen
Funktionsprüfung aller Wassersysteme, Ventile und Pumpen
Übergabe eines voll funktionsfähigen Systems inkl. Bedienung und Visualisierung

angebotenes Fabrikat: '.........'

Typ: '.........'

**Ausführungsbeschreibung 12 Steuerung Siloheizung**
*Steuerung Siloheizung*
1. Zweck der Wassertemperaturregelung

Der Prozesscomputer ist mit einer Software zur Messung und Regelung der Wassertemperatur auszustatten.
Ziel ist die kontinuierliche Erfassung und bedarfsgerechte Steuerung der Wassertemperatur zur Sicherstellung optimaler Betriebsbedingungen in Heiz- und Prozesskreisen.
Der Auftragnehmer hat Software, Sensorik und Aktorik zu liefern, anzuschließen, zu parametrieren und in Betrieb zu nehmen.

2. Funktionsanforderungen

2.1 Temperaturmessung
2 × Wassertemperaturmessungen (Vorlauf und Rücklauf)
Erfassung der Ist-Temperaturen in Echtzeit
Bereitstellung der Messwerte für die Regelung der Heizungssteuerungen
Fehlererkennung bei Sensorfehlern oder Ausfall

2.2 Heizungssteuerung
2 × Heizungsregelungen
Steuerung von Heizkreisen, Pumpen oder Ventilen zur Anpassung der Wassertemperatur an den Sollwert
Dynamische Anpassung der Heizleistung auf Basis der gemessenen Temperaturen
Sicherheit: Überwachung der Maximal- und Minimaltemperaturen und Meldung von Abweichungen

3. Integration in den Prozesscomputer
Alle Temperaturfühler und Aktoren sind über die I/O-Module des Prozesscomputers anzuschließen
Vollständige Einbindung in das Bedien-PC / Operator Interface:
Echtzeit-Darstellung von Ist- und Sollwerten
Anzeige der Heizkreise und Ventil-/Pumpenzustände
Alarmierung bei Abweichungen oder Fehlern
Möglichkeit der zentralen Bedienung und Überwachung über das Prozessleitsystem

4. Installations- und Inbetriebnahmeleistungen
Der Auftragnehmer hat folgende Leistungen auszuführen:
Lieferung und Montage der Temperaturfühler und Heizungsaktoren
Anschluss an das I/O-Netzwerk des Prozesscomputers
Programmierung der Wassertemperaturregelung im Prozesscomputer
Parametrierung der Sollwerte, Regelkreise und Sicherheitsgrenzen
Funktionsprüfung und Inbetriebnahme
Übergabe eines voll funktionsfähigen Systems inklusive Visualisierung und Bedienung

angebotenes Fabrikat: '.........'

Typ: '.........'

**Ausführungsbeschreibung 13 Drainwassermessung (Silo)**
*Drainwassermessung (Silo)*
1. Zweck der Drainwasser-Messung

Der Prozesscomputer ist mit einer Software zur Messung und Überwachung des Drainwassers auszustatten.
Ziel ist die kontinuierliche Erfassung von Leitfähigkeit (EC) und pH-Wert des Drainwassers zur Optimierung der Nährstoffrückgewinnung und Prozesssteuerung.
Der Auftragnehmer hat Software, Sensorik, Interface-Modul und Durchflussmesser zu liefern, anzuschließen, zu parametrieren und in Betrieb zu nehmen.

2. Funktionsanforderungen

2.1 EC/pH-Messung
2 × EC-Sensoren zur Leitfähigkeitsmessung
2 × pH-Sensoren zur Säure-/Basenüberwachung
Messwerte werden für Überwachung, Dokumentation und Rückkopplung in die Prozesssteuerung genutzt
Fehlererkennung bei Sensorausfall oder Messwertabweichungen

angebotenes Fabrikat: '.........'

Typ: '.........'

2.2 Durchflussmessung
2 × Durchflussmesser für die Drainwasserströme
Anschluss an das EC/PH-Interface-Modul
Bereitstellung der Durchflusswerte für Mengenkontrolle und Auswertung

angebotenes Fabrikat: '.........'

Typ: '.........'

3. EC/PH-Interface-Modul
1 × EC/PH-Interface-Modul im Schaltschrank der Anlage
Aufnahme aller Sensoren und Durchflussmesser
Integration in das I/O-Netzwerk des Prozesscomputers
Bereitstellung aller Messwerte für die Software des Prozesscomputers
Schnittstelle für Alarmierung bei Grenzwertüberschreitungen

angebotenes Fabrikat: '.........'

Typ: '.........'

4. Integration in den Prozesscomputer
Vollständige Einbindung der Sensorik und Durchflussmessung in das Operator Interface / Bedien-PC
Echtzeit-Anzeige von EC-, pH- und Durchflusswerten
Möglichkeit der Überwachung, Trenddarstellung und Alarmierung bei Abweichungen
Bedienung und Parametrierung zentral über den Prozesscomputer

5. Installations- und Inbetriebnahmeleistungen
Der Auftragnehmer hat folgende Leistungen zu erbringen:
Lieferung und Montage der EC- und pH-Sensoren
Anschluss der Durchflussmesser
Installation des EC/PH-Interface-Moduls im Schaltschrank
Anschluss an das I/O-Netzwerk des Prozesscomputers
Programmierung der Software zur Drainwasser-Messung
Funktionsprüfung aller Sensoren und Durchflussmessungen
Übergabe eines voll funktionsfähigen Systems inkl. Visualisierung im Bedien-PC

**Ausführungsbeschreibung 14 Drainsensorsystem DSS (Messung)**
*Drainsensorsystem DSS (Messung)*
1. Zweck der Messung

Das Computersystem ist mit einer Software zur Messung der Boden-/Substratfeuchte sowie zur Überwachung des Drainwassers auszustatten.
Ziel ist die optimierte Bewässerungssteuerung, Rücklaufkontrolle und Dokumentation der Nährstoffauswaschung in den Kulturrinnen.
Die Messungen dienen zur Bestimmung der Startbedingungen, zur laufenden Registrierung sowie zur Kontrolle der Bewässerung.

2. Funktionsanforderungen

2.1 Repräsentative Feuchtemessung

Eine Feuchtemessung pro Anbauabschnitt
Nutzung der Messwerte für:
Startbedingungen der Bewässerung
Laufende Überwachung und Dokumentation
Kontrolle und Rückmeldung an den Prozesscomputer

2.2 Abflussüberwachung
Drainwasserabfluss wird überwacht
Überwacher-Funktion: Alarm bei fehlendem Abfluss nach einer definierten Anzahl von Bewässerungszyklen
Sicherstellung, dass die Bewässerung korrekt durchläuft

2.3 EC- und Volumenmessung
Messung am Ende jeder Kulturrinne
Jedes Messsystem besteht aus:
1 × EC-Sensor
1 × Volumen-/Abflussmesseinheit
Erfassung des gesamten Drainwassers pro Kulturrinne

angebotenes Fabrikat: '.........'

Typ: '.........'

2.4 EC-Schnittstellenmodul
Montage eines EC-Schnittstellenmoduls zur Integration der EC-Messung
Anschluss aller EC- und Volumenmessungen an das Modul
Verbindung des Moduls über abgeschirmtes Kabel an das I/O-Netzwerk des Prozesscomputers

angebotenes Fabrikat: '.........'

Typ: '.........'

3. Hardwareumfang für alle Abteilungen
6 × Drainsammelbrunnen mit Pumpe
6 × EC-Sensoren
6 × Volumen-/Abflussmessungen
1 × EC-Schnittstellenmodul

angebotenes Fabrikat: '.........'

Typ: '.........'

Verteilung nach Abteilungen:
Abteilung 1: 4 Systeme
Abteilung 2: 1 System
Abteilung 3: 1 System

4. Integration in den Prozesscomputer
Vollständige Einbindung der Sensorik und Pumpen in das I/O-Netzwerk
Visualisierung und Steuerung über Operator Interface / Bedien-PC
Echtzeit-Überwachung von:
Feuchte
EC-Wert
Drainwasservolumen
Pumpenstatus
Alarmierung bei fehlendem Abfluss oder Abweichungen von Sollwerten
Möglichkeit der zentralen Bedienung, Parametrierung und Dokumentation

5. Installations- und Inbetriebnahmeleistungen
Der Auftragnehmer hat folgende Leistungen zu erbringen:
Lieferung und Montage der Drainsammelbrunnen, Pumpen, EC-Sensoren und Volumenmessungen
Montage und Anschluss des EC-Schnittstellenmoduls
Anschluss aller Messgeräte an das I/O-Netzwerk des Prozesscomputers
Programmierung der Software für Drainwasser- und Feuchtemessung inklusive Überwachung und Alarmierung
Funktionsprüfung aller Messsysteme und Pumpen
Übergabe eines voll funktionsfähigen Systems inklusive Visualisierung im Bedien-PC

**Ausführungsbeschreibung 15 Regelung Hochdrucknebel-System**
*Regelung Hochdrucknebel-System*
1. Zweck der Befeuchtungs- und Nebelsteuerung

Zur Regelung der Luftfeuchtigkeit und zur temperierenden Kühlung ist das Computersystem mit einer Steuerung für die Befeuchtungsanlage auszustatten und zu programmieren.
Ziel ist die aktive Luftfeuchteregelung sowie die Temperaturabsenkung durch Nebelbetrieb, insbesondere bei hohen Strahlungswerten oder Temperaturspitzen im Gewächshaus.

2. Funktionsanforderungen

2.1 Befeuchtungs- und Kühlregelung
Einsatz einer Befeuchtungsregelung zur Vermeidung:
zu niedriger Luftfeuchtigkeit oder zu hoher Temperatur
Steuerung der Nebelventile zur gezielten Feuchtigkeits- oder Kühlwirkung
Die Sollwerte für Luftfeuchte und Kühltemperatur sind in 6 Perioden pro Tag einstellbar

Die Regelung nutzt:
Die zugeordneten Messboxen
Die Strahlungsmessung zur Bestimmung des optimalen Befeuchtungs- und Nebelbedarfs

2.2 Steuerung der Nebelpumpe
Ansteuerung der Nebel-Hochdruckpumpe gemäß Feuchte- und Kühlanforderung

Ansteuerlogik für:
Start/Stopp der Nebelpumpe
Druckanforderung
Sicherheitssperren (z. B. Trockenlaufschutz, Pumpenalarm)

2.3 Steuerung der Nebelventile
In den Gewächshausabteilungen werden die Nebelventile einzeln oder gruppenweise geschaltet
Die Ventilsteuerung erfolgt:
automatisch gemäß Regelung
periodisch gemäß Zeitprogramm
manuell über die Bedienoberfläche

3. Liefer- und Installationsumfang

3.1 Einbindung in den Prozesscomputer
Anschluss aller Signale der Nebelpumpe und Ventile
Eingänge:
Rückmeldungen
Druckschalter
Sicherheitskontakte
Ausgänge:
Pumpenstart
Ventilansteuerungen
Integration in:
Prozesscomputer
Bedienstation / PC-System
Visualisierung und Parametereingabe

4. Software- und Steuerungsfunktionen

Der Auftragnehmer hat folgende Softwarefunktionen bereitzustellen:

4.1 Befeuchtungsregelung

Regelung nach Feuchte-Sollwert
Berücksichtigung von:
Strahlungswert
Temperatur
Tagesperioden
Pro Tag 6 Regelungsperioden mit individuellem Feuchte- und Kühltemperatur-Sollwert

4.2 Nebelsteuerung

Ansteuerung der Nebelpumpe
Steuerung der Nebelventile nach Abteilung
Automatik-, Hand- und Störbetrieb

4.3 Sicherheit und Überwachung

Pumpen- und Ventilüberwachung
Strom-/Drucküberwachung
Alarmmeldungen bei:
Pumpenstörung
Sensorfehler
Feuchte-/Temperaturabweichung
Fehlendem Strahlungs- oder Messsignal

4.4 Visualisierung im Bedien-PC
Anzeige aller relevanten Messwerte
Anzeige von Soll- und Istwerten
Anzeige aller Ventil- und Pumpenstatus
Protokollierung der Regelvorgänge

5. Inbetriebnahmeleistungen

Der Auftragnehmer hat auszuführen:
Anschluss aller Komponenten an das I/O-Netzwerk des Prozesscomputers
Parametrierung der Feuchte- und Nebelprogramme
Durchführung der Funktionsprüfung
Dokumentation und Einweisung des Betreibers
Übergabe eines voll funktionsfähigen Systems

**Ausführungsbeschreibung 16 Siloverwaltung (Füllstandsmessung)**
*Siloverwaltung (Füllstandsmessung)*
1. Zweck der Füllstandsmessung

Der Prozesscomputer ist mit einer Software zur kontinuierlichen, stufenlosen Füllstandsmessung der vorhandenen Silos auszustatten und zu programmieren.
Ziel der Funktion ist die laufende Überwachung, Anzeige und Auswertung der Füllstände aller Wasser- und Tagesvorratssilos zur Sicherstellung der Betriebssicherheit und Versorgung des Gewächshausbetriebs.

2. Anzahl und Art der zu überwachenden Silos
Folgende Silos sind mit stufenlos messenden Drucksensoren auszurüsten:

2.1 Tagesvorratssilos

7 × Silo (Tagesvorrat 1-7)

2.2 Drainwassersilos
- D 1 (Drain Sammelschacht)
- UD 1
- BD 1
- LSF1 (Langsamsandfilteranlage)

2.3 Regenwassersilos

- SW 1 - 5

2.4 Osmosewassersilo

- OW 1

2.5 Gieswasser

- GW 1

3. Funktionsanforderungen
3.1 Messprinzip
Einsatz eines Drucksensors mit analogem Ausgangssignal, üblicherweise 4-20 mA
Stufenlose Messung des hydrostatischen Drucks
Wandlung der Messwerte im Prozesscomputer in einen Prozentfüllstand (0-100 %)
Anpassbare Parametrierung für unterschiedliche Silohöhen und Kalibrierwerte

3.2 Anzeige und Auswertung

Anzeige des aktuellen Füllstands je Silo in:
Prozentwert (0-100 %)
graphische Darstellung
Historische Aufzeichnung der Füllstände
Möglichkeit zur Alarmierung bei Unter- oder Überfüllung
Dokumentation der Verbrauchs- und Zuflussmengen durch Berechnung der Füllstandsänderungen

3.3 Steuerungsintegration

Einbindung der Füllhähne (Zuflusssteuerung) in den Prozesscomputer
Möglichkeit der automatischen oder manuellen Nachfüllsteuerung
Logische Verknüpfungen mit Bewässerungs-, Düngemittel- und Drainwassersystemen

4. Hardwareintegration

Der Auftragnehmer liefert, installiert und verbindet:
Drucksensoren für alle genannten Silos
Kabelverbindungen bis zum Prozesscomputer
Anschluss der Sensoren an analoge Eingänge im I/O-System
Anschluss der Füllhähne an die benötigten digitalen Ausgänge
Im Wasserraum werden sämtliche Signale gebündelt und in das I/O-Netzwerk des Prozesscomputers integriert.

angebotenes Fabrikat: '.........'

Typ: '.........'

5. Software- und Steuerungsfunktionen

Der Prozesscomputer ist wie folgt auszustatten und zu programmieren:
Füllstandsberechnung (0-100 %) aus analogen Drucksignalen
Hinterlegung individueller Kalibrierparameter pro Silo
Grenzwertüberwachung (z. B. Unterfüllung, Überfüllung, Sensorausfall)
Anzeige im Bedien-PC / Operator Interface
Protokollierung der Messwerte und Zustände
Integration in nachgelagerte Systeme (z. B. Bewässerung, Düngung, Pumpen)

6. Installations- und Inbetriebnahmeleistungen

Der Auftragnehmer führt folgende Leistungen aus:
Lieferung und Montage der Drucksensoren
Anschluss aller Sensorleitungen und Füllhähne an den Prozesscomputer
Parametrierung und Kalibrierung der Silos
Erstellung und Aktivierung der Softwarefunktionen
Durchführung einer vollständigen Funktions- und Dichtigkeitsprüfung
Dokumentation und Einweisung in die Bedienung
Übergabe eines vollständig betriebsbereiten Systems

**26.20 Peripheriegeräte**
1. Zweck der Installation elektronischer Messboxen

Für die Gewächshausteuerung sind im Gewächshaus elektronische Messboxen (E-Messboxen) zur präzisen Erfassung von Temperatur, relativer Luftfeuchte und CO2-Konzentration zu montieren.
Die Messwerte bilden die Grundlage für sämtliche Klimaregelungsprozesse, u. a.:

Lüftungsregelung
Heiz- und Kühlsteuerung
Befeuchtungs- und Entfeuchtungssteuerung
CO2-Dosierung
Klimastrategien in Tagesperioden

Die Messboxen sind vollständig in das Prozesscomputersystem zu integrieren.

2. Funktionsanforderungen
2.1 Messfunktionen

Die Messboxen erfassen kontinuierlich und präzise:
Temperatur (°C)
Relative Luftfeuchte (%)
CO2-Konzentration (ppm)

2.2 Signalerfassung

Die Messboxen müssen in der Lage sein, alle Messkanäle als analoge oder digitale Eingangswerte an das Computersystem zu übertragen.
Übertragung erfolgt über das bestehende I/O-Netzwerk des Prozesscomputers.
Die Messdaten müssen in Echtzeit zur Verfügung stehen.

2.3 Integration in Klimafunktionen
Die Messwerte der Messboxen werden verwendet für:
Automatische Klimaregelung in Abteilungen
Berechnung von Feuchte- und Temperaturstrategien
CO2-Dosierung und CO2-Zeitprogramme
Befeuchtungs- und Nebelprogramme
Darstellung am Bedien-PC (Visualisierung)

3. Installationsanforderungen
3.1 Montage der Messboxen

Montage erfolgt auf Höhe der Kulturen je Abteilung
Schutz vor direkter Sonneneinstrahlung (z. B. Schutzschirm)
Kabelzuführung gemäß IP-Schutzanforderungen
Sichere Befestigung, vibrations- und feuchtigkeitsbeständig

3.2 Elektrischer Anschluss
Anschluss aller Messboxen an das Computersystem im Wasserraum
Integration über vorhandene oder zu erweiternde I/O-Module
Verwendung abgeschirmter Leitungen gemäß Herstellervorgaben

Dokumentation der Kanalbelegung

4. Zu installierende und anzuschließende Peripheriegeräte
Folgende Peripheriegeräte werden in jeder Abteilung installiert und an das Computersystem angeschlossen:

Beispielhafte Struktur:

7 Stück Temperatursensoren
3 Stück Feuchtesensoren
3 Stück CO2-Sensoren / CO2-Absorber
10 Stück Wassertemperatursensoren

Schutzgehäuse / Strahlungsschirme
Montagematerial (Halterungen, Schellen, Kabelkanäle)
Verbindungskabel / Datenleitungen
Anschlussmodule im I/O-Netzwerk

5. Software- und Integrationsleistungen
Der Auftragnehmer hat folgende Leistungen zu erbringen:
Einbindung aller Messboxen in die Prozesscomputer-Software
Parametrierung der Sensoren im Bedienmenü
Anpassung der Klima-, Befeuchtungs- und CO2-Regelprogramme
Visualisierung der Messwerte in der Bedienstation
Test aller Messkanäle, Kalibrierung und Funktionsprüfung
Übergabe eines betriebsbereiten Systems

angebotenes Fabrikat: '.........'

Typ: '.........'
Menge: 1,000 St

**26.30 PAR-Sensoren**
1. Zweck der PAR-Messung

Zur präzisen Erfassung der photosynthetisch aktiven Strahlung (PAR) im Gewächshaus ist ein doppelter 2-PAR-Sensor zu liefern, zu montieren und vollständig an den Prozesscomputer anzuschließen.

Die PAR-Messung dient als Grundlage für:
Heizungsregelungen
Lüftungsregelungen
CO2-Steuerungen
Schattierungs- und Energieschirmprogramme
Wachstumslichtsteuerungen
Stoffwechsel- und Pflanzenwachstumsstrategien

2. Funktionsanforderungen
2.1 Doppelte PAR-Messung

Der doppelte 2-PAR-Sensor muss Folgendes ermöglichen:
Momentane PAR-Messung (µmol/m²/s)
Berechnung und Anzeige der Strahlungssumme (Integralmessung) über definierte Zeiträume
Zwei getrennte PAR-Messkanäle (Innenmessung), z. B. zur Mittelwertbildung oder Abteilungsbewertung

2.2 Berechnung und Auswahl der Strahlungsquelle in den Programmen
Aus der PAR-Erfassung stellt der Prozesscomputer folgende Werte bereit:
Momentanwert Innen-PAR
Strahlungssumme (Innen)
Berechnete Innenstrahlung
Außenstrahlung (von der Wetterstation)
Für jedes einzelne Regelprogramm muss der Benutzer auswählen können, ob die Steuerung verwendet:
Innen-PAR-Messung, oder Berechnete Innenstrahlung, oder
Außenstrahlungsmessung

Dies gilt für:

Heizungsregelung
Lüftungsregelung
CO2-Dosierung
Stoffregelungen / Klimastrategien
Wachstumslichtsteuerung

3. Hardware- und Installationsanforderungen

Der Auftragnehmer hat zu liefern und zu montieren:
1 × doppelten 2-PAR-Sensor (Innenmessung)
Halterung und Montagematerial (strahlungsoptimierte Position)
Anschlusskabel zwischen PAR-Sensor und I/O-Modul
ggf. erforderliches Interface für analoge Signale (z. B. 0-10 V oder 4-20 mA)

angebotenes Fabrikat: '.........'

Typ: '.........'

3.1 Montageort
Montagehöhe und -position entsprechend Herstellerempfehlungen
Schutz vor direkter Benässung, aber frei für Strahlungseinfall

3.2 Elektrischer Anschluss
Anschluss der Sensorleitungen an die analogen Eingänge des Prozesscomputers
EMV-gerechte Verlegung der Leitungen
Beschriftung und Dokumentation aller Kanäle

4. Softwareintegration
Der Auftragnehmer programmiert folgende Funktionen:
Verarbeitung der zwei PAR-Messkanäle
Berechnung der momentanen Innen-PAR
Berechnung der Innen-Strahlungssumme
Bereitstellung der Strahlungsdaten für alle relevanten Regelalgorithmen
Auswahlfunktion für Strahlungsquelle pro Regelprogramm
Visualisierung der PAR-Werte im Bedien-PC
Grenzwertüberwachung und Alarmierung bei Sensorausfall
Menge: 1,000 St

**26.40 Alarmmelder**
1. Zweck des Alarmmelders

Sobald eine Störung innerhalb des Klimaprozesses oder eines angeschlossenen Systems auftritt, muss ein automatisches Alarmierungsverfahren starten.
Der Alarmmelder stellt sicher, dass Verantwortliche sofort informiert werden und rechtzeitig Korrekturmaßnahmen treffen können, um Schäden und Produktionsverluste zu verhindern.

Der Alarmmelder ist mit dem Prozesscomputer zu verbinden, vollständig einzurichten und in Betrieb zu nehmen.

2. Funktionsanforderungen des Alarmmelders
Der Alarmmelder muss folgende Funktionen gewährleisten:

2.1 Alarmierungsarten
Sprachnachrichten (Telefonanruf)
Pager-Meldungen
SMS-Nachrichten
E-Mail-Benachrichtigungen
Push-Mitteilung über App

2.2 Benutzerverwaltung & Sicherung
Bestätigung und Zurücksetzung von Alarmen über persönlichen Benutzer-Code
Rollen- und Rechteverwaltung für unterschiedliche Benutzergruppen

2.3 Alarmverhalten
Automatische Wiederholung / Wiederwahl bei anhaltendem Alarm
Zeitgesteuerte Unterdrückung nicht dringender Alarme (z. B. nachts)
Lückenlose Aufzeichnung aller Alarmereignisse in einem Logbuch:
Zeitpunkt
Art des Alarms
Nutzerquittierung
Maßnahmen/Status

3. Kommunikationswege
Der Alarmmelder muss folgende Kommunikationsmöglichkeiten unterstützen:

3.1 Leitungsgebundene Verbindungen
Analoge Telefonleitung (PSTN)
Festes Internet (LAN) über VPN-Verbindung

3.2 Drahtlose Verbindungen
Sichere Mobilfunkanbindung nach allgemein anerkannten Stand der Technik z. B. 4G Mobilfunk mit VPN

3.3 Internetanbindung für Fernzugriff
Bei vorhandener Internetverbindung muss es möglich sein,
Alarmmeldungen,
Klimaprozessdaten
Einstellungen
Über einen Fernzugriff müssen Alarmmeldungen, Klimaprozessdaten und Einstellungen eingesehen werden können. Der Fernzugang darf nur von innen nach außen initiiert werden und muss gem. den o. gen. IT-Sicherheitsanforderungen gewährleistet werden.

4. Optische und akustische Alarmanzeigen

Der Alarmmelder muss optische und akustische Signale unterstützen, u. a.:
Sirene
Alarm-Leuchte
Summer
Dezentrale optische Alarmgeräte
Diese Signale dienen zur lokalen Alarmwahrnehmung im Betriebsbereich.

5. Integration in den Prozesscomputer
Der Alarmmelder ist wie folgt einzubinden:
Verbindung aller relevanten Stör- und Alarmmeldungen aus dem Prozesscomputer
Parametrierung der Alarmgruppen (z. B. Klima, Wasser, Energie, Düngung)
Übertragung der Alarmdaten an den Alarmmelder
Weiterleitung der Alarmmeldungen über die definierten Kanäle
Synchronisierung von Zeit, Logbuch und Benutzerparametern
Funktionstest aller Meldelinien

6. Leistungsumfang des Auftragnehmers
Lieferung des Alarmmelders inklusive Zubehör
Lieferung aller erforderlichen Anschlüsse, Netzteile und Kabel
Fachgerechte Montage und Anschluss an den Prozesscomputer
Einrichtung aller Kommunikationskanäle (PSTN, VPN, 4G/GSM)
Test sämtlicher Alarmierungswege
Konfiguration der Benutzer, Alarmquellen und Alarmhierarchien
Einweisung des Betreibers in Bedienung und Störfallabläufe
Übergabe eines betriebsbereiten Systems

Fabrikat: Octalarm-Touch

oder gleichwertig

angebotenes Fabrikat: '.........'

Typ: '.........'
Menge: 1,000 St

**26.50 CO2-Überwachung**
1. Zweck der CO2-Alarmgeneratoren

Zur zusätzlichen Sicherheit und zum Schutz von Personal, Pflanzen und Technik sind in jeder Klimaabteilung sowie im Heizungsraum unabhängig vom Prozesscomputer arbeitende CO2-Alarmgeneratoren zu installieren.
Die CO2-Alarmgeber überwachen dauerhaft die CO2-Konzentration im Raum und lösen bei Überschreitung definierter Grenzwerte optische und akustische Signale aus.

2. Funktionsanforderungen
2.1 Unabhängige CO2-Überwachung
Jeder Alarmgenerator arbeitet eigenständig, unabhängig vom Prozesscomputer.
Permanente Überwachung der CO2-Konzentration im Messbereich 0-5000 ppm.
Alarmierung erfolgt sofort beim Erreichen oder Überschreiten des Schwellwertes.

2.2 Sensortechnik
Einsatz eines CO2-Schalters auf Basis der nicht-dispersiven Infrarot-Technologie (NDIR) und hohe Messstabilität bei geringer Drift, zuverlässig für Industrie- und Gewächshaus- umgebungen.

3. Geräteaufbau und Ausstattung

Jeder CO2-Alarmgenerator besteht aus:
1 × Kunststoffgehäuse (schlag- und UV-beständig)
1 × CO2-Schalter 0-5000 ppm (NDIR)
1 × rote Signallampe "Alarm" mit:
Akustischem Signal 90 dB (auch abschaltbar)
1 × grüne Signallampe "Alarmgeber aktiv"
1 × Drucktaste grün "Test-Signalisierung"
1 × Druckknopf rot "Akustischer Alarm einstellen"
1 × 24 V DC-Stromversorgungseinheit

4. Alarmierung und Signalisierung
4.1 Optische Signalisierung
Rote Hochleistungs-LED zeigt gefährliche CO2-Konzentration an.

4.2 Akustische Signalisierung
90 dB Warnsignal
Akustischer Alarm kann über den roten Druckknopf quittiert oder deaktiviert werden.

4.3 Funktions- und Testsignale
Manuelle Testfunktion über grüne Drucktaste
Grüne Statusleuchte zeigt die Aktivität/ Betriebsbereitschaft des Alarmgebers an.

5. Installation und elektrische Anforderungen
5.1 Montage
Installation in jeder Klimaabteilung und im Heizungsraum in einer Höhe von 2,00 m ab OKFFB.
Mechanische Befestigung inkl. aller notwendigen Materialien.

5.2 Elektrischer Anschluss

Anschluss an 230 V über vorhandene Klemmengruppe im jeweiligen Abteilungsschaltschrank
Interne Versorgung der Elektronik über 24 V DC-Stromversorgung

Alle Zuleitungen fachgerecht und EMV-konform zu verlegen

Beschriftung der Anschlüsse gemäß Dokumentationsnormen

6. Inbetriebnahmeleistungen

Der Auftragnehmer führt folgende Leistungen aus:
Lieferung sämtlicher CO2-Alarmgeneratoren inkl. Zubehör
Mechanische Montage aller 4 Einheiten
Elektrischer Anschluss an 230-V-Spannungsversorgung / interne 24-V-Versorgung
Einstellung der CO2-Schwellwerte gemäß Sicherheitsrichtlinien
Funktionsprüfung aller optischen und akustischen Signale
Test der Testfunktionen und Quittierfunktionen
Übergabe eines vollständig betriebsbereiten CO2-Warnsystems

Alarmgeneratoren wie vor beschreiben liefern, montieren und betriebsbereit anzuschließen.

angebotenes Fabrikat: '.........'

Typ: '.........'
Menge: 4,000 St

**26.60 Servicepaket**
1. Leistungsumfang

Für den gelieferten Prozesscomputer ist ein Service- und Cloudpaket mit einer Laufzeit von 5 Jahren bereitzustellen.
Das Servicepaket verbindet den Gewächshausbetrieb mit einer gesicherten Cloud-Plattform und stellt digitale Anwendungen für Fernzugriff, Alarmierung und Benutzerverwaltung bereit.

Die bereitgestellte Lösung muss Fabrikat Priva Connected oder gleichwertig sein.
Gleichwertige Systeme müssen alle untenstehenden Funktionen vollständig erfüllen.

2. Funktionsanforderungen des Cloud-Servicepakets
2.1 Cloud-Anbindung
Das Servicepaket muss Folgendes gewährleisten:
Sichere, verschlüsselte Verbindung zwischen Prozesscomputer und Cloud-Plattform
Permanente Synchronisation der Messwerte, Einstellungen und Prozessdaten
Zugriff über Webbrowser bzw. mobile App
Redundante Cloud-Infrastruktur mit hoher Verfügbarkeit

3. Bereitstellung von drei Online-Anwendungen
Das Servicepaket muss für die Nutzung der folgenden drei digitalen Anwendungen ausgestattet sein:

3.1 Anwendung "Operator"

Ein Cloud-basierter digitaler Fernzugriff zur vollständigen Steuerung des Gewächshauses:
Funktionen:
Bedienung der gesamten Anlagen (Klima, Wasser, Bewässerung, Energie) über Mobilgerät, Tablet oder PC
Echtzeitvisualisierung aller Einstellungen, Messwerte und Betriebszustände
Anpassung von Strategien, Sollwerten und Schaltparametern in Echtzeit
Sichere Fernwartung durch den Betreiber möglich, siehe hierzu auch Punkt 3 der IT-Sicherheitsanforderungen in den Vorbemerkungen.
Hierzu zählt unter anderen kein unbeaufsichtigter Zugriff von externer Dienstleister.
Intuitives Dashboard, Optimierungsfunktionen und Parameterverwaltung

3.2 Anwendung "Notification Center"
Ein zentrales Alarm- und Benachrichtigungssystem für den gesamten Betrieb.
Funktionen:
Übersicht sämtlicher Meldungen und Warnungen in einer Cloud-Oberfläche
Anzeige aktueller und historischer Alarme
Detailinformationen zu Alarmursache, Bereich, Zeit und Zustand
Mobile Alarmmeldungen für Unterwegs (Push, App, E-Mail)
Verfolgung der Alarmverarbeitung (Quittiert, offen, in Bearbeitung)
Priorisierung wichtiger Alarme

3.3 Anwendung "Access Control"

Zentrale Benutzerrechteverwaltung für alle angeschlossenen Systeme und Dienste.
Funktionen:
Zentrale Verwaltung der Benutzer, Rollen und Rechte
Einrichtbare Benutzergruppen (z. B. Betriebsleitung, Technik, Erntepersonal)
Definierbare Rechte je Anwendung (Operator, Notification Center, etc.)
Protokollierung sicherheitsrelevanter Benutzeraktivitäten (z. B. Logins, Änderungen an Prozessparametern und Konfigurationen) ausschließlich zu Zwecken der IT-Sicherheit, Integrität der Daten, Fehlersuche und Revisionssicherheit (keine Leistungs- oder Verhaltenskontrolle).
Sicherer Zugriff über personalisierte Login-Daten

4. Serviceleistung im 5-Jahres-Zeitraum
Das Servicepaket umfasst:
5 Jahre cloudbasierte Lizenzierung aller oben beschriebenen Anwendungen
5 Jahre Bereitstellung von Updates, Sicherheitspatches und Funktionsverbesserungen
5 Jahre technische Unterstützung im Rahmen des Servicepaketlevels
Sicherstellung der permanenten Erreichbarkeit der Cloud-Plattform
Kontinuierliche Weiterentwicklung der digitalen Dienste ohne Zusatzkosten
Zugriff auf Online-Support und Wissensdatenbanken

5.1. Anforderungen an Sicherheit und Datenschutz
Wird das Computersystem über eine Cloud-Anwendung gesteuert muss die Cloud-Infrastruktur DSGVO-konform unter Berücksichtigung gängiger BSI-Standards mit Mindestanforderungen an ein sicheres Cloud-Computing (C5 Katalog) betrieben werden.
Cloud-Funktionalitäten dürfen den lokalen Betrieb nicht beeinträchtigen.

5.2. Zudem gelten folgende Sicherheitsanforderungen:
Ende-zu-Ende verschlüsselte Datenübertragung
Sichere Benutzer-Authentifizierung (z. B. MFA)
Speicherung der Daten auf Servern gemäß europäischen Datenschutzrichtlinien
Wird die Cloud-Anwendung nicht nur zur Anzeige von Daten, sondern auch zur aktiven Steuerung verwendet, muss die Cloud-Infrastruktur in Europa betrieben werden.
Regelmäßige automatische Backups

6. Lieferung, Einrichtung und Inbetriebnahme
Der Auftragnehmer übernimmt:
Bereitstellung und Aktivierung des Servicepakets
Einrichtung der Cloud-Verbindung zwischen Prozesscomputer und Plattform
Registrierung der drei Anwendungen (Operator, Notification Center, Access Control)
Konfiguration der Benutzer und Zugriffsrechte
Funktionsprüfung in Gegenwart des Auftraggebers
Bereitstellung aller notwendigen Zugangsdaten und Dokumentationen
Übergabe an den Betreiber in betriebsbereitem Zustand

Fabrikat der Planung:  Priva Connected

oder gleichwertig sein.

angebotenes Fabrikat: '.........'

Typ: '.........'

liefern und bereitstellen.

Gleichwertige Systeme müssen alle aufgeführten Funktionen vollständig erfüllen.
Menge: 1,000 St

**26.70 Bewässerungsmessung**
1. Allgemeines

Für jede Abteilung des Gewächshauses ist ein Bewässerungs- messungssystem zu liefern, zu installieren und vollständig in Betrieb zu nehmen.
Das Messsystem erfasst und analysiert die zentralen Parameter des Bewässerungs- und Verdunstungsprozesses und stellt diese dem Prozesscomputer in verwertbarer Form zur Verfügung.

Das System muss mit dem vorhandenen Prozesscomputer kompatibel sein und über das I/O-Netzwerk eingebunden werden.

2. Ziel und Aufgaben des Bewässerungsmessungssystems
Das Bewässerungsmessungssystem dient der kontinuierlichen Erfassung und Analyse des Wasserhaushalts der Kultur. Es bildet die Grundlage für:
Steuerung der Bewässerung
Überwachung der Pflanzenaufnahme
Optimierung der Substratfeuchte
Kontrolle und Analyse des Drainwassers
Darstellung des Verdunstungsprozesses
Sicherstellung einer präzisen Nährstoffversorgung

3. Funktionsumfang und Messparameter
Das System misst und verarbeitet die folgenden Parameter:

3.1 Masse des Substrats
Erfassung der Gewichtsveränderungen des Substrats mittels Wägezellen
Darstellung von Wasseraufnahme, Wasserverlust und Feuchtigkeitsdynamik
Auswertung zur Startbedingung für Bewässerungsprogramme

angebotenes Fabrikat: '.........'

Typ: '.........'

3.2 Menge des Drainwassers
Messung des anfallenden Drainwassers je Abteilung mittels Volumenmessung
Erfassung des zeitlichen Verlaufs und der täglichen Abflussmenge
Datenbereitstellung für Verdunstungsbilanz und Bewässerungsoptimierung

angebotenes Fabrikat: '.........'

Typ: '.........'

3.3 Elektrische Leitfähigkeit (EC) des Drainwassers
Kontinuierliche Messung der Leitfähigkeit zur Überwachung des Nährstoffgehalts
Bewertung der Nährstoffaufnahme und Salzanreicherung im Substrat
Alarmierung bei Grenzwertüberschreitung (über Prozesscomputer)

angebotenes Fabrikat: '.........'

Typ: '.........'

3.4 pH-Wert des Drainwassers
Messung zur Beurteilung der Säure-Basen-Balance im Substrat
Frühzeitiges Erkennen von Versorgungsfehlern oder Problemen im Düngesystem

angebotenes Fabrikat: '.........'

Typ: '.........'

4. Signalverarbeitung und Datenübertragung
4.1 Umwandlung der Rohsignale

Das Bewässerungsmessungssystem wandelt folgende Signale in prozessfähige Werte um:
Analoge Signale der Wägezellen
Impuls- oder analoge Signale der Volumenmessung
Analoge Signale der EC- und pH-Sensoren

4.2 Weitergabe an den Prozesscomputer

Übertragung der aufbereiteten Messwerte an das I/O-Netzwerk
Integration in die Prozesssteuerung des Klimacomputers
Bereitstellung der Daten für Visualisierung, Regelung und Auswertung
Möglichkeit zur Alarmgenerierung bei Grenzwertverletzungen

5. Anforderungen an Komponenten je Abteilung
Pro Abteilung ist folgendes zu liefern, zu montieren und anzuschließen:

1 × Substratwaage-/Wägezellensystem zur Massemessung
1 × Volumenmesssystem für Drainwasser (Abflussmesser)
1 × EC-Sensor für Drainwasser
1 × pH-Sensor für Drainwasser
1 × EC/pH-Interface-Modul zur Signalverarbeitung

Mechanische Installation aller Komponenten einschließlich Halterungen
Komplette Verrohrung/Schlauchführung zur Drainwassermessung
Abschirmkabel und Verbindungstechnik zum I/O-Netzwerk
EMV-konforme Verdrahtung und Dokumentation

6. Funktionen im Prozesscomputer
Der Prozesscomputer muss folgende Funktionen gewährleisten:
Anzeige aller Messwerte in Echtzeit
Speicherung der Daten für Tages- und Periodenauswertung
Darstellung der Drainmengen, EC- und pH-Verläufe
Anzeige der Substratfeuchteentwicklung
Nutzung der Messwerte zur Steuerung der Bewässerung (Start/ Stop)
Generieren von Grenzwert- und Fehlermeldungen

7. Inbetriebnahme, Prüfung und Dokumentation
Der Auftragnehmer führt aus:
Mechanische und elektrische Montage aller Messkomponenten
Anschluss an das I/O-Netzwerk und den Prozesscomputer
Parametrierung sämtlicher Sensoren und Messkanäle
Kalibrierung der EC- und pH-Sensoren
Funktions- und Dichtheitsprüfung
Test der Datenübertragung und Echtzeitdarstellung
Übergabe eines vollständig betriebsbereiten Systems

angebotenes Fabrikat: '.........'

Typ: '.........'
Menge: 1,000 St

**26.80 Beleuchtungssteuerung**
1. Allgemeines

Das bestehende Prozesscomputersystem ist um Softwaremodule und Funktionen zur Steuerung der Beleuchtungssysteme im Gewächshaus zu erweitern.
Sowohl zyklische Beleuchtung, schaltbare LED-Beleuchtung als auch modulierende LED-Pflanzenbeleuchtung werden integriert, programmiert und in den Prozesscomputer eingebunden.

Alle Beleuchtungssysteme sind vollständig in die Prozessführung und die Lichtstrategie des Prozesscomputers zu integrieren.

2. Zyklische Beleuchtung
Für die Beleuchtung in den Abteilungen 1 bis 3 ist ein System zur zyklischen Beleuchtungssteuerung bereitzustellen.
2.1 Softwareumfang
3 × Programm "Zyklische Beleuchtung"
(je 1 Steuerung pro Abteilung)

2.2 Funktionen
Schalten der Beleuchtung in einstellbaren Licht-Zyklen
Parameter einstellbar pro Abteilung:
Zyklusdauer
Ein-/Aus-Perioden
Start- und Endzeiten
Mindest-Ein- und Mindest-Aus-Zeiten
Verwendung der vorhandenen PAR- oder Strahlungsmessungen möglich
Überwachung der Betriebszeiten und Alarmierung bei Unregelmäßigkeiten
Darstellung aller Lichtzyklen im Prozesscomputer in Echtzeit
Einbindung der Beleuchtung in die Klimastrategien möglich

3. LED-Beleuchtung (schaltbare LED-Beleuchtung, Abt. 3)
Für Abteilung 3 ist ein programmgestütztes LED-Beleuchtungs- system zu integrieren.

3.1 Softwareumfang
1 × Beleuchtungsregelung / Beleuchtungsstrategie
3 × Belichtungssteuerung (drei getrennt schaltbare Lampenbereiche)

3.2 Funktionen der LED-Beleuchtungssteuerung
Die Steuerung basiert auf einer Strahlungsgrenze, die in bis zu 6 Perioden pro Tag definiert wird.

3.2.1 Einstellbare Parameter pro Periode
Anfangszeit
Endzeit
Strahlungsgrenze (Schaltpunkt)

3.2.2 Schaltlogik
Leuchten werden eingeschaltet, sobald die Strahlungsgrenze unterschritten wird
Vermeidung von häufigem Ein/Aus-Schalten mittels:
Totzone
Abweichungssumme / Integrationslogik
Mindest-Ein-Zeit
Mindest-Aus-Zeit

3.2.3 Hardwareintegration
Anbindung der Lampenverteiler in Abteilung 3
Parametrierung, Zuordnung und Inbetriebnahme aller Lampengruppen
Einbindung in Alarmkonzept des Prozesscomputers

4. Modulierende Beleuchtung (dimmbares LED-Wachstumslicht)
Neben der schaltbaren LED-Beleuchtung wird eine modulierende, dimmbare Pflanzenbeleuchtung (0-100%) integriert.

4.1 Funktionsanforderungen
Die modulierende Lichtsteuerung bietet:
Dynamische Anpassung der Lichtintensität (0-100 %)
Steuerung über Belichtungsstufen UND prozentuale Modulation
PAR-basierte Regelung (Innen-PAR, Außenstrahlung oder berechnete Strahlung wählbar)
Automatisches Zusammenspiel mit Schirmsteuerungen:
Schließen der Schirme bei zu hoher Strahlung
Zuschalten der Beleuchtung bei zu niedriger Strahlung

4.2 Systemlogik

Ein Strang = Lampengruppe mit gemeinsamer Intensität
Schaltendes Wachstumslicht:
Bis zu 4 Regler pro System möglich
Modulierendes Licht:
1 Regler pro System (Datenbus oder Analog 0-10 V / PWM / proprietär)
0-100 % dimmbar gemäß Sollwertvorgabe

4.3 Erweiterte Lichtstrategie
Der Prozesscomputer regelt die Menge an Zusatzlicht, die dem Sonnenlicht hinzugefügt werden soll.
Ziel: Konstantes, kulturabhängiges Lichtniveau.

5. Bereitzustellende Softwaremodule für modulierende LED-Beleuchtung
Folgende Software ist zu liefern, zu installieren und in Betrieb zu nehmen:
1 × Erweiterung "Lichtstrategie modulierende LED-Lampen mit festem Spektrum"
3 × Modulierendes Beleuchtungssystem
Diese Module ermöglichen:
Feinstufige Lichtregelung
Kombination schaltbarer und modulierender Beleuchtung
Integration der PAR-Messung in die Regelstrategie
Optimierung des Tageslicht- und Zusatzlichtverhältnisses

6. Installation & Inbetriebnahme
Der Auftragnehmer führt folgende Leistungen aus:
Installation der Softwaremodule
Parametrierung aller Lichtstrategien und Beleuchtungssysteme
Einbindung der Messwerte (PAR, Strahlung, Tageslicht)
Konfiguration der Lampengruppen und Regelkreise
Funktionstest aller Beleuchtungsarten:
Zyklische Beleuchtung
Schaltbare LED-Beleuchtung
Modulierende LED-Beleuchtung
Dokumentation und Übergabe eines betriebsbereiten Systems

angebotenes Fabrikat: '.........'

Typ: '.........'
Menge: 1,000 St

**26.90 Dimmbare Beleuchtung**
1. Allgemeines
Für die Realisierung einer dimmbaren, zentral gesteuerten LED-Beleuchtungsanlage ist ein spezielles Lichtsteuerungssystem zu liefern, zu montieren und vollständig in Betrieb zu nehmen.

2. Zweck und Funktionsumfang des Beleuchtungssystems
Das Lichtsteuerungs ermöglicht:
Die zeitliche Steuerung der Beleuchtung
Die modulierbare Einstellung der Lichtintensität (0-100 %)
Die separate Ansteuerung mehrerer Beleuchtungsbereiche
Die digitale Übertragung der Steuersignale (Coded Mains-Technik)

Das Gewächshaus ist in drei getrennte Beleuchtungsbereiche aufzuteilen.
Für jeden Beleuchtungsbereich sind folgende Funktionen bereitzustellen:
Separates Ein- und Ausschalten
Separate stufenlose Einstellung der Lichtintensität von 0100 %
Bereichsübergreifend unterschiedliche Zeit- und Betriebsprogramme
Anpassung der Beleuchtung an Kultur-, Wachstums- und Tageslichtbedingungen
Die Steuerung der Beleuchtungsbereiche erfolgt nicht über ein autarkes Standalone-System, sondern über ein LED-Lichtsteuersystem in der übergeordneten Gebäudeleittechnik (GLT).
Die Steuerungslogik sowie die Zeit- und Betriebsprogramme laufen auf dem System-/Prozesscomputer der GLT.
Das LED-Lichtsteuersystem stellt hierzu die erforderlichen Kommunikations- und Feldkomponenten zur Verfügung und ist vollständig in die GLT einzubinden.

3. Komponenten des LED-Lichtsteuersystems
Das zu liefernde und einzubauende LED-Lichtsteuersystem umfasst alle zur Anbindung an die GLT erforderlichen System- und Feldkomponenten, insbesondere:
Netzwerk- und Kommunikationsschnittstellen zur Einbindung in das vorhandene Ethernet-Netzwerk und zur Kommunikation mit dem GLT-Systemcomputer
Lighting Controller / Feldcontroller zur Umsetzung der von der GLT vorgegebenen Steuerbefehle in feldseitige Steuersignale
Zentrale Ablauf- und Dimmsteuerung (feldseitig) zur Ausführung der Steuerbefehle für die einzelnen Beleuchtungsbereiche
PoE-Switch zur Netzwerkversorgung und Energieversorgung der IP-basierten Lichtsteuerungskomponenten
Nodes / Netzwerkknoten zur dezentralen Steuerungslogik, Signalverarbeitung und Protokollumsetzung
Transmitter zur Übertragung modulierter Steuersignale an die Leistungs- bzw. Vorschaltgeräte
Coded-Mains-Transformer zur Umsetzung der Steuersignale für die Übertragung über die Stromleitung

Alle Komponenten sind vollständig zu liefern, zu montieren, zu verdrahten, zu konfigurieren und funktionsfähig in Betrieb zu nehmen.
Die Komponenten müssen für den Dauerbetrieb im Gewächshaus geeignet sein.

4. Funktionen der Beleuchtungssteuerung über GLT
Die Beleuchtungssteuerung erfolgt über die GLT-Software auf dem System-/Prozesscomputer.
Das LED-Lichtsteuersystem muss hierfür alle notwendigen Schnittstellen bereitstellen.

5. Folgende Funktionen sind bereitzustellen:
Grafische Benutzeroberfläche innerhalb der GLT zur Bedienung aller Beleuchtungsbereiche
Einstellung von Ein- und Ausschaltzeiten je Beleuchtungsbereich
Stufenlose Einstellung der Beleuchtungsintensität in % je Bereich
Konfiguration von Tages-, Wochen- und Sonderprogrammen
Speicherung aller Parameter, Zeitprogramme und Log-Daten auf dem GLT-System
Sicherer Fernzugriff über das vorhandene Netzwerk
Kommunikation zwischen GLT-Systemcomputer und Lichtsteuersystem über Ethernet (FTP Cat7)
Ein separater, autarker Bediencomputer für die Beleuchtung ist nicht vorgesehen.

6. Installation und Inbetriebnahme
Der Auftragnehmer erbringt folgende Leistungen:

Lieferung aller Komponenten des LED-Lichtsteuersystems inkl. Coded-Mains-Steuergeräte
Montage der Lichtsteuerungskomponenten in den vorgesehenen Schaltkästen
Verlegung und Anschluss aller erforderlichen Netzwerkleitungen (FTP Cat7)
Installation der Steuer- und Feldgeräte in den Beleuchtungsverteilern (3 Stück)
Parametrierung der Beleuchtungsbereiche, Dimmkennlinien und Intensitätsprofile
Einbindung des LED-Lichtsteuersystems in die übergeordnete GLT
Durchführung vollständiger Funktions- und Abnahmetests aller Beleuchtungszonen
Erstellung einer vollständigen technischen Dokumentation
Übergabe eines vollständig betriebsbereiten, in die GLT integrierten Systems
oder gleichwertig

angebotenes Fabrikat: '.........'

Typ: '.........'

Gleichwertige Systeme müssen sämtliche beschriebenen Funktionen vollständig erfüllen.
Menge: 1,000 St

### Abschnitt 27 Elektroinstallationen

*Hinweis: Übergeordnete Vorbemerkung Elektroinstallation*
Die Ausführung sämtlicher Arbeiten der Elektroinstallation hat nach dem allgemein anerkannten Stand der Technik, den geltenden gesetzlichen und behördlichen Vorschriften, den VDE-Bestimmungen, den einschlägigen DIN-Normen sowie den Vorgaben der Planung zu erfolgen. Alle verwendeten Materialien, Geräte und Systeme müssen für den vorgesehenen Zweck geeignet, zugelassen und normkonform sein.
Die Leistungen umfassen die Lieferung, Montage, Befestigung, Anschluss, Prüfung, Inbetriebnahme und Dokumentation sämtlicher elektrotechnischer Anlagen einschließlich aller erforderlichen Nebenleistungen, wie Befestigungsmaterial, Durchführungen, Abdichtungen, Beschriftungen und Schutzmaßnahmen.
Die Arbeiten sind mit der Bauleitung und den anderen Gewerken abzustimmen, insbesondere hinsichtlich Leitungswegen, Befestigungspunkten, Montagehöhen und Schnittstellen. Die örtlichen Gegebenheiten, die Tragstruktur des Gebäudes sowie besondere Anforderungen z. B. Arbeitshöhen, Stahlkonstruktionen, EMV-Belange, Brandschutz und Platzreserven sind zu berücksichtigen.
Alle Installationen sind ordnungsgemäß zu kennzeichnen, prüfbar auszuführen und gemäß den gültigen Prüf- und Dokumentationsanforderungen nach Fertigstellung nachzuweisen.

*Hinweis: Allgemeine Vorbemerkung zur Elektroinstallation*
Allgemeine Vorbemerkung zur Elektroinstallation

Objektbeschreibung - Elektroinstallation Gewächshaus
Beim ausgeschriebenen Bauvorhaben handelt es sich um den Neubau eines Gewächshauses in Stahlkonstruktion. Die Stützhöhe beträgt ca. 5,5 m. Die Elektroinstallationen sind teilweise in dieser Höhe auszuführen. Dies ist bei der Kalkulation der Montageleistungen, des Materialtransports und der Arbeitsmittel zu berücksichtigen.

Sämtliche Installationen, wie Kabelrinnen, Installationsrohre und weitere elektrotechnische Komponenten, sind an den Stahlträgern (Doppel-T-Träger) des Tragwerks zu befestigen. Die Befestigung erfolgt ausschließlich mittels geeigneter Klemmtechnik, die eine sichere und dauerhafte Montage gewährleistet. Auch dies ist bei der Kalkulation zu berücksichtigen.

Die Abstimmung der Montageorte und die Koordination mit anderen Gewerken erfolgen in enger Zusammenarbeit mit der Bauleitung. Die Ausführung hat unter Berücksichtigung der örtlichen Gegebenheiten und der Anforderungen des Bauherrn zu erfolgen.

*Hinweis: Niederspannungsschaltanlagen*

**27.10 UV Gewächshaus 1-3**
Liefern und montieren eines Niederspannungsverteilers als Standverteilung mit Sockel (Höhe 200 mm), Schutzart IP 65, mit erhöhtem Berührungsschutz gemäß DIN VDE 0100-410.
Der Verteiler ist wie folgt auszustatten:

1 Stück Hauptschalter 4-polig,125 A
1 Stück Überspannungsschutzgerät Typ 2
10 Stück D02-Sicherungschalter 63A inkl. Sicherungen
10 Stück FI-Schutzschalter 3P+N 63A/30mA
6 Stück LS-Schalter 1P B10A
2 Stück LS-Schalter 3P B10A
12 Stück LS-Schalter 1P B16A
6 Stück LS-Schalter 3P B16A
2 Stück LS-Schalter 3P B32A
2 Stück LS-Schalter 3P B63A

4 Stück Relais 400V 40A
9 Stück Relais 230V 16A
13 Stück Ein/Aus Schalter zum Schalten der Relais

Platzvorhaltung für 60 TE durch die Gebäudeautomation ergänzt werden

entsprechend Reihenklemmen

betriebsbereit liefern und montieren
Menge: 3,000 St

**27.20 GHV Heizungsraum**
Liefern und montieren eines Niederspannungsverteilers als Standverteilung mit Sockel (Höhe 200 mm), Schutzart IP 65, mit erhöhtem Berührungsschutz gemäß DIN VDE 0100-410.
Der Verteiler ist wie folgt auszustatten:

1 Stück Hauptschalter 4-polig,400 A
1 Stück Überspannungsschutzgerät Typ 1
3 Stück NH00 Sicherungslastrenner inkl. Sicherungen
1 Stück NH00 Sicherungslastrenner inkl. Sicherungen
1 Stück NH00 Sicherungslastrenner inkl. Sicherungen
1 Stück NH00 Sicherungslastrenner inkl. Sicherungen
1 Stück 400A 3 Stufen Schalter für Notstromeinspeisung
12 Stück D02-Sicherungschalter 63A inkl. Sicherungen
12 Stück FI-Schutzschalter 3P+N 63A/30mA
6 Stück LS-Schalter 1P B10A
2 Stück LS-Schalter 3P B10A
24 Stück LS-Schalter 1P B16A
6 Stück LS-Schalter 3P B16A
6 Stück LS-Schalter 3P B32A
2 Stück LS-Schalter 3P B63A

4 Stück Relais 400V 40A
9 Stück Relais 230V 16A
13 Stück Ein/Aus Schalter

Platzvorhaltung für 60 TE durch die Gebäudeautomation ergänzt werden und 1 x Transformator für Impulsschalter Beleuchtung

entsprechend Reihenklemmen

betriebsbereit liefern und montieren
Menge: 1,000 St

**27.30 UV Wassertechnikraum**
Liefern und montieren eines Niederspannungsverteilers als Standverteilung mit Sockel (Höhe 200 mm), Schutzart IP 65, mit erhöhtem Berührungsschutz gemäß DIN VDE 0100-410.
Der Verteiler ist wie folgt auszustatten:

1 Stück Hauptschalter 4-polig,125 A
1 Stück Überspannungsschutzgerät Typ 2
1 Stück NH-00 Sicherungslastrenner inkl. Sicherungen
10 Stück D02-Sicherungschalter 63A inkl. Sicherungen
10 Stück FI-Schutzschalter 3P+N 63A/30mA
6 Stück LS-Schalter 1P B10A
2 Stück LS-Schalter 3P B10A
20 Stück LS-Schalter 1P B16A
6 Stück LS-Schalter 3P B16A
6 Stück LS-Schalter 3P B32A
2 Stück LS-Schalter 3P B63A

4 Stück Relais 400V 40A
9 Stück Relais 230V 16A
13 Stück Ein/Aus Schalter

Platzvorhaltung für 60 TE durch die Gebäudeautomation ergänzt werden, und 1 x Transformator für Impulsschalter Beleuchtung

entsprechend Reihenklemmen

betriebsbereit liefern und montieren
Menge: 1,000 St

**27.40 UV Lagerraum**
Liefern und montieren eines Niederspannungsverteilers als Standverteilung mit Sockel (Höhe 200 mm), Schutzart IP 65, mit erhöhtem Berührungsschutz gemäß DIN VDE 0100-410.
Der Verteiler ist wie folgt auszustatten:

1 Stück Hauptschalter 4-polig,63 A
1 Stück Überspannungsschutzgerät Typ 2
8 Stück D02-Sicherungschalter 63A inkl. Sicherungen
8 Stück FI-Schutzschalter 3P+N 63A/30mA
6 Stück LS-Schalter 1P B10A
1 Stück LS-Schalter 3P B10A
12 Stück LS-Schalter 1P B16A
6 Stück LS-Schalter 3P B16A
1 Stück LS-Schalter 3P B32A

1 Stück Relais 400V 40A
6 Stück Relais 230V 16A
7 Stück Ein/Aus Schalter

Platzvorhaltung für 20TE durch die GA
und 1 x Transformator für Impulsschalter Beleuchtung

entsprechend Reihenklemmen

betriebsbereit liefern und montieren
Menge: 1,000 St

*Hinweis: Niederspannungsinstallationsanlagen*

*Hinweis: Kabel und Leitungen*
Kabel und Leitungen
Sämtliche Kabel und Leitungen sind entsprechend den Anforderungen des Bauvorhabens und nach dem allgemein anerkannten Stand der Technik auszuführen. Die Auswahl, Verlegung und Befestigung der Kabel und Leitungen erfolgt unter Berücksichtigung der geltenden technischen Regeln und Vorschriften.

Die gesamte strukturierte IT-Verkabelung ist sternförmig auszuführen und muss ohne Zwischenverteiler oder zwischengeschaltete Switches direkt zu einem zentralen Übergabepunkt zusammengeführt werden.

Die Kabel und Leitungen sind fachgerecht zu liefern, zu verlegen, zu befestigen und anzuschließen. Die Verlegung erfolgt nach den Vorgaben der Planung und in Abstimmung mit der Bauleitung. Die Befestigung ist entsprechend den baulichen Gegebenheiten und den Anforderungen der Stahlkonstruktion vorzunehmen.

Die verwendeten Kabel und Leitungen müssen für den jeweiligen Einsatzbereich geeignet und zugelassen sein. Die Installation umfasst sämtliche erforderlichen Nebenleistungen, wie Befestigungsmaterial, Durchführungen, Schutzmaßnahmen und Kennzeichnungen.

angeboten Fabrikat: '.........'

**27.50 NYY-J 5x1,5mm²**
Liefern und fachgerechtes Verlegen eines Niederspannungskabels nach den allgemein anerkannten Regeln der Technik.
Die Verlegung erfolgt gemäß den örtlichen Gegebenheiten und den Vorgaben der erstellten Ausführungsplanung.
Menge: 500,000 m

**27.60 NYY-J 3x1,5mm²**
Liefern und fachgerechtes Verlegen eines Niederspannungskabels nach den allgemein anerkannten Regeln der Technik.
Die Verlegung erfolgt gemäß den örtlichen Gegebenheiten und den Vorgaben der erstellten Ausführungsplanung.
Menge: 550,000 m

**27.70 NYY-J 5x2,5mm²**
Liefern und fachgerechtes Verlegen eines Niederspannungskabels nach den allgemein anerkannten Regeln der Technik.
Die Verlegung erfolgt gemäß den örtlichen Gegebenheiten und den Vorgaben der erstellten Ausführungsplanung.
Menge: 350,000 m

**27.80 NYY-J 3x2,5mm²**
Liefern und fachgerechtes Verlegen eines Niederspannungskabels nach den allgemein anerkannten Regeln der Technik.
Die Verlegung erfolgt gemäß den örtlichen Gegebenheiten und den Vorgaben der erstellten Ausführungsplanung.
Menge: 300,000 m

**27.90 NYM-J 5x1,5mm²**
Liefern und fachgerechtes Verlegen einer Niederspannungsleitung nach den allgemein anerkannten Regeln der Technik.
Die Verlegung erfolgt gemäß den örtlichen Gegebenheiten und den Vorgaben der erstellten Ausführungsplanung.
Menge: 600,000 m

**27.100 NYM-J 3x1,5mm²**
Liefern und fachgerechtes Verlegen einer Niederspannungsleitung nach den allgemein anerkannten Regeln der Technik.
Die Verlegung erfolgt gemäß den örtlichen Gegebenheiten und den Vorgaben der erstellten Ausführungsplanung.
Menge: 650,000 m

**27.110 NYM-J 5x2,5mm²**
Liefern und fachgerechtes Verlegen einer Niederspannungsleitung nach den allgemein anerkannten Regeln der Technik.
Die Verlegung erfolgt gemäß den örtlichen Gegebenheiten und den Vorgaben der erstellten Ausführungsplanung.
Menge: 400,000 m

**27.120 NYM-J 3x2,5mm²**
Liefern und fachgerechtes Verlegen einer Niederspannungsleitung nach den allgemein anerkannten Regeln der Technik.
Die Verlegung erfolgt gemäß den örtlichen Gegebenheiten und den Vorgaben der erstellten Ausführungsplanung.
Menge: 900,000 m

**27.130 NYY-J 1x4 mm²**
Liefern und fachgerechtes Verlegen eines Niederspannungskabels nach den allgemein anerkannten Regeln der Technik.
Die Verlegung erfolgt gemäß den örtlichen Gegebenheiten und den Vorgaben der erstellten Ausführungsplanung.
Menge: 100,000 m

**27.140 NYY-J 1x6 mm²**
Liefern und fachgerechtes Verlegen eines Niederspannungskabels nach den allgemein anerkannten Regeln der Technik.
Die Verlegung erfolgt gemäß den örtlichen Gegebenheiten und den Vorgaben der erstellten Ausführungsplanung.
Menge: 50,000 m

**27.150 NYY-J 1x10 mm²**
Liefern und fachgerechtes Verlegen eines Niederspannungskabels nach den allgemein anerkannten Regeln der Technik.
Die Verlegung erfolgt gemäß den örtlichen Gegebenheiten und den Vorgaben der erstellten Ausführungsplanung.
Menge: 50,000 m

**27.160 NYY-J 1x16 mm²**
Liefern und fachgerechtes Verlegen eines Niederspannungskabels nach den allgemein anerkannten Regeln der Technik.
Die Verlegung erfolgt gemäß den örtlichen Gegebenheiten und den Vorgaben der erstellten Ausführungsplanung..
Menge: 75,000 m

**27.170 NYY-J 1x25 mm²**
Liefern und fachgerechtes Verlegen eines Niederspannungskabels nach den allgemein anerkannten Regeln der Technik.
Die Verlegung erfolgt gemäß den örtlichen Gegebenheiten und den Vorgaben der erstellten Ausführungsplanung.
Menge: 75,000 m

**27.180 YMVK 4 x 2,5 mm²**
Liefern und fachgerechtes Verlegen einer Niederspannungsleitung nach den allgemein anerkannten Regeln der Technik.
Die Verlegung erfolgt gemäß den örtlichen Gegebenheiten und den Vorgaben der erstellten Ausführungsplanung.
Menge: 200,000 m

**27.190 YMVK 3 x 2,5 mm²**
Liefern und fachgerechtes Verlegen einer Niederspannungsleitung nach den allgemein anerkannten Regeln der Technik.
Die Verlegung erfolgt gemäß den örtlichen Gegebenheiten und den Vorgaben der erstellten Ausführungsplanung.
Menge: 500,000 m

**27.200 A-2Y(L)2Y 4x2x0,8 mm²**
Liefern und fachgerechtes Verlegen eines Niederspannungskabels nach den allgemein anerkannten Regeln der Technik.
Die Verlegung erfolgt gemäß den örtlichen Gegebenheiten und den Vorgaben der erstellten Ausführungsplanung.
Menge: 500,000 m

**27.210 A-2Y(L)2Y 2x2x0,8 mm²**
Liefern und fachgerechtes Verlegen eines Niederspannungskabels nach den allgemein anerkannten Regeln der Technik.
Die Verlegung erfolgt gemäß den örtlichen Gegebenheiten und den Vorgaben der erstellten Ausführungsplanung.
Menge: 200,000 m

**27.220 A-2Y(L)2Y 6x2x0,8 mm²**
Liefern und fachgerechtes Verlegen eines Niederspannungskabels nach den allgemein anerkannten Regeln der Technik.
Die Verlegung erfolgt gemäß den örtlichen Gegebenheiten und den Vorgaben der erstellten Ausführungsplanung.
Menge: 150,000 m

**27.230 J-H(St)H Bd Cat7 4x2xAWG23**
Liefern und fachgerechtes Verlegen einer Niederspannungsleitung nach den allgemein anerkannten Regeln der Technik.
Die Verlegung erfolgt gemäß den örtlichen Gegebenheiten und den Vorgaben der erstellten Ausführungsplanung.
Menge: 500,000 m

**27.240 NYCWY-Leitung 4x16/16 qmm Cu**
Liefern und nach den allgemein anerkannten Regeln der Technik in Sammelhalterungen,vorhandenem Schlitz,Kanal oder auf Bühne verlegen bzw. in Rohr einziehen.
Menge: 150,000 m

**27.250 NYCWY-Leitung 4x25/16 qmm Cu**
Liefern und nach den allgemein anerkannten Regeln der Technik in Sammelhalterungen,vorhandenem Schlitz,Kanal oder auf Bühne verlegen bzw. in Rohr einziehen.
Menge: 50,000 m

**27.260 NYCWY-Leitung 4x35/16 qmm Cu**
Liefern und nach den allgemein anerkannten Regeln der Technik in Sammelhalterungen,vorhandenem Schlitz,Kanal oder auf Bühne verlegen bzw. in Rohr einziehen.
Menge: 50,000 m

**27.270 NYCWY-Leitung 4x50/25 qmm Cu**
Liefern und nach den allgemein anerkannten Regeln der Technik in Sammelhalterungen,vorhandenem Schlitz,Kanal oder auf Bühne verlegen bzw. in Rohr einziehen.
Menge: 50,000 m

*Hinweis: Vortext Verlegesysteme*

*Hinweis: Kabeltragesysteme*
Die nachfolgenden Positionen sind komplett zu liefern und zu montieren.

Im Bereich der Profilklemmen an den Doppel-T-Trägern (KTTSS) sind Maßnahmen zur Verbesserung der Oberflächenbeschaffenheit - wie etwa Anstriche oder Beschichtungen - zum Schutz vor Abrutschen in Abstimmung mit der Bauleitung umzusetzen.

Zugelassene Dübel und Kleinmaterial sind in den Einheitspreisen mit einzukalkulieren.

Die max. zulässigen Stützweiten sind den Herstellerangaben zu entnehmen!

Alle Kabeltragsysteme in den Fluren und Treppenhäusern müssen aus nicht brennbaren Materialien bestehen.

Bei der Leitungsverlegung sind die EMV-Maßnahmen zu berücksichtigen und Starkstromleitungen (>48V) von Schwachstromleitungen (<48V) räumlich zu trennen, etwa durch ausreichenden Abstand oder durch den Einsatz von Trennstreifen in den Kabeltragesystemen

Die Kabelwege sind mit einer 20prozentigen Platzreserve auszubauen.

**27.280 Bügelschellen**
Bügelschellen
für die Befestigung der Leitungen im Steigeschacht.
liefern und montieren
Menge: 100,000 Stck

**27.290 Profilschiene b=30 cm**
Profilschiene b=30 cm
passend für vorgenannte Bügelschellen, liefern und montieren
Menge: 50,000 Stck

**27.300 Sammelhalter aus Kunststoff 15**
Sammelhalter, aus Kunststoff 15

für 15 Leitungen 3x1,5 bis 5x2,5qmm
einschl. Befestigungsmaterial
Menge: 50,000 Stck

**27.310 Sammelhalter 15 Metall**
Sammelhalter 15 aus Metall

für 15 Leitungen 3x1,5 bis 5x2,5qmm einschl. zugelassenes Befestigungsmaterial
Menge: 50,000 Stck

**27.320 Sammelhalter aus Kunststoff 30**
Sammelhalter aus Kunststoff 30
für 30 Leitungen 3x1,5 bis 5x2,5qmm
einschl. Befestigungsmaterial
Menge: 50,000 Stck

**27.330 Sammelhalter aus Metall 30**
Sammelhalter aus Metall 30
für 30 Leitungen 3x1,5 bis 5x2,5qmm
einschl. Befestigungsmaterial
Menge: 10,000 Stck

**27.340 Kabelbügel flach 8 Kunststoff**
Kabelbügel flach 8 Kunststoff
für 8 Leitungen 3x1,5 bis 5x2,5qmm einschl. Befestigungsmaterial
Menge: 100,000 Stck

**27.350 Kabelrinne 60x200**
Kabelrinne 60x200
Gelochte Kabelrinne zur horizontalen Verlegung von Kabeln und Leitungen.
Einsetzbar im Innenbereich.

Werkstoff: Stahl, St
Oberfläche: bandverzinkt, DIN EN 10346, FS
Mengeneinheit: Meter
Breite: 200 mm
Höhe: 60 mm
Blechstärke: 0,9 mm
Montagelochung im Boden: ja
Seitenlochung: ja

einschließlich geeigneter Bögen zu kalkulieren

angebotenes Fabrikat: '.........'

Typ: '.........'

inkl. Klein- und Montagematerial (Klemmbefestigung), Ausleger, Stiel, Trennsteg und komplett liefern und montieren
Menge: 300,000 m

**27.360 Kabelrinne 60x100**
Kabelrinne 60x100
Gelochte Kabelrinne zur horizontalen Verlegung von Kabeln und Leitungen.
Einsetzbar im Innenbereich.
Werkstoff: Stahl, St
Oberfläche: bandverzinkt, DIN EN 10346, FS
Mengeneinheit: Meter
Breite: 100 mm
Höhe: 60 mm
Blechstärke: 0,9 mm
Montagelochung im Boden: ja
Seitenlochung: ja

einschließlich geeigneten Bögen zu kalkulieren

angebotenes Fabrikat: '.........'

Typ: '.........'

inkl. Klein- und Montagematerial (Klemmbefestigung), Ausleger, Stiel, Trennsteg und komplett liefern und montieren
Menge: 150,000 m

**27.370 Steigetrasse 300 mm**
Steigetrasse 300mm
in verzinkter Ausführung,

Nennbreite:  300 mm
Seitenhöhe: 45 mm

Seitenholme aus Stahlblech-L-Profil, Sprossen aus C-Stahl eingenietet, Sprossenabstand 300 mm, schwere Ausführung,

angebotenes Fabrikat: '.........'

Typ: '.........'

inkl. Klein und Montagematerial sowie Befestigungswinkel liefern und montieren.
Menge: 50,000 m

**27.380 Steigetrasse 200mm**
Steigetrasse 200mm
in verzinkter Ausführung,

Nennbreite:  200 mm
Seitenhöhe: 45 mm

Seitenholme aus Stahlblech-L-Profil, Sprossen aus C-Stahl eingenietet, Sprossenabstand 300 mm, schwere Ausführung,

angebotenes Fabrikat: '.........'

Typ: '.........'

inkl. Klein und Montagematerial sowie Befestigungswinkel liefern und montieren.
Menge: 50,000 m

**27.390 Steigetrasse 100mm**
Steigetrasse 100mm
in verzinkter Ausführung,

Nennbreite:  100 mm
Seitenhöhe: 45 mm

Seitenholme aus Stahlblech-L-Profil, Sprossen aus C-Stahl eingenietet, Sprossenabstand 300 mm, schwere Ausführung,

angebotenes Fabrikat: '.........'

Typ: '.........'

inkl. Klein und Montagematerial sowie Befestigungswinkel liefern und montieren.
Menge: 50,000 m

**27.400 Leitungsführungskanal 60x230**
Leitungsführungskanal 60x230
aus Kunststoff, für Wandmontage inkl. Leitungsklammern,
Farbe: reinweiß
Menge: 40,000 m

**27.410 Leitungsführungskanal 60x110**
Leitungsführungskanal 60x110
aus Kunststoff, für Wandmontage inkl. Leitungsklammern,
Farbe: reinweiß
Menge: 100,000 m

**27.420 Brüstungskanal 60x110**
Brüstungskanal 60x11
Geräteeinbaukanal-System Rapid 45-2 nach DIN EN 50085/VDE 0604-1:2014-05.
Unebenheiten des Untergrundes sind auszugleichen. Separates innenliegendes Oberteil 45 mm zum Abdecken des Geräteeinbaubereiches. C-Profil am Kanalboden zur Aufnahme einer Trennwand. Modul 45 Einbaugeräte können direkt eingeklickt werden.
Der Befestigungsabstand sollte max. 600 mm betragen.

Werkstoff: Polyvinylchlorid
Breite: 100mm
Kanalhöhe: 60 mm
Farbe: reinweiß; RAL 9010
Länge: 2000mm

Fabrikat: OBO BETTERMANN
Typ: GK-53100RW
Art.-Nr.: 6113000

oder gleichwertig,

angebotenes Fabrikat: '.........'

Typ: '.........'

inkl. Klein und Montagematerial sowie Befestigungswinkel liefern und montieren.
Menge: 20,000 m

**27.430 PVC- Stangenrohr EN20 weiß**
PVC- Stangenrohr EN20 weiß
einschl. Schellen
(max. Abstand 60cm) liefern und Aufputz verlegen
Menge: 100,000 m

**27.440 PVC- Stangenrohr EN25 weiß**
PVC- Stangenrohr EN25 weiß
einschl. Schellen
(max. Abstand 60cm) liefern und Aufputz verlegen
Menge: 150,000 m

**27.450 PVC- Stangenrohr EN32 weiß**
PVC- Stangenrohr EN32 weiß
einschl. Schellen
(max. Abstand 60cm) liefern und Aufputz verlegen
Menge: 50,000 m

**27.460 PVC- Stangenrohr EN40 weiß**
PVC- Stangenrohr EN40 weiß
einschl. Schellen
(max. Abstand 60cm) liefern und Aufputz verlegen
Menge: 50,000 m

*Hinweis: Aufputzintsallation/sichtbare Montage*
Bei der Aufputzinstallation sind sämtliche Abzweigdosen und Verbindungsklemmen in die Einheitspreise einzukalkulieren.

Alle Installationsgeräte sind als Aufputzmontage auszuführen. Die Auswahl, Lieferung und Montage der Geräte erfolgt nach den Anforderungen des Bauvorhabens und dem allgemein anerkannten Stand der Technik.

Sämtliche Installationsgeräte sind spritzwassergeschützt auszuführen und müssen mindestens die entsprechende Schutzart gemäß den örtlichen Gegebenheiten und den Vorgaben der Planung aufweisen. Die Montage und Befestigung erfolgt fachgerecht und sicher, unter Berücksichtigung der baulichen Gegebenheiten und in Abstimmung mit der Bauleitung.

Die Installation umfasst sämtliche erforderlichen Nebenleistungen, wie Befestigungsmaterial, Abdichtungen, Anschlussarbeiten und Kennzeichnungen.

**27.470 Steckdose CEE 3/N/PE 16A, AP**
zur Aufputzmontage, Befestigung von innen, mit Leitungseinführungen einmal oben und zweimal blind (zum Ausschneiden) unten.
Menge: 10,000 St

**27.480 Steckdose CEE 3/N/PE 32A, AP**
zur Aufputzmontage, Befestigung von innen, mit Leitungseinführungen einmal oben und zweimal blind (zum Ausschneiden) unten.
Menge: 5,000 St

**27.490 Steckdose CEE 3/N/PE 63A, AP**
zur Aufputzmontage, Befestigung von innen, mit Leitungseinführungen einmal oben und zweimal blind (zum Ausschneiden) unten.
Menge: 1,000 St

**27.500 Steckdose CEE 3/N/PE 125A, AP**
zur Aufputzmontage, Befestigung von innen, mit Leitungseinführungen einmal oben und zweimal blind (zum Ausschneiden) unten.
Menge: 2,000 St

**27.510 Ausschalter**
Ausschalter gemäß DIN VDE 0620-1 zur Aufputzmontage in feuchten Räumen. Gehäusematerial aus schlagfestem Kunststoff, Farbe weiß, liefern und fachgerecht installieren
Menge: 10,000 St

**27.520 Schuko-Steckdose**
Schutzkontakt-Steckdose (Schuko) gemäß DIN VDE 0620-1 zur Aufputzmontage in feuchten Räumen. Gehäusematerial aus schlagfestem Kunststoff, Farbe weiß, liefern und fachgerecht installieren
Menge: 20,000 St

**27.530 Schuko-Steckdose 2-fach**
Schutzkontakt-Steckdose (Schuko) 2-fach gemäß DIN VDE 0620-1 zur Aufputzmontage in feuchten Räumen. Gehäusematerial aus schlagfestem Kunststoff, Farbe weiß, liefern und fachgerecht installieren
Menge: 25,000 St

**27.540 Schlüsseltaster 1-p Einsatz**
Schlüsseltaster 1-p Einsatz
Einsatz Schlüsseltaster für alle DIN-Profilhalbzylinder
Taster 1-polig (auch Gruppentaster)

inkl. Schließzylinder und Schlüssel.
Menge: 5,000 St

**27.550 Heizungsnotschalter**
Kontroll-Ausschalter 2-polig mit rotem Aufdruck Heizung Notschalter, 10 A 250V AC. Farbe: reinweiß/basaltgrau, mit lichtintensiver Glimmlampe, für Aufputzmontage. Schutzart IP 44, mit zwei Leitungseinführungen, Steckklemmen: Klemmbereichfür Informationsleitungen ab Leitungsdurchmesser 0,5mm, für Kupferleiter 1,5 mm und 2,5 mm.
Menge: 1,000 St

**27.560 Dämmerungsschalter**
Zum Schalten von elektrischen Verbrauchern. Ein-Ausschaltverzögerung: ca. 3-6 min fest eingestellt.
Optische Einstellhilfe für Helligkeitsschwelle
Montageart: Aufputzmontage
Schutzart: IP44
Maximale Schaltleistung: 3680 W
Verzögerungszeit, Ein: 180 sec
Verzögerungszeit, Aus: 360 sec
Menge: 1,000 St

*Hinweis: Elektrischer Anschluß von bauseitigen Geräten*
Elektrischer Anschluß von bauseitigen Geräten Die bauseits montierten Geräte sind vorschriftsmäßig netzseitig anzuschließen. Das erforderliche Kabelmaterial ist in separatem Titel  enthalten.

Alle erforderlichen Anschlussarbeiten sind fachgerecht und nach dem allgemein anerkannten Regeln der Technik auszuführen. Die Anschlüsse erfolgen gemäß den Vorgaben der Planung und in Abstimmung mit der Bauleitung.

Die Installation umfasst das Anschließen von Kabeln und Leitungen an die vorgesehenen Geräte, Verteilungen, Schaltanlagen und Betriebsmittel, einschließlich aller erforderlichen Nebenleistungen wie Abmanteln, Abisolieren, Verdrahten, Beschriften, Prüfen und Dokumentieren.

Die Ausführung hat unter Berücksichtigung der geltenden technischen Regeln und Vorschriften sowie der örtlichen Gegebenheiten zu erfolgen. Die Anschlüsse sind eindeutig und dauerhaft zu kennzeichnen.

**27.570 Verschiedene Geräteanschlüsse mit max. 5x2,5 mm²**
Verschiedene Geräteanschlüsse mit max. 5x2,5 mm²
herstellen
Menge: 135,000 St

**27.580 Verschiedene Geräteanschlüsse mit max. 5x25 mm²**
Verschiedene Geräteanschlüsse mit max. 5x25 mm²
herstellen
Menge: 15,000 St

**27.590 Verschiedene Geräteanschlüsse MSR mit max. 6x2x0,8 mm²**
Verschiedene Geräteanschlüsse MSR mit max. 6x2x0,8 mm² herstellen
Menge: 135,000 St

**27.600 Stromkreis-/Geräte-Beschriftungsschilder**
Stromkreis-/Geräte-Beschriftungsschilder
Herstellen und Anbringen von Stromkreis-/Schaltungs-/Betriebsgeräte-Beschriftungsschilder an entsprechenden Installationsgeräten und Revisionsöffnungen.
Menge: 650,000 St

*Hinweis: Beleuchtungsanlagen*

*Hinweis: Alle Leuchten sind als UV-beständige Ausführungen mit*
Alle Leuchten sind als UV-beständige Ausführungen mit mindestens Schutzart IP65 zu liefern und zu montieren. Die Auswahl, Lieferung und Montage der Beleuchtungsanlagen erfolgt nach dem allgemein anerkannten Stand der Technik und gemäß den Anforderungen des Bauvorhabens.

Die Regelung und Steuerung der Beleuchtungsanlagen, einschließlich der Dimmbarkeit, erfolgt durch die Gebäudeautomation. Die hierfür erforderlichen Schnittstellen und Anschlusspunkte sind gemäß den Vorgaben der Planung vorzusehen und mit der Gebäudeautomation abzustimmen.

Die Ausführung der Arbeiten erfolgt in enger Abstimmung und Zusammenarbeit mit den Fachplanern und den ausführenden Gewerken der Gebäudeautomation. Die Installation umfasst sämtliche erforderlichen Nebenleistungen, wie Befestigungsmaterial, Anschlussarbeiten, Kennzeichnungen und Dokumentation.

**27.610 LED-Aufbauleuchte 48 W, 4.000 K,**
LED-Aufbauleuchte 48 W, 4.000 K,
mit Schutzhaube, IP65, UV-beständig,
Liefern und fachgerechtes Montieren von LED-Aufbauleuchten mit folgenden Eigenschaften:

Leistung: 48 W
Lichtfarbe: 4.000 K (neutralweiß)
Gehäuse aus Polycarbonat mit Schutzhaube
Schutzart: IP65
Schlagfestigkeit: IK08
Schutzklasse I
UV-beständig, geeignet für den Einsatz in Feuchträumen und im Außenbereich nach DIN EN 50289-4-17 VDE 0819-289-4-17:2016-05
Die Leuchten sind an einem C-Profil C45 zu montieren
Das C-Profil ist pulverbeschichtet in weiß (RAL9016) zu liefern
Die Leuchten einschließlich Aufhänge- und Befestigungsmaterial sind zu liefern und zu montieren

angebotenes Fabrikat: '.........'

Typ: '.........'
Menge: 35,000 St

**27.620 Sicherheitsleuchte 50W, 4000K,**
Sicherheitsleuchte 50W, 4000K,
6.250 lm, IP65, liefern und montieren

Liefern und fachgerechtes Montieren einer Sicherheitsleuchte vom 50W, 4000K, 6.250 lm, mit folgenden Eigenschaften:

LED-Flutlichtstrahler, Lichtstrom 6.250 lm
Lichtfarbe 4.000 K (neutralweiß)
Leistungsaufnahme 50 W
Gehäuse aus robustem Material, schwarz
Schutzart IP65, für den Einsatz im Innen- und Außenbereich
Schlagfestigkeit mindestens IK08
Inklusive aller erforderlichen Befestigungs- und Anschlussmaterialien

angebotenes Fabrikat: '.........'

Typ: '.........'
Menge: 2,000 St

**27.630 Sicherheitsleuchte 100W, 4000K,**
Sicherheitsleuchte 100W, 4000K,
12.500 lm, IP65, liefern und montieren

Liefern und fachgerechtes Montieren einer Sicherheitsleuchte 100W, 4000K, 12.500 lm, mit folgenden Eigenschaften:

LED-Flutlichtstrahler, Lichtstrom 12.500 lm
Lichtfarbe 4.000 K (neutralweiß)
Leistungsaufnahme 100 W
Gehäuse aus robustem Material, schwarz
Schutzart IP65, für den Einsatz im Innen- und Außenbereich
Schlagfestigkeit mindestens IK08
Inklusive aller erforderlichen Befestigungs- und Anschlussmaterialien

angebotenes Fabrikat: '.........'

Typ: '.........'
Menge: 2,000 St

*Hinweis: Tageslichterweiterung*
Beleuchtung zur Tageslichterweiterung für Pflanzenwachstum
Die Beleuchtungsanlage zur Tageslichterweiterung ist speziell für das Wachstum von Pflanzen auszulegen. Die ausgeschriebenen Leuchten sind Produkte der Planung und werden entgegen der üblichen Produktneutralität mit Fabrikatsangabe ausgeschrieben. Alternativ können gleichwertige Produkte anderer Hersteller angeboten werden, sofern diese die technischen und funktionalen Anforderungen erfüllen und für den vorgesehenen Einsatzzweck geeignet sind.

Die Auswahl, Lieferung und Montage der Leuchten erfolgt nach dem allgemein anerkannten Stand der Technik und gemäß den Anforderungen des Bauvorhabens. Die eingesetzten Leuchten müssen für den Einsatz in Gewächshäusern geeignet sein und die für das Pflanzenwachstum erforderlichen spektralen Eigenschaften und Lichtleistungen aufweisen.

Die Installation umfasst sämtliche erforderlichen Nebenleistungen, wie Befestigungsmaterial, Anschlussarbeiten, Kennzeichnungen und Dokumentation.

Die Montage der Beleuchtung erfolgt mittels Stahlseil, das unter den Trägern des Gewächshauses befestigt wird. Die Zuleitungskabel werden als Strang am Stahlseil befestigt.

Die Leuchten sind mit Anschlussleitung und Stecker auszustatten und werden über geeignete Zwischenkupplungen an die Zuleitungskabel angeschlossen. Die Befestigung der Stahlseile und der Kabelstränge erfolgt mit den dafür vorgesehenen Befestigungselementen.

**27.640 GreenPower LED-Flowering**
Philips GreenPower LED-Flowering 2.1, 9,3 W, 20 µmol/s, liefern und montieren

Liefern und fachgerechtes Montieren von LED-Leuchten vom Typ Philips GreenPower LED-Flowering 2.1, Leistungsaufnahme 9,3 W, photosynthetische Strahlungsleistung 20 µmol/s, geeignet zur Tageslichterweiterung und Förderung des Pflanzenwachstums im Gewächshaus.

Inklusive aller erforderlichen Befestigungs- und Anschlussmaterialien
Montage gemäß den örtlichen Gegebenheiten an der Gewächshauskonstruktion und den Vorgaben der Ausführungsplanung
Integration in das vorhandene Beleuchtungssystem und Abstimmung mit der Gebäudeautomation

Produkt der Planung: Philips GreenPower LED-Flowering 2.1

oder gleichwertig

angebotenes Fabrikat: '.........'

Typ: '.........'
Menge: 160,000 St

**27.650 E27-Fassung**
E27-Fassung mit Anschlussleitung und Stecker
mit Zugentlastungsgehäuse, inkl. Zwischenkupplung, liefern und montieren

Liefern und fachgerechtes Montieren von E27-Fassungen, geeignet für die Aufnahme von Philips GreenPower LED-Flowering 2.1 oder gleichwertigen Leuchten, einschließlich Anschlussleitung und Stecker mit Zugentlastungsgehäuse sowie der erforderlichen Zwischenkupplung.

Die Anschlussleitung ist mit einem Stecker mit Zugentlastungsgehäuse auszuführen
Die Zwischenkupplung ist passend für die Installation und den Anschluss der Leuchte bereitzustellen

Die Anschlussleitung selbst ist separat ausgeschrieben in der Position 27.18 und 27.19 inklusive aller erforderlichen Befestigungs- und Anschlussmaterialien

angebotenes Fabrikat: '.........'

Typ: '.........'
Menge: 160,000 St

**27.660 LED-Toplight Force Leuchte**
LED-Toplight Force Leuchte GPL TLF20 3700 3.6 RWF6 277-400V CC3 QB SP (1040W)

Liefern und fachgerechtes Montieren LED-Leuchten vom Typ Philips GreenPower LED Toplighting Force 2.0 GPL TLF20 3700 3.6 RWF6 277-400V CC3 QB SP (1040W)

Leistungsaufnahme: 1040 W
Lichtleistung: >200 µmol/m²
Dimmbar, geeignet für den Einsatz in einer dimmbaren Beleuchtungsanlage

Inklusive aller erforderlichen Befestigungs- und Anschlussmaterialien
Integration und Abstimmung mit der Gebäudeautomation
Montage und Anschluss gemäß den örtlichen Gegebenheiten und den Vorgaben der Planung
Produkt der Planung: Philips GreenPower LED Toplighting Force 2.0 GPL T

oder gleichwertig

angebotenes Fabrikat: '.........'

Typ: '.........'
Menge: 45,000 St

**27.670 Anschlussleitungen LED Toplight Force Leuchte**
Anschlussleitungen 1 m mit Stecker und Zwischenkupplung
für vorgenannte Leuchte in Position 27.66

Liefern und fachgerechtes Montieren einer Anschlussleitung (Länge: 1m) mit Stecker und Zwischenkupplung

Die Anschlussleitung ist mit einem geeigneten Stecker und einer Zwischenkupplung für die sichere und normgerechte Verbindung nach DIN EN IEC 60309-1 (VDE 0623-1):2023-06 der Leuchte auszuführen
Inklusive aller erforderlichen Befestigungs- und Anschlussmaterialien
Menge: 45,000 St

**27.680 Stahlseil**
Stahlseil mit Stahlspanner und Stahlaufhängehaken

- Material: Edelstahl AISI 304
- Stahlseil: 7x19 Litzen
- Durchmesser: 4 mm
- Bruchlast: > 700 kg
- Einschließlich Befestigungsmaterial (Spannschlösser,
- Seilklemmen, Endhülsen)
- Montage: Stahlseil horizontal gespannt, maximal 40m Länge,
  Leuchten im Abstand von 2 m befestigt
- Korrosionsbeständig, geeignet für feuchte Umgebungen

Liefern und fachgerechtes Montieren eines Stahlseils zur Aufhängung von Beleuchtung im Gewächshaus, einschließlich Drahtspanner und Stahlseilaufhängehaken.

Das Stahlseil ist unter den Trägern des Gewächshauses mittels Stahlseilaufhängehaken zu befestigen

Die Stahlseile sind am Giebel an den vorhandenen Drahtbogen zu befestigen
Inklusive aller erforderlichen Befestigungs- und Verbindungselemente
Menge: 650,000 m

*Hinweis: Blitzschutz und Erdungsanlagen*

*Hinweis: Potentialausgleich*
Potentialausgleich
Alle metallenen Rohrleitungssysteme wie Gas, Wasser, Heizung, Lüftung usw., Gebäudekonstronstruktionen, Erdungs-, Blitzschutz- und Antennenanlage sind über eine Potentialausgleichsleitung mit dem Schutzleiter elektrisch leitend zu verbinden.
Die Zielbezeichnungen sind auf der Potentialausgleichschiene und auf den Leiterenden dauerhaft zu beschriften.

**27.690 Banderdungsschelle**
Banderdungsschelle
Banderdungsschelle 4 - 6 Zoll
Menge: 10,000 Stck

**27.700 Potentialausgleichschiene**
Potentialausgleichschiene
Potentialausgleichschiene mit Abdeckkappe, VDE geprüft, für den Anschluß von
2 x Rundleiter 8 - 10 mm
1 x Flachband bis 30 mm breit
7 x Leiter bis 16 qmm

liefern und montieren
Menge: 7,000 Stck

**27.710 Anschluss Potentialausgleich**
Anschluss Potentialausgleich
Potentialausgleichs- Anschluß von
2 x Rundleiter 8 - 10 mm oder
1 x Flachband bis 30 mm breit oder
7 x Leiter bis 16 qmm

herstellen
Menge: 150,000 Stck

### Abschnitt 28 Revisions- und Dokumentationsunterlagen

**28.10 Begleitung der SV-Abnahme**
für eine kombinierte Sachverständigen-Abnahme der Gewerke:
- Elektrische Anlagen
- Sicherheitsbeleuchtung

Die Termine für die Sachverständigenabnahme werden mit dem Auftragnehmer, der Bauleitung und dem Auftraggeber abgestimmt.
Die SV-Abnahme erfolgt nach Fertigstellung der Leistungen und vor Abnahme der Gesamtleistung und Übergabe an den Auftraggeber.
Für den Termin sind vom Auftragnehmer entsprechende Fachkundige Mitarbeiter zur Vefügung zu stellen.

Die Begleitung der von Folgeterminen, aufgrund von Mängeln oder Fehlern, die durch den Auftragnehmer enstanden sind, werden nicht gesondert vergütet.

Ggf. benötigtes Spezielwerkzeug oder Hilfsmittel (z. B. Leitern) müssen vom Auftragnehmer gestellt werden.
Menge: 1,000 St

**28.20 Revisions- und Dokumentationsunterlagen nach DIN 276**
Revisions- und Dokumentationsunterlagen nach DIN 276
aufgegliedert. Jede Kostengruppe enthält sofern vom AN ausgeführt:

- Grundrisse (auch in Zwischendeckenbereichen
  befindliche Bauteile sind ortsgerecht in der Revision
  darzustellen)
- Schemata aller Anlagen
- Messprotokolle
- Brandschutz (Bauaufsichtliche Zulassungen und
  Übereinstimmungserklärungen)
- Ersatzteilbezugsliste
- Betriebs- und Wartungsverträge
- Technische Unterlagen
- Fachunternehmerbescheinigungen
- Protokollierung Einweisungen (Wer, Wann, Was, Wo,
  Unterschriften)
- etc.

Die Grundrisse und Schemata sind einfach farbig auf Papier und einfach digital zur Verfügung zu stellen, Dateiformat DXF oder DWG, sowie in PDF konvertiert.
Alle anderen Unterlagen sind als Excel- oder Word-Datei und als PDF konvertiert zu liefern.

Die Revisionsunterlagen sind nach Anlagen getrennt in eigenständigen Ordnern aufzubauen.
Es ist je Ordner ein Inhaltsverzeichnis vorzuheften und die Abschnitte mit zugehörigen Trennbögen zu versehen.
Die Rückenschilder sind zu Beschriften (Anlagenersteller [Auftragnehmer], Objekt, Anlage).
Alle Pläne und Schemata sind mit dem Vermerk Revisionsunterlage und Anlagenerrichter zu beschriften.

Erstellung einer fotografischen Dokumentation über die gesamte Bauzeit (insbesondere Rohinstallation) einschließlich Beschriftung der Fotos, einfach in Papier und digital (z. B. auf einem USB-Stick oder in Form einer Cloud-Lösung, nach Absprache mit dem Auftraggeber)
Menge: 1,000 St

**28.30 Technische Einweisung**
*** Pauschalposition
Technische Einweisung des Personals des Auftraggebers
in die Anlagentechnik:
- Heizungsanlage
- Sanitäranlage
- Elektroanlage
- Gebäudeleittechnik

Der Termin ist mit dem Auftraggeber abzustimmen.
Der Auftragnehmer hat hierbei ein Einweisungsprotokoll vorzuhalten und von allen Beteiligten unterschreiben zu lassen.
Ein Kopie des unterschriebenen Protokolls ist der Bauleitung und dem Auftraggeber vom Auftragnehmer zu übergeben (Digital oder in Papierform).
Menge: 1,000 Psch

### Abschnitt 29 Stundenlohnarbeiten TGA

*Hinweis: Abrechnung von Zusatzleistungen*
Allgemeines:
Alle Positionen sind grundsätzlich, als liefern und montieren ausgeschrieben. Dementsprechend ist die Arbeitszeit in den Positionen mit einzukalkulieren.
Bei den nachfolgenden Stundenlohnarbeiten werden arbeiten abgerechnet, die nicht bereits in den Positionen enthalten sind. Hierunter fallen z. B. nachträgliche Änderungen durch den Bauherrn, die nicht über bereits vorhandene Positionen abgerechnet werden können.

Lohnarbeiten dürfen ausschließlich nach vorheriger schriftlicher Anordnung der Bauleitung ausgeführt werden. Ohne eine solche Anordnung besteht kein Anspruch auf Vergütung.

Für gegebenenfalls erforderliche Stemm-, Reinigungs- und Nebenarbeiten werden ausschließlich Arbeitsstunden von Hilfsarbeitern anerkannt.
Polier- und Meisterstunden sind nur dann vergütungsfähig, wenn hierfür vor Ausführung eine gesonderte schriftliche Genehmigung der Bauleitung vorliegt.

Die Abrechnung der Lohnarbeiten erfolgt auf Grundlage von prüffähigen Stundennachweisen. Diese müssen mindestens folgende Angaben enthalten:
- Datum sowie Beginn und Ende der jeweiligen Arbeitsleistung,
- Eindeutige und detaillierte Beschreibung der ausgeführten
  Arbeiten,
- Name(n) der eingesetzten Arbeitskräfte unter Angabe der
  jeweiligen Berufsbezeichnung,
- Angabe des verbrauchten Materials.

Die Stundennachweise sind der Bauleitung zeitnah zur Prüfung und Freigabe vorzulegen.

In den angebotenen Stundenverrechnungssätzen sind sämtliche Lohn- und Lohnnebenkosten, einschließlich aller Zuschläge, Sozialabgaben, Gemeinkosten und sonstiger Nebenkosten, vollständig enthalten.

**29.10 Meister**
Einsatz eines Handwerksmeisters zur Koordination und Überwachung der besonderen Arbeiten, die durch Helfer ausgeführt werden.
Aufgaben des Meisters umfassen die Planung und Einteilung der Arbeitsschritte, Sicherheitsunterweisungen und die Kontrolle der Einhaltung der geltenden Normen und Sicherheitsvorschriften (z. B. DIN VDE 0105-100).
Abstimmung mit der Bauleitung und anderen beteiligten Gewerken, um einen reibungslosen Arbeitsablauf zu gewährleisten.
Regelmäßige Kontrolle der Arbeitsfortschritte und Sicherstellung der Dokumentation der durchgeführten Arbeiten.
Stundennachweis

Führen eines Stundennachweises durch den Meister zur Erfassung der tatsächlich geleisteten Aufsichtsstunden.
Vorlage des Stundennachweises zur Prüfung und Freigabe durch die Bauleitung.
Menge und Einheit:

Einheit: Stunden (h) für Meisterstunden

Der Meister übernimmt keine Helfertätigkeiten, sondern ausschließlich die übergeordnete Aufsicht, Planung und Koordination.
Abrechnung erfolgt nach tatsächlichem Zeitaufwand, abhängig von den Erfordernissen.
Menge: 10,000 Std.

**29.20 wie vor beschrieben, jedoch für Obermonteur**
Menge: 30,000 Std.

**29.30 wie vor beschrieben, jedoch für Monteur**
Menge: 30,000 Std.

**29.40 wie vor beschrieben, jedoch für Helfer**
Menge: 30,000 Std.
